# GGS OPLADEN Erw.+San. HS
Angebotsaufforderung (GAEB DA XML 3.3, DA83)
Projekt: 652JP-20251204-HS
Währung: EUR
Erstellt mit: SOFTTECH GmbH / GXML Toolbox V3.3 R20230503, AVANTI pro 2024, 26.06.2026

## Sanitär / Heizung
Datum: 24.06.2026

*Hinweis: Leistungsverzeichnis*
Leistungsverzeichnis

Bauvorhaben:  GGS Dependance Opladen,
  Bestandssanierung und Erweiterung
  Hans-Schlehahn-Straße 6
  51379 Leverkusen-Opladen

Leistung:  Lieferung und Montage
  der Sanitär- und Heizungsanlage

Bauherr:  Stadt Leverkusen
  Postfach 10 11 40
  51373 Leverkusen

Fachplanung:  Asholt + Jaschinger
  Beratende Ingenieure PartG mbB
  Kämpchenstraße 7
  51379 Leverkusen

*Hinweis: 01 - ALLGEMEINE BAUBESCHREIBUNG*
01 - ALLGEMEINE BAUBESCHREIBUNG
Allgemeine Beschreibung

1. Objektdaten
Anschrift:

Gemeinschaftsgrundschule (GGS) - Opladen
Hans- Schlehahn- Str. 6
51379 Leverkusen

Die Kontaktdaten der Gebäudebetreuer werden auf Anfrage mitgeteilt.
Die Baustellenzufahrt erfolgt über die Hans- Schlehahn- Str. in Absprache mit
Bauüberwachung und der städtischen Projektleitung.

2. Baubeschreibung

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Abb. 1: Übersichtsplan GGS-Opladen, Hans-Schlehahn- Str. (EG / Rot: Neubau/ Anbau)

Das Gebäude der Grundschule Opladen wurde 1950 als Dependance zur
Herzogstraße in Massivbauweise und Teilunterkellerung in der Hans- Schlehahn-
Str. errichtet.

Der L-förmige Bau wurde straßenseitig 2- geschossig und zur Hofseite
eingeschossig ausgeführt und 1974 mit einem hofseitigen Anbau erweitert.

Aktuell sind hier 10 Klassen und eine provisorische Ausgabeküche, sowie
Personalräume untergebracht.
Die auf dem Grundstück ebenfalls angesiedelte Kita und Sporthalle sind nicht Teil
der bestehenden Planung/ Baustelle.
Allerdings muss die sichere Zuwegung zu beiden stets gegeben sein. Vor allem
die am Baufeld direkt vorbeiführende fußläufige Erreichbarkeit der Sporthalle (im
Norden) gilt es durchgehend zu erhalten und von der Baustelle geschützt zu
trennen.
Auf dem Schulgelände wird es parallel, außer der Sporthallennutzung, keinen
Grundschulbetrieb geben. Dieser wird ausgelagert.

3. Maßnahmenbeschreibung
Die Stadt Leverkusen beabsichtigt eine Sanierung und Erweiterung der Grundschule Hans- Schlehahn- Straße zur Dreizügigkeit (12 Klassen inkl. offenen Lernbereiche und Nebenräumen in Clusterstruktur) mit Mensabetrieb für den kompletten Ganztagesbereich.
Dies erfolgt über einen neuen 2-geschossigen Anbau, der den Bestand (Sanierung) erweitert, sowie den Anbau eines neuen 2-geschossigen Clustergebäudes Richtung Sporthalle. Dort befindliche alte Teilbauten werden vor Baustart abgebrochen.

Der Bestand ist teilunterkellert, die neuen Gebäude werden nicht unterkellert, sie bestehen aus Stahlbeton und Halbfertigteilen.
Die neuen großen Dachflächen erhalten ein Gründach inkl. PV-Anlage.

Bezugshöhe des Bestandes/Anbaues: 62.92 ü.N.N = OKFFB EG
Bezugshöhe des Clusterneubaus Richtung Sporthalle: 62.45 ü.N.N = OKFFB EG

Das neue Raumprogramm umfasst:

1. Mensa (3-Schicht-Betrieb) mit Küche und erf. Nebenräumen
2. 12 Klassenräume mit ca. 65 m²,
3. 3 Mehrzweckräume mit ca. 65m²,
4. 6 Differenzierungsräume mit ca. 20 m²,
5. Stunden-WCs / Teeküchen / Lager- und Technikbereiche

Die Klassenräume, Differenzierungsbereiche und die zugehörigen Nebenräume sowie ehemaligen Flurbereiche bilden zusammen ein Cluster inkl. neuer Lernlandschaft.

Verwaltung
1. 1 Lehrerstation für ca. 20 Lehrkräfte, mit Arbeitsplätzen und Nebenräumen (Teeküche, Kopierer und ähnliche Infrastruktur, Papier- und Materiallager, Besprechungsraum),
2. 2 Einzel-Büroräume mit ca. 20 m² für Planung und Beratung,
3. Schüler-/Schülerinnen- und Personal-WC, auch barrierefrei,
4. 1 Lehrmittellager,
5. 1 Putzmittelraum pro Etage,
6. Aufzug/Lift zur barrierefreie Erschließung,
7. Technikräume, insbesondere große Lüftungszentrale im OG Neubaucluster
8. weitere Technikräume im Bestand (KG + div. Unterverteilungsräume auf allen Etagen)

BGF:  4226,60 m2
NGF:  3.555,52 m2
BRI:  15.742,36 m3

In v.g. Flächen und Rauminhalten wurde auch das Hausmeisterhaus mit einbezogen. Dieses wird ebenfalls entkernt und als witterungsfester Fahrrad- und Rollerstellplatz (EG/KG) für Kinder und Lehrpersonal hergerichtet inkl. Lageroptionen im DG.

4. Fragen zur Leistungsbeschreibung
Fragen zur Leistungsbeschreibung sind ausschließlich über den Vergabemarktplatz an die Zentrale Vergabestelle der Stadt Leverkusen zu stellen und werden nur auf diesem Wege beantwortet.

  Planung und Bauleitung:  Asholt + Jaschinger
  Beratende Ingenieure PartG mbH

Projektleitung Bauherr: Stadtverwaltung Leverkusen
  Fachbereich Gebäudewirtschaft
  Abteilung Hochbau
Projektleitung Gebäudetechnik: Stadtverwaltung Leverkusen
  Fachbereich Gebäudewirtschaft
  Abteilung TGA

5. Abkürzungsverzeichnis
AG  Auftraggeberin
AK  Außenkante
AN  Auftragnehmerin / Auftragnehmer
ATV  Allgemeine technische Vertragsbedingungen
AvO  Auftragsverantwortliche vor Ort
BD  Bodendurchbruch
BG BAUBerufsgenossenschaft der Bauwirtschaft
Bohrd.  Bohrdurchmesser
Bohrt.  Bohrtiefe
BRH  Brüstungshöhe
BT  Bauteil
BVB  Besondere Vertragsbedingungen
bzw.  beziehungsweise
ca.  circa (ungefähr)
DD  Deckendurchbruch
DG  Dachgeschoss
DIBt  Deutsches Institut für Bautechnik
EG  Erdgeschoss
EP  Einheitspreis
Ggf.  gegebenenfalls
LH  lichte Höhe
LV  Leistungsverzeichnis
GOK  Geländeoberkante
i.M.  im Mittel
KG  Kellergeschoss
LB  lichte Breite
NHN  Normalhöhennull
Nr.  Nummern
o.  oder
o.ä.  oder ähnlich
o.glw.  oder gleichwertig
OG  Obergeschoss
OÜ  Objektüberwachung
TGA  technische Gebäudeausstattung
ü.  über
u.a.  unter anderem
u.ä.  und ähnliches
UG  Untergeschoss
UK  Unterkante
Usw.  und so weiter
WD  Wanddurchbruch
z.B.  zum Beispiel
ZiE  Zustimmung im Einzelfall
ZTV  zusätzliche technische Vertragsbestimmungen
z.T.  zum Teil
BE  Baustelleneinrichtung
einschl. einschließlich
vorg.  vorgenannte
Pos.  Position
trag.  tragend
zzgl.  zuzüglich
Öffn.  Öffnungen
stat.  statisch
MW  Mauerwerk
gem.  gemäß
Stb.  Stahlbeton
OKRF  Oberkante Rohfußboden
OKFFB Oberkante Fertigfußboden
HMH  Hausmeisterwohnung
mind.  mindestens
inkl.  inklusive
beids.  beidseits
dgl.  dergleichen
Stgn.  Steigungen
i.M.  im Mittel
evtl.  eventuell

*Hinweis: 02 - ALLGEMEINE VORBEMERKUNGEN*
02 - ALLGEMEINE VORBEMERKUNGEN
Allgemeine Vorbemerkungen

1. Bestimmungen
Dem Angebot und der Ausführung liegen folgende Bestimmungen zugrunde:
- die Bestimmungen der VOB in der jeweils neusten Fassung
- die beigefügten Besonderen Vertragsbedingungen [BVB] der Stadt Leverkusen für die Vergabe und Ausführung von Bauleistungen
- die nachstehenden Allgemeinen Vorbemerkungen und ergänzenden Angaben zu
den gültigen ATV/DIN 18299 sowie das Leistungsverzeichnis. Die den einzelnen
Leistungsabschnitten/Gewerken vorangestellten Ausführungshinweise,
Anmerkungen etc. gelten als zusätzliche Technische Vorschriften im Sinne der
VOB. Die Kenntnis der VOB wird vorausgesetzt und mit Angebotsschreiben bestätigt.
- die jeweiligen DIN-Vorschriften und die Anforderungen laut GEG in der zum Zeitpunkt des Ausschreibungsverfahrens gültigen Fassung
- die Regeln für Gesundheitsschutz der Bau-/Berufsgenossenschaft und die
Richtlinien der Gemeindeunfallversicherung in
der zum Zeitpunkt des Ausschreibungsverfahrens gültigen Fassung
- alle technischen Bestimmungen, Vorschriften und Regelungen gesetzlicher,
verwaltungsrechtlicher oder kommunaler Art sind in ihrer, zum
Ausführungszeitraum gültigen Fassung, zu berücksichtigen; insbesondere die
Unfallverhütungsvorschriften und die Auflagen für die Beseitigung aller Abfälle,
Rest- sowie Rückbaumaterialien.

2. Angebotsabgabe
Das Angebot des Bieters ist für den Auftraggeber kostenfrei.

Vor Angebotsabgabe hat sich der Unternehmer vor Ort von Art und Umfang der
Arbeiten zu überzeugen. Termine zur Besichtigung können mit den
Gebäudebetreuern abgesprochen werden. Nachforderungen die auf
Informationslücken basieren werden nicht anerkannt.

Informationen zur Ausschreibung und der Örtlichkeit erteilt die Zentrale
Vergabestelle der Stadt Leverkusen. Die gesamte Kommunikation erfolgt
ausschließlich über den Vergabemarktplatz Rheinland.

Bedenken gegen die ausgeschriebenen Leistungen, Bauteile und Baustoffe sind
mit der Abgabe des Angebotes schriftlich mitzuteilen.

Geltungsdauer der Angebotspreise:
Die Angebotspreise gelten für die gesamte Dauer des Vertrages bis zur Abnahme
durch die Bauleitung. Grundsätzlich sind alle für die Ausführung vorgesehenen
Materialien/Bauteile etc. rechtzeitig zu bemustern und vom
Auftraggeber zur Ausführung freigeben zu lassen. Die Bemusterungen haben
nach den Vorgaben durch den Auftraggeber zu erfolgen und sind für den
Auftraggeber kostenfrei. Terminverzug durch verspätete Bemusterungen
gehen zu Lasten des Auftragnehmers.

Die im LV angegebenen Mengen sind überschlägig ermittelt. Das Aufmaß ist vom
AN am Bau zu nehmen.

3. Gleichwertigkeit

Sollten Materialien anderer Hersteller als im LV ausgeschrieben angeboten
werden, so sind hierzu Zulassungsbescheinigungen und Gütenachweise
beizufügen. Für die angebotenen Bauteile sowie für Alternativvorschläge durch den Bieter sind
dem Angebot Prospekte, Farbkarten, Muster, Prüfzeugnisse etc. beizufügen und
so zu kennzeichnen, dass die Zugehörigkeit zu den einzelnen
Leistungspositionen zweifelsfrei erkennbar ist.

Die in der Leistungsbeschreibung ggf. genannten technischen Spezifikationen
sind immer so zu verstehen, dass auch Gleichwertiges angeboten werden kann.
Die Gleichwertigkeit ist vom Bieter mit der Angebotsabgabe
nachzuweisen.

Mit den im Leistungsverzeichnis enthaltenen Angaben über Bauart, Bauteil,
Baustoff und Abmessungen gelten auch der Herstellungsvorgang und Ablauf bis
zur fertigen Leistung unter Zugrundelegung der anerkannten Regeln der Technik
und den Ausführungsbestimmungen der DIN-Normen als beschrieben. Die
technischen Vorschriften der Produkthersteller sind zu beachten.

Konstruktive Alternativen sind nur zulässig, wenn sie als Zusatzangebot in einem Beiblatt zur
Ausschreibung (falls Nebenangebote zulässig bleiben s. BVB) angeboten werden.

Abgeänderte Leistungsverzeichnisse / Angebote werden von der Wertung
ausgeschlossen.

4. Vollständigkeit der Leistungen
Für die angebotenen Leistungen übernimmt der Bieter die Verpflichtung zur
Vollständigkeit, d.h. Leistungen, die sich mit der Ausführung der einzelnen
Positionen zwangsläufig ergeben, sind einzukalkulieren.

Die Einheitspreise beinhalten die Lieferung und Verarbeitung aller Materialien, die
zur Ausführung erforderlich sind incl. aller notwendigen Nebenleistungen. Hierzu
zählen auch die zur Ausführung der Leistung notwendigen Geräte, Stoffe,
Bauteile und Befestigungsmaterialien.

Sämtliche zusätzlichen Hilfsmittel zur Erbringung der Leistungen nach LV sind
nach eigener Einschätzung vom AN zu stellen (z.B.: Trag- und Rollgerüste),
eigenverantwortlich einzuplanen und in den Einheitspreisen mit zu
berücksichtigen.

Durch die Auftraggeberin werden keine Transporteinrichtungen,
Hebezeuge etc. zur Verfügung gestellt. Die Auftragnehmerin hat sämtliche
Transporte selbst zu veranlassen, zu koordinieren und durchzuführen.

Der AG haftet nicht für den Transportweg, die Ladungen und die Entsorgung.
Die Entsorgung sämtlicher Materialien (Abbruch, Verschnitt etc.) ist in die
Einheitspreise einzukalkulieren und wird nicht gesondert vergütet; außer es ist in
der Position ausdrücklich anders beschrieben.

5. Ausführungsablauf
Der Schulbetrieb wird komplett ausgelagert, so dass für die Bauarbeiten keine
direkten Einschränkungen bestehen.
Die auf dem hinteren Schulhof liegende
Sporthalle, sowie die auf der Süd-Westseite liegende KITA bleiben aber
uneingeschränkt in Betrieb. Der Zugang hierzu ist dauerhaft zu gewährleisten (s.a.
Feuerwehrzufahrt).
Bei der Sporthalle befindet sich der 2te-Rettungsweg Richtung Baufeld
Neubaucluster. Dieser muss im Idealfall durchgehend weiter nutzbar bleiben und
bauablaufabhängige Sperrzeiten, somit der kompletten Hallennutzung, müssen
vorab mit dem AG und der Bauleitung koordiniert werden und in ihrer
voraussichtlichen Dauer benannt werden.

Für alle Tätigkeiten außerhalb der abgesicherten Baustellenfläche gilt, dass sie
den Betrieb nicht stören dürfen (s. BVB 9). In unvermeidlichen Fällen sind die
Kollisionsarbeiten rechtzeitig mit der Bauleitung abzustimmen.

Die in diesem LV beschriebenen Arbeiten wirken sich hinsichtlich der
Lärmentwicklung auf die benachbarte Halle und Kita aus.
Obwohl der Betrieb auf der Baustelle nicht direkten Einschränkungen (außer o.g.)
unterworfen wird, wird die Bauleitung ausnahmsweise steuernd eingreifen, wenn
z. B. besondere Veranstaltungen eine besondere Rücksichtnahme gebieten.
Dies wird im Vorfeld rechtzeitig mit allen Beteiligten abgestimmt.
Alle Umstände und Erschwernisse, die sich aus dem oben Gesagten ergeben, hat
der Bieter in seine Einheitspreise einzurechnen. Nachforderungen aus
Behinderungen durch die oben beschriebenen Umstände bleiben
ausgeschlossen.

Die erbrachten Leistungen sind bis zur Übergabe gegen Beschädigung und
Verschmutzung zu schützen. Die Schutzmaßnahmen sind während der gesamten
Bauzeit bis zur Abnahme vorzuhalten und in die Einheitspreise mit
einzukalkulieren.

Die exakten Angaben zu den Bodenverhältnissen/-belastungen sowie
Wasserverhältnisse sind der Baugrunduntersuchung vom September 2021 G.A.S
(Altlasten-geologie und Sanierungstechnologie GmbH) zu entnehmen.
Ggfs. Kontaminierte Bauteile/Baustoffe werden in einer Vorabmaßnahme mit dem
Abbruch beseitigt (s. Rückbau- und Entsorgungskonzept des IB Henning GmbH)
und sind bei Regelaufnahme der Baustelle bereits entsorgt.
Erfordernisse zum Umweltschutz, Schutzgebieten und Schutzzeiten sind dem
‚Arten-schutzrechtlichen Fachbeitrages‘ von AFRY aus September 2023 zu
entnehmen (s. a. Baustellenbeleuchtung, Umgang Lärm etc.).
Wenn Schutzmaßnahmen für einzelne schutzwürdige Gegenstände, Flächen sowie
Schutz von Bäumen, Pflanzen etc. erforderlich sind, so werden diese in
Leistungspositionen geregelt bzw. von anderen Unternehmern ausgeführt.
Gemäß Stellungnahme des Kampfmittelbeseitigungsdienst ist keine Überprüfung
des Baustellenbereichs auf Kampfmittel erforderlich. Eine Garantie auf
Kampfmittelfreiheit kann jedoch nicht gewährt werden. Sofern Kampfmittel
gefunden werden, sind die Bauarbeiten sofort einzustellen und die zuständige
Ordnungsbehörde oder Polizeidienststelle unverzüglich zu verständigen. Erfolgen
Erdarbeiten mit erheblichen mechanischen Belastungen wie Rammarbeiten,
Pfahlgründungen, Verbauarbeiten etc. wird eine gesonderte Sicherheitsdetektion
empfohlen.

6. Baustellenzufahrt/ Verkehrssicherung

Die Materialanlieferung und Baustellenandienung erfolgt über öffentliche Straßen
und Wege bis an das städtische Grundstück. Die Baustelle kann von der Hans-
Schlehahn- Straße angefahren werden.

Private PKWs und LKWs sind außerhalb des Geländes abzustellen. Das Abstellen
und Parken von PKWs im Bereich der Platzflächen am Haus und der
Baustelleneinrichtung ist grundsätzlich untersagt. Eventuell erforderliche
Parkgebühren oder Kosten für Parkberechtigungen sind in die Einheitspreise
einzukalkulieren.

Da die Zufahrt über die enge Wohnstraße für den Hol- und Bringverkehr der Kita
führt, sollen Fahrten, insbesondere von Schwerlastverkehr, möglichst außerhalb
der Stoßzeiten erfolgen. Alle Fahrzeugbewegungen außerhalb der
Baustelleneinrichtung müssen mit größter Vorsicht erfolgen und sind mit der
Bauleitung zu koordinieren.

Der Abtransport staubender Materialien darf nur in abgedeckten
Transportfahrzeugen erfolgen.

Zufahrt und Hofflächen sind befestigt und für die Befahrung mit
Feuerwehrfahrzeugen bemessen. Bei Einsatz von schweren Fahrzeugen (z.B.
Mobilkran) sind die Verkehrsflächen durch entsprechende Maßnahmen vor
Beschädigung zu schützen.

Alle zur Durchführung der Baumaßnahmen erforderlichen
Verkehrsbeschilderungen, Absperrungen, Hinweisschilder sind
im Baustellenbereich, gemäß StVO, dem Merkblatt für die verkehrstechnische
Sicherung von Arbeitsstellen auf den Straßen und nach Weisung der Polizei
aufzubauen, umzustellen, vorzuhalten und zu unterhalten, ggf. zu beleuchten und
nach Beendigung der Bauarbeiten zu entfernen. Alle hierfür anfallenden Kosten
und Gebühren sind in die Positionen für die Baustelleneinrichtung und -räumung
einzurechnen.

Die Verkehrssicherheit innerhalb der Baustelle und auf den angrenzenden
Verkehrsflächen ist jederzeit zu gewährleisten.
Die Unterhaltung und Wiederherstellung von Flächen, die durch den
Materialtransport und Baubetrieb beschädigt oder verunreinigt werden, in ihren
ursprünglichen Zustand liegt in der Verantwortung des AN. Er haftet dafür, wenn
das zuständige Straßen- oder Tiefbauamt durch seine Bauarbeiten beschädigte
Straßenteile, Randsteine usw. erneuert und dem AG angelastet bzw. die
Beseitigung der Beschädigungen fordert.
[Bei Beschädigungen von Flächen des AGs außerhalb des vorgegebenen
Bereiches trägt der AN die Kosten für die Instandsetzung. Bei neuen Überfahrten
hat der AN die erforderlichen Stellen zu schützen.]
Vor Beginn der Arbeiten ist eine Beweissicherung mit dem AG durchzuführen.

7. Baustelleneinrichtung/ Lagerflächen

Auf Grund der begrenzten Platzverhältnisse muss die Baustelleneinrichtung mit
der Bauleitung abgestimmt und genehmigt werden. Die Koordination der Lagerflächen erfolgt durch die Bauleitung. Die Flächeneinteilung erfolgt nach einem von der AN zu erstellenden und abzustimmenden Baustelleneinrichtungsplan.

Die Baustelleneinrichtung einschließlich Materialtransport ist mit dem
Auftraggeber und der Bauüberwachung abzustimmen.
Die Baustelle, bzw. Arbeitsbereiche sind gegen Zutritt Unbefugter zu sichern und
zu unterhalten.
Das Gelände ist durchgängig geschlossen zu halten. Auf die ständige
Sauberhaltung der Baustelle und Verkehrswege wird hingewiesen. Die
Baustelleneinrichtungsfläche wird vom der Bauüberwachung zugewiesen und befindet sich innerhalb des Geländes in Nähe des Baufeldes (s. Baustelleneinrichtungsplan).

Die für die Baustelleneinrichtung der AN vorgesehene Fläche ist teilweise
befestigt (Schwarzdecke und Betonpflaster), teils handelt es sich um unbefestigte
Grünflächen. Die Aufstellflächen in der Baustelleneinrichtung sind vor
Verschmutzung und Verunreinigung zu schützen.

Abfallstoffe sind ständig abzufahren und können nicht in größeren Mengen
zwischengelagert werden, soweit nicht in der BE-Fläche eine Aufstellung von
Abfallcontainern mit der Bauleitung koordiniert wird (s. Pkt. 9).

Größere Anlieferungen sind mit der Bauleitung abzustimmen. Das Lagern oder
Abstellen von Material oder Hilfsmitteln wie auch Baustellenfahrzeugen ist
außerhalb der definierten Baustelleneinrichtungsfläche bzw. auf der Dachfläche
nicht gestattet. Falls Material auf der Baustelle gelagert wird, geschieht dies auf
eigenes Risiko der AN. Eine Haftung des Auftraggebers bei Beschädigungen,
Diebstahl etc. ist ausgeschlossen.

Es können keine Räumlichkeiten als Lager- oder Aufenthaltsräume zur Verfügung
gestellt werden. Hierfür hat die AN eigene Container oder Bauwagen nach
Abstimmung mit der Bauleitung aufzustellen.
Mit Start der Rohbauarbeiten (Phase II) werden Container für Besprechungen und
Personal WCs für alle folgenden Gewerke gestellt.
Für die vorab stattfindende Abbruch- und Rückbauarbeiten findet dies separat
über den AN statt bzw. über die Phase I der Baustelleneinrichtung.

Die Sicherheitszonen wie Feuerwehrzufahrten, (bzw. s.o.) Aufstellflächen und
Rettungswege etc. sind ständig freizuhalten.
Dies gilt hier zusätzlich explizit für die Feuerwehrzufahrt der angrenzende
Sporthalle!!
Durch- und Zufahrten zu benachbarten Gebäuden sind während der gesamten
Bauzeit freizuhalten.

Die Auflagen der Baugenehmigung und die Verkehrsregelung nach Vorgabe der Stadt Leverkusen sind zu beachten. Sämtliche Baustelleneinrichtungen, die die AN zur Durchführung ihrer Leistungen benötigt, sind von der AN zu erbringen, die Kosten hierfür sind mit den EP
abgegolten, soweit keine Einzelpositionen im Folgenden aufgeführt sind. Dies gilt
insbesondere auch für Hebewerkzeuge (Kran) u. ä.

Die einzusetzenden Maschinen haben dem aktuellen Stand der Technik zu
entsprechen. Der Baulärm ist auf das mindestens erforderliche Maß zu reduzieren.
Eine Aufbereitung der mineralischen Bausubstanz mittels Brecheranlage vor Ort
ist nicht zulässig. Öffentliche Verkehrsflächen sind, soweit sie nicht durch den bauseitigen Bauzaun umschlossen sind, von Baustelleneinrichtungen, Baugeräten usw. grundsätzlich
freizuhalten. Die Auftragnehmerin hat für die Dauer ihrer Leistungen entsprechende Regelung zur Sicherung des öffentlichen Verkehrs beim Verlassen des Baugeländes
vorzunehmen. Auch sind die Tore zum Baugelände durch die AN außerhalb der
Arbeitszeiten verschlossen zu halten. Die Kosten für die Sicherungsmaßnahmen
sind mit den Einheitspreisen abgegolten.
Der Auftragnehmerin wird untersagt, die Lage des Bauzauns eigenmächtig zu
verändern. Änderungen, dies gilt auch für temporäre Änderungen, sind stets zuvor
mit der Objektüberwachung abzustimmen.

8. Baustrom und Bauwasser
Baustrom und Bauwasser werden bauseits (s.u.) gestellt. Verbrauchskosten
werden laut BVB erhoben.
Gleiches gilt für die Bauwesenversicherung und die Baustellenreinigung.
Die Einrichtung und Vorhaltung sonstiger Ausstattungen ist in die
Einheitspreise mit einzukalkulieren und mit den Einheitspreisen abgegolten,
wie
- Baustromversorgung ab Baustromanschluss
- Bauwasserversorgung ab Bauwasseranschluss

Die Bereitstellung der Medienversorgung der Baustelle ist Bestandteil der hier
anzubietenden Leistungen.
Die Anschlüsse für Energie erfolgt über div. Haupt-(2x) bzw. weitere Unterverteiler
auf dem Grundstück / im Hauptgebäude. Das Bauwasser wird vom bestehenden Hausanschluss mit Zähler abgezweigt und durch den Lichtschacht ebenfalls vor
das Hauptgebäude geführt. Die Heranführung der Medien an die Verbrauchsstelle
ist Sache der AN.

9. Abfallverwertung/ - beseitigung
Die "Satzung über die Abfallentsorgung in der Stadt Leverkusen" ist zu befolgen
und wird Vertragsbestandteil. Alle darin
enthaltenen Auflagen bzw. Entsorgungswege sind einzuhalten. Der Anschluss und
Benutzerzwang der Stadt Leverkusen
schreibt u. a. vor, grundsätzlich alle "Abfälle zur Beseitigung" über die AVEA
GmbH & Co. KG zu entsorgen.
Bei allen Fragen um den Abfall berät Sie die AVEA GmbH & Co. KG.
Gewerbeabfallberatung:
Tel. +49-214-8668-656 o. Zentrale 8668-0. Die grundsätzliche Beratung ist
kostenfrei.

10. Arbeits- und Gesundheitsschutz
Der Auftraggeber hat einen Sicherheits- und Gesundheitsschutzkoordinator
(SiGeKo) eingesetzt.
Für die ordnungsgemäße Ausführung der Arbeiten ist die Einhaltung der
einschlägigen Gesetze und Unfallverhütungsvorschriften bindend. Insbesondere
anzuführen sind hier das Arbeitsschutzgesetz, die Arbeitsstättenverordnung, die
Gefahrstoffverordnung, die Betriebssicherheitsverordnung, sowie die allgemeinen
Vorschriften der Unfallverhütung, Unfallverhütungsvorschriften für elektrische
Anlagen und Betriebsmittel und Unfallverhütungsvorschriften für Bauarbeiten.
Geregelt werden diese Vorschriften durch die jeweiligen
Berufsgenossenschaften.
Jeder AN muss die Baustelle entsprechend dieser Vorschriften betreiben und dem
Bauherrn/ SiGeKo alle erforderlichen Unterlagen zur Kontrolle unaufgefordert
übergeben.
Dem Auftragnehmer obliegt für seine Arbeiten die Verkehrssicherungspflicht. Die
erforderlichen Absturzsicherungen werden vom AN aufgestellt und unterhalten incl.
aller notwendigen statischen Nachweise und Genehmigungen.
Die Hinweise und Weisungen des SiGe-Plans/-Protokolle sowie der Bauleitung
sind zu beachten. Die Verantwortung des AN zur Einhaltung der UVV etc. bleibt
hiervon unberührt.

11. Baubesprechungen
Es werden von der Bauleitung regelmäßig Baubesprechungen
(Besprechungscontainer vor Ort) in deutscher Sprache durchgeführt, in denen u. a. besondere Ausführungsdetails und feinere Termine koordiniert werden. Die Teilnahme des
verantwortlichen Fachbauleiters der AN oder eines Bevollmächtigten ist im
Leistungszeitraum der AN sicherzustellen. Die Bauleitung kann einzelne AN von der Teilnahmepflicht entbinden. Die Besprechungen werden protokolliert, die getroffenen Absprachen mit Genehmigung des Protokolls verbindlich.
Der AN hat dafür zu sorgen, dass während der Arbeit auf der Baustelle Aufsichtspersonen anwesend sind, die in deutscher Sprache verhandeln und den notwendigen Schriftverkehr führen können.

12. Baustellenordnung
Auf die Einhaltung des baulichen Brandschutzes während der Baumaßnahme wird
besonders hingewiesen.
Der für die Baumaßnahme verantwortliche Bauleiter/Polier der AN hat den
Brandschutz für seine baulichen Belange auf
der Baustelle sicherzustellen.
Zum Brandschutz während der Bauzeit gehören im einzelnen folgende
Maßnahmen, die die AN zu befolgen hat und die
nicht gesondert vergütet werden:

- Brennbare Baustoffe und sonstige brennbare Gegenstände dürfen nur örtlich
und mengenmäßig begrenzt gelagert
werden. Dies gilt auch für brennbare Flüssigkeiten und brennbare Gase.
- Brennbare Abfallstoffe sind täglich aus dem Gebäude zu entfernen. Für brennbare
Abfallstoffe werden auf der
Baustelle nicht brennbare Großbehälter (Container) aufgestellt.
- Bei feuergefährlichen Arbeiten, z. B. Schweißen, Schneiden und artverwandte
Arbeitsverfahren sowie beim Umgang mit
offenem Feuer in Verbindung mit brennbaren Stoffen sind Brandschutzposten

einzuteilen und geeignete
Feuerlöschgeräte bereit zu stellen. Nach Beendigung der feuergefährlichen
Arbeiten sind Nachkontrollen durchzuführen.
- Für die Verwendung von Schweißbrennern und Trennscheiben innerhalb und
außerhalb des Gebäudes ist eine
Schweißerlaubnis durch den Auftraggeber einzuholen. Ein Funkenflug ist zu
unterbinden, nahe Bauteile sind zu schützen.
- Schweißgeräte dürfen nach Abschluss der Tagesarbeiten nicht im Gebäude
gelagert werden, sondern sind gemäß Abstimmung mit der Bauleitung im Außenbereich zu lagern.
- Gasflaschen sind nur außerhalb des Gebäudes zu lagern. Die Gasflaschen sind
täglich von der Dachfläche zu schaffen.
- Während der Arbeiten ist ein striktes Rauchverbot im Gebäude und auf dem
gesamten Schulgelände einzuhalten.

13. Gewährleistung und Dokumentation sowie Plangrundlagen AN
Siehe BVB Nr. 15
Dokumentation:
Die Dokumentation erfolgt gem. Vorgaben AG / der Stadt Leverkusen ebenso wie
das Erstellen der Revisionsunterlagen.
Umgang Planunterlagen:
Der AN hat die benötigten Planunterlagen mit ausreichend Vorlauf von min. 10
Werktagen bei den jeweiligen Fachplanern anzufordern.
Der AN erhält die Planunterlagen ausschließlich in digitaler Form (pdf-Format) und
auf Wunsch auch als dwg/dxf-Datei.
Papierpausen und Vervielfältigungen zum eigenen Gebrauch und die Verteilung
an Nachunternehmer ist eigenverantwortlich und auf Kosten des AN
vorzunehmen.
Die Planverwaltung erfolgt je nach Gewerk immer durch den Fachingenieur
(Architekt, TGA, Statik etc.) und wird mit aktuellem Stand als Datei zur Verfügung
gestellt.
Die Planeinstellung erfolgt baubegleitend, rechtzeitig vor Ausführungsbeginn des
jeweiligen Bauteils/Geschosses etc. Technische Klärungen u.ä. sind vom AN
rechtzeitig vor Ausführung/im Rahmen der Arbeitsvorbereitung des jeweiligen
Arbeitsschrittes durchzuführen.

14. Ausführungsfristen
(s. BVB / VOB)
Arbeitszeiten, Unterbrechungen:
Die Arbeiten sind nur zu den gesetzlich üblichen Arbeitszeiten auszuführen. Die
Arbeiten sind auch nach unverschuldeten Unterbrechungen nach Aufforderung
durch die Bauleitung unverzüglich aufzunehmen. Lärmintensive Arbeiten sind auf
ein Minimum zu beschränken.

15. Abrechnung
Die Abrechnung erfolgt auf Grundlage der Einheitspreis und eines gemeinsam vor
Ort zu erstellenden Aufmaßes. Stundenlohnarbeiten und Materialaufwand
außerhalb des LVs können nur in vorheriger Absprache mit der Bauleitung
ausgeführt werden. Zum Aufmaß kommen die tatsächlichen Sichtflächen und
Längen. Die einzelnen Positionen verstehen sich einschließlich der kompletten
Lieferung und der fachgerechten Montage. Alle erforderlichen Nebenarbeiten und
Aufwendungen sind in die Einheitspreise der einzelnen Positionen einzurechnen
und werden nicht gesondert vergütet. Allen a Conto Zahlungen ist immer ein
Aufmaß aller in Rechnung gestellter Leistungen beizufügen.
Stundenlohnarbeiten sind der Bauleitung vor Arbeitsbeginn anzuzeigen und der
örtl. Bauleitung spätestens 1 Tag nach Ausführung der Arbeiten zur Unterschrift
vorzulegen. Sollte die örtl. BL nicht anwesend sein, müssen die Rapporte per
FAX oder E-Mail-Scan binnen der vorgenannten Frist vorgelegt werden. (s. BVB
Pkt. 16)

*Hinweis: 03 - BEIGEFÜGTE UNTERLAGEN UND PLÄNE*
03 - BEIGEFÜGTE UNTERLAGEN UND PLÄNE

Unterlagen und Pläne sind dem LV bei Bedarf beigefügt und verbindlicher
Bestandteil der Vertragsunterlagen.
Folgende Planunterlagen sind Grundlagen dieses Leistungsverzeichnisses:

- 18-160_SL_AP_GR_KG_001.1_C
- 18-160_HSL_AP_GR_DG_004.1_C
- 18-160_HSL_AP_GR_DG_004.2_C
- 18-160_H_AP_LP_EG_302_A
- 18-160_H_AP_SM_XX_100_F
- 18-160_H_AP_SM_XX_101_D
- 18-160_HS_AP_GR_EG_002.1_C
- 18-160_HS_AP_GR_EG_002.2_C
- 18-160_HS_AP_GR_OG1_003.1_C
- 18-160_HS_AP_GR_OG1_003.2_C
- 18-160_S_AP_SM_XX_102_C
- 18-160_S-SW_AP_SM_XX_104_C

*Hinweis: 04 - TERMINE UND ARBEITSEINSATZ*
04 - TERMINE UND ARBEITSEINSATZ

(Teil der Besonderen Vertragsbedingungen)
Folgende Arbeitsabläufe / Bauabschnitte sind mit den jeweilig erforderlichen An- und
Abfahrten zur Orientierung einzukalkulieren:
Diese sind u.a.:
- Baustelleneinrichtung, inkl. Vorhalten und Räumen für die eigenen Arbeiten
- Erdarbeiten, Gründungsarbeiten und Grundleitungsarbeiten unter Einbezug
bauseitiger Fachfirmen z.B. für Blitzschutz
- Abdichtungs- und Drainagearbeiten
- Rückbau- und Abbrucharbeiten im Bereich der bestehenden Gebäude
- Rohbauarbeiten im Bereich des Gebäudebestandes unter Einbezug bauseitiger
Fachfirmen z.B. für Blitzschutz und Elektro, TGA
- Rohbauarbeiten im Bereich der Neubauten unter Einbezug bauseitiger
Fachfirmen z.B. für Blitzschutz und Elektro, TGA
- Schließen von Durchbrüchen in separaten Arbeitsabschnitten nach erfolgter TGA
Installation, nach der Hauptphase

*Hinweis: 05 - ZUSÄTZLICHE TECHNISCHE VERTRAGSBEDINGUNGEN ZTV - 12/2020*
05 - ZUSÄTZLICHE TECHNISCHE VERTRAGSBEDINGUNGEN ZTV

Allgemein
Diese ZTV werden in Verbindung mit den Vertragsbedingungen des Auftraggebers (AG) zum Angebot zum Vertragsbestandteil. Der Geltungsbereich dieser ZTV umfasst die Ausführung, Lieferung und Montage aller in der Leistungsbeschreibung ausgewiesenen Teile und Massen einschließlich aller nicht gesondert erwähnten Nebenleistungen, die zur Erstellung kompletter Anlagensysteme erforderlich sind.

Bei der Durchführung der Maßnahme sind sämtliche behördlichen und örtlichen Vorschriften oder Auflagen, die entsprechenden DIN-Normen sowie sonstige einschlägige Vorschriften zu erfüllen.
Hierzu zählen insbesondere die Bestimmungen der VOB, VDE, die DIN-Richtlinien, die Richtlinien der Arbeitsstättenverordnung, die Bestimmungen der Landesbauordnung, die Bestimmungen und evtl. Auflagen des Staatlichen Amtes für Arbeitsschutz und der Berufsgenossenschaft sowie die allgemein anerkannten Regeln der BaustellV.
Anschlussmöglichkeiten für Wasser, Abwasser und Strom werden durch den AG zur Verfügung gestellt. Die Kosten werden nach den vertraglichen Vorgaben des AG umgelegt.

Die bei den Arbeiten anfallenden Baustellenabfälle (Verpackungsmaterialien und sonstige Abfälle) sind gemäß der Gewerbeabfallverordnung (GewAbfV) zu trennen und in Behältern des Auftragnehmers (AN) zu sammeln - die diesbezüglichen Kosten, inklusiv der Entsorgungskosten trägt der AN. Die Vorgaben des AG bezüglich der Abfallentsorgung sind einzuhalten.

Angaben zur Ausführung
Die durch den AN zu erbringende Montageplanung ist vor Ausführungsbeginn der Fachbauleitung vorzulegen. Vor Montagebeginn sind in einer Besprechung auf der Baustelle mit der Bauleitung und dem Planungsbüro Ablauf und Ausführung der Montage zu klären. Änderungen und Abweichungen von der Ausführungsplanung des AG dürfen nur im Einvernehmen mit dem Planungsbüro beziehungsweise mit dem AG vorgenommen werden. Dem Montagepersonal sind die Ausführungsunterlagen komplett zu übergeben, ebenfalls die technischen Beschreibungen der Anlagen sowie das Leistungsverzeichnis.

Der Auftragnehmer ist für die rechtzeitige Materialbestellung verantwortlich. Bei Lieferverzögerungen hat er den Nachweis hierüber zu erbringen.

Alle Geräte und Anlagenteile sind im energiewirtschaftlichen Sinne optimal auszuwählen und anzubieten. Geräte, Pumpen, Apparate und Regelteile einschließlich Zubehör sind so auszurüsten, dass ein einwandfreier Dauerbetrieb möglich ist. Besondere Anforderungen sind bei den entsprechenden Positionen des Leistungsverzeichnisses vermerkt. Die Lagerung aller sich bewegenden Teile muss geräusch-, wartungs- und schwingungsarm erfolgen. Der Auftragnehmer ist für die Abstimmung der Leitungsführung mit anderen Gewerken verantwortlich. Frei verlegte Rohrleitungen sind lösbar zu befestigen.

Abnahme und Probebetrieb
Die Abnahmereife muss der Fachbauleitung frühzeitig mitgeteilt werden. Eine Teilabnahme erfolgt nur dann, wenn bauliche Notwendigkeiten vorliegen. Beim Probebetrieb muss die Anlage auf die höchsten Betriebswerte gefahren werden. Der Probebetrieb muss im Einvernehmen mit der Bauleitung erfolgen und protokolliert werden. Bei einer Funktionsprüfung werden die Geräte in Betrieb genommen und auf einwandfreie Funktion überprüft. Alle Armaturen sind genauestens, gegebenenfalls. unter Hinzuziehung der Herstellerfirma, einzustellen. Betriebs-, Wartungs- und Bedienungsanweisung sind für alle Anlagenteile in beständiger Ausführung zu übergeben.

Wichtiger Hinweis
Dieses Leistungsverzeichnis ist über EDV erstellt und das Angebot wird rechnerisch über EDV geprüft. Aus diesem Grunde ist es erforderlich, das Angebot vollständig auszufüllen. Arbeitet der Bieter ebenfalls über EDV, so müssen die Positionen und Einheitspreise dem Leistungsverzeichnis entsprechen. Hinweise, Änderungen oder Erläuterungen können vom Bieter nur in einem Begleitschreiben gemacht werden.
Alle angegebenen Massen und Bestellnummern dienen als Grundlage zur Kalkulation. Die Bestellung aller Materialien kann erst nach genauem Massenauszug auf Basis der Montageplanung des AN bzw. vor Ort erfolgen.

Alle Rechnungen (Akonto, - Teilschluss- und Schlussrechnungen) sind kumuliert aufzustellen.

*Hinweis: 06 - NORMENÜBERSICHT*
06 - NORMENÜBERSICHT

BauO NRW Bauordnung des Landes Nordrhein-Westfalen

M-LAR Muster-Richtlinie über brandschutztechnische Anforderungen an Leitungsanlagen

VV TB NRW Verwaltungsvorschrift Technische Baubestimmungen NRW

DIN 4102 Brandverhalten von Baustoffen und Bauteilen

DIN 4109 Schallschutz im Hochbau

DIN EN 806

DIN 1986

DIN 1988

DIN EN 1717

DIN 18040

GEG (Gebäudeenergiegesetz)

DIN 12828

VDI 2035

DIN EN 1264

*Hinweis: Ausführungshinweis*
Ausführungshinweis:
Dämmung
Die Rohrleitungen werden gemäß GEG wärmegedämmt.
Die Dämmarbeiten werden separat ausgeschrieben und vom Gewerk Dämmung ausgeführt. Wärmedämmung in Vorwänden und an später unzugänglichen Stellen, sowie oberhalb von Abhangdecken, zur Beschleunigung des Bauablaufes werden jedoch vom Auftragnehmer des Gewerkes Heizung-Sanitär selbst durchgeführt.
Die notwendigen Brandschutzelemente bei der Durchdringung von Wänden und Decken sind ebenfalls Bestandteil dieses Leistungsverzeichnisses.

Die Dämmung wird neben der zum Brandschutz notwendigen Dämmung nur in Bereichen von Vorwänden, Wandschlitzen und oberhalb von Abhangdecken zur Beschleunigung des Bauablaufes angebracht.
Die Dämmung in der Heizzentrale Sporthalle und der WRG in der Lüftungszentrale  werden durch einen Dämmungsfachbetrieb ausgeführt.

Alle Rohrleitungen sind so zu verlegen, dass sie
einzeln gedämmt werden können. Sie sind fachgerecht und schalltechnisch einwandfrei zu verlegen und zu befestigen.  Die notwendigen Hilfsmittel wie Leiter, Gerüste bis 4m Höhe sind in die Einheitspreise einzurechnen.
Die Befestigung von Rohrleitungen in Flucht und Rettungswegen sowie notwendigen Fluren hat entsprechend der DIN 4102-4, Nr. 8.5.7.5 zu erfolgen.

Brandschutz:
Für sämtliche zulassungspflichtigen Einbauteile, die den Brandschutz betreffen, sind vor Montagebeginn 2 fach alle Zulassungsbescheide vorzulegen. Erst nach Durchsicht und Prüfung durch den Brandschutz SV sowie der Freigabe können diese Einbauteile erst eingesetzt werden. Dies ist mit bei den EP´s zu berücksichtigen.

### 1 Sanitär

#### 1.01 Entwässerung horizontal und vertikal

*Hinweis: Vorbeschrieb Schmutzwasserleitungen SML*
Muffenlose, gusseiserne Abflussrohre und Formstücke

Richtfabrikat: pam building
Typ:  PAM GLOBAL S (SML)

oder gleichwertig
Fabrikat:''
'....................................................'
''

Typ:''
'....................................................'
''
(Vom Bieter eintragen)

nach DIN EN 877 (SML) mit Leistungserklärung und CE-Markierung nach BauPVo.
Qualitätsgeprüft durch die "Gütegemeinschaft Entwässerungstechnik Guss e.V. (GEG)" und mit dem RAL-Gütesiegel der GEG versehen.

Rohre innen: mit einer Zweikomponenten Epoxid-Beschichtung, außen mit rotbrauner Farbgrundierung versehen, Formstücke innen und außen epoxiert.

Baustoffklasse/Brandverhalten: A1 nicht brennbar

Verlegung und Befestigung: Nach Hersteller-Verlege-und Befestigungsvorschriften und unter Einhaltung der DIN EN 12056 bzw. DIN 1986 -100.

Verbindungen: PAM GLOBAL RAPID Verbindungen mit CE-Markierung gem. BauPVo und DIN EN 877. PAM GLOBAL KONFIX-Verbindungen zum Anschluss von Rohren aus Fremdwerkstoffen. Absicherung überdruckgefährdeter Leitungsteile und zur Längskraftschlüssigkeit mit PAM GLOBAL UNIGRIP Krallen.
Die Verbindungen, Rohrschellen und Krallen werden gesondert vergütet.

Bestandteil der Haftungsübernahme -Vereinbarungen mit dem ZVSHK und dem BTGA

Mit Umwelt-Produktdeklaration EPD (Typ-III-Deklaration) nach EN 15804 als Datengrundlage für die ökologische Gebäudebewertung.

Montage nach Herstellervorgaben.

Kalkulationshinweis: Der Schnittkantenschutz Ausbesserungslack und die Auftragung, sowie für die Auftragung benötigtes Material sind einzukalkulieren.

Zu verarbeiten als Passstück und in Teillängen, einschließlich ablängen auf benötigtes Längenmaß.

Das Abwassersystem ist gemäß DIN 4109 gegen Körperschallübertragung vom Baukörper zu trennen. Die Befestigungen sind in separaten Positionen erfasst.

**1.01.001 Rohrleitung DN 50**
*** Bezugsbeschreibung
Rohrleitung
Größe:  DN 50
Menge: 55,000 m

**1.01.002 Rohrleitung DN 80**
*** wie Position 1.01.001
Rohrleitung
Größe:  DN 80
Menge: 50,000 m

**1.01.003 Rohrleitung DN 100**
*** wie Position 1.01.001
Rohrleitung
Größe:  DN 100
Menge: 85,000 m

**1.01.004 Bogen DN 50**
*** Bezugsbeschreibung
Bogen
in allen Handelsausführungen
Größe:  DN 50
Menge: 80,000 St

**1.01.005 Bogen DN 80**
*** wie Position 1.01.004
Bogen
Größe:  DN 80
Menge: 30,000 St

**1.01.006 Bogen DN 100**
*** wie Position 1.01.004
Bogen
Größe:  DN 100
Menge: 45,000 St

**1.01.007 Abzweig DN 50**
*** Bezugsbeschreibung
Abzweig
in allen Handelsausführungen
Größe:  DN 50
Menge: 2,000 St

**1.01.008 Abzweig DN 80**
*** wie Position 1.01.007
Abzweig
Größe:  DN 80
Menge: 15,000 St

**1.01.009 Abzweig DN 100**
*** wie Position 1.01.007
Abzweig
Größe:  DN 100
Menge: 32,000 St

**1.01.010 Doppelabzweig DN 100**
Doppelabzweig
in allen Handelsausführungen
Größe:  DN 100
Menge: 11,000 St

**1.01.011 Übergangsrohr DN 80**
*** Bezugsbeschreibung
Übergangsrohr, exzentrisch, als Zulage für Abflussrohr in allen handelsüblichen Ausführungen.
Größe:  DN 80
Menge: 2,000 St

**1.01.012 Übergangsrohr DN 100**
*** wie Position 1.01.011
Menge: 5,000 St

**1.01.013 Fallrohrstütze DN 80**
*** Bezugsbeschreibung
Fallrohrstütze als Zulage für Abflussrohr in allen handelsüblichen Ausführungen
Größe:  DN 80
einschließlich Auflagerung mit einvulkanisiertem Gummi, mit geeigneten bauaufsichtlich zugelassenen Dübeln
Menge: 4,000 St

**1.01.014 Fallrohrstütze DN 100**
*** wie Position 1.01.013
Fallrohrstütze
Größe:  DN 100
Menge: 11,000 St

**1.01.015 Reinigungsöffnung DN 100**
Reinigungsöffnung
Größe:  DN 100
Menge: 2,000 St

**1.01.016 WC-Anschlussbogen DN 100**
WC-Anschlussbogen
Größe:  DN 100
Menge: 7,000 St

**1.01.017 Objetkt-Anschlussbogen DN 50**
Objekt-Anschlussbogen
Größe:  DN 50
für Wasch-, Spül und Urinalbecken
Menge: 21,000 St

*Hinweis: Vorbeschrieb Schmutzwasserleitungen KML*
Muffenlose, gusseiserne Abflussrohre und Formstücke mit Sonderbeschichtung

Richtfabrikat: pam building
Typ:  PAM GLOBAL Plus (KML)

oder gleichwertig
Fabrikat:''
'....................................................'
''

Typ:''
'....................................................'
''
(Vom Bieter eintragen)

mit Übereinstimmungszertifizierung CE Typ: PAM GLOBAL PLUS.
Qualitätsgeprüft durch die "Gütegemeinschaft Entwässerungstechnik Guss e.V. (GEG)" und mit dem RAL-Gütesiegel der GEG versehen.

Rohre innen: mit doppelter Zweikomponenten-Epoxid-Beschichtung (gesamt mindestens 250µm) außen verzinkt (mindestens130g/qm). Außenbeschichtung mit Acryllack (mindestens 40µm) in grauem Farbton.

Formstücke innen und außen: phosphatiert und durch elektrostatisches Aufsprühen von Epoxidpulver und anschließendem Aufschmelzen epoxiert (300µm).

Brandklasse: A2-s1, d0 nicht brennbar.

Verlegung und Befestigungsregelen: Nach PAM GLOBAL Verlege- und Befestiungsvorschriften unter Einhaltung der DIN EN 12056 bzw. DIN 1986-100.

Verbindungen: PAM GLOBAL RAPID-Verbindungen mit Übereinstimmungszertifizierung gem. DIN EN 877
Die Verbindungen, Rohrschellen und Krallen werden gesondert vergütet.

Alle Rohrschellen mit Gummieinlage zum Schallschutz nach DIN 4109. Die Rohrschellen werden
gesondert vergütet.

Bestandteil der Haftungsübernahme - Vereinbarungen mit dem ZVSHK und dem BTGA.

Mit Umwelt-Produktdeklaration EPD (Typ-III-Deklaration) nach EN 15804 als Datengrundlage für die ökologische Gebäudebewertung.

Verarbeitungsvorschrift: Alle Rohr-Schnittenden sind mit dem Schnittkantenschutz Extrem 1K zu bestreichen.

Kalkulationshinweis: Der Schnittkantenschutz Extrem 1K und die Auftragung, sowie für die Auftragung benötigtes Material sind einzukalkulieren.
Montage nach Herstellervorgaben.

Zu verarbeiten als Passstück und in Teillängen, einschließlich ablängen auf benötigtes Längenmaß.

Das Abwassersystem ist gemäß DIN 4109 gegen Körperschallübertragung vom Baukörper zu trennen. Die Befestigungen sind in separaten Positionen erfasst.

**1.01.018 Rohrleitung DN 100**
Rohrleitung
Größe:  DN 100
Menge: 9,000 m

**1.01.019 Bogen DN 100**
Bogen
in allen Handelsausführungen
Größe:  DN 100
Menge: 6,000 St

**1.01.020 Abzweig DN 100**
Abzweig
in allen Handelsausführungen
Größe:  DN 100
Menge: 2,000 St

**1.01.021 Übergangsrohr DN 100**
Übergangsrohr
in allen Handelsausführungen
Größe:  DN 100
Menge: 1,000 St

**1.01.022 Fallrohrstütze DN 100**
Fallrohrstütze
Größe:  DN 100
Menge: 1,000 St

**1.01.023 Verbinder DN 50**
*** Bezugsbeschreibung
Verbinder DN 50
Typ:  Rapid S
Größe:  DN 50
Menge: 160,000 St

**1.01.024 Verbinder DN 80**
*** wie Position 1.01.023
Menge: 105,000 St

**1.01.025 Verbinder DN 100**
*** wie Position 1.01.023
Menge: 195,000 St

**1.01.026 Konfix-Verbindungen DN 50**
*** Bezugsbeschreibung
Konfix-Verbindungen aus EPDM einschließlich Spannbänder, zum Anschluss von Rohren aus Fremdwerkstoffen als Zulage für Abflussrohr SML und KML
Größe:  DN 50
Menge: 25,000 St

**1.01.027 Konfix-Verbindungen DN 80**
*** wie Position 1.01.026
Menge: 4,000 St

**1.01.028 Konfix-Verbindungen DN 100**
*** wie Position 1.01.026
Menge: 14,000 St

*Hinweis: Vorbeschrieb Schmutzwasserleitungen HT*
Heißwasserbeständige schwerentflammbare Kunststoff-Abwasser-Hochtemperatur-Rohre.
Für Entwässerungsanlagen von Gebäuden nach DIN EN 12056 in Verbindung mit DIN 1986 - 100. Rohre und Formstücke sind für die Anwendung innerhalb von Gebäuden (Anwendungskennzeichen B- Building) in Anlehnung an DIN EN 1451 - 1 geprüft und zugelassen.
Die Rohre DN 30 bis DN 100, mit Steck- bezieheungsweise Steckklebemuffen und Dichtungen. Zu verarbeiten als Passstück und in Teillängen, einschließlich ablängen auf benötigtes Längenmaß

Werkstoff: Polypropylen, mineralverstärkt, halogenfrei
Temperaturbeständig: bis 90°C, kurzzeitig 100°C
Baustoffklasse: DIN 4102-B2, normal entflammbar, nicht
brennend abtropfend, Klasse E nach DIN EN 13501-1,
Das Abwassersystem ist gemäß DIN 4109 gegen Körperschallübertragung vom Baukörper zu trennen. Die Befestigungen sind in separaten Positionen erfasst.

Richtfabrikat: Ostendorf
Typ:  HTsafe

oder gleichwertig
Fabrikat:''
'....................................................'
''

Typ:''
'....................................................'
''
(Vom Bieter eintragen)

**1.01.029 HT-Hausabflussrohr DN 50**
*** Bezugsbeschreibung
Hausabflussrohr-System aus Polypropylen
Größe:  DN 50
Baulänge von 0,15 bis 2,0 m
Menge: 59,000 m

**1.01.030 HT-Hausabflussrohr DN 70**
*** wie Position 1.01.029
Hausabflussrohr-System aus Polypropylen
Größe:  DN 70
Menge: 30,000 m

**1.01.031 HT-Hausabflussrohr DN 100**
*** wie Position 1.01.029
Hausabflussrohr-System aus Polypropylen
Größe:  DN 100
Menge: 60,000 m

**1.01.032 HT-Bogen DN 50**
*** Bezugsbeschreibung
Bogen aus Hausabflussrohr-System aus Polypropylen als Zulage für HT-Rohr in allen handelsüblichen Ausführungen
Größe:  DN 50
Menge: 125,000 St

**1.01.033 HT-Bogen DN 70**
*** wie Position 1.01.032
Bogen
Größe:  DN 70
Menge: 35,000 St

**1.01.034 HT-Bogen DN 100**
*** wie Position 1.01.032
Bogen
Größe:  DN 100
Menge: 55,000 St

**1.01.035 HT-Abzweig DN 50**
*** Bezugsbeschreibung
Abzweig aus Hausabflussrohr-System aus Polypropylen als Zulage für HT-Rohr in allen handelsüblichen Ausführungen
Größe:  DN 50
Menge: 11,000 St

**1.01.036 HT-Abzweig DN 70**
*** wie Position 1.01.035
Abzweig
Größe:  DN 70
Menge: 8,000 St

**1.01.037 HT-Abzweig DN 100**
*** wie Position 1.01.035
Abzweig
Größe:  DN 100
Menge: 24,000 St

**1.01.038 HT-Übergangsrohr DN 70**
*** Bezugsbeschreibung
HT-Übergangsrohr aus Hausabflussrohr-System aus Polypropylen als Zulage für HT-Rohr in allen handelsüblichen Ausführungen
Größe:  DN 70
Menge: 2,000 St

**1.01.039 HT-Übergangsrohr DN 100**
*** wie Position 1.01.038
Menge: 43,000 St

**1.01.040 HT-Aufsteckmuffe DN 50**
*** Bezugsbeschreibung
Aufsteckmuffe aus Hausabflussrohr-System aus Polypropylen als Zulage  für  HT-Rohr in allen handelsüblichen Ausführungen
Größe:  DN 50
Menge: 11,000 St

**1.01.041 HT-Aufsteckmuffe DN 70**
*** wie Position 1.01.040
Aufsteckmuffe aus Hausabflussrohr-System aus Polypropylen als Zulage  für  HT-Rohr in allen handelsüblichen Ausführungen
Größe:  DN 70
Menge: 5,000 St

**1.01.042 HT-Aufsteckmuffe DN 100**
*** wie Position 1.01.040
Aufsteckmuffe aus Hausabflussrohr-System aus Polypropylen als Zulage  für  HT-Rohr in allen handelsüblichen Ausführungen
Größe:  DN 100
Menge: 5,000 St

**1.01.043 NBR-Dichtring DN 50**
*** Bezugsbeschreibung
NBR-Dichtring
Größe:  DN 50
beständig gegen Öle, Benzin und Fette (tierisch, pflanzlich, mineralisch)
als Austausch-Dichtring,
einschließlich vorhandenen Dichtring aus Rohrmuffe entfernen und NBR-Dichtring einsetzen.
Menge: 73,000 St

**1.01.044 NBR-Dichtring DN 70**
*** wie Position 1.01.043
NBR-Dichtring DN 70
Größe:  DN 70
Menge: 5,000 St

**1.01.045 NBR-Dichtring DN 100**
*** wie Position 1.01.043
NBR-Dichtring
Größe:  DN 100
Menge: 30,000 St

**1.01.046 Belüftungsventil DN 100**
Belüftungsventil DN 100
zum Belüften von Abwasserleitungen, Rohrbelüfter nach DIN EN 12380, einschließlich Wärmedämmkappe, Manschette und Adapter
Menge: 1,000 St

*Hinweis: Vorbeschrieb Kondensatleitungen PVC*
PVC Rohre und Fittings
aus weichmacherfreiem Polyvinylchloriden hergestellt, deren Rohre und Fittings auf eine Nutzungsdauer von 25 Jahren (Medium: Wasser 20°C) ausgelegt sind. PVC-U besitzt ebenso optimale chemische Widerstandsfähigkeit gegen viele mineralische Säuren, Basen und Salzlösungen.
Geeignet für Temperaturen bis max. 60°C
Die Verbindung von Rohren und Fittings erfolgt durch Verklebung. Die benötigten Reiniger und Kleber sind in die Fitting-Positionen mit einzukalkulieren. Zu verarbeiten als Passstück und in Teillängen, einschließlich ablängen auf benötigtes Längenmaß.
Das Rohrleitungssystem ist gemäß DIN 4109 gegen Körperschallübertragung vom Baukörper zu trennen. Die Befestigungen sind in separaten Positionen erfasst.

Richtfabrikat: Georg Fischer
Typ:  PVC Rohr grau (DEKADUR)

oder gleichwertig
Fabrikat:''
'....................................................'
''

Typ:''
'....................................................'
''
(Vom Bieter eintragen)

**1.01.047 Rohrleitung DN 20**
Rohrleitung
Größe:  DN 20
Menge: 215,000 m

**1.01.048 Bogen DN 20**
Bogen
in allen Handelsausführungen
Größe:  DN 20
Menge: 51,000 St

**1.01.049 Anschluss PVC-Rohr DN 20 an bauseitiges Lüftungsgerät**
Anschluss PVC-Rohr DN 20 bauseitiges Lüftungsgerät
unter Hinzulieferung der benötigten Anschlussmaterialien (Reduzierstück, Gewindeübergang, Schlauchübergang oder Ähnliches) herstellen
Menge: 15,000 St

**1.01.050 Anschluss PVC-Rohr DN 20 PVC-Spülengeruchsverschluss**
Anschluss PVC-Rohr DN 20 an PVC-Spülengeruchsverschluss
unter Hinzulieferung der benötigten Anschlussmaterialien (Reduzierstück, Gewindeübergang, Schlauchübergang oder Ähnliches) herstellen
Menge: 15,000 St

**1.01.051 Systemrohrschelle für vorbeschriebene Schmutzwasserrohre für DN 20**
*** Bezugsbeschreibung
Systemrohrschelle für vorbeschriebene Schmutzwasserrohre
Größe: für DN 20
zum Befestigen von Leitungen an Wänden aus Mauerwerk oder Decken aus Beton, aus verzinktem Stahl, mit Profil-Gummi-Einlage, mit Gewindestange M8/10, mit Abhängung bis 30 cm, mit bauaufsichtlich zugelassenem Metalldübel, einschließlich Herstellung der Bohrung
Menge: 95,000 St

**1.01.052 Systemrohrschelle für vorbeschriebene Schmutzwasserrohre für DN 50**
*** wie Position 1.01.051
Systemrohrschelle für vorbeschriebene Schmutzwasserrohre
Größe: für DN 50
Menge: 49,000 St

**1.01.053 Systemrohrschelle für vorbeschriebene Schmutzwasserrohre für DN 70**
*** wie Position 1.01.051
Systemrohrschelle für vorbeschriebene Schmutzwasserrohre
Größe: für DN 70
Menge: 10,000 St

**1.01.054 Systemrohrschelle für vorbeschriebene Schmutzwasserrohre für DN 80**
*** wie Position 1.01.051
Systemrohrschelle für vorbeschriebene Schmutzwasserrohre
Größe: für DN 80
Menge: 15,000 St

**1.01.055 Systemrohrschelle für vorbeschriebene Schmutzwasserrohre für DN 100**
*** wie Position 1.01.051
Systemrohrschelle für vorbeschriebene Schmutz- und Regenwasserrohre
Größe: für DN 100
Menge: 50,000 St

**1.01.056 Profilschiene für mittelschwere Anwendungen**
Profilschiene für mittelschwere Anwendungen, zur Aufnahme von Rohrschellen für vorbeschriebene Trinkwasserrohre
Materialstärke: 2 mm
Abmessung (Höhe/Breite):40 - 45 mm
C-Profil, durchgehend gelocht, aus verzinktem Stahl, einschließlich ablängen auf benötigtes Längenmaß, einschließlich Befestigungsmaterial
Menge: 20,000 m

**1.01.057 Rohrschelle an Profilschiene für vorbeschriebene Schmutzwasserrohre fü**
*** Bezugsbeschreibung
Rohrschelle für vorbeschriebene Schmutzwasserrohre
Größe: für DN 20
zum Befestigen von Leitungen an Profilschienen, aus verzinktem
Stahl, mit Profil-Gummi-Einlage, mit Gewindestange M8/10, mit Abhängung bis
30cm, mit zu vorbeschriebenem Profilschienensystem passender Schnellanbindung
Menge: 12,000 St

**1.01.058 Rohrschelle an Profilschiene für vorbeschriebene Schmutzwasserrohre fü**
*** wie Position 1.01.057
Rohrschelle für vorbeschriebene Schmutzwasserrohre
Größe: für DN 50
Menge: 15,000 St

**1.01.059 Rohrschelle an Profilschiene für vorbeschriebene Schmutzwasserrohre fü**
*** wie Position 1.01.057
Rohrschelle für vorbeschriebene Schmutzwasserrohre
Größe: für DN 70
Menge: 8,000 St

**1.01.060 Rohrschelle an Profilschiene für vorbeschriebene Schmutzwasserrohre fü**
*** wie Position 1.01.057
Rohrschelle für vorbeschriebene Schmutzwasserrohre
Größe: für DN 80
Menge: 15,000 St

**1.01.061 Rohrschelle an Profilschiene für vorbeschriebene Schmutzwasserrohre fü**
*** wie Position 1.01.057
Rohrschelle für vorbeschriebene Schmutzwasserrohre
Größe: für DN 100
Menge: 30,000 St

**1.01.062 Brandschutz Rohrabschottung von Guss- auf Kunststoffrohr DN 50 waagere**
*** Bezugsbeschreibung
Brandschutz Rohrabschottung von Guss- auf Kunststoffrohr DN 50 waagerechter Abgang

Richtfabrikat: Rockwool
Typ:  Conlit SML Manschette
Größe:  DN 50

oder gleichwertig
Fabrikat:''
'....................................................'
''

Typ:''
'....................................................'
''
(Vom Bieter eintragen)

bestehend aus einer Blechhülse mit mehreren Lagen intumeszentem Material
Menge: 10,000 St

**1.01.063 Brandschutz Rohrabschottung von Guss- auf Kunststoffrohr DN 70 waagere**
*** wie Position 1.01.062
Brandschutz Rohrabschottung von Guss- auf Kunststoffrohr waagerechter Abgang
Größe:  DN 70
Menge: 3,000 St

**1.01.064 Brandschutz Rohrabschottung von Guss- auf Kunststoffrohr DN 100 waager**
*** wie Position 1.01.062
Brandschutz Rohrabschottung von Guss- auf Kunststoffrohr waagerechter Abgang
Größe:  DN 100
Menge: 6,000 St

**1.01.065 Brandschutzmanschette DN 50 für Übergang von SML- auf HT-Rohr senkrech**
*** Bezugsbeschreibung
Brandschutzmanschette DN 50 für Übergang von SML- auf HT-Rohr senkrechter und waagerechter Übergang
Richtfabrikat: Doyma
Typ:  Curaflam System Konfix Pro
Größe:  DN 50

oder gleichwertig
Fabrikat:''
'....................................................'
''

Typ:''
'....................................................'
''
(Vom Bieter eintragen)
Menge: 11,000 St

**1.01.066 Brandschutzmanschette DN 75 für Übergang von SML- auf HT-Rohr senkrech**
*** wie Position 1.01.065
Brandschutzmanschette DN 75 für Übergang von SML- auf HT-Rohr senkrechter und waagerechter Übergang
Größe:  DN 75
Menge: 2,000 St

**1.01.067 Brandschutzmanschette DN 100 für Übergang von SML- auf HT-Rohr senkrec**
*** wie Position 1.01.065
Brandschutzmanschette DN 100 für Übergang von SML- auf HT-Rohr senkrechter und waagerechter Übergang
Größe:  DN 100
Menge: 12,000 St

**1.01.068 Rohrschott für Wand- und Deckendurchführungen DN 50**
*** Bezugsbeschreibung
Rohrschott für Wand- und Deckendurchführungen, für vorbeschriebenes
PP-Schmutzwasserohr der Feuerwiderstandsklasse R90, wartungsfrei, ohne Einschränkung in der Nutzungsdauer.
Größe: für DN 50

Richtfabrikat: Rockwool
Typ:  Conlit Brandschutzmanschette

oder gleichwertig
Fabrikat:''
'....................................................'
''

Typ:''
'....................................................'
''
(Vom Bieter eintragen)
Menge: 4,000 St

**1.01.069 Rohrschott für Wand- und Deckendurchführungen DN 70**
*** wie Position 1.01.068
Rohrschott für Wand- und Deckendurchführungen
Größe: DN 70
Menge: 2,000 St

**1.01.070 Rohrschott für Wand- und Deckendurchführungen DN 100**
*** wie Position 1.01.068
Rohrschott für Wand- und Deckendurchführungen
Größe: DN 100
Menge: 6,000 St

**1.01.071 Anschluss von vorbeschriebenen SML Schmutzwasserleitungen DN 50 an DN**
Anschluss von vorbeschriebenen SML-Schmutzwasserleitungen DN 50 an vorhandenen KG2000-Grundleitungsstutzen DN 100 herstellen, benötigte Übergangstücke sind separat ausgeschrieben
Menge: 4,000 St

**1.01.072 Anschluss von vorbeschriebenen SML-Schmutzwasserleitungen DN 80 an DN**
Anschluss von vorbeschriebenen SML-Schmutzwasserleitungen DN 80 an vorhandenen KG2000-Grundleitungsstutzen DN 100 herstellen, benötigte Übergangstücke sind separat ausgeschrieben
Menge: 4,000 St

**1.01.073 Anschluss von vorbeschriebenen SML-Schmutzwasserleitungen DN 100 an DN**
Anschluss von vorbeschriebenen SML-Schmutzwasserleitungen DN 100 an vorhandenen KG2000-Grundleitungsstutzen DN 100 herstellen, benötigte Übergangstücke sind separat ausgeschrieben
Menge: 8,000 St

**1.01.074 Anschluss von vorbeschriebenen KML-Schmutzwasserleitungen DN 100 an DN**
Anschluss von vorbeschriebenen KML-Schmutzwasserleitungen DN 100 an vorhandenen KG2000-Grundleitungsstutzen DN 100 herstellen, benötigte Übergangstücke sind separat ausgeschrieben
Menge: 1,000 St

**1.01.075 Anschluss von vorbeschriebenen HT Schmutzwasserleitungen DN 50 an DN 1**
Anschluss von vorbeschriebenen HT-Schmutzwasserleitungen DN 50 an vorhandenen KG2000-Grundleitungsstutzen DN 100 herstellen, benötigte Übergangstücke sind separat ausgeschrieben
Menge: 26,000 St

**1.01.076 Anschluss von vorbeschriebenen HT-Schmutzwasserleitungen DN 75 an DN 1**
Anschluss von vorbeschriebenen HT-Schmutzwasserleitungen DN 75 an vorhandenen KG2000-Grundleitungsstutzen DN 100 herstellen, benötigte Übergangstücke sind separat ausgeschrieben
Menge: 2,000 St

**1.01.077 Anschluss von vorbeschriebenen HT-Schmutzwasserleitungen DN 100 an DN**
Anschluss von vorbeschriebenen HT-Schmutzwasserleitungen DN 100 an vorhandenen KG2000-Grundleitungsstutzen DN 100 herstellen, benötigte Übergangstücke sind separat ausgeschrieben
Menge: 7,000 St

**1.01.078 Bodenablauf DN 50 mit Brandschutz**
Bodenablauf
mit senkrechtem Ablauf, in Brandschutzausführung,
für Dünnbettabdichtung

Richtfabrikat:  Viega
Typ:  Advantix
Art.-Nr.:  470937

oder gleichwertig
Fabrikat:''....................................................''

Typ:''....................................................''
(Vom Bieter eintragen)

einschließlich
1 Höhenausgleichsstück aus Kunststoff
1 Dünnbett-Aufstockelement 150 mm
1 Aufsatz mit Edelstahlrost 100 x 100 mm
  Belastungsklasse K = 300 kg
Menge: 2,000 St

**1.01.079 Badablauf DN 50**
Badablauf als Punktablauf
Richtfabrikat:  Dallmer
Typ:  DallDrain
Größe:  DN 50

oder gleichwertig
Fabrikat:''
'....................................................'
''

Typ:''
'....................................................'
''
(Vom Bieter eintragen)

für Verbundabdichtung (geflieste Dusche) mit Bauschutz, mit Abdichtungsmanschette, mit Abdichtungsflansch, mit Schallschutzmatte, mit herausnehmbarem Geruchverschluss, mit verschraubbarem Abdeckrost aus Edelstahl 1.4301
Menge: 1,000 St

**1.01.080 Kastenrinne Tür**
Kastenrinne Tür

Richtfabrikat:  Kessel

oder gleichwertig
Fabrikat:''....................................................''

Typ:''....................................................''
(Vom Bieter eintragen)

bestehend aus:
1 St  Kastenrinne, Typ 2, 1100 x 200 mm
  Edelstahl-Entwässerungsrinne mit eingearbeitetem
Gefälle, Sichtstege geschliffen.
Mit Justierschrauben zur Höhennivellierung.
Rinne mit Ankern zur besseren Einbindung in den Estrich
Außenschenkel 15 mm tief und 50 mm nach außen
abgekantet.
(Dient zur Aufnahme einer Dünnbettabdichtung)
Materialstärke 2 mm,
Material V2A Werkstoff 1.4301
Rinne in I-Form mit einem Stutzen Ø=125 mm.
Länge 150 mm
Rinnenhöhe: maximal 190 mm
Breite: 200 mm
Länge: 1100 mm
1 St  Besandung Rinne Kleberand INOX
  Artikelnummer:  59-BRF-1
Beschichtung umlaufender Dünnbettflansches für Rinne Typ 2 mit
Spezialharz und abgestreut mit Sandmischung zur besseren
Haftung der Dünnbett- abdichtung unter den Fliesen, beziehungsweise  des Bodenbelags.
1 St  Kunststoff-Vollmaterial-Unterfütterung
  Artikelnummer: 59-PVC-VM
  Kunststoff-Vollmaterial-Unterfütterung der Sichtstege zur
Verstärkung bei Schwerlastverkehr und zur Vermeidung von
Hohlräumen.
1 St  Edelstahl-Gitterrost
  Artikelnummer: 59-4000-0
  aus Werkstoff 1.4301 V2A, Maschenweite 23 x 23 mm,
Tragstab 30 x 2 mm, Doppelgleitschutz gebeizt.
Rostmaß: 1 Stk. á 150 x 1050 mm, 2-tlg.
1 St  Bodenablauf Ferrofix 125 DN100 OD110 senkrecht Fl
  Artikelnummer: 54230
Der Grundkörper aus Edelstahl dient in Kombination mit
einem Aufsatzstück im System 125 der Punktentwässerung und ist
mit einem herausnehmbaren Geruchsverschluss und einer
Bauzeitschutzabdeckung ausgestattet. Der Pressdichtungsflansch
mit Bolzen und Schrauben aus Edelstahl dient dem Einklemmen
oder Aufschweißen von Bitumen- und Polymerbitumenbahnen
sowie Kunststoff- und Elastomer-Dichtungsbahnen. Für
wasserdichte Abdichtungen dürfen nur vom Hersteller geprüfte
Dichtungsbahnen verwendet werden.
Abdichtung am Grundkörper: Pressdichtungsflansch (geeignet zur
Ausbildung von wasserdichten Abdichtungen)
Sperrwasserhöhe: 50 mm
Allgemeine Merkmale
Norm: EN 1253-1
Nennweite (DN): 100
Außendurchmesser (DA): 110 mm
Geruchsverschluss: inklusive
Abmessungen
Behälter/Grundkörper
Auslauf Anzahl: 1
Material Grundkörper: Edelstahl 1.4301 (V2A)
Stutzen Ausführung: senkrecht
Menge: 2,000 St

**1.01.081 Kastenrinne Spülküche**
Kastenrinne Spülküche

Richtfabrikat:  Kessel
oder gleichwertig
Fabrikat:''....................................................''

Typ:''....................................................''
(Vom Bieter eintragen)

bestehend aus:
1 St  Kastenrinne, Typ 2, 2000 x 400 mm
  Artikelnummer: 59-3002-1
  Edelstahl-Entwässerungsrinne mit eingearbeitetem
Gefälle, Sichtstege geschliffen.
Mit Justierschrauben zur Höhennivellierung.
Rinne mit Ankern zur besseren Einbindung in den Estrich
Außenschenkel 15 mm tief und 50 mm nach außen
abgekantet.
(Dient zur Aufnahme einer Dünnbettabdichtung)
Materialstärke 2 mm,
Material V2A Werkstoff 1.4301
Rinne in I-Form mit einem Stutzen Ø=125 mm.
Länge 150 mm
Rinnenhöhe: maximal 190 mm
Breite: 200 mm
Länge: 1100 mm
1 St  Besandung Rinne Kleberand INOX
  Artikelnummer: 59-BRF-1
Beschichtung umlaufender Dünnbettflansches für Rinne Typ 2 mit
Spezialharz und abgestreut mit Sandmischung zur besseren
Haftung der Dünnbett- abdichtung unter den Fliesen, beziehungsweise  des Bodenbelags.
1 St  Kunststoff-Vollmaterial-Unterfütterung
  Artikelnummer: 59-PVC-VM
  Kunststoff-Vollmaterial-Unterfütterung der Sichtstege zur
Verstärkung bei Schwerlastverkehr und zur Vermeidung von
Hohlräumen.
1 St  Edelstahl-Gitterrost
  Artikelnummer: 59-4000-0
  aus Werkstoff 1.4301 V2A, Maschenweite 23 x 23 mm,
Tragstab 30 x 2 mm, Doppelgleitschutz gebeizt.
Rostmaß: 1 Stk. á 350 x 1950 mm, 4-tlg.
1 St  Ferrofix 185 DN100 OD110 senkr PDF
  Artikelnummer: 55110
Der Grundkörper Ferrofix aus Edelstahl dient in Kombination mit
einem Aufsatzstück im System 125 der Punktentwässerung und ist
mit einem herausnehmbaren Geruchsverschluss und einer
Bauzeitschutzabdeckung ausgestattet. Der Pressdichtungsflansch
mit Bolzen und Schrauben aus Edelstahl dient dem Einklemmen
oder Aufschweißen von Bitumen- und Polymerbitumenbahnen
sowie Kunststoff- und Elastomer-Dichtungsbahnen. Für
wasserdichte Abdichtungen dürfen nur vom Hersteller geprüfte
Dichtungsbahnen verwendet werden.
Ausführung
System: 185
Abdichtung am Grundkörper: Pressdichtungsflansch (geeignet zur
Ausbildung von wasserdichten Abdichtungen)
Sperrwasserhöhe: 50 mm
Allgemeine Merkmale
Norm: EN 1253-1
Nennweite (DN): 100
Außendurchmesser (DA): 201 mm
Geruchsverschluss: inklusive
Behälter/Grundkörper
Auslauf Anzahl: 1
Material Grundkörper: Edelstahl 1.4301 (V2A)
Stutzen Ausführung: senkrecht
Menge: 1,000 St

**1.01.082 Kastenrinne Anlieferung**
Kastenrinne Anlieferung

Richtfabrikat:  Kessel

oder gleichwertig
Fabrikat:''....................................................''

Typ:''....................................................''
(Vom Bieter eintragen)

bestehend aus:
1 St  Kastenrinne, Typ 2, 700 x 250 mm
  Artikelnummer: 59-3002-1
  Edelstahl-Entwässerungsrinne mit eingearbeitetem
Gefälle, Sichtstege geschliffen.
Mit Justierschrauben zur Höhennivellierung.
Rinne mit Ankern zur besseren Einbindung in den Estrich
Außenschenkel 15 mm tief und 50 mm nach außen
abgekantet.
(Dient zur Aufnahme einer Dünnbettabdichtung)
Materialstärke 2 mm,
Sichtsteg 23,5 mm
Material V2A Werkstoff 1.4301
Rinne in I-Form mit einem Stutzen Ø=125 mm.
Länge 150 mm
Rinnenhöhe: maximal 190 mm
Breite: 250 mm
Länge: 700 mm
1 St  Besandung Rinne Kleberand INOX
  Artikelnummer: 59-BRF-1
Beschichtung umlaufender Dünnbettflansches für Rinne Typ 2 mit
Spezialharz und abgestreut mit Sandmischung zur besseren
Haftung der Dünnbett- abdichtung unter den Fliesen, beziehungsweise  des Bodenbelags.
1 St  Kunststoff-Vollmaterial-Unterfütterung
  Artikelnummer: 59-PVC-VM
  Kunststoff-Vollmaterial-Unterfütterung der Sichtstege zur
Verstärkung bei Schwerlastverkehr und zur Vermeidung von
Hohlräumen.
1 St  Edelstahl-Gitterrost
  Artikelnummer: 59-4000-0
  aus Werkstoff 1.4301 V2A, Maschenweite 23 x 23 mm,
Tragstab 30 x 2 mm, Doppelgleitschutz gebeizt.
Rostmaß: 1 Stk. á 200 x 650 mm, 4-tlg.
1 St  Ferrofix 125 DN100 OD110 senkr Fl
  Artikelnummer: 54230
Der Grundkörper Ferrofix aus Edelstahl dient in Kombination mit
einem Aufsatzstück der Punktentwässerung und ist
mit einem herausnehmbaren Geruchsverschluss und einer
Bauzeitschutzabdeckung ausgestattet. Der Pressdichtungsflansch
mit Bolzen und Schrauben aus Edelstahl dient dem Einklemmen
oder Aufschweißen von Bitumen- und Polymerbitumenbahnen
sowie Kunststoff- und Elastomer-Dichtungsbahnen. Für
wasserdichte Abdichtungen dürfen nur vom Hersteller geprüfte
Dichtungsbahnen verwendet werden.
Abdichtung am Grundkörper: Pressdichtungsflansch (geeignet zur
Ausbildung von wasserdichten Abdichtungen)
Sperrwasserhöhe: 50 mm
Allgemeine Merkmale
Norm: EN 1253-1
Nennweite (DN): 100
Außendurchmesser (DA): 110 mm
Geruchsverschluss: inklusive
Behälter/Grundkörper
Auslauf Anzahl: 1
Material Grundkörper: Edelstahl 1.4301 (V2A)
Stutzen Ausführung: senkrecht
Menge: 1,000 St

**1.01.083 Kastenrinne Produktion 1**
Kastenrinne Produktion 1

Richtfabrikat:  Kessel

oder gleichwertig
Fabrikat:''....................................................''

Typ:''....................................................''
(Vom Bieter eintragen)

bestehend aus:
1 St  Kastenrinne, Typ 2, 1200 x 440 mm
  Artikelnummer: 59-3002-1
  Edelstahl-Entwässerungsrinne mit eingearbeitetem
Gefälle, Sichtstege geschliffen.
Mit Justierschrauben zur Höhennivellierung.
Rinne mit Ankern zur besseren Einbindung in den Estrich
Außenschenkel 15 mm tief und 50 mm nach außen
abgekantet.
(Dient zur Aufnahme einer Dünnbettabdichtung)
Materialstärke 2 mm,
Sichtsteg 23,5 mm
Material V2A Werkstoff 1.4301
Rinne in I-Form mit einem Stutzen Ø=185 mm, passend zu
KESSEL Inox
Bodenablauf DN 100.
Stutzenlänge 150 mm
Rinnenhöhe: maximal 190 mm
Breite: 440 mm
Länge: 1200 mm
1 St  Besandung Rinne Kleberand INOX
  Artikelnummer: 59-BRF-1
Beschichtung umlaufender Dünnbettflansches für Rinne Typ 2 mit
Spezialharz und abgestreut mit Sandmischung zur besseren
Haftung der Dünnbett- abdichtung unter den Fliesen, beziehungsweise  des Bodenbelags.
1 St  Kunststoff-Vollmaterial-Unterfütterung
  Artikelnummer: 59-PVC-VM
  Kunststoff-Vollmaterial-Unterfütterung der Sichtstege zur
Verstärkung bei Schwerlastverkehr und zur Vermeidung von
Hohlräumen.
1 St  Edelstahl-Gitterrost
  Artikelnummer: 59-4000-0
  aus Werkstoff 1.4301 V2A, Maschenweite 23 x 23 mm,
Tragstab 30 x 2 mm, Doppelgleitschutz gebeizt.
Rostmaß: 1 Stk. á 390 x 1150 mm, 2-tlg.
1 St  Ferrofix 185 DN100 OD110 senkr Fl
  Artikelnummer: 55110
Der Grundkörper Ferrofix aus Edelstahl dient in Kombination mit
einem Aufsatzstück im System 125 der Punktentwässerung und ist
mit einem herausnehmbaren Geruchsverschluss und einer
Bauzeitschutzabdeckung ausgestattet. Der Pressdichtungsflansch
mit Bolzen und Schrauben aus Edelstahl dient dem Einklemmen
oder Aufschweißen von Bitumen- und Polymerbitumenbahnen
sowie Kunststoff- und Elastomer-Dichtungsbahnen. Für
wasserdichte Abdichtungen dürfen nur vom Hersteller geprüfte
Dichtungsbahnen verwendet werden.
Abdichtung am Grundkörper: Pressdichtungsflansch (geeignet zur
Ausbildung von wasserdichten Abdichtungen)
Sperrwasserhöhe: 50 mm
Allgemeine Merkmale
Norm: EN 1253-1
Nennweite (DN): 100
Außendurchmesser (DA): 201 mm
Geruchsverschluss: inklusive
Behälter/Grundkörper
Auslauf Anzahl: 1
Material Grundkörper: Edelstahl 1.4301 (V2A)
Stutzen Ausführung: senkrecht
Menge: 1,000 St

**1.01.084 Kastenrinne Produktion 2**
Kastenrinne Produktion 2

Richtfabrikat:  Kessel

oder gleichwertig
Fabrikat:''....................................................''

Typ:''....................................................''
(Vom Bieter eintragen)

bestehend aus:
1 St  Kastenrinne, Typ 3, 1300 x 400 mm
  Artikelnummer: 59-3003-1
  Edelstahl-Entwässerungsrinne mit eingearbeitetem Gefälle, Sichtstege geschliffen.
Mit Justierschrauben zur Höhennivellierung.
Rinne mit Ankern zur besseren Einbindung in den Estrich
Mit Fliesenanschlußwinkel 30 x 40 x 3 mm.
Sichtsteg 23,5 mm
Material V2A Werkstoff 1.4301
Rinne in T-Form mit einem Stichkanal 670 x 300 mm, mit einer
Rostauflage an der Verbindung zur Rinne
und einem Stutzen Ø=185 mm, passend zu KESSEL Inox
Bodenablauf DN 100.
Stutzenlänge 150 mm
Rinnenhöhe: maximal 190 mm
Breite: 400 mm
Länge: 1300 mm, 2-tlg.
1 St  Besandung Rinne Kleberand INOX
  Artikelnummer: 59-BRF-1
Beschichtung umlaufender Dünnbettflansches für Rinne Typ 2 mit
Spezialharz und abgestreut mit Sandmischung zur besseren
Haftung der Dünnbett- abdichtung unter den Fliesen, beziehungsweise  des Bodenbelags.
1 St  Kunststoff-Vollmaterial-Unterfütterung
  Artikelnummer: 59-PVC-VM
  Kunststoff-Vollmaterial-Unterfütterung der Sichtstege zur
Verstärkung bei Schwerlastverkehr und zur Vermeidung von
Hohlräumen.
1 St  Edelstahl-Gitterrost
  Artikelnummer: 59-4000-0
  aus Werkstoff 1.4301 V2A, Maschenweite 23 x 23 mm,
Tragstab 30 x 2 mm, Doppelgleitschutz gebeizt.
Rostmaß:
1 Stk. á 350 x 1250 mm, 2-tlg.
1 Stk. á 250 x 670 mm, 2-tlg.
1 St  Ferrofix 185 DN100 OD110 senkrecht Fl
  Artikelnummer: 55110
Der Grundkörper Ferrofix aus Edelstahl dient in Kombination mit
einem Aufsatzstück der Punktentwässerung und ist
mit einem herausnehmbaren Geruchsverschluss und einer
Bauzeitschutzabdeckung ausgestattet. Der Pressdichtungsflansch
mit Bolzen und Schrauben aus Edelstahl dient dem Einklemmen
oder Aufschweißen von Bitumen- und Polymerbitumenbahnen
sowie Kunststoff- und Elastomer-Dichtungsbahnen. Für
wasserdichte Abdichtungen dürfen nur vom Hersteller geprüfte
Dichtungsbahnen verwendet werden.
Abdichtung am Grundkörper: Pressdichtungsflansch (geeignet zur
Ausbildung von wasserdichten Abdichtungen)
Sperrwasserhöhe: 50 mm
Allgemeine Merkmale
Norm: EN 1253-1
Nennweite (DN): 100
Außendurchmesser (DA): 201 mm
Geruchsverschluss: inklusive
Behälter/Grundkörper
Auslauf Anzahl: 1
Material Grundkörper: Edelstahl 1.4301 (V2A)
Stutzen Ausführung: senkrecht
Menge: 1,000 St

**1.01.085 Waschmaschinen-Fertigablauf DN 50**
Waschmaschinen-Fertigablauf aus PP-weiß DN 50,
einschl. Befestigungsmaterial
Menge: 1,000 St

**1.01.086 Röhrengeruchverschluss DN 50 mit Trichtereinlauf**
Röhrengeruchsverschluss DN 50 mit Trichtereinlauf
Größe:  DN 50
aus Kunststoff, mit waagerechtem Abgangsbogen, mit Trichtereinlauf, güteüberwacht nach DIN EN 274
Menge: 15,000 St

**1.01.087 Anschluss an bauseitige Küchenspüle**
Anschluss an bauseits gelieferte Küchenspüle einschließlich Spülen- Geruchsverschluss aus Kunststoff DN 50, mit Geräteanschluss inklusiv Blindkappe, einschließlich Klein-, Dichtungs- und Befestigungsmaterial
Menge: 5,000 St

**1.01.088 Fertigablauf DN 50 Kunststoff**
Fertigablauf für Ausgussbecken
aus Polypropylen-weiß, mit Abgangsbogen
Größe:  2" x DN 50
Menge: 3,000 St

**1.01.089 Steildachhaube zur Schmutzwasserentlüftung DN 100/125**
Schmutzwasser-Steildachhaube

Richtfabrikat:  Gebavent
Typ:  SDS100/125
Größe:  DN 100/125

oder gleichwertig
Fabrikat:''
'....................................................'
''

Typ:''
'....................................................'
''
(Vom Bieter eintragen)

Farbe: nach Vorgabe Bauherr!
gebavent-Steildachhaube zweiteilig, zur Schmutzwasserentlüftung
Bestehend aus:
Dachhaubenkopf aus Stahlblech mit Neigungsverstellung und Regenhaube zur Abdeckung von Dachdichtungsbahn und Spannband. Dachdurchdringung wärmegedämmt
Rohranschlusslänge: unter Flansch mindestens 600 mm zum direkten
Anschluss von HT-Rohr.
Befestigung: ausschließlich vom Dach
Neigungsverstellung: 6-60°
Standrohrlänge: 450 mm

liefern und zur Montage an Dachdecker übergeben
Menge: 6,000 St

**1.01.090 Flachdachhaube zur Schmutzwasserentlüftung DN 100**
Flachdachhaube zur Schmutzwasserentlüftung

Richtfabrikat:  Gebavent
Typ:  FDS100
Größe:  DN 100
Standrohrlänge:  650 mm

oder gleichwertig
Fabrikat:''
'....................................................'
''

Typ:''
'....................................................'
''
(Vom Bieter eintragen)

Dachhaubenkopf aus Stahlblech mit Aluminium-Zinkbeschichtung, außen und innen pulverbeschichtet mit Regenhaube zur Abdeckung von Dachdichtungsbahn und Spannband. Standrohr doppelwandig mit eingeschlossener Polyurethan-Isolierung (PUR) und Flansch mit Mörteleinfüllöffnung. Rohranschlusslänge unter Flansch mindestens 300 mm zum direkten Anschluss von Entwässerungsrohr mit Muffen oder glatten Enden. Material: außen Stahlblech mit Aluminium-Zinkbeschichtung, innen Kunststoffrohr (HT).
Qualitätsmerkmale: korrosions- und UV-beständig.
Befestigung: ausschließlich vom Dach
Farbe: nach Vorgabe Bauherr
Neigungsverstellung: 0-6°
liefern und zur Montage an Dachdecker übergeben
Menge: 11,000 St

**1.01.091 Schiebeflansch DN 100**
Schiebeflansch
Richtfabrikat: Gebavent
Größe:  DN 100

oder gleichwertig
Fabrikat:''
'....................................................'
''

Typ:''
'....................................................'
''
(Vom Bieter eintragen)

Als Zubehör zu vorbeschriebener Flachdachhaube,
aus Aluminium zum Aufschub auf das Standrohr der Flachdachhaube für Schmutzwasserleitungen Einsatz für die zweite obere Abdichtungsebene
liefern und zur Montage an Dachdecker übergeben
Menge: 11,000 St

**1.01.092 Anschluss an bauseits montierte Dachentlüftung DN 100**
Anschluss von vorbeschriebenem Schmutzwasserrohren DN 75 bis DN 100 an bauseits montierte Dachentlüftung DN 100 herstellen, benötigte Übergangstücke sind separat ausgeschrieben
Menge: 17,000 St

#### 1.02 Bewässerung und Zubehör

*Hinweis: Vorbeschrieb Trinkwasserleitungen*
Rohrleitungssystem aus nichtrostendem Werkstoff Nr.: 1.4401 für Trinkwasserinstallationssysteme nach DIN EN 806, DIN 1988 herstellen mit Systemkomponenten:
- Edelstahl Systemrohre 1.4401, d12 - d108 mm geprüft nach DVGW Arbeitsblatt GW 541, Rohrenden hygienisch verschlossen
- Edelstahl Pressfittings d12 - d108 mm, Werkstoff Nr.: 1.4401

Die Rohre, Fittings und Dichtungen sind zugelassen für die Desinfektion von Trinkwasser gemäß der Liste der Aufbereitungsstoffe und Desinfektionsverfahren nach der Trinkwasserverordnung.

Die Verarbeitung und Verlegung ist nach DIN EN 806, DIN EN 1717 und nationalen Ergänzungsnormen der Normenreihe DIN 1988, den herstellerspezifischen Vorschriften sowie der Einhaltung einschlägiger Normen durchzuführen, einschließlich Ablängen, Ausrichten und Befestigen, unter Berücksichtigung der temperaturabhängigen Längenänderung.
Die herstellerspezifischen Eigenschaften sind durch einen Nachweis zu bestätigen. Dichtheitsprüfung nach ZVSHK-Merkblatt, Ausgabe Januar 2011. Spülen nach DIN EN 806-4 bzw. ZVSHK-Merkblatt Ausgabe 2014. Die Trinkwasserleitungen sind gemäß DIN 4109 gegen Körperschallübertragung vom Baukörper zu trennen. Die Befestigungen sind in separaten Positionen erfasst.

Zu verarbeiten als Passstück und in Teillängen, einschließlich ablängen auf benötigtes Längenmaß.

Richtfabrikat:  Geberit
Typ:  Mapress Edelstahl

oder gleichwertig
Fabrikat:  '
'........................................'
'

Typ:  '
'........................................'
'
(Vom Bieter eintragen)

**1.02.001 Rohrleitung 15 x 1,0 mm**
*** Bezugsbeschreibung
Rohrleitung
Größe:  15 x 1,0 mm
Menge: 145,000 m

**1.02.002 Rohrleitung 18 x 1,0 mm**
*** wie Position 1.02.001
Rohrleitung
Größe:  18 x 1,0 mm
Menge: 65,000 m

**1.02.003 Rohrleitung 22 x 1,2 mm**
*** wie Position 1.02.001
Rohrleitung
Größe:  22 x 1,2 mm
Menge: 145,000 m

**1.02.004 Rohrleitung 28 x 1,2 mm**
*** wie Position 1.02.001
Rohrleitung
Größe:  28 x 1,2 mm
Menge: 180,000 m

**1.02.005 Rohrleitung 35 x 1,5 mm**
*** wie Position 1.02.001
Rohrleitung
Größe:  35 x 1,5 mm
Menge: 70,000 m

**1.02.006 Rohrleitung 42 x 1,5 mm**
*** wie Position 1.02.001
Rohrleitung
Größe:  42 x 1,5 mm
Menge: 32,000 m

**1.02.007 Rohrleitung 108 x 2,0 mm**
*** wie Position 1.02.001
Rohrleitung
Größe:  108 x 2,0 mm
Menge: 15,000 m

**1.02.008 Bogen 15 x 1,0 mm**
*** Bezugsbeschreibung
Bogen
in allen Handelsausführungen
Größe:  15 x 1,0 mm
Menge: 175,000 St

**1.02.009 Bogen 18 x 1,0 mm**
*** wie Position 1.02.008
Bogen
Größe:  18 x 1,0 mm
Menge: 75,000 St

**1.02.010 Bogen 22 x 1,2 mm**
*** wie Position 1.02.008
Bogen
Größe:  22 x 1,2 mm
Menge: 110,000 St

**1.02.011 Bogen 28 x 1,2 mm**
*** wie Position 1.02.008
Bogen
Größe:  28 x 1,2 mm
Menge: 110,000 St

**1.02.012 Bogen 35 x 1,5 mm**
*** wie Position 1.02.008
Bogen
Größe:  35 x 1,5 mm
Menge: 50,000 St

**1.02.013 Bogen 42 x 1,5 mm**
*** wie Position 1.02.008
Bogen
Größe:  42 x 1,5 mm
Menge: 20,000 St

**1.02.014 Bogen 108 x 2,0 mm**
*** wie Position 1.02.008
Bogen
Größe:  108 x 2,0 mm
Menge: 10,000 St

**1.02.015 Muffe 15 x 1,0 mm**
*** Bezugsbeschreibung
Muffe
in allen Handelsausführungen
Größe:  15 x 1,0 mm
Menge: 22,000 St

**1.02.016 Muffe 18 x 1,0 mm**
*** wie Position 1.02.015
Muffe
Größe:  18 x 1,0 mm
Menge: 10,000 St

**1.02.017 Muffe 22 x 1,2 mm**
*** wie Position 1.02.015
Muffe
Größe:  22 x 1,2 mm
Menge: 24,000 St

**1.02.018 Muffe 28 x 1,2 mm**
*** wie Position 1.02.015
Muffe
Größe:  28 x 1,2 mm
Menge: 28,000 St

**1.02.019 Muffe 35 x 1,5 mm**
*** wie Position 1.02.015
Muffe
Größe:  35 x 1,5 mm
Menge: 11,000 St

**1.02.020 Muffe 42 x 1,5 mm**
*** wie Position 1.02.015
Muffe
Größe:  42 x 1,5 mm
Menge: 6,000 St

**1.02.021 Muffe 108 x 2,0 mm**
*** wie Position 1.02.015
Muffe
Größe:  108 x 2,0 mm
Menge: 3,000 St

**1.02.022 T-Stück 15 x 1,0 mm**
*** Bezugsbeschreibung
T-Stück
Größe:  15 x 1,0 mm
Hauptrohrdurchmesser d1 / d2, Abzweigdurchmesser d3 in allen Handelsausführungen
Menge: 7,000 St

**1.02.023 T-Stück 18 x 1,0 mm**
*** wie Position 1.02.022
T-Stück
Größe:  18 x 1,0 mm
Menge: 20,000 St

**1.02.024 T-Stück 22 x 1,2 mm**
*** wie Position 1.02.022
T-Stück
Größe:  22 x 1,2 mm
Menge: 32,000 St

**1.02.025 T-Stück 28 x 1,2 mm**
*** wie Position 1.02.022
T-Stück
Größe:  28 x 1,2 mm
Menge: 37,000 St

**1.02.026 T-Stück 35 x 1,5 mm**
*** wie Position 1.02.022
T-Stück
Größe:  35 x 1,5 mm
Menge: 10,000 St

**1.02.027 T-Stück 42 x 1,5 mm**
*** wie Position 1.02.022
T-Stück
Größe:  42 x 1,5 mm
Menge: 4,000 St

**1.02.028 T-Stück (108 x 42 x 108) x 2,0 mm**
*** wie Position 1.02.022
T-Stück
Größe:  (108 x 42 x 108) x 2,0 mm
Menge: 1,000 St

**1.02.029 Reduzierung 18 x 1,0 mm auf 15 x 1,0 mm**
*** Bezugsbeschreibung
Reduzierung
in allen Handelsausführungen
Größe:  18 x 1,0 mm auf 15 x 1,0 mm
Menge: 25,000 St

**1.02.030 Reduzierung 22 x 1,2 mm auf 15 x 1,0 mm**
*** wie Position 1.02.029
Reduzierung
Größe:  22 x 1,2 mm auf 15 x 1,0 mm
Menge: 5,000 St

**1.02.031 Reduzierung 22 x 1,2 mm auf 18 x 1,0 mm**
*** wie Position 1.02.029
Reduzierung
Größe:  22 x 1,2 mm auf 18 x 1,0 mm
Menge: 9,000 St

**1.02.032 Reduzierung 28 x 1,2 mm auf 15 x 1,0 mm**
*** wie Position 1.02.029
Reduzierung
Größe:  28 x 1,2 mm auf 15 x 1,0 mm
Menge: 11,000 St

**1.02.033 Reduzierung 28 x 1,2 mm auf 18 x 1,0 mm**
*** wie Position 1.02.029
Reduzierung
Größe:  28 x 1,2 mm auf 18 x 1,0 mm
Menge: 3,000 St

**1.02.034 Reduzierung 28 x 1,2 mm auf 22 x 1,2 mm**
*** wie Position 1.02.029
Reduzierung
Größe:  28 x 1,2 mm auf 22 x 1,2 mm
Menge: 9,000 St

**1.02.035 Reduzierung 35 x 1,5 mm auf 15 x 1,0 mm**
*** wie Position 1.02.029
Reduzierung
Größe:  35 x 1,5 mm auf 15 x 1,0 mm
Menge: 4,000 St

**1.02.036 Reduzierung 35 x 1,5 mm auf 18 x 1,0 mm**
*** wie Position 1.02.029
Reduzierung
Größe:  35 x 1,5 mm auf 18 x 1,0 mm
Menge: 1,000 St

**1.02.037 Reduzierung 35 x 1,5 mm auf 22 x 1,2 mm**
*** wie Position 1.02.029
Reduzierung
Größe:  35 x 1,5 mm auf 22 x 1,2 mm
Menge: 1,000 St

**1.02.038 Reduzierung 35 x 1,5 mm auf 28 x 1,2 mm**
*** wie Position 1.02.029
Reduzierung
Größe:  35 x 1,5 mm auf 28 x 1,2 mm
Menge: 4,000 St

**1.02.039 Reduzierung 42 x 1,5 mm auf 28 x 1,2 mm**
*** wie Position 1.02.029
Reduzierung
Größe:  42 x 1,5 mm auf 28 x 1,2 mm
Menge: 1,000 St

**1.02.040 Reduzierung 42 x 1,5 mm auf 35 x 1,5 mm**
*** wie Position 1.02.029
Reduzierung
Größe:  42 x 1,5 mm auf 35 x 1,5 mm
Menge: 1,000 St

**1.02.041 Übergangsstück 15 x 1,0 mm x R IG / AG**
*** Bezugsbeschreibung
Übergangsstück
in allen Handelsausführungen
Größe:  15 x 1,0 mm x R IG / AG
mit Dichtungsmaterial
Menge: 5,000 St

**1.02.042 Übergangsstück 18 x 1,0 mm X R IG / AG**
*** wie Position 1.02.041
Übergangsstück
Größe:  18 x 1,0 mm X R IG / AG
Menge: 3,000 St

**1.02.043 Übergangsstück 22 x 1,2 mm X R IG / AG**
*** wie Position 1.02.041
Übergangsstück
Größe:  22 x 1,2 mm X R IG / AG
Menge: 7,000 St

**1.02.044 Übergangsstück 28 x 1,2 mm X R IG / AG**
*** wie Position 1.02.041
Übergangsstück
Größe:  28 x 1,2 mm X R IG / AG
Menge: 2,000 St

**1.02.045 Übergangsstück 35 x 1,5 mm x R IG / AG**
*** wie Position 1.02.041
Übergangsstück
Größe:  35 x 1,5 mm x R IG / AG
Menge: 2,000 St

**1.02.046 Übergangsstück 42 x 1,5 mm X R IG / AG**
*** wie Position 1.02.041
Übergangsstück
Größe:  42 x 1,5 mm X R IG / AG
Menge: 7,000 St

**1.02.047 Übergangsstück Masterfix 15 x 1,0 mm x 1/2" RpMF**
Übergangsstück Masterfix
in allen Handelsausführungen
Größe:  15 x 1,0 mm x 1/2" RpMF
Menge: 92,000 St

**1.02.048 Pressflansch DN 100 x 108 x 2,0 mm**
Pressflansch DN 100 x 108 x 2,0 mm mit Pressmuffe 108 x 2,0 mm
einschließlich Schrauben, Unterlagscheiben, Muttern und Dichtung für Gasleitung, einschließlich Herstellen der Pressverbindung
Menge: 5,000 St

**1.02.049 Anschlusswinkel 15 x 1,0 mm x Rp 1/2"**
*** Bezugsbeschreibung
Anschlusswinkel
in allen Handelsausführungen, zur Montage in Wandschlitz oder auf Putz
Größe:  15 x 1,0 mm x Rp 1/2“
mit Montagematerial
Menge: 14,000 St

**1.02.050 Anschlusswinkel 18 x 1,0 mm x Rp 1/2“**
*** wie Position 1.02.049
Anschlusswinkel
Größe:  18 x 1,0 mm x Rp 1/2“
Menge: 1,000 St

**1.02.051 Anschlusswinkel 22 x 1,2 mm x Rp 3/4“**
*** wie Position 1.02.049
Anschlusswinkel
Größe:  22 x 1,2 mm x Rp 3/4“
Menge: 9,000 St

**1.02.052 Schalldämmset zu vorbeschriebenen Anschlusswinkeln**
Schalldämmset zu vorbeschriebenen Anschlusswinkeln
bestehend aus:
Schalldämmunterlage
Schalldämmkappe
Menge: 23,000 St

**1.02.053 Anschlusswinkel vormontiert, einfach**
Anschlusswinkel vormontiert, einfach

Richtfabrikat:  Geberit
Artikelnummer:  632.851.00.2

oder gleichwertig
Fabrikat:''
'....................................................'
''

Typ:''
'....................................................'
''
(Vom Bieter eintragen)

Technische Eigenschaften
- Werkstoff: Rotguss
- Höhe: maximal 35 mm
- Länge: maximal 460 mm
- DN / Nennweite: 15
- kegeliges Außengewinde: 1/2 "
- (Rohr-)Innengewinde zylindrisch: 1/2 "
- Winkel: 90 °

zusätzlicher Lieferumfang
- Abschluss für Anschlusswinkel
- Schutzstopfen
- Befestigungsmaterial
Menge: 8,000 St

**1.02.054 Anschlusswinkel vormontiert, zweifach, Anschlussmaße 15,3 / 7,3 cm**
Anschlusswinkel vormontiert, zweifach, Anschlussmaße 15,3 / 7,3 cm

Richtfabrikat:  Geberit
Artikelnummer:  632.855.00.2

oder gleichwertig
Fabrikat:''
'....................................................'
''

Typ:''
'....................................................'
''
(Vom Bieter eintragen)

Eigenschaften
- Schallgedämmt
- Anschluss MF 1/2" mit blauer Schutzkappe

Technische Eigenschaften
- Werkstoff: Rotguss
- Höhe: maximal 35 mm
- Länge: maximal 597 mm
- DN / Nennweite: 15
- kegeliges Außengewinde: 1/2 "
- (Rohr-)Innengewinde zylindrisch: 1/2 "
- Winkel: 90 °
Anschlussmaße 15,3 / 7,3 cm

zusätzlicher Lieferumfang
- 2 Schutzstopfen
- Befestigungsmaterial
Menge: 1,000 St

**1.02.055 Anschlusswinkel vormontiert, zweifach, Anschlussmaße 10 / 12 cm**
Anschlusswinkel vormontiert, zweifach, Anschlussmaße 10 / 12 cm

Richtfabrikat:  Geberit
Artikelnummer:  632.853.00.2

oder gleichwertig
Fabrikat:''
'....................................................'
''

Typ:''
'....................................................'
''
(Vom Bieter eintragen)

Eigenschaften
- Schallgedämmt
- Anschluss MF 1/2" mit blauer Schutzkappe

Technische Eigenschaften
- Werkstoff: Rotguss
- Höhe: maximal 35 mm
- Länge: maximal 597 mm
- DN / Nennweite: 15
- kegeliges Außengewinde: 1/2 "
- (Rohr-)Innengewinde zylindrisch: 1/2 "
- Winkel: 90 °
Anschlussmaße 10 / 12 cm

zusätzlicher Lieferumfang
- 2 Schutzstopfen
- Befestigungsmaterial
Menge: 3,000 St

**1.02.056 Anschlusswinkel vormontiert, zweifach, mit Ablaufrohrschelle**
Anschlusswinkel vormontiert, zweifach, mit Ablaufrohrschelle

Richtfabrikat:  Geberit
Artikelnummer:  632.871.00.2

oder gleichwertig
Fabrikat:''
'....................................................'
''

Typ:''
'....................................................'
''
(Vom Bieter eintragen)

Technische Eigenschaften
- Werkstoff: Rotguss maximal
- Höhe: maximal 35 mm
- Länge: maximal 597 mm
- DN / Nennweite: 15
- kegeliges Außengewinde: 1/2 "
- (Rohr-)Innengewinde zylindrisch: 1/2 "
- Winkel: 90 °

zusätzlicher Lieferumfang
- 2 Schutzstopfen
- Befestigungsmaterial
Menge: 4,000 St

*Hinweis: Vorbeschrieb Freistrom-Absperrventil*
Freistrom-Absperrventil
mediumberührte Metallteile aus Edelstahl, wartungsfreie Spindelabdichtung selbstfettender Etylen-Propylen-Dien-Kautschuk-Lippendichtung (EPDM), gegen Druckschläge gesichert, Pressanschluss für vorbeschriebenes Edelstahl Systemrohr, Entleerventil, mit drehbarem Schlauchanschluss G 3/4 und Kappe, DVGW-Zulassung,

Richtfabrikat:  Kemper
Typ:  Weser

oder gleichwertig
Fabrikat:''
'....................................................'
''

Typ:''
'....................................................'
''
(Vom Bieter eintragen)

**1.02.057 Freistrom-Absperrventil DN 15**
*** Bezugsbeschreibung
Freistrom-Absperrventil
Größe:  DN 15
Menge: 1,000 St

**1.02.058 Freistrom-Absperrventil DN 20**
*** wie Position 1.02.057
Freistrom-Absperrventil
Größe:  DN 20
Menge: 1,000 St

**1.02.059 Freistrom-Absperrventil DN 25**
*** wie Position 1.02.057
Freistrom-Absperrventil
Größe:  DN 25
Menge: 1,000 St

**1.02.060 Freistrom-Absperrventil DN 32**
*** wie Position 1.02.057
Freistrom-Absperrventil
Größe:  DN 32
Menge: 2,000 St

**1.02.061 Dämmschale zu vorbeschriebenen Freistrom-Absperrventilen DN 15**
*** Bezugsbeschreibung
Dämmschale zu vorbeschriebenen Freistrom-Absperrventilen
für Größe:  DN 15
Menge: 1,000 St

**1.02.062 Dämmschale zu vorbeschriebenen Freistrom-Absperrventilen DN 20**
*** wie Position 1.02.061
Dämmschale zu vorbeschriebenen Freistrom-Absperrventilen
für Größe:  DN 20
Menge: 1,000 St

**1.02.063 Dämmschale zu vorbeschriebenen Freistrom-Absperrventilen DN 25**
*** wie Position 1.02.061
Dämmschale zu vorbeschriebenen Freistrom-Absperrventilen
für Größe:  DN 25
Menge: 1,000 St

**1.02.064 Dämmschale zu vorbeschriebenen Freistrom-Absperrventilen DN 32**
*** wie Position 1.02.061
Dämmschale zu vorbeschriebenen Freistrom-Absperrventilen
für Größe:  DN 32
Menge: 2,000 St

**1.02.065 Freistrom-Kombi-Rückflussverhinderer mit Flanschanschluss DN 100**
Freistrom-Kombi-Rückflussverhinderer mit Flanschanschluss
Größe:  DN 100
mediumberührte Metallteile aus Edelstahl, wartungsfreie Spindelabdichtung, Pressanschluss für vorbeschriebenes Edelstahl Systemrohr, Entleerventil, mit drehbarem Schlauchanschluss G 3/4 und Kappe, für waagerechten und senkrechten Einbau geeignet, nach DVGW-Bestimmungen
einschließlich Probenahmeventil aus Rotguss, zur Probenahme von Trinkwasser, zur Bestimmung mikrobiologischer und chemischer Parameter nach TrinkwVO in Kalt- und Warmwasserinstallationssystemen, bestehend aus Rotguss im mediumberührten Bereich, absperrbar mittels beiliegendem Inbusschlüssel SW 5, Rotguss-Ventilkörper 360brvbar; drehbar, mit abflammbarem und drehbarem Edelstahl-Auslaufbogen, DN 8 (G 1/4") für Ventile und Verschraubungen von DN 15 bis DN 50

Richtfabrikat:  Kemper
Typ:  Weser

oder gleichwertig
Fabrikat:''
'....................................................'
''

Typ:''
'....................................................'
''
(Vom Bieter eintragen)
Menge: 1,000 St

**1.02.066 Dämmschale zu vorbeschriebenem Freistrom-Kombi-Rückflussverhinderer DN**
Dämmschale zu vorbeschriebenem Freistrom-Kombi-Rückflussverhinderer
für Größe:  DN 100
Menge: 1,000 St

**1.02.067 Hauswasserstation DN 100**
Hauswasserstation
Richtfabrikat:  Resideo
Typ:  Braukmann HS 10S-FA
Größe:  DN 100

oder gleichwertig
Fabrikat:''
'....................................................'
''

Typ:''
'....................................................'
''
(Vom Bieter eintragen)

Station bei der alle geforderten Armaturen wie Rückflussverhinderer, rückspülbarer Filter und Druckminderer zusammengefasst sind. Werkstoffe: Rückflussverhinderer, Gehäuse Grauguss, innen und außen pulverbeschichtet. Feinfilter, Gehäuse und Filterglocke aus Rotguss, Filtersieb Edelstahl. Druckminderer, Gehäuse Grauguss, innen und außen pulverbeschichtet. Alle Materialien bleifrei mit einem Bleianteil kleiner 0,1%.
Medium: Trinkwasser
Mediumtemperatur: 2 °C - 65 °C
Druckstufe Artikel: PN 16
Werkstoff des Gehäuses: Gusseisen
Werkstoff Filtertasse: Gusseisen
Filterfeinheit: 100 my
Nennweite: DN 100
Anschlüsse: Flansch
Kvs-Wert: 56
Reduzierter Druck: 1,5 bar - 7,5 bar
Ausführung: Flanschausführung
Menge: 1,000 St

**1.02.068 Hygienespüleinrichtung mit einem Wasseranschluss**
*** Bezugsbeschreibung
Hygienespüleinrichtung mit einem Wasseranschluss

Richtfabrikat: Kemper
Typ:  KHS Hygienespülung Lite
Figur:  68903009

oder gleichwertig
Fabrikat:''
'....................................................'
''

Typ:''
'....................................................'
''
(Vom Bieter eintragen)

mit Durchflusssensor, mit einem Anschluss, Figur 689 03 009, besonders geeignet für sicherheitssensible Objekte, für automatisch auslösende Wasserwechsel zur Sicherstellung des bestimmungsgemäßen Betriebs, ermöglicht turbulenten Wasserwechsel in Trinkwasserleitungen bis DN 50, mit einem Anschluss (Wasserwechselgruppe) für Trinkwasser kalt (PWC), mediumberührte Metallteile aus entzinkungsfreiem und korrosionsbeständigem Rotguss, beständig gegen aggressives Wasser, Edelstahl und trinkwasserzugelassenen Kunststoffen, zum Einbau für alle Einbausituationen (Auf- und Unterputz), zum Einbau im Nassbau oder in Vorwandsystemen, kleines Einbaumaß, schnelle Montage mittelst Bohrschablone, Einbaurahmen (inkl. Tiefenausgleich) und Befestigungsmaterial, Wechseldeckel (inkl. Deckelsicherung) mit Push-to-open Magnetschnapper Funktion, großzügige Revisionsöffnung, Außengewinde für flachdichtende Verschraubungen, mit Absperrfunktion zur Wartung, Magnetventil mit integriertem Feinsieb, Durchfluss- und Temperaturmessamatur (Pt1000) zur Erfassung von Spülmengen, Durchfluss 10l/min (5l/min oder 15l/min mit optionalem Zubehör), werkseitig montiertes Spül-Set für Inbetriebnahme, alle funktionellen Bauteile werkzeugfrei wartbar, integrierte Überlaufüberwachung, integrierter Siphon (> 45 l/min) mit entnehmbarer Geruchsverschlusskappe, Freier Ablauf nach DIN EN 1717, Sperrwasserhöhe 50mm nach DIN 1986-100, Abflussnennweite (DN 40 und DN 50), Steuereinheit LITE, keine integrierte Reglerlogik (Ansteuerung über Direktanschluss aller Komponenten an Gebäudeautomatisierung/GLT (24 V/4-20 mA), intervall-, zeit- und volumengesteuerte Spülmaßnahmen möglich (abhängig von externer Spüllogik), temperaturgesteuerte Spülmaßnahmen möglich (abhängig von externer Spüllogik) (nur mit zusätzlicher Temperaturmessarmatur möglich), erweiterbar um eine zweite Wasserwechselgruppe z.B. für Trinkwasser warm (PWH), DVGW-Zulassung, SVGW-Zulassung, WRAS-Zulassung, KIWA-Zulassung, BELGAQUA-Zulassung, nach UBA-Bewertungsgrundlage, Schallschutzzulassung nach DIN EN ISO 3822 Klasse 1 (bis 30 l/min), Druckstufe PN 10, max. Betriebstemperatur 70 °C, Schutzart IP44, Spannungsversorgung 24 V DC
Menge: 1,000 St

**1.02.069 Hygienespüleinrichtung mit zwei Wasseranschlüssen**
*** wie Position 1.02.068
Hygienespüleinrichtung mit zwei Wasseranschlüssen

Richtfabrikat: Kemper
Typ:  KHS Hygienespülung Lite
Figur:  68903010

oder gleichwertig
Fabrikat:''
'....................................................'
''

Typ:''
'....................................................'
''
(Vom Bieter eintragen)
Menge: 1,000 St

**1.02.070 Außenzapfstelle Kemper frostsicher**
Außenzapfstelle
Richtfabrikat: Kemper
Figur:  57803

oder gleichwertig
Fabrikat:''
'....................................................'
''

Typ:''
'....................................................'
''
(Vom Bieter eintragen)

mit abschließbarem Bediengriff
einschließlich Dichtmanschette und Befestigungsset,
in frostsicherer Ausführung, mit integriertem
Rohrbelüfter und Rückflussverhinderer
Menge: 2,000 St

**1.02.071 Anschluss an vorhandenen Trinkwasserverteiler herstellen**
Anschluss von vorbeschriebenem Edelstahl Systemrohr DN 40 vorhandenen Trinkwasserverteiler DN40 herstellen, benötigte Übergangstücke sind separat ausgeschrieben
Menge: 1,000 St

**1.02.072 Rohrschelle für vorbeschriebene Trinkwasserrohre für DN 12**
*** Bezugsbeschreibung
Rohrschelle für vorbeschriebene Trinkwasserrohre
Größe: für DN 12
zum Befestigen von Leitungen an Wänden aus Mauerwerk und Beton, oder Decken aus Beton, aus verzinktem Stahl, mit Profil-Gummi-Einlage, mit Gewindestange M8/10, mit Abhängung bis 30 cm, mit bauaufsichtlich zugelassenem Metalldübel, einschließlich Herstellung der Bohrung
Menge: 62,000 St

**1.02.073 Rohrschelle für vorbeschriebene Trinkwasserrohre für DN 15**
*** wie Position 1.02.072
Rohrschelle für vorbeschriebene Trinkwasserrohre
Größe: für DN 15
Menge: 34,000 St

**1.02.074 Rohrschelle für vorbeschriebene Trinkwasserrohre für DN 20**
*** wie Position 1.02.072
Rohrschelle für vorbeschriebene Trinkwasserrohre
Größe: für DN 20
Menge: 56,000 St

**1.02.075 Rohrschelle für vorbeschriebene Trinkwasserrohre für DN 25**
*** wie Position 1.02.072
Rohrschelle für vorbeschriebene Trinkwasserrohre
Größe: für DN 25
Menge: 113,000 St

**1.02.076 Rohrschelle für vorbeschriebene Trinkwasserrohre für DN 32**
*** wie Position 1.02.072
Rohrschelle für vorbeschriebene Trinkwasserrohre
Größe: für DN 32
Menge: 15,000 St

**1.02.077 Rohrschelle für vorbeschriebene Trinkwasserrohre für DN 40**
*** wie Position 1.02.072
Rohrschelle für vorbeschriebene Trinkwasserrohre
Größe: für DN 40
Menge: 4,000 St

**1.02.078 Rohrschelle für vorbeschriebene Trinkwasserrohre für DN 100**
*** wie Position 1.02.072
Rohrschelle für vorbeschriebene Trinkwasserrohre
Größe: für DN 100
Menge: 10,000 St

**1.02.079 Profilschiene für mittelschwere Anwendungen**
Profilschiene für mittelschwere Anwendungen, zur Aufnahme von Rohrschellen für vorbeschriebene Trinkwasserrohre
Materialstärke: 2 mm
Abmessung (Höhe/Breite):40 - 45 mm
C-Profil, durchgehend gelocht, aus verzinktem Stahl, einschließlich ablängen auf benötigtes Längenmaß, einschließlich Befestigungsmaterial
Menge: 50,000 m

**1.02.080 Rohrschelle an Profilschiene für vorbeschriebene Trinkwasserrohre für**
*** Bezugsbeschreibung
Rohrschelle für vorbeschriebene Trinkwasserrohre
Größe: für DN 15
zum Befestigen von Leitungen an Profilschienen, aus verzinktem
Stahl, mit Profil-Gummi-Einlage, mit Gewindestange M8/10, mit Abhängung bis
30cm, mit zu vorbeschriebenem Profilschienensystem passender Schnellanbindung
Menge: 14,000 St

**1.02.081 Rohrschelle an Profilschiene für vorbeschriebene Trinkwasserrohre für**
*** wie Position 1.02.080
Rohrschelle für vorbeschriebene Trinkwasserrohre
Größe: für DN 20
Menge: 10,000 St

**1.02.082 Rohrschelle an Profilschiene für vorbeschriebene Trinkwasserrohre für**
*** wie Position 1.02.080
Rohrschelle für vorbeschriebene Trinkwasserrohre
Größe: für DN 25
Menge: 40,000 St

**1.02.083 Rohrschelle an Profilschiene für vorbeschriebene Trinkwasserrohre für**
*** wie Position 1.02.080
Rohrschelle für vorbeschriebene Trinkwasserrohre
Größe: für DN 32
Menge: 20,000 St

**1.02.084 Rohrschelle an Profilschiene für vorbeschriebene Trinkwasserrohre für**
*** wie Position 1.02.080
Rohrschelle für vorbeschriebene Trinkwasserrohre
Größe: für DN 40
Menge: 8,000 St

**1.02.085 Anschluss von Edelstahlrohr 28 x 1,2 mm an vorhandene Cu-Rohrleitung**
Anschluss von Edelstahlrohr 28 x 1,2 mm an vorhandene Cu-Rohrleitung DN 20 - DN 32,einschließlich benötigte Übergangstücke
Menge: 2,000 St

**1.02.086 Anschluss von Edelstahlrohr 42 x 1,5 mm an vorhandene Cu-Rohrleitung**
Anschluss von Edelstahlrohr 42 x 1,5 mm an vorhandene Cu-Rohrleitung DN 32 - DN 50,einschließlich benötigte Übergangstücke
Menge: 4,000 St

**1.02.087 Anschluss von Edelstahlrohr 108 x 2,0 mm an vorhandene Cu-Rohrleitung**
Anschluss von Edelstahlrohr 108 x 2,0 mm an vorhandene Cu-Rohrleitung DN 100, einschließlich benötigte Übergangstücke
Menge: 1,000 St

**1.02.088 Hygieneuntersuchung der Anschlussstelle am vorhandenen Trinkwasservert**
Hygieneuntersuchung der Anschlussstelle am vorhandenen Trinkwasserverteiler durch ein unabhängiges Institut gemäß der aktuellen Trinkwasser-Verordnung (TrinkwV) auf Keimbelastung bestehend aus:
- Bestimmung und Bewertung der Betriebstemperaturen für
  Kaltwasser
- Probenentnahme
- Probenuntersuchung auf mikrobiologische Befunde
- Erstellung Beprobungsprotokoll
Die Untersuchung erfolgt vor dem Anschluss der neuen Installationen an die Anschlussstelle am vorhandenen Trinkwasserverteiler.
Menge: 1,000 St

**1.02.089 Hygieneuntersuchung der Trinkwasserinstallation**
Hygieneuntersuchung der Trinkwasserinstallation durch ein unabhängiges Institut bestehend aus:
- Bestimmung und Bewertung der Betriebstemperaturen für
  Warmwasser und Kaltwasser
- Ermittlung von Gefahrenstellen, die das Wachstum von
  mikrobiologischen Belastungen (unter Anderem Legionellen) begünstigen
- Probenentnahme auf mikrobiologische Befunde
- Probenuntersuchung
- Erstellung Beprobungsprotokoll
Menge: 1,000 St

**1.02.090 Probenahme Trinkwasser auf Blei, Cadmium, Nickel, Eisen, Kupfer**
Probenahme und Beprobung von Trinkwasser
auf Blei, Cadmium, Nickel, Eisen, Kupfer
durch ein akkreditiertes Unternehmen
einschließlich Befundbericht
Menge: 1,000 St

**1.02.091 Spülen der Trinkwasserleitungen**
Spülen der neu installierten Trinkwasserleitungen
15 x 1,0 mm-115 m
18 x 1,0 mm-65 m
22 x 1,2 mm-145 m
28 x 1,2 mm-170 m
35 x 1,5 mm-70 m
42 x 1,5 mm-22 m
108 x 2,0 mm-  15 m
nach DIN EN 806-4 sowie desinfizieren und nachspülen, mit Spülgerät, für Kalt- und Warmwasser, in mehreren Abschnitten. Installation der Spüleinrichtungen einschließlich Anschluss und Sicherung von Abwasserschläuchen, sowie Wiederverschließen nach dem Spülvorgang.
Menge: 1,000 St

**1.02.092 Zusätzliches Teilspülen der Trinkwasserleitungen**
Zusätzliches Teilspülen der Trinkwasserleitungen eines Bauabschnitts,
sonst wie vor beschrieben, auf Anweisung der Bauleitung.
Menge: 1,000 St

**1.02.093 Hygienespülung der Trinkwasserleitungen**
Hygienespülung der neu installierten Trinkwasserleitungen
15 x 1,0 mm-145 m
18 x 1,0 mm-65 m
22 x 1,2 mm-145 m
28 x 1,2 mm-180 m
35 x 1,5 mm-70 m
42 x 1,5 mm-32 m
108 x 2,0 mm-  15 m
Spülung des Trinkwassernetzes gemäß Trinkwasserverordnung für den Zeitraum von der Inbetriebnahme über die Beprobungsdauer bis zur Abnahme
durch den Bauherrn (Dauer ca. 14 - 21 Tage). Mindestens der gesamte Leitungsinhalt alle 72 Stunden. Erstellen und führen eines Spülprotokolls
Menge: 1,000 St

**1.02.094 Dichtheitsprüfung von Trinkwasserleitungen**
Dichtheitsprüfung von Trinkwasserleitungen
15 x 1,0 mm-145 m
18 x 1,0 mm-65 m
22 x 1,2 mm-145 m
28 x 1,2 mm-180 m
35 x 1,5 mm-70 m
42 x 1,5 mm-32 m
108 x 2,0 mm-  15 m
Durchführung der Dichtheitsprüfung von Trinkwasserleitungen, in mehreren Abschnitten, nach DIN EN 806-4, ergänzt durch VDI / DVGW 6023 und ZVSHK Merkblatt "Dichtheitsprüfungen von Trinkwasserinstallationen mit Druckluft, Inertgas oder Wasser", Dichtheitsprüfung mit ölfreier Druckluft, mit Bereitstellung ölfreier Druckluft über Druckluftflasche oder Kompressor (ca. 250 l/ h),mit Herstellung und Rückbau eines Anschlusses an die Rohrleitung, mit Ausstellung eines Prüfprotokolls und dessen Übergabe an Auftraggeber.
Menge: 1,000 St

**1.02.095 Zusätzliche Dichtheitsprüfung von Trinkwasserleitungen**
Zusätzliche Dichtheitsprüfung der Trinkwasserleitungen eines Bauabschnitts,
sonst wie vor beschrieben, auf Anweisung der Bauleitung.
Menge: 1,000 St

**1.02.096 Belastungsprüfung von Trinkwasserleitungen**
Belastungsprüfung von Trinkwasserleitungen
15 x 1,0 mm-145 m
18 x 1,0 mm-65 m
22 x 1,2 mm-145 m
28 x 1,2 mm-180 m
35 x 1,5 mm-70 m
42 x 1,5 mm-32 m
108 x 2,0 mm-  15 m
Durchführung der Belastungsprüfung von Trinkwasserleitungen in mehreren Abschnitten, nach DIN EN 806-4, ergänzt durch VDI / DVGW 6023 und ZVSHK Merkblatt "Dichtheitsprüfungen von Trinkwasser-Installationen mit Druckluft, Inertgas oder Wasser", Belastungsprüfung mit ölfreier Druckluft, mit Bereitstellung ölfreier Druckluft über Druckluftflasche oder Kompressor (ca. 250 l/ h), mit Herstellung und Rückbau eines Anschlusses an die Rohrleitung, mit Ausstellung eines Prüfprotokolls und dessen Übergabe an Auftraggeber.
Menge: 1,000 St

**1.02.097 Zusätzliche Belastungsprüfung von Trinkwasserleitungen**
Zusätzliche Belastungsprüfung der Trinkwasserleitungen eines Bauabschnitts,
sonst wie vor beschrieben, auf Anweisung der Bauleitung.
Menge: 1,000 St

**1.02.098 Beschilderungssystem**
Beschilderungssystem
zur Beschriftung von Rohren, Pumpen und weiteren Systemkomponenten. Einfache Montage durch Universalhalter
Abmessung: 50 x 100 mm
Montage an senkrechten und waagrechten Rohrleitungen;
Die Schilder sind nach Vorgabe des Bauherrn und der Bauleitung zu bedrucken.
Menge: 40,000 St

**1.02.099 Universalhalter**
Universalhalter
als Zulage zu vorbeschriebenem Beschilderungssystem,
passend für Rohre bis DN 2 1/2", zur Montage an senkrechten und waagrechten Rohrleitungen, komplett mit Kunststoffabdeckung und Spannband
Menge: 40,000 St

#### 1.03 Dämmung und Zubehör Sanitäranlage

*Hinweis: Vorbeschrieb Dämmung von Trinkwasserleitungen*
Dämmschalen aus Mineralfaser zur Wärmedämmung von Trinkwasserleitungen gem. Tabelle 8 DIN 1988-200, Gebäudeenergiegesetz (GEG), mit Selbstklebender Längsüberlappung, zur Montage an geraden Rohrleitungen und Formteilen.
Die Dämmschalen sind gemäß Herstellervorgabe mit verzinktem Bindedraht zu umwickeln. Fugen und Verbindungen sind gemäß Herstellervorgabe mit hoch temperaturbeständigem Alu-Klebeband abzudichten.
Baustoffklasse: A2L- s1, d0 nach DIN 13501-1
Schmelzpunkt:> 1000 °C nach DIN 4102-17
Wärmeleitfähigkeit: 0,035 W/(m∙K) nach GEG
Rohdichte:>= 90 kg/m³
Oberfläche: gitternetzverstärkte Aluminiumfolie
auch in Kleinstmengen

Zugelassen als R90 Durchführung in Verbindung mit den verwendeten Rohrleitungen. Wartungsfrei, ohne Einschränkung in der Nutzungsdauer.

Richtfabrikat: Rockwool
Typ:Schalen RW 800

oder gleichwertig
Fabrikat:''
'....................................................'
''

Typ:''
'....................................................'
''
(Vom Bieter eintragen)

**1.03.001 Dämmung an Rohrleitung Rohrdurchmesser: 15 mm Dämmdicke: 20 mm**
*** Bezugsbeschreibung
Menge: 22,000 m

**1.03.002 Dämmung an Rohrleitung Rohrdurchmesser: 18 mm Dämmdicke: 20 mm**
*** wie Position 1.03.001
Menge: 30,000 m

**1.03.003 Dämmung an Rohrleitung Rohrdurchmesser: 22 mm Dämmdicke: 20 mm**
*** wie Position 1.03.001
Menge: 85,000 m

**1.03.004 Dämmung an Rohrleitung Rohrdurchmesser: 28 mm Dämmdicke: 20 mm**
*** wie Position 1.03.001
Menge: 145,000 m

**1.03.005 Dämmung an Rohrleitung Rohrdurchmesser: 35 mm Dämmdicke: 20 mm**
*** wie Position 1.03.001
Menge: 70,000 m

**1.03.006 Dämmung an Rohrleitung Rohrdurchmesser: 42 mm Dämmdicke: 20 mm**
*** wie Position 1.03.001
Menge: 20,000 m

**1.03.007 Dämmung an Rohrleitung Rohrdurchmesser: 108 mm Dämmdicke: 30 mm**
*** wie Position 1.03.001
Menge: 15,000 m

**1.03.008 Zulage für Dämmung an Rohrbogen Rohrdurchmesser: 15 mm Dämmdicke: 20 m**
Zulage für Dämmung an Rohrbogen
Rohrdurchmesser: 15 mm
Dämmdicke: 20 mm
für Bogen bis 90 Grad, Radiusbis 3D
Menge: 16,000 St

**1.03.009 Zulage für Dämmung an Rohrbogen Rohrdurchmesser: 18 mm Dämmdicke: 20 m**
*** wie Position 1.03.001
Zulage für Dämmung an Rohrbogen
Rohrdurchmesser: 18 mm
Dämmdicke: 20 mm
für Bogen bis 90 Grad, Radiusbis 3D
Menge: 20,000 St

**1.03.010 Zulage für Dämmung an Rohrbogen Rohrdurchmesser: 22 mm Dämmdicke: 20 m**
*** wie Position 1.03.001
Zulage für Dämmung an Rohrbogen
Rohrdurchmesser: 22 mm
Dämmdicke: 20 mm
für Bogen bis 90 Grad, Radiusbis 3D
Menge: 56,000 St

**1.03.011 Zulage für Dämmung an Rohrbogen Rohrdurchmesser: 28 mm Dämmdicke: 20 m**
*** wie Position 1.03.001
Zulage für Dämmung an Rohrbogen
Rohrdurchmesser: 28 mm
Dämmdicke: 20 mm
für Bogen bis 90 Grad, Radiusbis 3D
Menge: 93,000 St

**1.03.012 Zulage für Dämmung an Rohrbogen Rohrdurchmesser: 35 mm Dämmdicke: 20 m**
*** wie Position 1.03.001
Zulage für Dämmung an Rohrbogen
Rohrdurchmesser: 35 mm
Dämmdicke: 20 mm
für Bogen bis 90 Grad, Radiusbis 3D
Menge: 44,000 St

**1.03.013 Zulage für Dämmung an Rohrbogen Rohrdurchmesser: 42 mm Dämmdicke: 20 m**
*** wie Position 1.03.001
Zulage für Dämmung an Rohrbogen
Rohrdurchmesser: 42 mm
Dämmdicke: 20 mm
für Bogen bis 90 Grad, Radiusbis 3D
Menge: 9,000 St

**1.03.014 Zulage für Dämmung an Rohrbogen Rohrdurchmesser: 108 mm Dämmdicke: 30**
*** wie Position 1.03.001
Zulage für Dämmung an Rohrbogen
Rohrdurchmesser: 108 mm
Dämmdicke: 30 mm
für Bogen bis 90 Grad, Radiusbis 3D
Menge: 10,000 St

**1.03.015 Zulage für Ausschnitt in Dämmung an Rohrleitung Rohrdurchmesser: 15 mm**
Zulage für Ausschnitt in Dämmung an Rohrleitung
Rohrdurchmesser: 15 mm
Dämmdicke: 20 mm
für Abzweige, Stutzen und sonstiges
Menge: 7,000 St

**1.03.016 Zulage für Ausschnitt in Dämmung an Rohrleitung Rohrdurchmesser: 18 mm**
*** wie Position 1.03.001
Zulage für Ausschnitt in Dämmung an Rohrleitung
Rohrdurchmesser: 18 mm
Dämmdicke: 20 mm
für Abzweige, Stutzen und sonstiges
Menge: 20,000 St

**1.03.017 Zulage für Ausschnitt in Dämmung an Rohrleitung Rohrdurchmesser: 22 mm**
*** wie Position 1.03.001
Zulage für Ausschnitt in Dämmung an Rohrleitung
Rohrdurchmesser: 22 mm
Dämmdicke: 20 mm
für Abzweige, Stutzen und sonstiges
Menge: 32,000 St

**1.03.018 Zulage für Ausschnitt in Dämmung an Rohrleitung Rohrdurchmesser: 28 mm**
*** wie Position 1.03.001
Zulage für Ausschnitt in Dämmung an Rohrleitung
Rohrdurchmesser: 28 mm
Dämmdicke: 20 mm
für Abzweige, Stutzen und sonstiges
Menge: 37,000 St

**1.03.019 Zulage für Ausschnitt in Dämmung an Rohrleitung Rohrdurchmesser: 35 mm**
*** wie Position 1.03.001
Zulage für Ausschnitt in Dämmung an Rohrleitung
Rohrdurchmesser: 35 mm
Dämmdicke: 20 mm
für Abzweige, Stutzen und sonstiges
Menge: 10,000 St

**1.03.020 Zulage für Ausschnitt in Dämmung an Rohrleitung Rohrdurchmesser: 42 mm**
*** wie Position 1.03.001
Zulage für Ausschnitt in Dämmung an Rohrleitung
Rohrdurchmesser: 42 mm
Dämmdicke: 20 mm
für Abzweige, Stutzen und sonstiges
Menge: 2,000 St

**1.03.021 Zulage für Ausschnitt in Dämmung an Rohrleitung Rohrdurchmesser: 108 m**
*** wie Position 1.03.001
Zulage für Ausschnitt in Dämmung an Rohrleitung
Rohrdurchmesser: 108 mm
Dämmdicke: 30 mm
für Abzweige, Stutzen und sonstiges
Menge: 1,000 St

**1.03.022 Zulage für Dämmung als Passstück an Rohrleitung Rohrdurchmesser: 15 mm**
Zulage für Dämmung als Passstück an Rohrleitung
Rohrdurchmesser: 15 mm
Dämmdicke: 20 mm
Länge kleiner 500 mm
Menge: 11,000 St

**1.03.023 Zulage für Dämmung als Passstück an Rohrleitung Rohrdurchmesser: 18 mm**
*** wie Position 1.03.001
Zulage für Dämmung als Passstück an Rohrleitung
Rohrdurchmesser: 18 mm
Dämmdicke: 20 mm
Länge kleiner 500 mm
Menge: 15,000 St

**1.03.024 Zulage für Dämmung als Passstück an Rohrleitung Rohrdurchmesser: 22 mm**
*** wie Position 1.03.001
Zulage für Dämmung als Passstück an Rohrleitung
Rohrdurchmesser: 22 mm
Dämmdicke: 20 mm
Länge kleiner 500 mm
Menge: 42,000 St

**1.03.025 Zulage für Dämmung als Passstück an Rohrleitung Rohrdurchmesser: 28 mm**
*** wie Position 1.03.001
Zulage für Dämmung als Passstück an Rohrleitung
Rohrdurchmesser: 28 mm
Dämmdicke: 20 mm
Länge kleiner 500 mm
Menge: 72,000 St

**1.03.026 Zulage für Dämmung als Passstück an Rohrleitung Rohrdurchmesser: 35 mm**
*** wie Position 1.03.001
Zulage für Dämmung als Passstück an Rohrleitung
Rohrdurchmesser: 35 mm
Dämmdicke: 20 mm
Länge kleiner 500 mm
Menge: 35,000 St

**1.03.027 Zulage für Dämmung als Passstück an Rohrleitung Rohrdurchmesser: 42 mm**
*** wie Position 1.03.001
Zulage für Dämmung als Passstück an Rohrleitung
Rohrdurchmesser: 42 mm
Dämmdicke: 20 mm
Länge kleiner 500 mm
Menge: 10,000 St

**1.03.028 Zulage für Dämmung als Passstück an Rohrleitung Rohrdurchmesser: 108 m**
*** wie Position 1.03.001
Zulage für Dämmung als Passstück an Rohrleitung
Rohrdurchmesser: 108 mm
Dämmdicke: 30 mm
Länge kleiner 500 mm
Menge: 12,000 St

**1.03.029 Zulage für Endmanschette an Dämmung an Rohrleitung Rohrdurchmesser: 15**
Zulage für Endmanschette an Dämmung an Rohrleitung
Rohrdurchmesser: 15 mm
Dämmdicke: 20 mm
Menge: 5,000 St

**1.03.030 Zulage für Endmanschette an Dämmung an Rohrleitung Rohrdurchmesser: 18**
*** wie Position 1.03.001
Zulage für Endmanschette an Dämmung an Rohrleitung
Rohrdurchmesser: 18 mm
Dämmdicke: 20 mm
Menge: 7,000 St

**1.03.031 Zulage für Endmanschette an Dämmung an Rohrleitung Rohrdurchmesser: 22**
*** wie Position 1.03.001
Zulage für Endmanschette an Dämmung an Rohrleitung
Rohrdurchmesser: 22 mm
Dämmdicke: 20 mm
Menge: 22,000 St

**1.03.032 Zulage für Endmanschette an Dämmung an Rohrleitung Rohrdurchmesser: 28**
*** wie Position 1.03.001
Zulage für Endmanschette an Dämmung an Rohrleitung
Rohrdurchmesser: 28 mm
Dämmdicke: 20 mm
Menge: 36,000 St

**1.03.033 Zulage für Endmanschette an Dämmung an Rohrleitung Rohrdurchmesser: 35**
*** wie Position 1.03.001
Zulage für Endmanschette an Dämmung an Rohrleitung
Rohrdurchmesser: 35 mm
Dämmdicke: 20 mm
Menge: 17,000 St

**1.03.034 Zulage für Endmanschette an Dämmung an Rohrleitung Rohrdurchmesser: 42**
*** wie Position 1.03.001
Zulage für Endmanschette an Dämmung an Rohrleitung
Rohrdurchmesser: 42 mm
Dämmdicke: 20 mm
Menge: 5,000 St

**1.03.035 Zulage für Endmanschette an Dämmung an Rohrleitung Rohrdurchmesser: 10**
*** wie Position 1.03.001
Zulage für Endmanschette an Dämmung an Rohrleitung
Rohrdurchmesser: 108 mm
Dämmdicke: 30 mm
Menge: 2,000 St

*Hinweis: Vorbeschrieb Dämmung von Schmutzwasserleitungen*
bestehend aus Mineralfasermatten,
Dämmstärke: 20 mm
Baustoffklasse: A1 nach DIN 13501-1
Schmelzpunkt:> 1000 °C nach DIN 4102-17
Wärmeleitfähigkeit: λ10°C = 0,038 W/(m∙K) nach DIN EN 12667 (nach Rohrverfahren)
Diffusionsäquivalente Luftschichtdicke: Sd > 200 m nach DIN EN 12086
Oberfläche: gitternetzverstärkte Aluminiumfolie
Dämmmatten Rockwool Klimarock auf den vorhandenen Leitungsumfang zuschneiden und gemäß DIN 4140 mit verzinktem Bindedraht, mindestens 6 Windungen pro Meter Leitungslänge, befestigen.Alle Dämmstofffugen mit 100 mm breitem, selbstklebendem ROCKWOOL Alufix Klebeband dicht verkleben.
 auch in Kleinstmengen

Richtfabrikat: Rockwool
Typ:Klimarock
oder gleichwertig
Fabrikat:''
'....................................................'
''

Typ:''
'....................................................'
''
(Vom Bieter eintragen)

**1.03.036 Dämmung an Rohrleitung Rohrdurchmesser: 100 Dämmdicke: 20 mm**
Menge: 42,000 m

**1.03.037 Zulage für Dämmung an Rohrbogen Rohrdurchmesser: 100 Dämmdicke: 20 mm**
Zulage für Dämmung an Rohrbogen
Rohrdurchmesser: 100
Dämmdicke: 20 mm
für Bogen bis 90 Grad, Radiusbis 3D
Menge: 30,000 St

**1.03.038 Zulage für Ausschnitt in Dämmung an Rohrleitung Rohrdurchmesser: 100**
Zulage für Ausschnitt in Dämmung an Rohrleitung
Rohrdurchmesser: 100
Dämmdicke: 20 mm
für Abzweige, Stutzen und sonstiges
Menge: 1,000 St

**1.03.039 Zulage für Dämmung als Passstück an Rohrleitung Rohrdurchmesser: 100**
Zulage für Dämmung als Passstück an Rohrleitung
Rohrdurchmesser: 100
Dämmdicke: 20 mm
Länge kleiner 500 mm
Menge: 17,000 St

**1.03.040 Zulage für Endmanschette an Dämmung an Rohrleitung Rohrdurchmesser: 100**
Zulage für Endmanschette an Dämmung an Rohrleitung
Rohrdurchmesser: 100
Dämmdicke: 20 mm
Menge: 17,000 St

**1.03.041 Bindedraht, verzinkt**
Bindedraht, verzinkt
als Zulage zu vorbeschriebener Dämmung an Rohrleitungen
Menge: 650,000 m

**1.03.042 Alu – Klebeband**
Alu  Klebeband
Als Zulage zu vorbeschriebener Dämmung an Rohrleitungen für die Abdichtung aller Fugen und Verbindungen, hoch temperaturbelastbar und reißfest durch Glasfaserverstärkung.
- sehr hitzebeständig
- sehr hohe Klebekraft
- alterungsbeständig
Menge: 310,000 m

*Hinweis: Vorbeschrieb zusätzliche Blechummantelung aus beidseits verzinktem Sta*
Vorbeschrieb zusätzliche Ummantelung aus beidseits verzinktem Stahlblech der vorgenannten Rohrleitungsdämmungen, 0,5 mm dick, einreihig mit sechs verzinkten Blechschrauben je Meter verschrauben. Das Dämmmaterial muss die Blechverkleidung voll ausfüllen, Hohlräume müssen über die Dämmdicke hinaus ausgestopft werden. Die für Nähte erforderlichen Sicken sind entsprechend anzulegen. Ausschnitte und Ausarbeitung müssen passgenau gefertigt werden. Einschl. Ausschnitte und Einfassungen, an den Enden sind Rosetten anzubringen.

**1.03.043 Blechummantelung von Dämmung 42/20**
Menge: 5,000 m

**1.03.044 Blechummantelung von Dämmung 108/30**
Menge: 15,000 m

**1.03.045 Blechummantelung von Dämmung 42/20 an Bogen**
Blechummantelung von Dämmung 42/20 an Bogen
bis 90 Grad, Radius bis 3D
Menge: 5,000 St

**1.03.046 Blechummantelung von Dämmung 108/30 an Bogen**
Blechummantelung von Dämmung 108/30 an Bogen
bis 90 Grad, Radius bis 3D
Menge: 10,000 St

**1.03.047 Blechummantelung von Dämmung 42/20 an Stutzen**
Blechummantelung von Dämmung 42/20 an Stutzen
Abgang rechtwinklig
Menge: 1,000 St

**1.03.048 Blechummantelung von Dämmung 108/30 an Stutzen**
Blechummantelung von Dämmung 108/30 an Stutzen
Abgang rechtwinklig
Menge: 3,000 St

*Hinweis: Vorbeschrieb Armaturenkappe an Armaturen*
Vorbeschrieb Armaturenkappe an Armaturen, aus beidseits verzinktem Stahlblech, nach DIN 4140 Teil1 mit Hebelverschlüssen für Geradsitzarmatur, Schmutzfänger, 3-Wege Regelventil, Flanschen etc., bei Nennwerte DN 200, Ausführung geteilt und lösbar, als Stutzenkappe, Baulänge der Armatur bis 600 mm, einschl. aller Trennungen und Ausschnitten

**1.03.049 Armaturenkappe DN 40**
Menge: 2,000 St

*Hinweis: Vorbeschrieb Dämmung von Trinkwasserleitung im Fußbodenaufbau*
Dämmung von Trinkwasserleitung im Fußbodenaufbau
Wärmedämmung an Rohrleitungen mit Schaumstoff aus Polyethylen-Schaumstoff mit geschlossenzelliger Materialstruktur und einer strapazierbaren Folienummantelung, gemäß GEG,
Wärmeleitfähigkeit: lambda; 40 °C = 0,035 W/(mK)
Baustoffklasse: normalentflammbar, DIN 4102-B2.

**1.03.050 Dämmung von Trinkwasserleitung im Fußbodenaufbau 18/100%**
Dämmung von Trinkwasserleitung im Fußbodenaufbau 18/100%
für Rohrdurchmesser: 18 mm
Dämmstärke:  100%
Menge: 2,000 m

**1.03.051 Dämmung von Trinkwasserleitung im Fußbodenaufbau 22/50%**
Dämmung von Trinkwasserleitung im Fußbodenaufbau 22/50%
für Rohrdurchmesser: 22 mm
Dämmstärke:  50%
Menge: 4,000 m

**1.03.052 Dämmung von Trinkwasserleitung im Fußbodenaufbau 22/100%**
Dämmung von Trinkwasserleitung im Fußbodenaufbau 22/100%
für Rohrdurchmesser: 22 mm
Dämmstärke:  100%
Menge: 2,000 m

**1.03.053 Zulage für Dämmung an Rohrbogen Rohrdurchmesser: 18/100%**
*** wie Position 1.03.001
Zulage für Dämmung an Rohrbogen
Rohrdurchmesser: 18 mm
Dämmstärke: 100%
für Bogen bis 90 Grad, Radiusbis 3D
Menge: 4,000 St

**1.03.054 Zulage für Dämmung an Rohrbogen Rohrdurchmesser: 22/50%**
*** wie Position 1.03.001
Zulage für Dämmung an Rohrbogen
Rohrdurchmesser: 22 mm
Dämmstärke: 50%
für Bogen bis 90 Grad, Radiusbis 3D
Menge: 4,000 St

**1.03.055 Zulage für Dämmung an Rohrbogen Rohrdurchmesser: 22/100%**
*** wie Position 1.03.001
Zulage für Dämmung an Rohrbogen
Rohrdurchmesser: 22 mm
Dämmstärke: 100%
für Bogen bis 90 Grad, Radiusbis 3D
Menge: 2,000 St

**1.03.056 Zulage für Ausschnitt in Dämmung an Rohrleitung Rohrdurchmesser: 18/10**
*** wie Position 1.03.001
Zulage für Ausschnitt in Dämmung an Rohrleitung
Rohrdurchmesser: 18 mm
Dämmstärke: 100%
für Abzweige, Stutzen und sonstiges
Menge: 2,000 St

**1.03.057 Zulage für Ausschnitt in Dämmung an Rohrleitung Rohrdurchmesser: 22/50**
*** wie Position 1.03.001
Zulage für Ausschnitt in Dämmung an Rohrleitung
Rohrdurchmesser: 22 mm
Dämmstärke: 50%
für Abzweige, Stutzen und sonstiges
Menge: 2,000 St

**1.03.058 Zulage für Ausschnitt in Dämmung an Rohrleitung Rohrdurchmesser: 22/10**
*** wie Position 1.03.001
Zulage für Ausschnitt in Dämmung an Rohrleitung
Rohrdurchmesser: 22 mm
Dämmstärke: 100%
für Abzweige, Stutzen und sonstiges
Menge: 2,000 St

**1.03.059 Zulage für Dämmung als Passstück an Rohrleitung Rohrdurchmesser: 18/10**
*** wie Position 1.03.001
Zulage für Dämmung als Passstück an Rohrleitung
Rohrdurchmesser: 18 mm
Dämmstärke: 100%
Länge kleiner 500 mm
Menge: 2,000 St

**1.03.060 Zulage für Dämmung als Passstück an Rohrleitung Rohrdurchmesser: 22/50**
*** wie Position 1.03.001
Zulage für Dämmung als Passstück an Rohrleitung
Rohrdurchmesser: 22 mm
Dämmstärke: 50%
Länge kleiner 500 mm
Menge: 2,000 St

**1.03.061 Zulage für Dämmung als Passstück an Rohrleitung Rohrdurchmesser: 22/10**
*** wie Position 1.03.001
Zulage für Dämmung als Passstück an Rohrleitung
Rohrdurchmesser: 22 mm
Dämmstärke: 100%
Länge kleiner 500 mm
Menge: 2,000 St

*Hinweis: Systembefestigung passend zu vorbeschriebener Dämmung im Fußboedenaufb*
Systembefestigung passend zu vorbeschriebener Dämmung von Trinkwasserleitung im Fußbodenaufbau

**1.03.062 für Rohrdurchmesser 18/100%**
für Rohrdurchmesser 18 mm Dämmstärke 100%
Menge: 4,000 St

**1.03.063 für Rohrdurchmesser 22/50%**
für Rohrdurchmesser 22 mm Dämmstärke 50%
Menge: 4,000 St

**1.03.064 für Rohrdurchmesser 22/100%**
für Rohrdurchmesser 22 mm Dämmstärke 100%
Menge: 2,000 St

**1.03.065 Wickelstreifen**
Wickelstreifen
zur nachträglichen Dämmung von Rohrverbindungen und als Körperschalldämmung umwickeln, für vorbeschriebene Heizungsleitungen, aus geschlossenzelligem Polyethylenschaum, als Außenhaut eine feuchtigkeitssperrende Polyethylenfolie.
Dämmschichtdicke: ca. 2 mm
Menge: 50,000 m

**1.03.066 Dämmschlauch 15 mm**
*** Bezugsbeschreibung
Dämmschlauch 15 mm
als Körperschalldämmung, für vorbeschriebene Trinkwasserleitungen, aus geschlossenzelligem Polyethylenschaum, als Außenhaut eine feuchtigkeitssperrende Polyethylenfolie.
Dämmschichtdicke: 4 mm
Menge: 50,000 m

**1.03.067 Dämmschlauch 18 mm**
*** wie Position 1.03.066
Menge: 24,000 m

**1.03.068 Dämmschlauch 22 mm**
*** wie Position 1.03.066
Menge: 45,000 m

**1.03.069 Dämmschlauch 28 mm**
*** wie Position 1.03.066
Menge: 24,000 m

**1.03.070 Dämmschlauch 35 mm**
*** wie Position 1.03.066
Menge: 1,000 m

**1.03.071 Dämmschlauch 42 mm**
*** wie Position 1.03.066
Menge: 1,000 m

#### 1.04 Vorwandinstallation und Zubehör

*Hinweis: Leitbeschreibung Montageelemente*
Montageelemente für Sanitäreinrichtung
selbsttragend, zum Einbau in bauseits zu errichtende Leichtbauständerwand,
mit Befestigungsmaterial, erfüllen die Standard-Anforderungen des
Schallschutzes nach DIN 4109, Verarbeitung und Montage nach den
herstellerspezifischen Vorschriften, den anerkanntenRegeln der Technik sowie unter Einhaltungeinschlägiger Normen

Richtfabrikat:  Geberit
Typ:  Duofix

oder gleichwertig
Fabrikat:''
'....................................................'
''

Typ:''
'....................................................'
''
(Vom Bieter eintragen)

**1.04.001 Montageelement für Waschtisch mit Standarmatur PWC + PWH, BH 112**
Montageelement für Waschtisch mit Standarmatur
mit Schmutzwasserablaufbogen aus Polyethylen-High-Density (PE-HD) DN 50 und Dichtung 44 / 32 mm, mit 2 Universalanschlusswinkel für Trinkwasser Rp ½“ / R ½“ MF-fähig mit 2 Schalldämmunterlagen, mit 2 Dämmhülsen, mit Befestigungsset für Waschtisch
Bauhöhe: 112 cm
Menge: 2,000 St

**1.04.002 Montageelement für Waschtisch mit Standarmatur PWC, BH 112**
Montageelement für Waschtisch mit Standarmatur
mit Schmutzwasserablaufbogen aus Polyethylen-High-Density (PE-HD) DN 50 und Dichtung 44 / 32 mm, mit 1 Universalanschlusswinkel für Trinkwasser Rp ½“ / R ½“ MF-fähig mit 1 Schalldämmunterlage, mit 1 Dämmhülse, mit Befestigungsset für Waschtisch
Bauhöhe: 112 cm
Menge: 33,000 St

**1.04.003 Montageelement für Waschtisch mit Standarmatur PWC + PWH, BH 112, barr**
Montageelement für Waschtisch für Standarmatur
mit höhenverstellbarem unter-Putz-Geruchsverschluss DN 50 und Dichtung 44 / 32 mm, mit 2 Universalanschlusswinkel für Trinkwasser Rp ½“ / R ½“ MF-fähig mit 2 Schalldämmunterlagen, mit 2 Dämmhülsen, mit Befestigungsset für Waschtisch
Bauhöhe: 112 cm
Menge: 1,000 St

**1.04.004 Montageelement für Waschtisch mit Standarmatur PWC, BH 112, barrierefr**
Montageelement für Waschtisch für Standarmatur
mit höhenverstellbarem unter-Putz-Geruchsverschluss DN 50 und Dichtung 44 / 32 mm, mit 1 Universalanschlusswinkel für Trinkwasser Rp ½“ / R ½“ MF-fähig mit 1 Schalldämmunterlage, mit 1 Dämmhülse, mit Befestigungsset für Waschtisch
Bauhöhe: 112 cm
Menge: 1,000 St

**1.04.005 Montageelement (Traverse) für Küchenspüle mit Standarmatur, PWC**
Montageelement (Traverse) für Küchenspüle mit Standarmatur
mit Schmutzwasserablaufbogen aus Polyethylen-High-Density (PE-HD) DN 50
und Dichtung 44 / 40 mm mit 1 Universalanschlusswinkel für Trinkwasser Rp
½“ / R ½“ MF-fähig mit 1 Schalldämmunterlage, mit 1 Dämmhülse
Menge: 2,000 St

**1.04.006 Montageelement (Traverse) für Küchenspüle mit Standarmatur, PWC + PHW**
Montageelement (Traverse) für Küchenspüle mit Standarmatur
mit Schmutzwasserablaufbogen aus Polyethylen-High-Density (PE-HD) DN 50
und Dichtung 44 / 40 mm mit 2 Universalanschlusswinkel für Trinkwasser Rp
½“ / R ½“ MF-fähig mit 2 Schalldämmunterlage, mit 2 Dämmhülse
Menge: 1,000 St

**1.04.007 Montageelement für Ausgussbecken mit Wandarmatur PWC + PWH, BH 130**
Montageelement für Ausgussbecken mit Wandarmatur
mit Schmutzwasserablaufbogen aus Polyethylen-High-Density (PE-HD) DN 50 und Dichtung 44 / 32 mm, mit 2 Universalanschlusswinkel für Trinkwasser Rp ½“ / R ½“ MF-fähig mit 2 Schalldämmunterlagen, mit 2 Dämmhülsen, mit Montageplatte für Ausgussbecken
Bauhöhe: 130 cm
Menge: 3,000 St

**1.04.008 Montageelement (Traverse) für Wasch- oder Spülmaschine**
Montageelement (Traverse) für Wasch- oder Spülmaschine
mit unter-Putz-Geruchsverschluss DN 50 und Schlauchanschlussverschraubung und Rosette, mit 1 Universalanschlusswinkel für Trinkwasser Rp ½“ / R ½“ MF-fähig mit 1 Schalldämmunterlage, mit 1 Dämmhülse
Menge: 2,000 St

**1.04.009 Montageelement für Dusche mit Wandarmatur PWC + PWH, BH 112**
Montageelement für Dusche mit Wandarmatur
mit 2 Universalanschlusswinkel für Trinkwasser Rp ½“ / R ½“ MF-fähig mit 2 Schalldämmunterlagen, mit 2 Dämmhülsen
Bauhöhe: 112 cm
Menge: 2,000 St

**1.04.010 Montageelement für Wand-WC BH 112 cm**
*** Bezugsbeschreibung
Montageelement für Wand-WC, mit Sigma UP-Spülkasten, für Wand-WCs mit Anschlussmaßen nach DIN EN 33:2011-11, für 1-Mengen-, 2-Mengen- oder Spül-Stopp-Spülung, Spülmenge einstellbar, mit UP-Spülkasten (4,5/6/7,5 l), mit 1 Universalanschlussstück für Trinkwasser R ½“ Masterfix-fähig, mit integriertem Eckventil und Handrad, Bauschutz für Serviceöffnung, 2 Schutzstopfen für Spül- und Ablaufbogen, Anschlussset für WC (Spülrohr, Anschlussbogen Durchmesser 90mm aus Polyethylen-High-Density (PE-HD), Übergangsmuffe aus PE-HD, Durchmesser 90 / 110 mm), mit Befestigungsset für Wand-WC, mit Schalldämmunterlagen, Betätigung von vorne
Bauhöhe: 112 cm
Menge: 16,000 St

**1.04.011 Montageelement für Wand-WC BH 112 cm, Hygienespülung**
*** wie Position 1.04.010
Montageelement für Wand-WC,
mit integrierter Hygienespülung, Spülleistung mindestens 4 l/min,
Minimales Spülintervall 24 h, Intervallspülung Einstellbereich 1 - 7 Tage,
Intervallspülzeit Einstellbereich 10 sec. - 10 min,
Betriebsspannung 12 V DC, Schutzart IP45
Menge: 4,000 St

**1.04.012 Montageelement für Wand-WC, barrierefrei BH 112 cm**
Montageelement für Wand-WC, mit Sigma UP-Spülkasten, barrierefrei
für Wand-WCs mit Anschlussmaßen nach DIN EN 33:2011-11, für 1-Mengen-, 2-Mengen- oder Spül-Stopp-Spülung, Spülmenge einstellbar, mit 1 Universalanschlussstück für Trinkwasser R ½“ Masterfix-fähig, mit integriertem Eckventil und Handrad, Bauschutz für Serviceöffnung, 2 Schutzstopfen für Spül- und Ablaufbogen, Anschlussset für WC (Spülrohr, Anschlussbogen Durchmesser 90 mm aus Polyethylen-High-Dinsity (PE-HD), Übergangsmuffe aus Polyethylen-High-Dinsity (PE-HD), D 90 / 110 mm, mit Befestigungsset für Wand-WC, mit Schalldämmunterlagen, Betätigung von vorne,UP-Dose für Bohrloch D 68 mm, für Elektroanschluss, mit Montageplatten zur Montage von Stütz- und Haltegriffen
Bauhöhe: 112 cm
Menge: 2,000 St

**1.04.013 Montageelement (Traverse) für Durchlauferhitzer**
Montageelement (Traverse) für Wandarmatur
zur Verwendung für Durchlauferhitzer
Artikel-Nr. 111.787.00.1
mit 2 Universalanschlusswinkel für Trinkwasser Rp ½“ / R ½“ MF-fähig mit 2 Schalldämmunterlagen, mit 2 Dämmhülsen, mit 2 Schalldämmunterlagen, in der Breite anpassbar, Wasseranschlüsse horizontal, stufenlos verschiebbar.

Zur Montage in Montageelement Duofix für Waschtisch mit Standarmatur oder bauseitig erstellte Trockenbauwand, einschließlich Anpassung der Traversenbreite durch kürzen des Mittelträgers.
Menge: 5,000 St

**1.04.014 Montageelement für Urinal**
Montageelement für Urinal
mit Anschlussgarnitur, mit Universalanschluss 1/2", einschließlich 1 Spülbogenverlängerung
Menge: 3,000 St

#### 1.05 Einrichtungsgegenstände und Zubehör

*Hinweis: Hinweis*
Hinweis:
Alle Sanitärobjekte und Hygienegeräte sind vor der
Bestellung mit dem Bauherrn und dem Planer
nochmals abzustimmen.

**1.05.001 Wand WC**
Wand WC
wandhängendes Tiefspül-WC
Richtfabrikat:  Geberit
Typ:  Renova
Farbe:  weiß

oder gleichwertig
Fabrikat:''
'....................................................'
''

Typ:''
'....................................................'
''
(Vom Bieter eintragen)

Eigenschaften
- Tiefspül-WC
- Wandhängend
- Mit Spülrand
- Typ 1, Vollmenge 6 / 5 l, nach EN 997
- Spült mit 4,5 l
- Farbe: weiß
- Werkstoff: Sanitärkeramik
Menge: 20,000 St

**1.05.002 WC-Sitz**
WC-Sitz
Richtfabrikat:  Geberit
Typ:  Renova
Farbe:  weiß
Werkstoff:  Duroplast

oder gleichwertig
Fabrikat:''
'....................................................'
''

Typ:''
'....................................................'
''
(Vom Bieter eintragen)

mit Deckel Befestigung von oben, mit Edelstahlscharnieren, ohne Absenkautomatik, passend zu vorbeschriebenem WC
Menge: 20,000 St

**1.05.003 Urinal**
Urinal
Richtfabrikat:  Geberit
Typ:  Renova
Farbe:  weiß
Werkstoff:  Sanitärkeramik

oder gleichwertig
Fabrikat:''
'....................................................'
''

Typ:''
'....................................................'
''
(Vom Bieter eintragen)

- Wandhängend
- Mit Spülrand
- Verdeckte Befestigung
- Geruchsverschluss verdeckt
- Wassersparendes 1 Liter Spülvolumen
Menge: 3,000 St

**1.05.004 Wand-WC, barrierefrei**
WC-Anlage, barrierefrei

Richtfabrikat:  Geberit
Typ:  Renova  Comfort
Ausladung:  70 cm
Farbe:  weiß

oder gleichwertig
Fabrikat:''
'....................................................'
''

Typ:''
'....................................................'
''
(Vom Bieter eintragen)

Eigenschaften
- Tiefspül-WC
- Barrierefrei
- Wandhängend
- Verlängerte Ausladung
- Mit Spülrand
- Typ 1, Vollmenge 6 l, nach EN 997
- Besonders für die Nutzung durch Rollstuhlfahrer
geeignet
- Entspricht der DIN 18040

Verwendung: Behinderten WC, Pflegebad
Menge: 2,000 St

**1.05.005 WC-Sitzring, barrierefrei**
WC-Sitzring, barrierefrei
Richtfabrikat:  Geberit
Typ:  Renova comfort
Farbe:  weiß
Werkstoff:  Duroplast

oder gleichwertig
Fabrikat:''
'....................................................'
''

Typ:''
'....................................................'
''
(Vom Bieter eintragen)

- Farbe: weiß
- Werkstoff: Duroplast
- Scharnierwerkstoff: Edelstahl
- Nettogewicht: 1,190 kg
- Breite: 360 mm
- Höhe: 40 mm
- Tiefe: 450 mm
- Befestigungsabstand: 155 mm
- Absenkautomatik: nein
- Befestigung: von oben

passend zu vorbeschriebenem barrierefreien WC

Verwendung: Behinderten WC, Pflegebad
Menge: 2,000 St

**1.05.006 Spezialwaschtisch, barrierefrei**
Spezialwaschtisch, barrierefrei
Richtfabrikat:  Geberit
Typ:  Vitalis
Farbe:  Weiß
Breite:  55 cm
Tiefe:  55 cm
Werkstoff: Sanitärkeramik

oder gleichwertig
Fabrikat:''
'....................................................'
''

Typ:''
'....................................................'
''
(Vom Bieter eintragen)

Eigenschaften
- Integrierte Griffmulde
- Ergonomisch geformte Vorderseite
- Ergonomisch geformte Armauflagen
- Becken flach
- Entspricht der DIN 18040

Verwendung: Behinderten WC, Pflegebad
Menge: 2,000 St

**1.05.007 Waschtisch 60 x 48 eckig**
Waschtisch 60 x 48 eckig
Richtfabrikat:  Geberit
Typ:  Renova Plan
Farbe:  Weiß
Breite:  60 cm
Tiefe:  48 cm
Werkstoff: Sanitärkeramik

oder gleichwertig
Fabrikat:''
'....................................................'
''

Typ:''
'....................................................'
''
(Vom Bieter eintragen)

- Unterbaufähig
- Reduzierte Randhöhe
- Gerade Wandanbindung erlaubt mehr Ablagefläche auf
der Hahnlochbank
- Modernes eckiges Design
- Komplett geschlossener Überlaufkanal

Verwendung: Klassenraum
Menge: 14,000 St

**1.05.008 Waschtisch 60 x 48**
Waschtisch 60 x 48
Richtfabrikat:  Geberit
Typ:  Renova
Farbe:  Weiß
Breite:  60 cm
Tiefe:  48 cm
Werkstoff:  Sanitärkeramik

oder gleichwertig
Fabrikat:''
'....................................................'
''

Typ:''
'....................................................'
''
(Vom Bieter eintragen)

- mit Hahnloch mittig
- mit sichtbarem Überlauf
- Ablaufoptimierte Beckeninnengestaltung
- Große Ablagefläche
- Optimierte Hahnlochbank lässt Spritzwasser
leichter ablaufen
- Gerader Wandanschluss
- Erfüllt die statische Belastbarkeit von 300 kg und
liegt somit weit über den geforderten Werten nach
EN 14688
Verwendung: WC-Bereiche
Menge: 20,000 St

**1.05.009 Gipsfangbecken**
Gipsfangbecken
Richtfabrikat:  Geberit
Typ:  Publica
Farbe:  Weiß
Breite:  78 cm
Tiefe:  51,5 cm
Werkstoff:  Sanitärkeramik

oder gleichwertig
Fabrikat:''
'....................................................'
''

Typ:''
'....................................................'
''
(Vom Bieter eintragen)

bestehend aus:
- Oberteil
- Unterteil
- Anschlussset
- Montagewinkeln

Zum Auffangen von Ablagerungen
- Farbe: weiß
- Werkstoff: Sanitärkeramik
- Überlauf: ohne

Verwendung: Mehrzweckraum
Menge: 2,000 St

**1.05.010 Betätigungsplatte für WC-Spülung**
Betätigungsplatte für WC-Spülung
Richtfabrikat:  Geberit
Typ:  Sigma 10
Farbe:  Platte Weiß, Tasten Weiß, Designring Chrom
Artikelnummer:  115.758.K.J.5
oder gleichwertig
Fabrikat:''
'....................................................'
''

Typ:''
'....................................................'
''
(Vom Bieter eintragen)

passend und zur Montage an vorbeschriebenem Montageelement für Wand-WC, mit 1 runden Taste, Spül-Stopp-Spülung, mit Designring, mit Grundrahmen, Unterbrechungshebel, Distanzbolzen und Drückerstangen

Verwendung: WC-Bereiche
Menge: 18,000 St

**1.05.011 WC-Steuerung**
WC-Steuerung

Richtfabrikat:  Geberit
Typ:  Sigma 10
Artikelnummer:  115.863.SN.6

oder gleichwertig
Fabrikat:''
'....................................................'
''

Typ:''
'....................................................'
''
(Vom Bieter eintragen)

passend und zur Montage an vorbeschriebenem Unter-Putz-WC-Montageelement, für Netzbetrieb 230V mit Netzteil für Sichereitskleinspannung, mit 1-Mengen-Spülung, mit einstellbarer Intervallspülung, Betätigungsplatte Edelstahl gebürstet, mit Befestigungsrahmen, mit drahtgebundener Spülauslösung, mit Befestigungsmaterial

Verwendung: Behinderten WC
Menge: 2,000 St

**1.05.012 Urinalsteuerung**
Urinalsteuerung

Richtfabrikat:  Geberit
Typ:  Typ 50
Artikelnummer: 116.026.GH.1

oder gleichwertig
Fabrikat:''
'....................................................'
''

Typ:''
'....................................................'
''
(Vom Bieter eintragen)

Typ 50 Abdeckplatte mit IR-Fenster, mit Befestigungsrahmen, mit Infrarotsteuerung, vormontiert auf Befestigungsrahmen, mit Magnetventil, mit Netzteil, mit Befestigungsmaterial
Menge: 3,000 St

*Hinweis: Vorbeschrieb Zubehör / Ausstattung WC-Anlagen*
Zubehör und Ausstattung für WC-Anlagen
Richtfabrikat:  Hewi
Typ:  801 / 477
Farbe:  nach Wahl des Bauherrn

oder gleichwertig
Fabrikat:''
'....................................................'
''

Typ:''
'....................................................'
''
(Vom Bieter eintragen)

stabile Ausführung, aus Kunststoff oder Kunststoff mit korrosionsgeschütztem Stahlkern, Befestigung unsichtbar, mit Befestigungsmaterial, erfüllt die Anforderungen nach DIN 18040

**1.05.013 Stützklappgriff 850 mm**
Stützklappgriff
Farbe:  Weiß
Ausladung: 850 mm
Serie:  801
in E-Ausführung, mit Spültaste, mit zwei parallel übereinander angeordneten mit Verbindungsbogen zusammengeführten Stangen, kann nach oben und gebremst nach unten geklappt werden.

Verwendung: Behinderten WC
Menge: 4,000 St

**1.05.014 Rückenstütze für rollstuhlgerechtes WC**
Rückenstütze für rollstuhlgerechtes WC
mit gepolsterter Lehne, zur Montage an vorbeschriebenen Stützklappgriffen verstellbar
Farbe:  Weiß
Serie:  801

Verwendung: Behinderten WC
Menge: 2,000 St

**1.05.015 WC-Papier-Aufsatzrollenhalter**
WC-Papier-Aufsatzrollenhalter
zur Montage an vorbeschriebenem Stützklappgriff
Farbe:  Weiß
Serie:  801

Verwendung: Behinderten WC
Menge: 2,000 St

**1.05.016 WC-Bürstengarnitur**
WC-Bürstengarnitur
für Aufputzmontage an Wand, weiße Nylonbürste
Farbe:  Weiß
Serie:  477

Verwendung: alle WCs
Menge: 22,000 St

**1.05.017 Hygieneabfallbehälter**
Hygieneabfallbehälter
Farbe:  Weiß
Typ:  477.05.300.99
einschließlich Befestigungsmaterial
zylindrisch geformter Behälter mit Klappdeckel, der Abfallbehälter ist abnehmbar, Inhalt cirka 6 Liter, 340 mm hoch, 210 mm tief und 180 mm im Durchmesser, mit Haftetikett zur Erläuterung der Bedienung per Knie, aus hochglänzendem Polyamid

Verwendung: alle WCs
Menge: 13,000 St

**1.05.018 Duschhandlauf mit verschiebbarer Brausestange**
Duschhandlauf mit verschiebbarer Brausestange

Richtfabrikat:  Hewi
Typ:  801.35B350 99
Farbe:  nach Wahl des Bauherrn
Maße (Höhe x Breite):  1250 x 962 x 962 mm

oder gleichwertig
Fabrikat:''
'....................................................'
''

Typ:''
'....................................................'
''
(Vom Bieter eintragen)

stabile Ausführung, aus Kunststoff mit durchgehendem korrosionsgeschütztem Stahlkern, Befestigung unsichtbar, mit Befestigungsrosetten, Brausehalter höhenverstellbar, mit Befestigungsmaterial

Verwendung: Pflegebad
Menge: 1,000 St

**1.05.019 Duschvorhangstange mit Deckenabhängung 1483 x 1483 mm**
Duschvorhangstange
mit Deckenabhängung und 28 Stück Vorhangringe
Richtfabrikat:  Hewi
Typ:  801.34.120
Farbe:  nach Wahl des Bauherrn
Maße (Höhe x Breite):  1483 x 1483 mm

oder gleichwertig
Fabrikat:''....................................................''

Typ:''....................................................''
(Vom Bieter eintragen)

Verwendung: Pflegebad
Menge: 1,000 St

**1.05.020 Duschvorhangstange mit Deckenabhängung 1000 mm**
Duschvorhangstange
mit Deckenabhängung und 10 Stück Vorhangringe
Richtfabrikat:  Hewi
Typ:  801.34.120
Farbe:  nach Wahl des Bauherrn
Länge:  1000 mm

oder gleichwertig
Fabrikat:''....................................................''

Typ:''....................................................''
(Vom Bieter eintragen)

Verwendung: Personaldusche
Menge: 1,000 St

**1.05.021 Brausestange**
Brausestange

Richtfabrikat:  Ideal Standard
Typ:  Idealrain Pro
Höhe:  900 - 910 mm mit schwenkbarem Druckknopf-Schieber,
Oberfläche: Chrom
mit Seifenschale
oder gleichwertig
Fabrikat:''
'....................................................'
''

Typ:''
'....................................................'
''
(Vom Bieter eintragen)

Verwendung: Personaldusche
Menge: 1,000 St

**1.05.022 Ablagebox**
Ablagebox
Richtfabrikat:  Hewi
Typ:  802.03.200 xx
Farbe:  nach Wahl des Bauherrn
Maße (Höhe x Breite):  200 x 110 x 107 mm

oder gleichwertig
Fabrikat:''
'....................................................'
''

Typ:''
'....................................................'
''
(Vom Bieter eintragen)

aus Kunststoff, rechteckig geformter Behälter mit hohen Seitenwänden und Wasserablauf, Aussparung an der Vorderseite, rutschhemmende Ablagefläche, zum Aufstecken auf Stangensystem, mit Befestigungsmaterial
passend zu vorbeschriebenen Duschhandlauf

Verwendung: Pflegebad
Menge: 1,000 St

**1.05.023 WC-Großrollenhalter**
WC-Großrollenhalter

Richtfabrikat:  Tork
Typ:  Jumbo T1

oder gleichwertig
Fabrikat:''
'....................................................'
''

Typ:''
'....................................................'
''
(Vom Bieter eintragen)

für Aufputzmontage,
Robustes Design mit Sperrmechanismus, um die Rolle zu schützen und in anspruchsvollen Umgebungen Diebstähle zu verhindern

Verwendung: WC, WC-Jungen, WC-Mädchen
Menge: 22,000 St

**1.05.024 Drahtgitterabfallbehälter**
Drahtgitterabfallbehälter

Richtfabrikat:  CWS
Typ:  Paradise Line
Artikelnummer 903102600
Größe:  360 x 300 x 180 mm (HxBxT)
oder gleichwertig
Fabrikat:''
'....................................................'
''

Typ:''
'....................................................'
''
(Vom Bieter eintragen)

Papierkorb klein, 20 Liter
Stahldraht weiß pulverbeschichtet.
Widerstandsfähig gegen Säuren, Laugen,
mechanische Beschädigungen,
zusammenklappbar.
Einschließlich Befestigungsmaterial

Verwendung: alle Waschtische
Menge: 39,000 St

**1.05.025 Schallschutzset für Wand-WC**
*** Bezugsbeschreibung
Schallschutzset für Wand-WC
aus PE-Schaumstoff, zur Reduzierung der Schallübertragung zwischen Keramik und Wand, mit Schalldämmtüllen, mit Schalldämmringen, mit Unterlegscheiben.
Menge: 22,000 St

**1.05.026 Schallschutzset für Waschtisch**
*** wie Position 1.05.025
Menge: 38,000 St

**1.05.027 Schallschutzset für Urinal**
*** wie Position 1.05.025
Menge: 3,000 St

**1.05.028 Fertigbauset für WT mit UP-Geruchsverschluss**
Fertigbauset für WT mit Unterputz-Geruchsverschluss
Richtfabrikat:  Geberit
Typ:  Duofix
Farbe:  Weiß

oder gleichwertig
Fabrikat:''
'....................................................'
''

Typ:''
'....................................................'
''
(Vom Bieter eintragen)

für vorbeschriebenes Montageelement für Waschtische mit Unterputz-Geruchverschluss, mit Abdeckplatte, mit Anschlussbogen, mit Dichtung
Menge: 2,000 St

**1.05.029 Schaftventil 1 ¼“ verchromt, unverschließbar**
Schaftventil

Richtfabrikat:  Viega
Typ:  Visign V1
Größe:  1 ¼“
Farbe:  verchromt

oder gleichwertig
Fabrikat:''
'....................................................'
''

Typ:''
'....................................................'
''
(Vom Bieter eintragen)

für Waschtisch, unverschließbar, mit Dichtung
Menge: 38,000 St

**1.05.030 Geruchverschluss 1 1/4 x DN 32 verchromt**
Geruchverschluss für Waschbecken
Größe:  1 1/4 x DN 32
aus Messing, verchromt, als Röhrengeruchverschluss,
für Wandanschluss, verstellbar
Menge: 38,000 St

**1.05.031 Kristallglasspiegel 60 x 40 cm**
Kristallglasspiegel
rechteckige Ausführung mit C-Kante und Garantiebelag,
verdeckte Befestigung
Größe: 60 x 40 cm

Verwendung: Waschtische in WC-Bereichen
Menge: 21,000 St

**1.05.032 Kristallglasspiegel 100 x 50 cm**
Kristallglasspiegel
rechteckige Ausführung mit C-Kante und Garantiebelag,
verdeckte Befestigung
Größe: 100 x 50 cm

Verwendung: Waschtische in Behinderten-WC
Menge: 2,000 St

**1.05.033 Selbstschluss-Waschtisch-Batterie mit Mischung**
Selbstschluss-Waschtisch-Batterie mit Mischung
Richtfabrikat:  Grohe
Typ:  Eurodisc SE
Oberfläche:  chrom
Artikelnummer: 36233000

oder gleichwertig
Fabrikat:''
'....................................................'
''

Typ:''
'....................................................'
''
(Vom Bieter eintragen)

Eurodisc SE
 Farbe: chrom
 6 V Lithium-Batterie, Typ CR-P2
 GROHE LongLife Oberfläche
 Maximaler Durchfluss (bei 3 bar): 5,5 l/min
 flexible Anschlussschläuche
 Rückflussverhinderer mit integrierten Schmutzfangsieben
 Schnell-Montage-System
 Start-Stop-Funktion
 Elektronische Laufzeitüberwachung
 Sicherheitsabschaltung nach 180 Sek.
 Stufenlose Laufzeiteinstellung 2-180 Sek.
 automatische Spülung: 5 Min. nach 3 Tagen ohne Betätigung
 Dauerlaufmodus zur thermischen Desinfektion: 3,5 Min. oder 11 Min.
 CE-Zeichen
 Schutzart Armatur IP 59K

Verwendung: Waschtische in Umkleide Küchenpersonal
Menge: 1,000 St

**1.05.034 Selbstschluss-Waschtisch-Standventil ohne Mischung**
Selbstschluss-Waschtisch-Standventil ohne Mischung
Richtfabrikat:  Grohe
Typ:  Euroeco CT
Oberfläche:  chrom
Artikelnummer: 36265000

oder gleichwertig
Fabrikat:''
'....................................................'
''

Typ:''
'....................................................'
''
(Vom Bieter eintragen)

Euroeco CT
Selbstschluss-Standventil, 1/2"
für kaltes oder vorgemischtes Wasser
Markierung blau/rot
Maximaler Durchfluss (bei 3 bar): 5 l/min
Laufzeiteinstellung kurz, mittel oder lang
ca. 7, 15 oder 30 sek. (druckabhängig)

Verwendung: Waschtische in WC-Bereichen
Menge: 19,000 St

**1.05.035 Waschtisch-Standventil**
Waschtisch-Standventil
Richtfabrikat:  Grohe
Typ:  Costa
Oberfläche:  chrom
Artikelnummer: 20393001

oder gleichwertig
Fabrikat:''
'....................................................'
''

Typ:''
'....................................................'
''
(Vom Bieter eintragen)

Standventil, 1/2"
Metallgriff, wärmeisoliert
verschraubbar
Markierung blau

Verwendung: Waschtische in Klassenräumen
Menge: 14,000 St

**1.05.036 Elektronik-Standventil mit Mischung**
Elektronik-Standventil mit Mischung
Richtfabrikat:  Grohe
Typ:  Eurosmart CE L-Size
Oberfläche:  Chrom
Artikelnummer:  36421001

oder gleichwertig
Fabrikat:''
'....................................................'
''

Typ:''
'....................................................'
''
(Vom Bieter eintragen)

Eurosmart CE
Infrarot-Elektronik für Waschtisch 1/2" L-Size
mit Mischung und variabel einstellbarem Temperaturbegrenzer
mit Infrarot-Sensor für bidirektionale Kommunikation
mit Steckertrafo 100-230 V AC, 50-60 Hz, 6 V DC
Maximaler Durchfluss (bei 3 bar): 5 l/min
flexible Anschlussschläuche
Rückflussverhinderer, Schmutzfangsiebe
mit integriertem Magnetventil
automatische Spülung, thermische Desinfektion, Reinigungsmodus
zusätzliche Funktionen und Einstellungen mit Fernbedienung
CE-Zeichen
Armaturengruppe I nach DIN 4109
Schutzart mindestens IP 59

Verwendung: Waschtisch in Pflegebad, Waschtisch Sanitätsraum
Menge: 2,000 St

**1.05.037 Elektronik-Standventil ohne Mischung**
Elektronik-Standventil ohne Mischung
Richtfabrikat:  Grohe
Typ:  Euroeco CE
Oberfläche:  Chrom
Artikelnummer:  36269000

oder gleichwertig
Fabrikat:''
'....................................................'
''

Typ:''
'....................................................'
''
(Vom Bieter eintragen)

Euroeco CE
Infrarot-Elektronik für Waschtisch, 1/2" ohne Mischung
mit Infrarot-Sensor für bidirektionale Kommunikation
für kaltes oder vorgemischtes Wasser
mit Steckertrafo 100-230 V AC, 50-60 Hz, 6 V DC
Maximaler Durchfluss (bei 3 bar): 5 l/min
flexible Anschlussschläuche
Schmutzfangsiebe
Magnetventil extern
automatische Spülung, thermische Desinfektion, Reinigungsmodus
zusätzliche Funktionen und Einstellungen mit Fernbedienung
CE-Zeichen
Armaturengruppe I nach DIN 4109
Schutzart Armatur mindestens IP 59K

Verwendung: Waschtisch in Behinderten-WC
Menge: 1,000 St

**1.05.038 Brausethermostat**
Brausethermostat
Richtfabrikat:  Ideal Standard
Typ:  Ceraplus Safe
Artikelnummer:  A6872AA
Oberfläche:  chrom

oder gleichwertig
Fabrikat:''
'....................................................'
''

Typ:''
'....................................................'
''
(Vom Bieter eintragen)

Brausethermostat Aufputz DN 15. Geeignet für
thermische Desinfektion, Rückflussverhinderer, DVGW-Eigensicher
S-Anschlüsse (verstellbar), Griffe aus Metall,
Thermostatkartusche mit Wachsdehnstoffelement,
Heißwassertemperaturbegrenzer, Temperatursperre: 38 °C, RV
Patrone auf der Warmwasserseite mit integriertem Überdruckventil
(Druckentlastung größer 16 bar), Geräuschverhalten DIN 4109:
Gruppe 1, Lebensdauer: DIN EN 200, DIN EN 1111, maximaler Durchfluss
bei 3 bar: 13 l/min

Verwendung: Pflegebad, Personaldusche
Menge: 2,000 St

**1.05.039 Duschhandbrause**
Duschhandbrause
Richtfabrikat:  Ideal Standard
Typ:  Idealrain M1
Farbe:  chrom

oder gleichwertig
Fabrikat:''
'....................................................'
''

Typ:''
'....................................................'
''
(Vom Bieter eintragen)

1-Funktionshandbrause Durchmesser 100 mm, mit Anti-Kalk-Funktion,  aerosolarm, Anschlussgewinde G1/2.

Verwendung: Pflegebad, Personaldusche
Menge: 2,000 St

**1.05.040 Brauseschlauch**
Brauseschlauch
Richtfabrikat:  Ideal Standard
Typ:  Idealflex
Farbe:  Oberfläche: Chrom
Länge:  2000 mm
oder gleichwertig
Fabrikat:''
'....................................................'
''

Typ:''
'....................................................'
''
(Vom Bieter eintragen)

Anschlussgewinde G1/2, mit konischer Kupplung

Verwendung: Pflegebad, Personaldusche
Menge: 2,000 St

**1.05.041 Einhand-Wandarmatur**
Einhand-Wandarmatur
Richtfabrikat:  Stiebel Eltron
Typ:  MEKD
Farbe:  verchromt
Ausladung:  195 - 200 mm

oder gleichwertig
Fabrikat:''
'....................................................'
''

Typ:''
'....................................................'
''
(Vom Bieter eintragen)

für Ausgussbecken und Durchlauferhitzer zur Wandmontage,
einschließlich zwei Messing-Anschlußrohre verchromt 16 x 1, 300 mm lang,
Steuerkartusche in Keramiktechnologie

Verwendung: PuMi
Menge: 3,000 St

**1.05.042 Ausgussbecken**
Ausgussbecken
Richtfabrikat:  Alape
Typ:  AG.Stahlform510Ü

oder gleichwertig
Fabrikat:''
'....................................................'
''

Typ:''
'....................................................'
''
(Vom Bieter eintragen)

Becken aus Stahlblech, rechteckig, mit fester Rückwand, mit 3-seitigem PVC-Rahmen, mit verzinktem Klapprost, einschließlich Befestigungsmaterial

Verwendung: PuMi
Menge: 3,000 St

**1.05.043 Hahnverlängerung Rp½“ x R1/2“ x 15 mm**
*** Bezugsbeschreibung
Hahnverlängerung
Größe:  Rp½“ x R1/2“
Länge:  15 mm
aus Rotguss, mit Innen- und Außengewinde,Gewinde nach EN 10226, geprüft und zertifiziert nach DVGW GW 6, mit Dichtungsmaterial
Menge: 7,000 St

**1.05.044 Hahnverlängerung Rp½“ x R1/2“ x 17,5 mm**
*** wie Position 1.05.043
Hahnverlängerung
Größe:  Rp½“ x R1/2“
Länge:  17,5 mm
Menge: 66,000 St

**1.05.045 Hahnverlängerung Rp½“ x R1/2“ x 20 mm**
*** wie Position 1.05.043
Hahnverlängerung
Größe:  Rp½“ x R1/2“
Länge:  20 mm
Menge: 4,000 St

**1.05.046 Eckventil DN15 / DN10**
Eckventil DN15 / DN10
Richtfabrikat:  Schell
Typ:  04 916 06 99
Größe:  DN 15 (1/2“ x 3/8“)
Farbe:  verchromt

oder gleichwertig
Fabrikat:''
'....................................................'
''

Typ:''
'....................................................'
''
(Vom Bieter eintragen)

gemäß DIN 3227, DVGW zertifiziert, konform zur TrinkwasserVerordnung, entzinkungsbeständig,mit langem Schubschaft, mit Schubrosette, mit Konus-Quetschverschraubung, mit Dichtungsmaterial

Verwendung: Waschtische
Menge: 40,000 St

**1.05.047 Eckventil DN15 / DN10 mit Rückflussverhinderer**
Eckventil DN15 / DN10 mit Rückflussverhinderer
Richtfabrikat:  Schell
Typ:  052760699
Größe:  DN 15 (1/2“ x 3/8“)
Farbe:  verchromt

oder gleichwertig
Fabrikat:''
'....................................................'
''

Typ:''
'....................................................'
''
(Vom Bieter eintragen)

Mit COMFORT-Griff. Doppel-Rückflussverhinderer. Für Armaturen mit
ausziehbarer Handbrause.
Lieferumfang
- Eckventil
- COMFORT-Griff
- doppelter Rückflussverhinderer RV (EN 1717: ED)
- Selbstdichtendes Anschlussgewinde
- Langer Schubschaft
- Zugfeste Messing-Konus-Quetschverschraubung mit Längenausgleich
- Schubrosette
Technische Daten
- Werkstoff: Messing konform TrinkwV
- Oberfläche: chrom
- Anschluss: DN 15 G 1/2 AG selbstdichtend
- Abgang: d: 10 mm (DN 10 G 3/8 AG)

Verwendung: Mensaküche Positionen 8, 11, 33, 44, 50
Menge: 9,000 St

**1.05.048 Eckventil DN15 / DN15**
Eckventil  DN15 / DN15
Richtfabrikat:  Schell
Artikelnummer:  049150699
Größe:  DN 15 (1/2“ x 1/2“)
Farbe:  verchromt

oder gleichwertig
Fabrikat:''
'....................................................'
''

Typ:''
'....................................................'
''
(Vom Bieter eintragen)

gemäß DIN 3227, DVGW zertifiziert, konform zur TrinkwasserVerordnung, entzinkungsbeständig, mit langem Schubschaft, mit Schubrosette, mit Konus-Quetschverschraubung, mit Dichtungsmaterial

Verwendung: Mensaküche Positionen 1, 12, 49
Menge: 8,000 St

**1.05.049 Rückflussverhinderer DN 15**
Rückflussverhinderer DN 15
Richtfabrikat:  Schell
Artikelnummer:  285030699
Größe:  DN 15 (1/2“ x 1/2“)
Farbe:  verchromt

oder gleichwertig
Fabrikat:''
'....................................................'
''

Typ:''
'....................................................'
''
(Vom Bieter eintragen)

Durchflussform
Technische Daten
- Werkstoff: Messing konform TrinkwV
- Oberfläche: chrom
- Anschluss: DN 15 G 1/2 IG
- Abgang: DN 15 G 1/2 AG
- Sicherungseinrichtung gemäß EN 1717: EB

Verwendung: Mensaküche Positionen 1, 12, 49
Menge: 8,000 St

**1.05.050 Geräteschrägsitzventil**
Geräteschrägsitzventil
Richtfabrikat:  Schell
Typ:  033920699
Größe:  DN 15 (1/2“ x ¾“)
Farbe:  verchromt

oder gleichwertig
Fabrikat:''
'....................................................'
''

Typ:''
'....................................................'
''
(Vom Bieter eintragen)

Mit COMFORT-Griff und Fettkammeroberteil.
Sicherungskombination HD (EN 1717).
Lieferumfang
- Geräteschrägsitzventil
- COMFORT-Griff
- Rückflussverhinderer RV (EN 1717: EB)
- Rohrbelüfter RB (EN 1717: HB)
- Schlauchverschraubung
- Rosette
Technische Daten:
- Werkstoff: Messing konform TrinkwV
- Oberfläche: chrom
- Anschluss: DN 15 G 1/2 AG
- Abgang: Schlauchverschraubung d: 14,5 mm (DN 20 G 3/4 AG)
- Sicherungseinrichtung gemäß EN 1717: HD
- Zertifikate: P-IX 007/I, DVGW, ACS, Belgaqua, SVGW
- Geräuschklasse: I

Verwendung: Mensaküche Positionen 12, 53
Menge: 3,000 St

**1.05.051 Auslaufventil**
Auslaufventil
Richtfabrikat:  Schell
Typ:  033510699
Größe:  DN 15 (1/2“ x ¾“)
Farbe:  verchromt

oder gleichwertig
Fabrikat:''
'....................................................'
''

Typ:''
'....................................................'
''
(Vom Bieter eintragen)

Mit COMFORT-Griff und Fettkammeroberteil.
Sicherungskombination HD (EN 1717).
Lieferumfang
- Auslaufventil
- COMFORT-Griff
- Rückflussverhinderer RV (EN 1717: EB)
- Rohrbelüfter RB (EN 1717: HB)
- Fettkammeroberteil
- Schlauchverschraubung
- Rosette d: 54 mm (Tiefe 3 mm)
Technische Daten
- Werkstoff: Messing konform TrinkwV
- Oberfläche: chrom
- Anschluss: DN 15 G 1/2 AG
- Abgang: Schlauchverschraubung d: 14,5 mm (DN 20 G 3/4 AG)
- Sicherungseinrichtung gemäß EN 1717: HD
- Zertifikate: PA-IX 28171/I, DIN-DVGW, ACS, Belgaqua, SVGW
- Geräuschklasse: I, bei 100% Durchfluss

Verwendung: Mensaküche Positionen 9, 29, 30, 31
Menge: 4,000 St

**1.05.052 Vollstromabsperrventil mit Rückflussverhinderer DN 15**
*** Bezugsbeschreibung
Vollstromabsperrventil mit Rückflussverhinderer DN 15
Richtfabrikat:  Kemper
Typ:  VAV
Bestellnummer:  3850001500
Größe:  DN 15 (1/2")
Farbe:  verchromt

oder gleichwertig
Fabrikat:''
'....................................................'
''

Typ:''
'....................................................'
''
(Vom Bieter eintragen)

VAV Vollstrom-Absperrventil, IG, äußerst druckverlustarm, mediumberührte Metallteile aus entzinkungsfreiem und korrosionsbeständigem Rotguss, beständig gegen aggressives Wasser, Gehäuse mit Volldurchgang, Innengewinde, herausnehmbares Innenoberteil, mit EPDM-Dichtungskörper und Rotguss-Schließkörper, Bediengriff 90 ° drehbar, totraumfrei, DVGW-Zulassung, Kunststoffteile mit KTW- und W 270-Zulassung, nach DVGW-Arbeitsblatt W 570, bis DN 32 Schallschutzzulassung nach DIN EN ISO 3822 Klasse 1 maximale Betriebstemperatur 90 °C

einschließlich 1 Stück Doppelnippel R 1/2"  aus Rotguss in die Abgangsseite einbauen, einschließlich Dichtungsmaterial

Verwendung: Mensaküche Position 37
Menge: 1,000 St

**1.05.053 Vollstromabsperrventil mit Rückflussverhinderer DN 20**
*** wie Position 1.05.052
Vollstromabsperrventil mit Rückflussverhinderer DN 20
Richtfabrikat:  Kemper
Typ:  VAV
Bestellnummer:  3850002000
Größe:  DN 20 (¾“)
F
einschließlich 1 Stück Doppelnippel R 3/4" aus Rotguss in die Abgangsseite einbauen, einschließlich Dichtungsmaterial

Verwendung: Mensaküche Positionen 16, 20, 25,
Menge: 6,000 St

**1.05.054 Kombinations-Eckventil DN 15 (1/2“ x 3/8“ x ¾“) verchromt**
Kombinations-Eckventil
Richtfabrikat:  Schell
Typ:  03 549 06 99
Größe:  DN 15 (1/2“ x 3/8“ x ¾“)
Farbe:  verchromt

oder gleichwertig
Fabrikat:''
'....................................................'
''

Typ:''
'....................................................'
''
(Vom Bieter eintragen)

gemäß DIN 3227, DVGW zertifiziert, entzinkungsbeständig, mit langem Schubschaft, mit Schubrosette, mit Konus-Quetschverschraubung, mit Geräteanschlussventil mit Rückflussverhinderer, mit Schlauchverschraubung, mit Dichtungsmaterial

Verwendung: Küchenspülen
Menge: 5,000 St

**1.05.055 Mini-Durchlauferhitzer 6,5 kW, Nennspannung: 400 V**
Durchlauferhitzer
Richtfabrikat:  Stiebel Eltron
Typ:  DHM 7
Nennleistung: 6,5 kW
Nennspannung: 400 V

oder gleichwertig
Fabrikat:''
'....................................................'
''

Typ:''
'....................................................'
''
(Vom Bieter eintragen)

für die Versorgung einer Waschtischarmatur, zur Untertischmontage, elektronisch geregelt, einschließlich Kleinmaterial und elektrischem Anschluss
Menge: 8,000 St

**1.05.056 Durchlauferhitzer 13 kW, Nennspannung: 400 V**
Durchlauferhitzer
Richtfabrikat:  Stiebel Eltron
Typ:  DHB-E 11/13 LCD
Nennleistung:  13 kW
Nennspannung:  400 V

oder gleichwertig
Fabrikat:''
'....................................................'
''

Typ:''
'....................................................'
''
(Vom Bieter eintragen)

zur Übertischmontage, G 1/2 A Wasseranschlüsse unten liegend, druckfest, elektronisch geregelt, mit Temperatureinstellung, intern aktivierbarer Verbrühschutz, mit Elektroanschluss
Menge: 3,000 St

**1.05.057 Durchlauferhitzer 18/21/24 kW, Nennspannung: 400 V**
Durchlauferhitzer
Richtfabrikat:  Stiebel Eltron
Typ:  DHB-E 18/21/24 LCD
Nennleistung:  18/21/24 kW
Nennspannung:  400 V

oder gleichwertig
Fabrikat:''
'....................................................'
''

Typ:''
'....................................................'
''
(Vom Bieter eintragen)

druckfest, elektronisch geregelt, mit Temperatureinstellung, mit Elektroanschluss
Menge: 10,000 St

#### 1.06 Löschwasserleitung "trocken"

*Hinweis: Vorbeschrieb Löschwasserleitung „trocken“*
Rohrleitungssystem aus nichtrostendem Werkstoff Nr.: 1.4401 für Löschwasserleitung Trocken, herstellen mit Systemkomponenten:
- Edelstahl Systemrohre 1.4401, d22 - d108 mm aus nichtrostendem CrNiMo-Stahl, Werkstoff Nr.: 1.4401 nach DIN EN 10088 mit DVGW-
Baumusterprüfzertifikat DW-8501AT2552, geprüft nach DVGW Arbeitsblatt W 534 mit dem Nachweis "undicht im unverpressten Zustand". Mit Zertifikat von VdS und TÜV für Löschwasserleitungen "trocken" mit Wandhydrant TypF.
- Edelstahl Pressfittings d12 - d108 mm, Werkstoff Nr.: 1.4401

Die Verarbeitung und Verlegung ist nach den herstellerspezifischen Vorschriften sowie der Einhaltung einschlägiger Normen durchzuführen, einschließlich Ablängen, Ausrichten und Befestigen, unter Berücksichtigung der temperaturabhängigen Längenänderung.
Die Löschwasserleitungen Trocken sind gemäß DIN 4109 gegen Körperschallübertragung vom Baukörper zu trennen. Die Befestigungen sind in separaten Positionen erfasst.

Zu verarbeiten als Passstück und in Teillängen, einschließlich ablängen auf benötigtes Längenmaß.

Richtfabrikat:  Geberit
Typ:  Mapress Edelstahl

oder gleichwertig
Fabrikat:  '
'........................................'
'

Typ:  '
'........................................'
'
(Vom Bieter eintragen)

**1.06.001 Rohrleitung 22 x 1,2 mm**
Menge: 3,000 m

**1.06.002 Rohrleitung 54 x 1,5 mm**
Menge: 3,000 m

**1.06.003 Rohrleitung 88,9 x 2,0 mm**
Menge: 22,000 m

**1.06.004 Bogen 54 x 1,5 mm**
Bogen 54 x 1,5  mm
als Zulage in allen Handelsausführungen
Menge: 4,000 St

**1.06.005 Bogen 88,9 x 2,0 mm**
Bogen 88,9 x 2,0  mm
als Zulage in allen Handelsausführungen
Menge: 7,000 St

**1.06.006 T-Stück 88,9 mm**
T-Stück 88,9  mm
als Zulage in allen Handelsausführungen
Menge: 4,000 St

**1.06.007 Muffe 88,9 x 2,0 mm**
Muffe 88,9 x 2,0  mm
als Zulage in allen Handelsausführungen
Menge: 2,000 St

**1.06.008 Reduzierung 54 x 1,5 mm auf 22 x 1,2 mm**
*** Bezugsbeschreibung
Reduzierung
in allen Handelsausführungen
Größe:  54 x 1,5 mm auf 22 x 1,2 mm
Menge: 2,000 St

**1.06.009 Reduzierung 88,9 x 2,0 mm auf 54 x 1,5 mm**
*** wie Position 1.06.008
Reduzierung
Größe:  88,9 x 2,0 mm auf 54 x 1,5 mm
Menge: 6,000 St

**1.06.010 Übergangsstück 22 x 1,2 mm x R IG / AG**
*** Bezugsbeschreibung
Übergangsstück
in allen Handelsausführungen
Größe:  22 x 1,2 mm x R IG / AG
mit Dichtungsmaterial
Menge: 2,000 St

**1.06.011 Übergangsstück 54 x 1,5 mm x R IG / AG**
*** wie Position 1.06.010
Übergangsstück
Größe:  54 x 1,5 mm x R IG / AG
Menge: 4,000 St

**1.06.012 Übergangsstück 88,9 x 2 mm x R IG / AG**
*** wie Position 1.06.010
Übergangsstück
Größe:  88,9 x 2 mm x R IG / AG
Menge: 2,000 St

*Hinweis: Vorbeschrieb Rohrschelle*
Rohrschelle zum Befestigen von vorbeschriebenen Löschwasserleitungen an Wänden aus Mauerwerk und Beton, oder Decken aus Beton, aus verzinktem Stahl, mit Profil-Gummi-Einlage, mit Gewindestange M8/10, mit Abhängung bis 30 cm, mit bauaufsichtlich zugelassenem Metalldübel, einschließlich Herstellung der Bohrung

**1.06.013 Rohrschelle für vorbeschriebene Löschwasserrohre für DN 20**
Rohrschelle für vorbeschriebene Löschwasserrohre
Größe: für DN 20
Menge: 24,000 St

**1.06.014 Rohrschelle für vorbeschriebene Löschwasserrohre für DN 50**
Rohrschelle für vorbeschriebene Löschwasserrohre für DN 50
Größe: für DN 50
Menge: 10,000 St

**1.06.015 Rohrschelle für vorbeschriebene Löschwasserrohre für DN 80**
Rohrschelle für vorbeschriebene Löschwasserrohre für DN 80
Größe: für DN 80
Menge: 2,000 St

**1.06.016 Entleerungsventil 1/2" IG automatisch hydraulisch**
Entleerungsventil automatisch hydraulisch
für Löschwasserleitung "TROCKEN" gem. DIN 14462

Richtfabrikat:  brandag
Typ:  FES AEKS 1/2"

oder gleichwertig
Fabrikat:  '
'........................................'
'

Typ:  '
'........................................'
'
(Vom Bieter eintragen)

bestehend aus:
1  Kugelhahn DN 15
1  Schmutzfänger mit NIRO Feinsieb
1  Entleerungsventil 1/2" IG, PN 16
1  Schlauchhülle DN 15
einschließlich Dichtungs-, Montage- und Kleinmaterial
Menge: 2,000 St

**1.06.017 Löschwasser-Einspeisung für Löschwasserleitung "TROCKEN"**
Löschwasser-Einspeisung für Löschwasserleitung "TROCKEN"

Richtfabrikat:  brandag
Typ:  Nr. S342

oder gleichwertig
Fabrikat:  '
'........................................'
'

Typ:  '
'........................................'
'
(Vom Bieter eintragen)

Standard: Allseits abgekanteter Schrank aus verzinktem Stahlblech, pulverbeschichtet rot RAL 3000/1 Tür im Rahmen liegend, glatt einschlagend mit vertieft liegendem Feuerwehrschloss gem. DIN 14925

Zubehör:
1 x Einspeisearmatur nach DIN 14461-4, Typ PN 16 aus Rotguss, 2 Eingänge 45° nach oben oder unten geneigt (lösbar), beide Eingänge mit B-Fest- und B-Blindkupplung DIN 86205 / DIN 86207, Entleerung mit Kugelhahn, am Abgang Überwurfmutter R3” IG (drehbar)
1 x Kupplungsschlüssel BC DIN 14822
1 x Hilfsschlüssel für Feuerwehrschloss nach DIN 14925
1 x Kennzeichnungsschild „Löschwassereinspeisung” nach DIN 4066
1 x Gebrauchsanleitung selbstklebend, sowie Installationsanweisung.
Menge: 2,000 St

**1.06.018 Löschwasser-Entnahme Wandschrank**
Löschwasser-Entnahme für Löschwasserleitung "TROCKEN"

Richtfabrikat:  brandag
Typ:  Modell S303, Wandschrank

oder gleichwertig
Fabrikat:  '
'........................................'
'

Typ:  '
'........................................'
'
(Vom Bieter eintragen)

Allseits abgekanteter Schrank aus Stahlblech, pulverbeschichtet rot RAL 3000/1 Tür im Rahmen liegend, glatt einschlagend mit vertieft liegendem Feuerwehrschloss gem. DIN 14925

Zubehör:
1 x Entnahmearmatur Typ PN 16 für Löschwasserleitung „trocken“ gem. DIN 14461-5, aus LM, Eingang R 2” Außengewinde drehbar, Abgang Krümmer 90° mit Storz C-Fest- und C-Blindkupplung (LM)
1 x Kennzeichnungsschild „Löschwasserleitung trocken” sowie Installationsanweisung.
Menge: 2,000 St

**1.06.019 Be- und Entlüftungsarmatur / Einbauschrank**
Be- und Entlüftungsarmatur für Löschwasserleitung "TROCKEN"

Richtfabrikat:  brandag
Typ:  Nr. S351, als Wandschrank

oder gleichwertig
Fabrikat:  '
'........................................'
'

Typ:  '
'........................................'
'
(Vom Bieter eintragen)

Allseits abgekanteter Schrank aus Stahlblech, pulverbeschichtet rot RAL 3000/1 Türen im Rahmen liegend, glatt einschlagend mit vertieft liegendem Feuerwehrschloss gem. DIN 14925

Zubehör:
1 x Be-/ und Entlüftungsventil DN 50 PN 16 für Löschwasserleitung “trocken” nach DIN 14461-3, aus Messing, Eingang R 2” Ausgang 1¼”
1 x Kennzeichnungsschild „Be-/ und Entlüftung für Löschwasserleitung trocken” sowie Installationsanweisung.
1 x Montagemutter 2” aus MS zur leichteren Montage/Demontage Artikel-Nr.: 801-000
1 x Anschlussflansch aus Stahl verzinkt, DN 50 PN 16, mit 2” IG Artikel-Nr.: FES ÜF 50/2
Menge: 2,000 St

**1.06.020 Korrosionsschutzbinde**
Korrosionsschutzbinde

Richtfabrikat:  Denso
Typ:  Denso-Tec
Breite:  100 mm

oder gleichwertig
Fabrikat:  '
'........................................'
'

Typ:  '
'........................................'
'
(Vom Bieter eintragen)

Korrosionsschutz für konstruktive metallische Bauteile (zum Beispiel Metallteile oder Rohrsysteme in Estrich und Beton) sowie als galvanische Trennschicht bei metallischen Konstruktionen.
Das Vlies ist mit einer abdichtenden und korrosionsschützenden Petrolatummasse imprägniert und beschichtet. Die Petrolatummasse ist durch Polymerzusätze stabilisiert und erlaubt Betriebstemperaturen zwischen -40 Â°C und +35 Â°C bei mechanisch unbelasteten Systemen. Das Band ist feuchtigkeitsundurchlässig und gegen wässrige Elektrolytlösung stabil.

Verwendung: Feuerlöschleitung im Erdreich
Menge: 1,000 m2

**1.06.021 Inbetriebnahme durch Sachkundigen**
Inbetriebnahme durch Sachkundigen
unter Berücksichtung der Prüfverordnungen nach Landesbaurecht einschließlich
Erstellung eines Abnahme- und Inbetriebnahmeprotokolles
Menge: 2,000 St

**1.06.022 Dichteinsatz gegen drückendes Wasser für Medienleitung 88,9 mm**
Dichteinsatz gegen drückendes Wasser für Medienleitung 88,9 mm

Richtfabrikat:  Doyma
Typ:  Curaflex C

oder gleichwertig
Fabrikat:  '
'........................................'
'

Typ:  '
'........................................'
'
(Vom Bieter eintragen)

mit DPS zur Abdichtung von Durchdringungen mit Rohren und Kabeln. Dicht gegen drückendes Wasser. Einsatz in bauseitiges Futterrohr oder Kernbohrung (Weiße Wanne). Dichtungseinsatz mit DPS als nichtgeteilte Dichtung, mit asymmetrisch profilierten Stahlringen (DPS bis KB/DN 350) in Stahl, Korrosionsschutzbeschichtung oder Edelstahl 1.4301 (V2A) oder Edelstahl 1.4571/1.4404 (V4A), mit wasserdicht verschweißten Bolzen, mit Elastomer-Dichtung, Dichtbreite mindestens 2 x 27 mm, aus EPDM mit mindestens 3 mm orangefarbenen Mittelring aus EPDM (bis KB/DN 350), Dichtigkeit gegen drückendes Wasser, gasdicht, mit geprüfter Radondichtigkeit, erfüllt Anforderungen nach FHRK-Standard 40, geprüft nach FHRK Prüfgrundlage GE 101, mit FHRK-Qualitätssiegel ausgezeichnet, wartungsfreie Ausführung (kein Nachspannen erforderlich), einschließlich Kernbohrungsversiegelung bei Einsatz in Kernbohrungen, Einbau nach Herstellervorgabe.

Außendurchmesser der Medienleitung 88,9 mm
Futterrohr-/Kernbohrungsinnendurchmesser 150 mm
Menge: 2,000 St

**1.06.023 Beschilderungssystem**
Beschilderungssystem
zur Beschriftung von Löschwasser-Entleerungsventil. Einfache Montage durch Universalhalter
Abmessung: 50 x 100 mm
Montage an senkrechten und waagrechten Rohrleitungen;
Die Schilder sind nach Vorgabe des Bauherrn und der Bauleitung zu bedrucken.
Menge: 2,000 St

**1.06.024 Universalhalter**
Universalhalter
als Zulage zu vorbeschriebenem Beschilderungssystem,
passend für Rohre bis DN 2 1/2", zur Montage an senkrechten und waagrechten Rohrleitungen, komplett mit Kunststoffabdeckung und Spannband
Menge: 2,000 St

#### 1.07 Brandschutz Sanitär

**1.07.001 Brandschutz Rohrabschottung Muffenrohrschale für Guss-Rohr DN 80**
*** Bezugsbeschreibung
Brandschutz Rohrabschottung Muffenrohrschale für Guss-Rohr,
SML- und KML-Rohre

Richtfabrikat: Rockwool
Typ:  Conlit Muffenrohrschale S

oder gleichwertig
Fabrikat:''
'....................................................'
''

Typ:''
'....................................................'
''
(Vom Bieter eintragen)

Einbau in Decken aus Beton bzw. Stahlbeton oder Porenbeton mit Bauteilstärke ≥ 150 mm)
Baustoffklasse:  A2 nach DIN 4102-1
Schmelzpunkt:  > 1000°C nach DIN 4102-17
Rohdichte:  >= 150 kg/m³
Oberfläche:  gitternetzverstärkte Aluminiumfolie
Menge: 1,000 St

**1.07.002 Brandschutz Rohrabschottung Muffenrohrschale für Guss-Rohr DN 100**
*** wie Position 1.07.001
Brandschutz Rohrabschottung Muffenrohrschale für Guss-Rohr
Größe:  DN 100
Menge: 6,000 St

**1.07.003 Weiterführende Dämmung zu Brandschutz Rohrabschottung Muffenrohrschale**
*** Bezugsbeschreibung
Weiterführende Dämmung zu Brandschutz Rohrabschottung Muffenrohrschale für Guss-Rohr,
SML- und KML-Rohre

Richtfabrikat: Rockwool
Typ:  Rockwool 800

oder gleichwertig
Fabrikat:''
'....................................................'
''

Typ:''
'....................................................'
''
(Vom Bieter eintragen)

Für Leitung:  DN 80
Dämmdicke:  30 mm

Baustoffklasse:  A2L - s1, d0 nach DIN 13501-1
Schmelzpunkt:  > 1000°C nach DIN 4102-17
Rohdichte:  >= 150 kg/m³
Oberfläche:  gitternetzverstärkte Aluminiumfolie

Je 1 m beidseitig im Anschluss an vorbeschriebene Muffenrohrschale S anzubringen.
Menge: 2,000 St

**1.07.004 Weiterführende Dämmung zu Brandschutz Rohrabschottung Muffenrohrschale**
*** wie Position 1.07.003
Weiterführende Dämmung zu Brandschutz Rohrabschottung Muffenrohrschale für Guss-Rohr
Größe:  DN 100
Menge: 12,000 St

**1.07.005 Verschließen runder Wanddurchbrüche 24 cm, Bohrdurchmesser 110 mm**
*** Bezugsbeschreibung
Verschließen von runden Wanddurchbrüchen mit Brandschutzmörtel,  Mörtelgruppe 3
für Kernbohrdurchmesser:  110 mm
Wandstärke:  24 cm
Ringspalt zwischen Rohr und Decke einschalen und vollflächig mit Brandschutzmörtel vergießen, anschließend Schalung entfernen und zur eigenen Verwendung abtransportieren
Menge: 1,000 St

**1.07.006 Verschließen runder Wanddurchbrüche 24 cm, Bohrdurchmesser 130 mm**
*** wie Position 1.07.005
Verschließen von runden Wanddurchbrüchen
für Kernbohrdurchmesser:  130 mm
Wandstärke:  24 cm
Menge: 1,000 St

**1.07.007 Verschließen runder Wanddurchbrüche 24 cm, Bohrdurchmesser 150 mm**
*** wie Position 1.07.005
Verschließen von runden Wanddurchbrüchen
für Kernbohrdurchmesser:  150 mm
Wandstärke:  24 cm
Menge: 7,000 St

**1.07.008 Verschließen runder Wanddurchbrüche 24 cm, Bohrdurchmesser 190 mm**
*** wie Position 1.07.005
Verschließen von runden Wanddurchbrüchen
für Kernbohrdurchmesser:  190 mm
Wandstärke:  24 cm
Menge: 1,000 St

**1.07.009 Verschließen runder Wanddurchbrüche 24 cm, Bohrdurchmesser 200 mm**
*** wie Position 1.07.005
Verschließen von runden Wanddurchbrüchen
für Kernbohrdurchmesser:  200 mm
Wandstärke:  24 cm
Menge: 2,000 St

**1.07.010 Verschließen runder Wanddurchbrüche 24 cm, Bohrdurchmesser 250 mm**
*** wie Position 1.07.005
Verschließen von runden Wanddurchbrüchen
für Kernbohrdurchmesser:  250 mm
Wandstärke:  24 cm
Menge: 1,000 St

**1.07.011 Verschließen runder Wanddurchbrüche 38 cm, Bohrdurchmesser 250 mm**
*** wie Position 1.07.005
Verschließen von runden Wanddurchbrüchen
für Kernbohrdurchmesser:  250 mm
Wandstärke:  38 cm
Menge: 2,000 St

**1.07.012 Verschließen runder Deckendurchbrüche 15 cm, Bohrdurchmesser 140 mm**
*** wie Position 1.07.005
Verschließen von runden Deckendurchbrüchen
für Kernbohrdurchmesser:  140 mm
Deckenstärke:  15 cm
Menge: 6,000 St

**1.07.013 Verschließen runder Deckendurchbrüche 20 cm, Bohrd. 110 mm**
*** wie Position 1.07.005
Verschließen von runden Deckendurchbrüchen
für Kernbohrdurchmesser:  110 mm
Deckenstärke:  20 cm
Menge: 2,000 St

**1.07.014 Verschließen runder Deckendurchbrüche 20 cm, Bohrd. 130 mm**
*** wie Position 1.07.005
Verschließen von runden Deckendurchbrüchen
für Kernbohrdurchmesser:  130 mm
Deckenstärke:  20 cm
Menge: 2,000 St

**1.07.015 Verschließen runder Deckendurchbrüche 20 cm, Bohrd. 140 mm**
*** wie Position 1.07.005
Verschließen von runden Deckendurchbrüchen
für Kernbohrdurchmesser:  140 mm
Deckenstärke:  20 cm
Menge: 10,000 St

**1.07.016 Verschließen runder Deckendurchbrüche 20 cm, Bohrd. 150 mm**
*** wie Position 1.07.005
Verschließen von runden Deckendurchbrüchen
für Kernbohrdurchmesser:  150 mm
Deckenstärke:  20 cm
Menge: 1,000 St

**1.07.017 Verschließen runder Deckendurchbrüche 20 cm, Bohrd. 190 mm**
*** wie Position 1.07.005
Verschließen von runden Deckendurchbrüchen
für Kernbohrdurchmesser:  190 mm
Deckenstärke:  20 cm
Menge: 7,000 St

**1.07.018 Verschließen runder Deckendurchbrüche 20 cm, Bohrd. 250 mm**
*** wie Position 1.07.005
Verschließen von runden Deckendurchbrüchen
für Kernbohrdurchmesser:  250 mm
Deckenstärke:  20 cm
Menge: 3,000 St

**1.07.019 Verschließen runder Deckendurchbrüche 15 cm, Bohrdurchmesser 140 mm na**
*** Bezugsbeschreibung
Verschließen runder Deckendurchbrüche 15 cm, Bohrdurchmesser 140 mm nach MLAR (Muster-Leitungsanlagen-Richtlinie, aktuell gültige Fassung) Abschnitt 4.3,
Ringspalt zwischen Rohrleitung gedämmt/ungedämmt und Decke vollflächig mit Mineralfasern mit einer Schmelztemperatur von mindestens 1000°C ausstopfen
Menge: 6,000 St

**1.07.020 Verschließen runder Deckendurchbrüche 20 cm, Bohrdurchmesser 110 mm na**
*** wie Position 1.07.019
Verschließen von runden Deckendurchbrüchen nach MLAR
für Kernbohrdurchmesser:  110 mm
Deckenstärke:  20 cm
Menge: 2,000 St

**1.07.021 Verschließen runder Deckendurchbrüche 20 cm, Bohrdurchmesser 130 mm na**
*** wie Position 1.07.019
Verschließen von runden Deckendurchbrüchen nach MLAR
für Kernbohrdurchmesser:  130 mm
Deckenstärke:  20 cm
Menge: 2,000 St

**1.07.022 Verschließen runder Deckendurchbrüche 20 cm, Bohrdurchmesser 140 mm na**
*** wie Position 1.07.019
Verschließen von runden Deckendurchbrüchen nach MLAR
für Kernbohrdurchmesser:  140 mm
Deckenstärke:  20 cm
Menge: 10,000 St

**1.07.023 Verschließen runder Deckendurchbrüche 20 cm, Bohrdurchmesser 150 mm na**
*** wie Position 1.07.019
Verschließen von runden Deckendurchbrüchen nach MLAR
für Kernbohrdurchmesser:  150 mm
Deckenstärke:  20 cm
Menge: 1,000 St

**1.07.024 Verschließen runder Deckendurchbrüche 20 cm, Bohrdurchmesser 190 mm na**
*** wie Position 1.07.019
Verschließen von runden Deckendurchbrüchen nach MLAR
für Kernbohrdurchmesser:  190 mm
Deckenstärke:  20 cm
Menge: 7,000 St

**1.07.025 Verschließen runder Deckendurchbrüche 20 cm, Bohrdurchmesser 250 mm na**
*** wie Position 1.07.019
Verschließen von runden Deckendurchbrüchen nach MLAR
für Kernbohrdurchmesser:  250 mm
Deckenstärke:  20 cm
Menge: 3,000 St

**1.07.026 Verschließen Deckendurchbrüche rechteckig 0,01 - 0,15 m² nach MLAR**
Verschließen von mehrfach belegten, rechteckigen Deckendurchbrüchen nach MLAR (Muster-Leitungsanlagen-Richtlinie, aktuell gültige Fassung) Abschnitt 4.3,
Restöffnung zwischen Rohrleitung gedämmt/ungedämmt und Decke vollflächig mit Mineralfasern  mit einer Schmelztemperatur von mindestens 1000°C ausstopfen
Menge: 17,000 St

**1.07.027 Verschließen Deckendurchbrüche rechteckig 0,01 - 0,15 m²**
Verschließen von mehrfach belegten, rechteckigen Deckendurchbrüchen mit Brandschutzmörtel, Mörtelgruppe 3
für Rechteckdurchbrüche mit einem freien Querschnitt zwischen Rohrleitungen von 0,01 - 0,15 m²
Deckenstärke:  15-20 cm
Durchbruch einschalen und komplett vergießen, einschließlich aller Hilfsmittel wie Schalungsmaterial und Deckenstützen, einschließlich Kennzeichnung nach Zulassung, einschließlich entfernen des Schalungsmaterials
Menge: 36,000 St

**1.07.028 Verschließen Wanddurchbrüche rechteckig 0,01 - 0,15 m²**
Verschließen von mehrfach belegten, rechteckigen Wanddurchbrüchen mit Brandschutzmörtel, Mörtelgruppe 3
für Rechteckdurchbrüche mit einem freien Querschnitt zwischen Rohrleitungen von 0,01 - 0,15 m²
Deckenstärke:  15-20 cm
Durchbruch einschalen und komplett vergießen, einschließlich aller Hilfsmittel wie Schalungsmaterial und Deckenstützen, einschließlich Kennzeichnung nach Zulassung, einschließlich entfernen des Schalungsmaterials
Menge: 22,000 St

**1.07.029 Verschließen Wanddurchbrüche rechteckig 0,16 - 0,2 m²**
Verschließen von mehrfach belegten, rechteckigen Wanddurchbrüchen mit Brandschutzmörtel, Mörtelgruppe 3
für Rechteckdurchbrüche mit einem freien Querschnitt zwischen Rohrleitungen von 0,16 - 0,2 m²
Deckenstärke:  15-20 cm
Durchbruch einschalen und komplett vergießen, einschließlich aller Hilfsmittel wie Schalungsmaterial und Deckenstützen, einschließlich Kennzeichnung nach Zulassung, einschließlich entfernen des Schalungsmaterials
Menge: 8,000 St

**1.07.030 Ergänzende Bestandsunterlagen Brandschutzdokumentation**
Ergänzende Bestandsunterlagen in Form einer Brandschutzdokumentation mit Lieferung folgender Leistungen:

Erstellung von Revisionsplänen aller Geschosse (UG, EG, 1.OG, DG)
mit Eintragung aller R90-Rohrabschottungen.

Lieferung aller erforderlicher Bauartzulassungen.

Auflistung der Art aller durchgeführten Rohrabschottungen gem. Leitungsanlagenrichtlinie

Fotodokumentation der durchgeführten Rohrabschottungen.

Ohne Vorliegen der Unterlagen erfolgt keine Prüfung der Schlußrechnung.
Menge: 1,000 psch

#### 1.08 Demontage, Lohn- und Zusatzarbeiten

**1.08.001 Demontage Trinkwasserleitung**
Demontage Wasserleitung aus Kupfer oder verzinktem Stahl DN 50 - DN 100 mit allen Formteilen, Befestigungen, Absperrorganen, Dämmung einschließlich Freistemmen in den Wanddurchgängen und Wänden, außer Haus schaffen und zur eigenen Verwendung abtransportieren
Menge: 20,000 m

*Hinweis: Vorbeschrieb Kernbohrung*
Vorbeschrieb Kernbohrung
Alle Bohrungen sind einschl. An- und Abtransport der Kernbohrmaschinen zu kalkulieren, Abweichungen von den angegebenen Durchmessern werden nicht zusätzlich vergütet. Erforderliche Abweichungen in Durchmesser und Bohrtiefe werden entsprechend der Wandstärke bzw. Kerndurchmesser interpoliert. Der Arbeitsraum ist zu schützen (abkleben der Wände mit Folie, Bohrwasser auffangen und absaugen) und der Bohrkern ist aufzufangen, abzutransportieren und zu entsorgen. In den Einheitspreis der Kernbohrungen ist das Einmessen und das Anzeichnen der Bohrungen einzukalkulieren.
Die Kernbohrungen sind auf die Durchmesser entsprechenden Brandschutzschalen abzustimmen, sodass die Kernbohrungen ohne Ringspalt von den Schalen und dem Rohrdurchmesser vollständig ausgefüllt sind.

**1.08.002 Kernbohrung in Geschossdecke 15 cm stark, Bohrdurchmesser 140 mm**
*** Bezugsbeschreibung
Kernbohrung in Geschossdecke

Deckenstärke: 15 cm
Bohrdurchmesser: 140 mm

einschließlich Baustelleneinrichtung und -räumung, Absaugen des Spülwassers, Abtransport der Betonkerne
Menge: 6,000 St

**1.08.003 Kernbohrung in Geschossdecke 20 cm stark, Bohrdurchmesser 110 mm**
*** wie Position 1.08.002
Kernbohrung in Geschossdecke 20 cm stark
Bohrdurchmesser: 110 mm
Menge: 2,000 St

**1.08.004 Kernbohrung in Geschossdecke 20 cm stark, Bohrdurchmesser 130 mm**
*** wie Position 1.08.002
Kernbohrung in Geschossdecke 20 cm stark
Bohrdurchmesser: 130 mm
Menge: 2,000 St

**1.08.005 Kernbohrung in Geschossdecke 20 cm stark, Bohrdurchmesser 140 mm**
*** wie Position 1.08.002
Kernbohrung in Geschossdecke 20 cm stark
Bohrdurchmesser: 140 mm
Menge: 10,000 St

**1.08.006 Kernbohrung in Geschossdecke 20 cm stark, Bohrdurchmesser 150 mm**
*** wie Position 1.08.002
Kernbohrung in Geschossdecke 20 cm stark
Bohrdurchmesser: 150 mm
Menge: 1,000 St

**1.08.007 Kernbohrung in Geschossdecke 20 cm stark, Bohrdurchmesser 190 mm**
*** wie Position 1.08.002
Kernbohrung in Geschossdecke
Bohrdurchmesser: 190 mm
Menge: 7,000 St

**1.08.008 Kernbohrung in Geschossdecke 20 cm stark, Bohrdurchmesser 250 mm**
*** wie Position 1.08.002
Kernbohrung in Geschossdecke
Bohrdurchmesser: 250 mm
Menge: 3,000 St

**1.08.009 Bohrung in Beton- oder Mauerwerkswand 24 cm stark, Bohrdurchmesser 35**
*** wie Position 1.08.002
Kernbohrung in Beton- oder Mauerwerkswand 24 cm stark,
Bohrdurchmesser: 35 mm
Menge: 2,000 St

**1.08.010 Kernbohrung in Beton- oder Mauerwerkswand 24 cm stark, Bohrdurchmesser**
*** wie Position 1.08.002
Kernbohrung in Beton- oder Mauerwerkswand 24 cm stark,
Bohrdurchmesser: 110 mm
Menge: 1,000 St

**1.08.011 Kernbohrung in Beton- oder Mauerwerkswand 24 cm stark, Bohrdurchmesser**
*** wie Position 1.08.002
Kernbohrung in Beton- oder Mauerwerkswand 24 cm stark
Bohrdurchmesser: 130 mm
Menge: 1,000 St

**1.08.012 Kernbohrung in Beton- oder Mauerwerkswand 24 cm stark, Bohrdurchmesser**
*** wie Position 1.08.002
Kernbohrung in Beton- oder Mauerwerkswand 24 cm stark
Bohrdurchmesser: 150 mm
Menge: 7,000 St

**1.08.013 Kernbohrung in Beton- oder Mauerwerkswand 24 cm stark, Bohrdurchmesser**
*** wie Position 1.08.002
Kernbohrung in Beton- oder Mauerwerkswand 24 cm stark
Bohrdurchmesser: 190 mm
Menge: 1,000 St

**1.08.014 Kernbohrung in Beton- oder Mauerwerkswand 24 cm stark, Bohrdurchmesser**
*** wie Position 1.08.002
Kernbohrung in Beton- oder Mauerwerkswand 24 cm stark
Bohrdurchmesser: 200 mm
Menge: 2,000 St

**1.08.015 Kernbohrung in Beton- oder Mauerwerkswand 24 cm stark, Bohrdurchmesser**
*** wie Position 1.08.002
Kernbohrung in Beton- oder Mauerwerkswand 24 cm stark
Bohrdurchmesser: 250 mm
Menge: 1,000 St

**1.08.016 Kernbohrung in Beton- oder Mauerwerkswand 38 cm stark, Bohrdurchmesser**
*** wie Position 1.08.002
Kernbohrung in Beton- oder Mauerwerkswand 38 cm stark
Bohrdurchmesser: 170 mm
Menge: 1,000 St

**1.08.017 Kernbohrung in Beton- oder Mauerwerkswand 38 cm stark, Bohrdurchmesser**
*** wie Position 1.08.002
Kernbohrung in Beton- oder Mauerwerkswand 38 cm stark
Bohrdurchmesser: 250 mm
Menge: 2,000 St

**1.08.018 Mehr- oder Minderpreis je cm Bohrtiefe in Betondecke, Bohrdurchmesser**
Mehr- oder Minderpreis je cm Bohrtiefein Betondecke
für Bohrdurchmesser: 110 mm
Menge: 10,000 St

**1.08.019 Mehr- oder Minderpreis je cm Bohrtiefe in Betondecke, Bohrdurchmesser**
Mehr- oder Minderpreis je cm Bohrtiefe in Betondecke
für Bohrdurchmesser: 130 mm
Menge: 10,000 St

**1.08.020 Mehr- oder Minderpreis je cm Bohrtiefe in Betondecke, Bohrdurchmesser**
Mehr- oder Minderpreis je cm Bohrtiefe in Betondecke
für Bohrdurchmesser: 140 mm
Menge: 10,000 St

**1.08.021 Mehr- oder Minderpreis je cm Bohrtiefe in Betondecke, Bohrdurchmesser**
Mehr- oder Minderpreis je cm Bohrtiefe in Betondecke
für Bohrdurchmesser: 150 mm
Menge: 10,000 St

**1.08.022 Mehr- oder Minderpreis je cm Bohrtiefe in Betondecke, Bohrdurchmesser**
Mehr- oder Minderpreis je cm Bohrtiefe in Betondecke
für Bohrdurchmesser: 190 mm
Menge: 10,000 St

**1.08.023 Mehr- oder Minderpreis je cm Bohrtiefe in Betondecke, Bohrdurchmesser**
Mehr- oder Minderpreis je cm Bohrtiefe in Betondecke
für Bohrdurchmesser: 250 mm
Menge: 10,000 St

**1.08.024 Mehr- oder Minderpreis je cm Bohrtiefe in Beton- oder Mauerwerkswand,**
Mehr- oder Minderpreis je cm Bohrtiefein Beton- oder Mauerwerkswand
für Bohrdurchmesser: 110 mm
Menge: 10,000 St

**1.08.025 Mehr- oder Minderpreis je cm Bohrtiefe in Beton- oder Mauerwerkswand,**
Mehr- oder Minderpreis je cm Bohrtiefe in Beton- oder Mauerwerkswand
für Bohrdurchmesser: 130 mm
Menge: 10,000 St

**1.08.026 Mehr- oder Minderpreis je cm Bohrtiefe in Beton- oder Mauerwerkswand,**
Mehr- oder Minderpreis je cm Bohrtiefe in Beton- oder Mauerwerkswand
für Bohrdurchmesser: 150 mm
Menge: 10,000 St

**1.08.027 Mehr- oder Minderpreis je cm Bohrtiefe in Beton- oder Mauerwerkswand,**
Mehr- oder Minderpreis je cm Bohrtiefe in Beton- oder Mauerwerkswand
für Bohrdurchmesser: 170 mm
Menge: 4,000 St

**1.08.028 Mehr- oder Minderpreis je cm Bohrtiefe in Beton- oder Mauerwerkswand,**
Mehr- oder Minderpreis je cm Bohrtiefe in Beton- oder Mauerwerkswand
für Bohrdurchmesser: 190 mm
Menge: 10,000 St

**1.08.029 Mehr- oder Minderpreis je cm Bohrtiefe in Beton- oder Mauerwerkswand,**
Mehr- oder Minderpreis je cm Bohrtiefe in Beton- oder Mauerwerkswand
für Bohrdurchmesser: 200 mm
Menge: 10,000 St

**1.08.030 Mehr- oder Minderpreis je cm Bohrtiefe in Beton- oder Mauerwerkswand,**
Mehr- oder Minderpreis je cm Bohrtiefe in Beton- oder Mauerwerkswand
für Bohrdurchmesser: 250 mm
Menge: 10,000 St

**1.08.031 System-Profilstahlkonstruktion**
System-Profilstahlkonstruktion
Richtfabrikat: Sikla

oder gleichwertig
Fabrikat:''....................................................''

Typ:''....................................................''
(Vom Bieter eintragen)

als Befestigungskonstruktion aus einheitlichem
feuerverzinktem Montagesystem, bestehend aus
seriengefertigten Profilschienen und Systemelementen,
mit Kunststoffendkappen, abgerechnet nach Gewicht der
Profilschienen (erforderliche Kleinteile wie Schrauben,
Klammern, Gleitsätze, Winkelkonsolen, Auslegerkonsolen,
Stützstreben, Stützkonsolen, Spannpratzen, Spannhaken
und Halterungen sind anteilig im Gewichtspreis
einzukalkulieren).
Als Befestigungskonstruktion sind Stütz-, Hänge-, Trag-
und Sonderbefestigungen zu verstehen, die erforderlich
werden, wenn eine Befestigung mit Schellen und gegebenenfalls
Gewindestangen mit Dübeln und Klammern nicht möglich
ist. Die Ausführung erfolgt nach örtlicher Gegebenheit.
Auslegung der Montageschienen und anderer Bauteile nach
berechneter Statik
Die Abrechnung erfolgt durch Gewichtsnachweis mittels Produktdatenblättern
Menge: 100,000 kg

**1.08.032 Ergänzende Bestandsunterlagen Brandschutzdokumentation**
Ergänzende Bestandsunterlagen in Form einer Brandschutzdokumentation mit Lieferung folgender Leistungen:

Erstellung von Revisionsplänen aller Geschosse (UG, EG, 1.OG, DG)
mit Eintragung aller R90-Rohrabschottungen.

Lieferung aller erforderlicher Bauartzulassungen.

Auflistung der Art aller durchgeführten Rohrabschottungen gem. Leitungsanlagenrichtlinie

Fotodokumentation der durchgeführten Rohrabschottungen.

Ohne Vorliegen der Unterlagen erfolgt keine Prüfung der Schlußrechnung.
Menge: 1,000 psch

**1.08.033 Regel- und Anlagenschemata**
Regel- und Anlagenschemata
sämtlicher ausgeführter Anlagen als Übersichtsplan mit Darstellung der san. Einrichtungsgegenstände und Versorgungsbereiche einschl. der technischen Hauptdaten, in farbiger Ausführung, veredelt durch Alrodierung in transparenter Kunststoffolie in 1 mm Stärke, voll abwaschbar,an 4 Ecken an der Wand anzuschrauben, Oberfläche hammerschlagfest, transparenter Rand ringsum 10 mm, beständig gegen das Eindringen von Feuchtigkeit.
Größe mindestens DIN A 1
Menge: 1,000 St

**1.08.034 Revisionsunterlagen**
Revisionsunterlagen
Zu den Revisionsunterlagen gehören:

1)  1 Satz Bestandszeichnungen,
im gleichen Maßstab wie die Montagezeichnungen, als Papierplot, farbig und sind durch Detail- und Übersichtspläne zu ergänzen

2)  Strangschemen
für die Trink- und Schmutzwasserleitungen, als Papierplot, farbig

3)  Wartungs- und Bedienungsanweisungen
aller Anlagenteile in dauerhafter Ausführung

4)  Protokolle über Spülungen, Druckproben, Inbetriebnahmen, Abnahmen

5)  Anlagen- und Funktions-, Bedienungs- und Wartungsanweisungen, Ersatzteillisten mit Bezugsadressen

6)  Kopie behördlicher Prüfbescheinigungen

7)  Zulassungen, Übereinstimmungserklärungen, ausgefülltes Schottbuch

Die vorbeschriebenen Unterlagen sind im Aktenordner, in Registern geordnet, in 2-facher Ausfertigung sowie 1 Satz zur EDV-Anwendung in pdf-Format und in schreiboffenem Format (dwg, dxf) auf CD-ROM / USB-Stick zur Schlussabnahme zu übergeben.
Menge: 1,000 St

*Hinweis: Lohnarbeiten / Zusatzarbeiten*
Kommentarposition:
Hinweis für nachfolgende Stundenlohnpositionen
Die nachfolgend ausgeschriebenen Zeitlohnarbeiten gelten für Unvorhergesehenes bzw. nicht im Preisverzeichnis erfasste Leistungen, sofern diese Leistungen nicht an Hand der vorliegenden Einheitspreise kalkuliert werden können.
Die Beauftragung erfolgt auf Veranlassung des Auftraggebers zum gesonderten Nachweis.

Abgerechnet werden die reinen Arbeitszeiten auf der Baustelle. Sofern für beauftragte Arbeiten nur ein Facharbeiter erforderlich ist, erfolgt die Vergütung ausschließlich für diese Person, unabhängig von der Anzahl der durch den Auftragnehmer der Baustelle zugeteilten Handwerker.

Mehrarbeits-, Schmutz-, Gefahren- und Erschwerniszuschläge werden auf die in den Vorpositionen angebotenen Stundenverrechnungssätze nach den auf das Gewerk anwendbaren tariflichen Vereinbarungen berechnet.
Der Anspruch dieser Zuschläge ist vor Arbeitsbeginn mit dem Auftraggeber abzustimmen. Die für die Zuschlagsberechnung maßgeblichen tariflichen Vereinbarungen sind dem Auftraggeber spätestens mit der Rechnung über die betroffenen Arbeiten zur Verfügung zu stellen.

Auf den Tagelohnberichten sind anzugeben:
- Uhrzeiten (Beginn, Pausenzeiten, Ende)
- Namen der eingesetzten Mitarbeiter
- Qualifikation der eingesetzten Mitarbeiter
- genaue Beschreibung der Tätigkeit

Die Stundenlohnzettel sind täglich vorzulegen.
Verspätet abgegebene Zettel werden nicht anerkannt.
Die angegebenen Berechnungssätze gelten unabhängig
von der Anzahl der abzurechnenden Stunden.
Die Nichtinanspruchnahme dieser Positionen berechtigt
den Auftragnehmer nicht zu Mehrforderungen.
Alle Nebenkosten wie Fahrtkosten, Verpflegungsauf- wendungen usw. sind im EP einzukalkulieren und werden nicht gesondert vergütet.

**1.08.035 Monteur Stunde**
Menge: 40,000 h

**1.08.036 Helfer Stunde**
Menge: 40,000 h

#### 1.09 Wartung der Sanitäranlage

*Hinweis: Hinweis Wartungsarbeiten*
Die Wartung wird bei der Vergabe mit gewertet, jedoch nicht mit dem Hauptauftrag beauftragt. Die Beauftragung erfolgt zu einem späteren Zeitpunkt zu den Konditionen des Hauptauftrags.

Vertragsgrundlage sind die Bedingungen der Stadt Leverkusen für die Ausführung von Bau- und Dienstleistungen bzw. Liefer- und Dienstleistungen in der jeweils gültigen Fassung.
Als Anlage ist ein Muster-Wartungsvertrag angefügt.

**1.09.001 Wartung Sanitär im 1. Jahr**
Leistungsbeginn
Erfolgt nach der vertraglich vorgesehenen Abnahme und Übergabe der Anlage an Auftraggeber.

Leistungsende
Bindefrist 4 Jahre ab Abnahmedatum der gesamten Leistung unter Berücksichtigung von § 13 VOB / B Mängelansprüche, bis zum Ende der Gewährleistungszeit.

Leistungsumfang
Maßnahmen zur Bewahrung des Sollzustandes der Anlagenkomponeneten einschließlich Reinigungsarbeiten, Funktionskontrollen, Kontrolle der Steuerung und Weiteres, gemäß Wartungsrichtlinien VDMA 24186-0 und 24186-6 und den Wartungsrichtlinien der Hersteller der einzelnen Anlagenteile

Einzurechnen sind alle eventuell erforderlichen Hilfsstoffe, Verbrauchsmaterialien und Verschleißteile sowie alle benötigten Hilfsmittel wie Werkzeuge und Meßgeräte.

Für die Entsorgung etwaiger Materialien durch den Auftragnehmer sind die entsprechenden Nachweise zu führen. Die Entsorgungskosten sind im Einheitspreis enthalten.

Die Leistungskataloge für die Arbeitskarten mit den erforderlichen Arbeiten sind vom Bieter vor Auftragsvergabe beizubringen.

Ausführung innerhalb der betriebsüblichen Zeiten.

Koordinationspflicht
Der Auftragnehmer ist verpflichtet, die durchzuführenden Wartungsarbeiten mit anderen für die Wartung anderer Gewerke beauftragten Unternehmen zu koordinieren.

Betriebssicherheit
Grundsätzlich darf es durch die erforderlichen Arbeiten zu keiner Störung bzw. Unterbrechung des Anlagenbetriebes kommen. Vor Beginn der Arbeiten sind diese mit dem Auftraggeber abzustimmen.

Das Wartungsangebot wird in Übereinstimmung zu VOB-Teil A,
§ 25, mit dem Hauptangebot gewertet.
Menge: 1,000 psch

**1.09.002 Wartung Sanitär im 2. Jahr**
wie zuvor beschrieben, jedoch im 2. Jahr
Menge: 1,000 psch

**1.09.003 Wartung Sanitär im 3. Jahr**
wie zuvor beschrieben, jedoch im 3. Jahr
Menge: 1,000 psch

**1.09.004 Wartung Sanitär im 4. Jahr**
wie zuvor beschrieben, jedoch im 4. Jahr
Menge: 1,000 psch

### 2 Heizung

#### 2.01 Wärmeerzeuger, Warmwasserbereitung und Zubehör

**2.01.001 Quellenwärmepumpe 350,66 kW**
Quellenwärmepumpe 350,66 kW
Richtfabrikat: Trane
Typ:  CXAF 150 HEat XLN EC R454B AS

oder gleichwertig
Fabrikat:''
'....................................................'
''

Typ:''
'....................................................'
''
(Vom Bieter eintragen)

Wasserkühlmaschine der Baureihe SINTESIS ADVANTAGE, umschaltbar auf Wärmepumpenbetrieb, luftgekühlt für Außenaufstellung, mit TRANE Spiralverdichter in hermetischer Ausführung. Anschlußfertig werkseitig auf einem Grundrahmen zusammengebaut, verdrahtet und verrohrt, für Betrieb mit A2L-Kältemittel R454B und mit EUROVENT-Zertifizierung.
Liefernachweis:  Trane Deutschland GmbH - Niederlassung Oberhausen
  Zum Eisenhammer 23a
  D-46049 Oberhausen
bestehend aus:

VERDICHTER
Hermetischer TRANE Spiralverdichter mit sauggasgekühltem Motor für Nenndrehzahl 2950 U/min. Durch patentierte Kammerabdichtungen ergeben sich deutlich geringere Reibungsverluste. Der Verdichter ist unempfindlich gegenüber gelegentlichen  Flüssigkeitsschlägen. Schmiersystem mit integrierter Zentrifugal-Ölpumpe, Öl-Einfüllventil und Schauglas. Bauartbedingtes, äußerst geringes Vibrationsniveau. Der Motor ist durch interne Thermo-Schutzschalter und durch Überstromsicherungen geschützt. Durch integriertes Überströmventil ist der Verdichter auch vor falscher Drehrichtung geschützt.

VERDAMPFER
Plattenwärmetauscher für direkte Verdampfung, bestehend aus profilgeprägten Edelstahlplatten mit hartgelöteten Verbindungen. Der Verdampfer ist diffusionsdicht durch ein halogenfreies, geschlossenzelliges Isoliermaterial auf Vinyl-Basis in geeigneter Stärke komplett isoliert. Frostschutz (optional) durch elektrische Verdampfer-Begleitheizung oder durch Einschalten der Kaltwasserpumpe bei tiefen Außentemperaturen (Aktivierung bei einer Außentemperatur von <3°C). Maschinen mit zwei Kältekreisen besitzen einen Verdampfer mit zwei Kältekreisläufen und einem Wasserkreislauf. Zulässige Betriebsüberdrücke kältemittelseitig 45 bar, wasserseitig 10 bar.
Isolierte Rohrleitungen führen vom Verdampfer zu den Victaulic-Geräteanschlüssen.
Alle Verdampfer werden gemäß PED getestet und gestempelt.

VERFLÜSSIGER
Die luftgekühlten Microchannel-Verflüssigerregister bestehen aus einer hartgelöteten Lamellenkonstruktion aus Aluminium. Das Register umfasst drei Komponenten: das flache Mikrokanal-Rohr, die zwischen den Mikrokanal-Rohren befindlichen Lamellen und zwei Kältemittel-Verteiler. Die Register können mit Hochdruckwasser gereinigt werden.
Das Verflüssigerregister verfügt über einen integrierten Unterkühlungskreislauf.  Der maximal zulässige Betriebsdruck des Verflüssigers beträgt 25.0 bar.  Alle Verflüssiger werden im Werk mit einem Prüfdruck von 45 bar auf Dichtigkeit geprüft.

VENTILATOREN
Die direkt angetriebenen, geräuscharmen Axialventilatoren für niedrige Umfangsgeschwindigkeiten blasen nach oben aus.
Sie sind mit Ausblas-Schutzgitter versehen, von einem mit einem Dreiphasen-Wechselstommotor angetrieben, statisch und dynamisch ausgewuchtet. Die Ventilatormotore sind mit dauergeschmierten Kugellagern und externem Überlastungsschutz ausgestattet
Geräte in Standardausführung können bei Umgebungstemperaturen zwischen -10 und 46° C betrieben werden.
Die Ventilatoren sind Klasse F, IP55.
Alle Geräte mit optionaler Winterstarteinrichtung sind mit EC-Lüfter ausgestattet.

KÄLTEMITTELKREISLAUF
Kältemittelverbindungsleitungen aus Kupfer, mit allen erforderliche Einbauteilen: Hochdrucktransmitter, Niederdrucktransmitter, Filtertrockner, Niederdruckentlastungsventil, hochdruckseitiger Druckbegrenzer und Sicherheitsdruckbegrenzer, Meßanschlüße und elektronische Expansionsventile. Bei jedem Kältemittelkreis sind Spiralverdichter parallel mit einem passiven Ölmanagementsystem verbunden. Das System sorgt in den Verdichtern für einen korrekten Ölstand und verfügt über keinerlei bewegliche Teile.
Kältekreislauf im Werk einer Druck- und Dichtigkeitsprüfung unterzogen, getrocknet, evakuiert und mit Kältemittel- und Ölbetriebsfüllung versehen.

SCHALTSCHRANK
Fabrikverdrahteter Schalt- und Regelschrank, wobei die Bedienung des Reglers ohne öffnen der Schaltschranktür erfolgen kann. Hierzu ist in der Schaltschranktür eine Bedienungsklappe vorhanden. Der Schaltschrank beinhaltet alle für den automatischen Betrieb der Maschine erforderlichen Komponenten, wie Schütze zum Start der Verdichtermotore, Überstromschutzeinrichtungen als Schmelzsicherungen oder magnetothermischen Überstromauslösern für jeden Verdichter. Auch die Schütze und Überstromschutzeinrichtungen für die Ventilatoren sind standardmäßiger Bestandteil des Schaltschrankes. Ist die luftgekühlte Maschine mit einem integrierten Hydraulikmodul ausgestattet, sind im Schaltschrank auch die Schaltschütze und Überstromsicherheitseinrichtung für die Pumpe oder auch die Doppelpumpe standardmäßig enthalten. Die Schaltschrankausführung ist wetterfest in Schutzklasse IP 54 und entsprechend den europäischen Normen IEC ausgeführt.
Ein deutlich sichtbarer, abschließbarer Hauptschalter mit Ein/Aus-Anzeige ist außen am Schaltschrank angebracht. Zur Versorgung der Regelung ist ein Steuertrafo (400V/120V/24V) enthalten. Eine zusätzliche 230V-Einspeißung ist deshalb nicht mehr erforderlich.
Die Schaltschrankausführung ist entsprechend den europäischen Normen IEC ausgeführt.

GERÄTESTEUERUNG (TRACER Symbio800)
Das mikroprozessorgesteuerte Regel- und Steuermodul ist werkseitig eingebaut und geprüft. Das Steuersystem wird über einen Transformator mit Spannung versorgt. Es regelt das zu- und abschalten der Verdichter entsprechend der gewünschten Kaltwasseraustrittstemperatur.

Das Symbio800 arbeitet mit einem „Adaptive ControlTM“-Mikroprozessor, der ein Abschalten der Kühlmaschine bei außergewöhnlichen Betriebsbedingungen verhindert, deren Folge
eine zu niedrige Kältemitteltemperatur im Verdampfer, eine zu hohe Verflüssigungstemperatur und eine Motorüberlastung sind. Nur wenn die unnormale Betriebsbedingung länger andauert und der Sicherheitsgrenzwert erreicht ist, wird die Maschine abgeschaltet.  Die Steuerung der Maschine beinhaltet eine Schutzabschaltung, die bei folgenden Störungsursachen eine manuelle Rückstellung erfordert:
- Verdampfungstemperatur und -druck zu niedrig
- Verflüssigungsdruck zu hoch
- Kritische Fühlerwerte oder Feststellung von Störungen im Kältemittelkreislauf
- Motorstromüberlastung
- Kommunikationsverlust zwischen Modulen
- Störungen der Spannungsversorgung: Phasenverlust, Phasenungleichheit oder Phasenumkehr
- Externe und lokale Not-Ausschaltung
- Starter-Übergangsstörung.
Die Steuerung beinhaltet auch eine Schutzabschaltung der Maschine mit automatischer Rückstellung nach Behebung folgender Störungsursachen:
- Momentaner Stromausfall.
- Über-/Unterspannung.
- Zu geringer Kalt- oder Kühlwasserdurchfluss.

Bei Erfassung einer Störung werden mehr als 100 Diagnoseprüfungen durchgeführt und angezeigt. Angezeigt werden die Störung, die Art der erforderlichen Rückstellung, Datum und Uhrzeit der Diagnose, der Betriebsmodus zum Zeitpunkt des Fehlerauftretens und ein Hilfe-Hinweis. Ein Diagnoseprotokoll zeigt die letzten 20 Fehlerdiagnosen mit Zeit und Datum ihres Auftretens an. Alarme und Diagnosen werden in chronologischer Reihenfolge mit einem Farb-/Symbolcode angezeigt: rotes Achteck für sofortige Abschaltung, gelbes Dreieck für normale Abschaltung und blauer Kreis für Warnmeldungen.

Bedienung über berührungsempfindliches Farb-Display Trane TD7
mit einer Auflösung von 800 x 480 Pixel, bei einem sichtbaren Bereich von 154 mm x 92 mm.
Werkseitig ist es über der Tür des Schaltschranks montiert.
Merkmale:
- UV-beständiger Touchscreen
- Betriebstemperatur -40 bis 70 °C
- mit Schutzklassifikation IP56
- Emissionen: EN55011 (Klasse B)
- Störsicherheit: EN61000 (Industriell)
- Unterstützung von 15 Sprachen

Die Schnittstelle bietet vom Hauptbildschirm einen Zugriff auf:
- Status der Kühlmaschine mit mindestens den folgenden Funktionen: Kühlmaschinenstatus-Schaltfläche (laufender Betrieb), Alarmanzeiger-Schaltfläche, Schaltfläche für manuelle Eingriffe, Wasseraustrittszieltemperatur des Verdampfers, Temperatursollwert, Auto-/Stopp-Schaltflächen.
- Hauptanzeigebereich / Startansicht mit mindestens den folgenden Funktionen für den Zugriff auf: Betriebsstatus des Verdichters und Öldifferenzdruck, Eintritts-/Austrittstemperatur und Flussstatus des Verflüssigers, Eintritts-/Austrittstemperatur des Verdampfers, aktueller
Sollwert und Flussstatus. Durchschnittswert (%) des Motors innerhalb des zulässigen Strombereichs, individuelle Berichte und Kühlmaschinen-Tag.
- Hauptmenübereich mit Schnellzugriff auf mindestens folgende Untermenüs: Alarmmeldungen, Berichte, Grafiken, Einstellungen, Bildschirmsprachenauswahl.

Verdampfer-, Verflüssiger- und Verdichterstatus, Bediener- und Service-Einstellungen, Service-Tests und Diagnosen. Alle Meldungen und Diagnosen werden im Klartext angezeigt. Die Statusberichte umfassen folgende Daten:
- Wasser- und Lufttemperatur
- Kältemittelstände und -temperaturen
- Öldruck
- Strömungswächter-Status
- EXV-Position
- Drucksteuerungsbefehl
- Anläufe und Betriebszeiten der Verdichter
- Nennstrom, Stromstärke und Spannung
Alle notwendigen Einstellungen und Sollwerte werden über die Bedienerschnittstelle eingegeben.  Die Steuersignale können aus mehreren Quellen gleichzeitig und in beliebiger Kombination empfangen werden, wobei die Priorität der Signalquellen programmierbar ist.
Die Signalquelle mit Vorrang bestimmt die aktiven Sollwerte des Steuer- und Regelmoduls.

Digitale Eingänge:
- Ein-/Ausschaltung der Wasserkühlmaschine
- Not-Aus-Taster
- Verriegelung Kaltwasserpumpe/Strömungswächter
- Kontakt für Eisspeicherladung (Option)

Folgende Bus-Schnittstellen zur Kommunikation mit einem Gebäudeautomationssystem (GAS) sind im Regler standardmäßig enthalten und einstellbar:
- BacNet MSTP
- BacNet IP
- Modbus RTU
- Modbus TCP

Weitere Möglichkeiten zur Einbindung der Kältemaschine in Gebäudeleitsysteme:
- externe Kaltwassersollwertverstellung über 2-10V oder 4-20mA Signal (Option)
- externe Strombegrenzung über 2-10V oder 4-20mA Signal (Option)
- LonTalk LCI-C (optionale Schnittstelle)

Digitale Ausgänge:
- Anforderung Kaltwasserpumpe

Digitale Meldungen:
Folgende Meldungen können über 4 programmierbare Relais ausgegeben werden.
- Sammelstörung Kältemaschine die manuellen zurückgesetzt werden muss
- Sammelstörung Kältemaschine die sich automatisch zurücksetzen
- alle Sammelstörung Kältemaschine
- Maschinenbegrenzungsbetrieb (Maschine begrenzt sich um nicht auf Störung zu gehen)
- Betriebsmeldung Kältemaschine
- Volllast Betriebsmeldung

Analoge Ausgänge:
- prozentualer Verflüssigungsdruck (Option)
- prozentualer Verdichternennstrom (Option)

Alle Fühler und Regelorgane wie Expansionsventil, Drucktransmitter und Regelplatinen sind über eine Busleitung verkabelt.

SONSTIGES:
Alle vorgenannten Komponenten auf einem gemeinsamen Grundrahmen montiert. Kranösen zum Transport sind entsprechend der Schwerpunktlage vorhanden.
Geräteabdeckungen und Metalloberflächen sind weiß (RAL 9002), alle Rahmen sind schwarz (beziehungsweise. dunkles Anthrazit) lackiert.

QUALITÄTSSICHERUNG:
Die Kühlmaschine wird gemäß einem nach den Standards ISO 9001 und 14001 zertifizierten Qualitätssicherungs- und Umweltschutzverfahren konstruiert und gefertigt.
Die Kühlmaschine wird nach dem Standard EN14511 getestet und verfügt damit über eine Eurovent-Zertifizierung.

Die Fertigung entspricht den folgenden europäischen Richtlinien:
- Druckgeräte-Richtlinie (PED) 97/23/EG
- Maschinenrichtlinie (MD) 2006/42/EG
- Niederspannungsrichtlinie 2006/95/EG
- Richtlinie zur elektromagnetischen Verträglichkeit (EMV) 2004/108/EG
- Sicherheitsnorm für elektrische Maschinen EN 60204-1
- Elektromagnetische Emissions- und Störsicherheitsnorm EN 61800-3 Kategorie C3

ENTHALTENES ZUBEHÖR:

- HEat-Ausführung,
die einen besonders hohen Wirkungsgrad ermöglicht, durch Verwendung groß dimensionierter Wärmeübertrager. Damit wird die Eurovent-Effizienzklasse A eingehalten. Die Wirtschaftlichkeit ist insbesondere dann gegeben, wenn die Maschine für Ganzjahresbetrieb eingesetzt werden soll.

- XLN-Ausführung
bestehend aus einem vorgeformten Schallschutzgehäuse um jeden Kompressor

- Integriertes Hydraulikmodul für vorgenannten Kaltwassersatz Typ CGAF.
Die Hydraulikeinheit ist komplett im Maschinengehäuse integriert.
bestehend aus:
Doppel-Pumpe mit Standard-Förderhöhe von bis zu cirka 120 kPa (gegen Mehrpreis auch mit hoher Förderhöhe von bis zu 220 kPa lieferbar), Laufrad dynamisch ausgewuchtet, direkt angetrieben von der Motorwelle. Klasse F, IP54 ist geschützt durch Temperatursensor mit automatischer Zurücksetzung.

Der hydraulische Abgleich erfolgt über ein mechanisches Handabsperrventil.

Das Expansionsgefäß gleicht die temperaturbedingten Volumenänderungen in dem Kaltwasserkreislauf aus. Er ist mit einem internen Anti-Korrosionsschutz versehen.
Ob für das System ein weiterer Expansionsgefäß notwendig ist, ist bauseitig zu prüfen.

Ein auswaschbarer Wasserfilter vermeidet Verschmutzungen des Verdampfers durch Partikel mit mehr als 1mm Durchmesser.

Manometeranschlüsse für Druckmessung zur des Verdampferdruckverlustes und des verfügbaren Druckverlustes.

Sicherheitsventil für maximal 5 bar.

Elektrischen Heizung ausgestattet werden, die das Einfrieren bis -10°C vermeidet.

Das Hydraulikmodul wird über das Kontrollmodul der Kältemaschine angesteuert und mit elektr. Strom versorgt.

- Kaltwasserdurchflusssteuerung mit Frequenzumrichter.
Der Pumpendurchfluss wird durch einen Pumpenantrieb mit variabler Drehzahl einreguliert. Für die Steuerung der Pumpe wird auf einer zusätzlichen Schalttafel ein Inverter installiert. Bei der Inbetriebnahme wird der Inverter auf die Druck- und Durchflussanforderungen des bauseitigen Systems einreguliert. Dadurch können die hohen Energiekosten gegenüber eines herkömmlichen Regulierventils deutlich gesenkt werden.

- Verdampferbegleitheizung zum Schutz gegen Einfrieren des Verdampfers bis Außentemparaturen von 18°C.

- Wasserfilter, bestehend aus Behälter und Edelstahlsieb, mit austauschbarem Filter durch die Inspektionsöffnung.

- Schwingungsdämpfungselemente.
Diese speziell für körperschallsensible Anwendungen entwickelten Dämpfungselemente sind so konstruiert, dass sie abgestimmt sind auf die niedrigste Erregerfrequenz der Maschine und die maximale Punktbelastung. Sie werden lose mitgeliefert und sind bauseits zwischen
in den Aufnahmebohrungen der Maschine und dem bauseitigen Fundament oder der Stahlkonstruktion zu platzieren. Sie haben einen Wirkungsgrad von mindestens 95 %

- Victaulic Rohrkupplung mit Anschweißstutzen für bauseitige Schweißflansche, incl. Dichtungen;
lose beigelegt für Verdampfer.

- Paddelströmungswächter für Rohrleitungseinbau (T-Stück oder Müffe) in den Kaltwasserkreislauf, einstellbare Durchflussmenge, Kunststoffgehäuse IP 67.

- Berührungsschutz IP20 im Schaltschrank. Dieser dient als Berührungsschutz gegen unbeabsichtigten Kontakt mit Spannung führenden Bauteilen. Dies wird für den Betreiber schon durch die Türverriegelung des Hauptschalters sichergestellt. Bei Service- und Kontrollarbeiten durch Fachpersonal kann es erforderlich sein den Schaltschrank zu öffnen, ohne dass die Netzspannung unterbrochen ist

- Über- und Unterspannungsüberwachung, als zusätzliche Schutzeinrichtung gegen Maschinenschäden.

- Kältetechnische Inbetriebnahme, Überprüfen und Einstellen der elektronischen Regel-, Schalt- und Sicherheitseinrichtungen, Sichtkontrolle aller kältemittelführenden Bauteile, Probelauf aller Leistungsstufen, Beurteilung der Luft- und Wasservolumenströme in Auswertung der gemessenen Betriebsdaten, Protokollierung der Messdaten am Aufstellungsort durch TRANE Fachpersonal, Einweisung des Bedienungspersonals und Übergabe der Kälteanlage inkl. Übergabeprotokoll, bei einer Anreise.

TECHNISCHE DATEN:
Verdichterbauart  Scroll
Kältemittel  Vollladung R454B
Eta s,c / SEER  196% / 4,96
Eta s,h / SCOP  153% / 3,91
Versorgungsspannung  400V/50Hz/3Ph
Nettoleistung Heizbetrieb  350,66 kW
Auslegungstemperatur  28 / 35 °C
Auslegungsdurchflussrate heizen12 l/s
Verdampferdruckabfall heizen7,7 kPa
Schallleistung im Freien  91 dBA
Schalldruckpegel im Freien59 dBA
Anlaufstrom  639 A
Maximale Stromaufnahme406 A
Maximale Länge  6207 mm
Maximale Breite  2200 mm
Maximale Höhe  2530 mm
Menge: 1,000 St

**2.01.002 Booster-Wärmepumpe Schule / KiTa 193,32 kW**
Booster-Wärmepumpe Schule / KiTa 193,32 kW
Richtfabrikat: Trane
Typ:  CXWF 029 HE S R454B

oder gleichwertig
Fabrikat:''
'....................................................'
''

Typ:''
'....................................................'
''
(Vom Bieter eintragen)

Auf Wärmepumpenbetrieb umschaltbare Wasserkühlmaschine der Baureihe FLEX 2O in Zweikreisausführung für Innenaufstellung, mit TRANE Spiralverdichter in hermetischer Ausführung. Anschlussfertig werkseitig auf einem Grundrahmen zusammengebaut, verdrahtet und verrohrt, für Betrieb mit A2L-Kältemittel R454B.

Liefernachweis:  Trane Deutschland GmbH - Niederlassung Oberhausen
  Zum Eisenhammer 23a
  D-46049 Oberhausen
GEHÄUSE
Der Gehäuserahmen ist aus robustem, verzinktem Stahlrahmen gefertigt. Die korrosionsverhindernde Pulverlackbeschichtung des gesamten Rahmens garantiert die dauerhafte Beständigkeit selbst bei Außenaufstellung und unter aggressiven Umweltbedingungen. Geräteabdeckungen, Rahmen und Metalloberflächen im Farbton RAL 9002 lackiert.
Gefertigt in modularen Einheiten für einfache Wartung und Servicearbeiten.

VERDICHTER
Hermetischer Spiralverdichter mit DSH-Technologie für optimierten Teillastbetrieb, Nenndrehzahl 2950 U/min. Diese Verdichter bieten hohe Leistung und gleichzeitig niedrige Schall- und Vibrationswerte. Die hohe, volumetrische Effizienz im gesamten Betriebsbereich, wird durch eine optimale Abdichtung der beiden Orbital-Spiralen ermöglicht. Hinzu kommt der konsequente Verzicht auf energetisch unwichtige Bauteile im Kältekreis, wie zum Beispiel Saug- oder Heißgasabsperrventile. Der Verzicht auf Saug- oder Heißgasabsperrventile hat darüber hinaus auch schalltechnische Vorteile.
Der Elektromotor ist sauggasgekühlt und mit Thermoschutz und Elektroheizer mit automatischem Reset ausgestattet, um eine Vermischung des Kältemittels mit dem Öl bei ausgeschalteter Maschine zu verhindern. Die Anschlüsse sind in einem Kasten gemäß Schutzart IP54 untergebracht.

VERDAMPFER
Hartgelöteter Plattenwärmetauscher aus Edelstahl AISI 316, extern mit einer Antikondensationsschicht aus geschlossenen Neoprenzellen isoliert und mit einem elektrischen Frostschutzwiderstand gegen Einfrieren geschützt. Maschinen mit zwei Kältekreisen besitzen einen Verdampfer mit zwei Kältekreisläufen und einem Wasserkreislauf. Zulässige Betriebsüberdrücke kältemittelseitig 45 bar, wasserseitig 10 bar.
Die Wasseranschlüsse sind als Victaulic Rohrstutzen ausgeführt.

Einschließlich Anschweißnippel für Victaulic Kupplungen.

VERFLÜSSIGER
Hartgelöteter Plattenbündelwärmetauscher aus Edelstahl AISI 316, extern mit einer Antikondensationsschicht aus geschlossenen Neoprenzellen isoliert. Maschinen mit zwei Kältekreisen besitzen einen Verflüssiger mit zwei Kältekreisläufen und einem Wasserkreislauf. Zulässige Betriebsüberdrücke kältemittelseitig 45 bar, wasserseitig 10 bar.
Die Wasseranschlüsse sind als Victaulic Rohrstutzen ausgeführt.

Einschließlich Anschweißnippel für Victaulic Kupplungen.

KÄLTEMITTELKREISLAUF
Die Geräte bestehenden aus einem Kältemittelkreislauf.
Er umfasst:
- Kältemittelverbindungsleitungen aus Kupfer
-Elektronisches Expansionsventil
-Filtertrockner mit austauschbarer Patrone;
-Schauglas;
-Magnetventil für Flüssigkeitsleitung;
-Hochdruckschalter;
-Niederdruckschalter;
-4-Wege-Umkehrventil, Flüssigkeitssammler und Flüssigkeitsspeicher an Saugleitung (nur bei der umschaltbaren Variante CXWF).

ELEKTROSCHALTSCHRANK
Der fabrikverdrahtete Schalt- und Regelschrank beinhaltet alle für den automatischen Betrieb der Maschine erforderlichen Komponenten.
Die Schaltschrankausführung ist in Übereinstimmung mit den Normen CEI-EN 60204-1 (CEI44-5; CEI EN 62061), mit einem Kurzschlussstrom von 10 kA.
Er enthält:
-Verriegelter Hauptschalter;
-Sicherungen und Schütze für Verdichter;
-Sicherungen und Schütze für Pumpen (optional);
-Sicherungen 220 V Hilfsstromkreis;
-Sicherungen 24 V Hilfsstromkreis;
-Transformator für 24 V AC Stromversorgung für Hilfsstromkreis;
-Niederspannungs-Klemmbrett.

GERÄTESTEUERUNG (Tracer Symbio800):
Das mikroprozessorgesteuerte Regel- und Steuermodul ist werkseitig eingebaut und geprüft. Es regelt das zu- und abschalten der Verdichter entsprechend der gewünschten Kaltwasseraustrittstemperatur im Kühlmodus (incl. Wärmerückgewinnung), im Wärmepumpenmodus nach der Warmwasseraustrittstemperatur.

Der Symbio800 arbeitet mit einem „Adaptive Control TM“-Mikroprozessor, der ein Abschalten der Kühlmaschine bei außergewöhnlichen Betriebsbedingungen verhindert, deren Folge eine zu niedrige Kältemitteltemperatur im Verdampfer, eine zu hohe Verflüssigungstemperatur und eine Motorüberlastung sind. Nur wenn die unnormale Betriebsbedingung länger andauert und der Sicherheitsgrenzwert erreicht ist, wird die Maschine abgeschaltet.  Die Steuerung der Maschine beinhaltet eine Schutzabschaltung, die bei folgenden Störungsursachen eine manuelle Rückstellung erfordert:
- Verdampfungstemperatur und -druck zu niedrig
- Verflüssigungsdruck zu hoch
- Niedriger Ölstrom
- Kritische Fühlerwerte oder Feststellung von Störungen im Kältemittelkreislauf
- Motorstromüberlastung
- Hohe Verdichterauslasstemperatur
- Kommunikationsverlust zwischen Modulen
- Störungen der Spannungsversorgung: Phasenverlust, Phasenungleichheit oder Phasenumkehr
- Externe und lokale Not-Ausschaltung
- Starter-Übergangsstörung.
Die Steuerung beinhaltet auch eine Schutzabschaltung der Maschine mit automatischer Rückstellung nach Behebung folgender Störungsursachen:
- Momentaner Stromausfall.
- Über-/Unterspannung.
- Zu geringer Kalt- oder Kühlwasserdurchfluss.

Bei Erfassung einer Störung werden mehr als 100 Diagnoseprüfungen durchgeführt und angezeigt. Angezeigt werden die Störung, die Art der erforderlichen Rückstellung, Datum und Uhrzeit der Diagnose, der Betriebsmodus zum Zeitpunkt des Fehlerauftretens und ein Hilfe-Hinweis. Ein Diagnoseprotokoll zeigt die letzten 20 Fehlerdiagnosen mit Zeit und Datum ihres Auftretens an. Alarme und Diagnosen werden in chronologischer Reihenfolge mit einem Farb-/Symbolcode angezeigt: rotes Achteck für sofortige Abschaltung, gelbes Dreieck für normale Abschaltung und blauer Kreis für Warnmeldungen.

Bedienung über berührungsempfindliches Display Trane TD7 mit einer Auflösung von 800 x 480 Pixel, sichtbarer Bereich 154 mm x 92 mm.
Die werkseitig an der Schaltschranktür angebrachte Bedienerschnittstelle verfügt über ein berührungsempfindliches Display zur Datenein- und -ausgabe. Die Schnittstelle bietet vom Hauptbildschirm einen Zugriff auf:
- Status der Kühlmaschine mit mindestens den folgenden Funktionen: Kühlmaschinenstatus-Schaltfläche (laufender Betrieb), Alarmanzeiger-Schaltfläche, Schaltfläche für manuelle Eingriffe, Wasseraustrittszieltemperatur des Verdampfers, Temperatursollwert, Auto-/Stopp-Schaltflächen.
- Hauptanzeigebereich / Startansicht mit mindestens den folgenden Funktionen für den Zugriff auf: Betriebsstatus des Verdichters und Öldifferenzdruck, Eintritts-/Austrittstemperatur und Flussstatus des Verflüssigers, Eintritts-/Austrittstemperatur des Verdampfers, aktueller Sollwert und Flussstatus. Durchschnittswert (%) des Motors innerhalb des zulässigen Strombereichs, individuelle Berichte und Kühlmaschinen-Tag.
- Hauptmenübereich mit Schnellzugriff auf mindestens folgende Untermenüs: Alarmmeldungen, Berichte, Grafiken, Einstellungen, Bildschirmsprachenauswahl.

Verdampfer-, Verflüssiger- und Verdichterstatus, Bediener- und Service-Einstellungen, Service-Tests und Diagnosen. Alle Meldungen und Diagnosen werden im Klartext angezeigt. Die Statusberichte umfassen folgende Daten:
- Wasser- und Lufttemperatur
- Kältemittelstände und -temperaturen
- Öldruck
- Strömungswächter-Status
- EXV-Position
- Drucksteuerungsbefehl
- Anläufe und Betriebszeiten der Verdichter
- Nennstrom, Stromstärke und Spannung
Alle notwendigen Einstellungen und Sollwerte werden über die Bedienerschnittstelle eingegeben.  Die Steuersignale können aus mehreren Quellen gleichzeitig und in beliebiger Kombination empfangen werden, wobei die Priorität der Signalquellen programmierbar ist.
Die Signalquelle mit Vorrang bestimmt die aktiven Sollwerte des Steuer- und Regelmoduls.

Mögliche Quellen für Steuersignale können sein:
- Lokale Bedienerschnittstelle (Standardeinstellung)
- Ein externes Signal: 4-20 mA oder 2-10 V DC (optionale Schnittstelle; Signalquelle nicht enthalten)
- Trane Tracer EVO-System über BACNET.
- Generisches GAS (optionale Punkte, Signalquelle nicht enthalten)
- LonTalk LCI-C (optionale Schnittstelle; Signalquelle für Steuerung nicht enthalten)
- Bacnet (Signalquelle nicht enthalten)
- ModBus (Signalquelle nicht enthalten)

Digitale Eingänge:
- Ein-/Ausschaltung der Wasserkühlmaschine
- Not-Aus-Taster
- Verriegelung Kaltwasserpumpe/Strömungswächter
- Kontakt für Eisspeicherladung (Option)

Digitale Meldungen:
Folgende Meldungen können über 4 programmierbare Relais ausgegeben werden.
- Sammelstörung Kältemaschine die manuellen zurückgesetzt werden muss
- Sammelstörung Kältemaschine die sich automatisch zurücksetzen
- alle Sammelstörung Kältemaschine
- Maschinenbegrenzungsbetrieb (Maschine begrenzt sich um nicht auf Störung zu gehen)
- Betriebsmeldung Kältemaschine
- Volllast Betriebsmeldung

Digitale Ausgänge:
- Anforderung Kaltwasserpumpe
- Anforderung Kühlwasserpumpe
Analoge Ausgänge:
- prozentualer Verflüssigungsdruck (Option)
- Ansteuerung eines Kühlwasserregelventils (Option)
- prozentualer Verdichternennstrom (Option)

Folgende Bus-Schnittstellen zur Kommunikation mit einem Gebäudeautomationssystem (GAS) sind im Regler standardmäßig enthalten und einstellbar:
- BacNet MSTP
- BacNet IP
- Modbus RTU
- Modbus TCP

Alle Fühler und Regelorgane wie Expansionsventil, Drucktransmitter und Regelplatinen sind über eine Busleitung verkabelt.

QUALITÄTSSICHERUNG:
Die Kühlmaschine wird gemäß einem nach den Standards ISO 9001 und 14001 zertifizierten Qualitätssicherungs- und Umweltschutzverfahren konstruiert und gefertigt.
Die Kühlmaschine wird nach dem Standard EN14511 getestet und verfügt damit über eine Eurovent-Zertifizierung.

Die Fertigung entspricht den folgenden europäischen Richtlinien:
- Druckgeräte-Richtlinie (PED) 97/23/EG

- Maschinenrichtlinie (MD) 2006/42/EG
- Niederspannungsrichtlinie 2006/95/EG
- Richtlinie zur elektromagnetischen Verträglichkeit (EMV) 2004/108/EG
- Sicherheitsnorm für elektrische Maschinen EN 60204-1
- Elektromagnetische Emissions- und Störsicherheitsnorm EN 61800-3 Kategorie C3

Die Maschine entspricht der Ökodesign-Richtlinie der EU (Richtlinie 2009/125/EG).

ENTHALTENES ZUBEHÖR:

- Low Noise Ausführung (LN-Version)
Die Schalldämpfung wird durch Schalldämmungsabdeckungen der Verdichter erzielt.

- Kältemittelmanometer zur Anzeige des Hoch- und Niederdruckes.
Diese dienen als zusätzliche Ablesemöglichkeit in Ergänzung zu der serienmäßigen Anzeige im TRANE Regelmodul.

- Bus-Kommunikationsschnittstelle Symbio800:
Kommunikationsschnittstelle zwischen der Wasserkühlmaschine und einem Gebäudeautomationssystem.
Folgende Protokolle sind möglich:
BACnet MSTP oder IP, Modbus RTU oder TCP, Web User Interface über USB

- Gummi-Schwingungsdämpfer
Diese speziell für körperschallsensible Anwendungen entwickelten Dämpfungselemente sind so konstruiert, dass sie abgestimmt sind auf die niedrigste Erregerfrequenz der Maschine und die maximale Punktbelastung. Sie werden lose mitgeliefert und sind bauseits zwischen in den Aufnahmebohrungen der Maschine und dem bauseitigen Fundament oder der Stahlkonstruktion zu platzieren.

- Victaulic-Kit
bestehend aus jeweils:
- 2 Victaulic Rohrkupplung
- 2 Rohrstutzen zum anschweißen von bauseitigen Schweissflanschen oder an das bauseitige Rohrsystem.

- Strömungswächter
Paddelströmungswächter für Rohrleitungseinbau (T-Stück oder Müffe) in den Kalt- oder kühlwasserkreislauf, einstellbare Durchflussmenge, Kunststoffgehäuse IP 67.

- Über-/Unterspannung + Phasenausfall-Schutzrelais

- Kältetechnische Inbetriebnahme, Überprüfen und Einstellen der elektronischen Regel-, Schalt- und Sicherheitseinrichtungen, Sichtkontrolle aller kältemittelführenden Bauteile, Probelauf aller Leistungsstufen, Beurteilung der Luft- und Wasservolumenströme in Auswertung der gemessenen Betriebsdaten, Protokollierung der Messdaten am Aufstellungsort durch TRANE Fachpersonal, Einweisung des Bedienungspersonals und Übergabe der Kälteanlage inkl. Übergabeprotokoll, bei einer Anreise.

TECHNISCHE DATEN:
Verdichterbauart  Scroll
Kältemittel  R454B
Eta s,c / SEER  259% / 6,56
Eta s,h / SCOP LT  250% / 6,44
Eta s,h / SCOP MT  195% / 5,07
Versorgungsspannung  400V/50Hz/3Ph
Nettoleistung Heizbetrieb  193,32 kW
Auslegungstemperatur  40 / 55 °C
Auslegungsdurchflussrate heizen3,11 l/s
Verdampferdruckabfall heizen5,2 kPa
Schallleistungspegel  79 dBA
Schalldruckpegel in 10m Entfernung48 dBA
Anlaufstrom  255,2 A
Maximale Stromaufnahme64,1 A
Maximale Länge  1755 mm
Maximale Breite  810 mm
Maximale Höhe  1417 mm
Menge: 1,000 St

**2.01.003 Booster-Wärmepumpe Sporthalle 230,65 kW**
Booster-Wärmepumpe Sporthalle 230,65 kW
Richtfabrikat: Trane
Typ:  RTSF 050 HSE R515B AS

oder gleichwertig
Fabrikat:''
'....................................................'
''

Typ:''
'....................................................'
''
(Vom Bieter eintragen)

Wasserkühlmaschine der Baureihe CITY, wassergekühlt für Innenaufstellung mit stufenlos geregeltem TRANE- Schraubenverdichter in halbhermetischer Ausführung mit einem Kältemittelkreislauf. Werkseitig auf einem Grundrahmen montiert, anschlussfertig verdrahtet und verrohrt. Optimiert für den Betrieb mit dem A1-Kältemittel R515B (Ozonabbaupotenzial = 0, Treibhauspotenzial = 293) und EUROVENT Zertifizierung.

Liefernachweis:  Trane Deutschland GmbH - Niederlassung Oberhausen
  Zum Eisenhammer 23a
  D-46049 Oberhausen
Bestehend aus:

HALBHERMETISCHE MOTOR-VERDICHTER-EINHEIT:
mit einem TRANE-Zwei-Rotoren-Schraubenverdichter in robuster Industrieausführung, unempfindlich gegen Flüssigkeitsschläge. Speziell für den Einsatz im Kälte-/Klimabereich entwickelt. Für niedrigen Verschleiß und geräuscharmen Betrieb ist der Verdichterantrieb ohne Zwischengetriebe ausgeführt. Motornenndrehzahl und Verdichterdrehzahl 2950 1/min.

Überdimensionierte wartungsfreie Wälzrollenlager der Präzisionsklasse 5 garantieren höchste Betriebssicherheit und Langlebigkeit. Sie sind auf die gesamte Lebensdauer der Kühlmaschine ausgelegt.
Bei der Serie Trane RTSF G (mit R1234ze) erfolgt die Leistungsregelung über den AFD (adaptive Frequenzsteuerung), um die Leistungswerte bei Teillast zu optimieren, wodurch die Leistung bis auf 25 % oder 36 % des Maximalwerts reduziert werden kann (je nach Modell). Der Frequenzumrichter steuert den Einschalt- und Anfahrvorgang der Wasserkühlmaschine sowie den Teillastbetrieb. Das AFD-Gehäuse ist standardmäßig in Ausführung IP55 mit integriertem Luftkühlsystem bestehend aus einem Ventilator unterhalb des AFD-Rahmens. Bei allen anderen Versionen ist eine stufenlose Leistungsregulierung durch Axial-Leistungsschieber mit Positionierung durch hydraulischen Steuerkolben verbaut.
Die Ölförderung zur Druckschmierung, Öleinspritzung und Leistungsregulierung erfolgt durch Differenzdruck ohne mechanische Ölpumpe. Der Ölkreislauf beinhaltet Ölabscheider, Ölfilter mit einer Partikelrückhaltekapazität von mindestens 5 µm, Magnetventile und Differenzdrucküberwachung.  Je nach Einsatzbereich ist ein Plattenwärmetauscher als Ölkühler integriert. Das gesamte Ölsystem ist so aufgebaut, dass die Ölfüllmenge der Maschine extrem gering gehalten wird. Maximale Ölfüllmenge < 0,04 l / 1kW Kälteleistung bei Nennbedingungen.

VERDAMPFER:
Plattenwärmetauscher für direkte Verdampfung, bestehend aus profilgeprägten Edelstahlplatten mit hartgelöteten Verbindungen. Der Verdampfer ist diffusionsdicht durch ein halogenfreies, geschlossenzelliges Isoliermaterial auf Vinyl-Basis in geeigneter Stärke komplett isoliert. Maschinen mit einem Kältekreis besitzen einen Verdampfer mit einem Kältekreislauf und einem Wasserkreislauf. Zulässiger Betriebsüberdruck wasserseitig 10 bar. Wasseranschlüsse mit Victaulic-Anschlussstutzen. Victaulic-Kupplung mit Anschweißrohrstück optional erhältlich.
Elektronischer Strömungswächter im Kaltwasserkreislauf werkseitig installiert und verdrahtet.

VERFLÜSSIGER:
Plattenwärmetauscher für direkte Verflüssigung, bestehend aus profilgeprägten Edelstahlplatten mit hartgelöteten Verbindungen. Maschinen mit einem Kältemittelkreislauf besitzen einen Verflüssiger mit einem Kältekreislauf und einem Wasserkreislauf. Zulässiger Druck wasserseitig 10 bar. Wasseranschlüsse mit Victaulic-Anschlussstutzen. Victaulic-Kupplung mit Anschweißrohrstück optional erhältlich.

KÄLTEKREISKOMPONENTEN:
Die Kältemittelleistungen sind aus Kupfer, mit den erforderlichen Kältearmaturen wie Absperr- und Füllventile, Sicherheitsventile und elektronisch angesteuertem elektrischen Expansionsventil. Zusätzlich zu der Digitalanzeige der Kältemitteldrücke im TRANE-Regelmodul, sind Hoch- und Niederdruckmanometer an der Maschine als Option erhältlich. Saugleitung einschließlich Isolierung mit Dampfsperre. Kältekreislauf im Werk einer Druck- und Dichtigkeitsprüfung unterzogen, getrocknet, evakuiert und mit Kältemittel- und Ölbetriebsfüllung versehen. Alle erforderlichen Sicherheitseinrichtungen, wie Hochdruck- und Sicherheitshochdruckbegrenzer sind montiert, verrohrt und an die Regelung angeschlossen

SCHALTSCHRANK:
Fabrikverdrahteter Schalt- und Regelschrank, unterteilt in Kraft- und Steuerstromteil mit allen, für den automatischen Betrieb der Maschine erforderlichen Komponenten.
Alle Antriebe und Messwertgeber der Maschine sind werkseitig, mit dem an der Längsseite der Maschine montiertem Schrank, verdrahtet. Bauseits sind lediglich eine Kraftstromeinspeisung 400V/50Hz/3Ph, sowie die Steuerleitungen für externe Eingänge und Ausgänge, wie Freigabe, Verriegelung Pumpen, Strömungswächter, Stör- und Betriebsmeldung erforderlich. Eine separate Steuerspannungseinspeisung ist nicht erforderlich.

Im Einzelnen besteht der Kraftstromteil aus:
In der HSE-Ausführung und allen R1234ze-Versionen wird die Stern-Dreieck-Schützkombination durch einen Frequenzumrichter ersetzt.

Elektronisches 3-phasiges Überstrom-Motorschutzsystem mit einem Stromwandler je Phase zur Meldung an TRANE Mikroprozessorregelung. Die Anzeige, sowie  Handrückstellung von Fehlern im Überstrom-Motorschutzsystem erfolgen am Steuerschrank. Diese beinhalten  alle notwendigen Zusatzbauteilen zum Betrieb der Wasserkühlmaschine. Ein Hauptschalter (Option) mit Türverriegelung und Sicherungen für den Verdichtermotor ist verfügbar. Der als Standard montierte 600VA Steuerspannungstransformator 400V / 115V macht eine separate Steuerspannungszuführung überflüssig. Zur Einführung der Kraftstromkabel ist im Schaltschrankgehäuse eine geschraubte Anschlussplatte vorhanden, in die, je nach baulichen Erfordernissen, die entsprechenden Kabeleinführungen bauseits zu montieren sind.

GERÄTESTEUERUNG (Tracer Symbio800):
Das mikroprozessorgesteuerte Regel- und Steuermodul ist werkseitig eingebaut und geprüft. Das Steuersystem wird über einen Transformator mit Spannung versorgt und be- beziehungsweise entlastet die Wasserkühlmaschine über eine Verstellung des Verdichter-Schieberventile in der Version SE, HE und XE. In der Version HSE und AFD  wird diese ergänzt durch eine zusätzliche adaptive Frequenzsteuerung

Der Symbio800 arbeitet mit einem „Adaptive Control TM“-Mikroprozessor, der ein Abschalten der Kühlmaschine bei außergewöhnlichen Betriebsbedingungen verhindert, deren Folge eine zu niedrige Kältemitteltemperatur im Verdampfer, eine zu hohe Verflüssigungstemperatur und eine Motorüberlastung sind. Nur wenn die unnormale Betriebsbedingung länger andauert und der Sicherheitsgrenzwert erreicht ist, wird die Maschine abgeschaltet.  Die Steuerung der Maschine beinhaltet eine Schutzabschaltung, die bei folgenden Störungsursachen eine manuelle Rückstellung erfordert:
- Verdampfungstemperatur und -druck zu niedrig
- Verflüssigungsdruck zu hoch
- Niedriger Ölstrom
- Kritische Fühlerwerte oder Feststellung von Störungen im Kältemittelkreislauf
- Motorstromüberlastung
- Hohe Verdichterauslasstemperatur
- Kommunikationsverlust zwischen Modulen

- Störungen der Spannungsversorgung: Phasenverlust, Phasenungleichheit oder Phasenumkehr
- Externe und lokale Not-Ausschaltung
- Starter-Übergangsstörung.
Die Steuerung beinhaltet auch eine Schutzabschaltung der Maschine mit automatischer Rückstellung nach Behebung folgender Störungsursachen:
- Momentaner Stromausfall.
- Über-/Unterspannung.
- Zu geringer Kalt- oder Kühlwasserdurchfluss.

Bei Erfassung einer Störung werden mehr als 100 Diagnoseprüfungen durchgeführt und angezeigt. Angezeigt werden die Störung, die Art der erforderlichen Rückstellung, Datum und Uhrzeit der Diagnose, der Betriebsmodus zum Zeitpunkt des Fehlerauftretens und ein Hilfe-Hinweis. Ein Diagnoseprotokoll zeigt die letzten 20 Fehlerdiagnosen mit Zeit und Datum ihres Auftretens an. Alarme und Diagnosen werden in chronologischer Reihenfolge mit einem Farb-/Symbolcode angezeigt: rotes Achteck für sofortige Abschaltung, gelbes Dreieck für normale Abschaltung und blauer Kreis für Warnmeldungen.

Bedienung über berührungsempfindliches Display Trane TD7 mit einer Auflösung von 800 x 480 Pixel, sichtbarer Bereich 154 mm x 92 mm.
Die werkseitig an der Schaltschranktür angebrachte Bedienerschnittstelle verfügt über ein berührungsempfindliches Display zur Datenein- und -ausgabe. Die Schnittstelle bietet vom Hauptbildschirm einen Zugriff auf:
- Status der Kühlmaschine mit mindestens den folgenden Funktionen: Kühlmaschinenstatus-Schaltfläche (laufender Betrieb), Alarmanzeiger-Schaltfläche, Schaltfläche für manuelle Eingriffe, Wasseraustrittszieltemperatur des Verdampfers, Temperatursollwert, Auto-/Stopp-Schaltflächen.
- Hauptanzeigebereich / Startansicht mit mindestens den folgenden Funktionen für den Zugriff auf: Betriebsstatus des Verdichters und Öldifferenzdruck, Eintritts-/Austrittstemperatur und Flussstatus des Verflüssigers, Eintritts-/Austrittstemperatur des Verdampfers, aktueller Sollwert und Flussstatus. Durchschnittswert (%) des Motors innerhalb des zulässigen Strombereichs, individuelle Berichte und Kühlmaschinen-Tag.
- Hauptmenübereich mit Schnellzugriff auf mindestens folgende Untermenüs: Alarmmeldungen, Berichte, Grafiken, Einstellungen, Bildschirmsprachenauswahl.

Verdampfer-, Verflüssiger- und Verdichterstatus, Bediener- und Service-Einstellungen, Service-Tests und Diagnosen. Alle Meldungen und Diagnosen werden im Klartext angezeigt. Die Statusberichte umfassen folgende Daten:
- Wasser- und Lufttemperatur
- Kältemittelstände und -temperaturen
- Öldruck
- Strömungswächter-Status
- EXV-Position
- Drucksteuerungsbefehl
- Anläufe und Betriebszeiten der Verdichter
- Nennstrom, Stromstärke und Spannung
Alle notwendigen Einstellungen und Sollwerte werden über die Bedienerschnittstelle eingegeben.  Die Steuersignale können aus mehreren Quellen gleichzeitig und in beliebiger Kombination empfangen werden, wobei die Priorität der Signalquellen programmierbar ist.

Die Signalquelle mit Vorrang bestimmt die aktiven Sollwerte des Steuer- und Regelmoduls.

Mögliche Quellen für Steuersignale können sein:
- Lokale Bedienerschnittstelle (Standardeinstellung)
- Ein externes Signal: 4-20 mA oder 2-10 V DC (optionale Schnittstelle; Signalquelle nicht enthalten)
- Trane Tracer EVO-System über BACNET.
- Generisches GAS (optionale Punkte, Signalquelle nicht enthalten)
- LonTalk LCI-C (optionale Schnittstelle; Signalquelle für Steuerung nicht enthalten)
- Bacnet (Signalquelle nicht enthalten)
- ModBus (Signalquelle nicht enthalten)

Digitale Eingänge:
- Ein-/Ausschaltung der Wasserkühlmaschine
- Not-Aus-Taster
- Verriegelung Kaltwasserpumpe/Strömungswächter
- Kontakt für Eisspeicherladung (Option)

Digitale Meldungen:
Folgende Meldungen können über 4 programmierbare Relais ausgegeben werden.
- Sammelstörung Kältemaschine die manuellen zurückgesetzt werden muss
- Sammelstörung Kältemaschine die sich automatisch zurücksetzen
- alle Sammelstörung Kältemaschine
- Maschinenbegrenzungsbetrieb (Maschine begrenzt sich um nicht auf Störung zu gehen)
- Betriebsmeldung Kältemaschine
- Volllast Betriebsmeldung

Digitale Ausgänge:
- Anforderung Kaltwasserpumpe
- Anforderung Kühlwasserpumpe
Analoge Ausgänge:
- prozentualer Verflüssigungsdruck (Option)
- Ansteuerung eines Kühlwasserregelventils (Option)
- prozentualer Verdichternennstrom (Option)

Folgende Bus-Schnittstellen zur Kommunikation mit einem Gebäudeautomationssystem (GAS) sind im Regler standardmäßig enthalten und einstellbar:
- BacNet MSTP
- BacNet IP
- Modbus RTU
- Modbus TCP

Alle Fühler und Regelorgane wie Expansionsventil, Drucktransmitter und Regelplatinen sind über eine Busleitung verkabelt.

SONSTIGES:
Alle vorgenannten Komponenten auf einem gemeinsamen Grundrahmen montiert. Kranösen zum Transport sind entsprechend der Schwerpunktlage vorhanden.

Geräteabdeckungen, Rahmen und Metalloberflächen im Farbton RAL 9002 lackiert. Die Druckbehälter entsprechen der europäischen Druckgeräterichtlinie (97/23/EC) und die entsprechenden Bescheinigungen sind Lieferbestandteil. Die Elektroeinrichtungen sind gemäß der internationalen IEC Vorschrift montiert und verdrahtet, so dass die Maschine den  CE Bestimmungen entspricht. Die Beschriftung und Dokumentation ist in deutscher Sprache  und entsprechend SI-System ausgeführt. Lieferung der technischen Dokumentation, beinhaltend Elektroschaltpläne, Maßzeichnungen und Betriebs- Montage- und Wartungsanweisungen.

QUALITÄTSSICHERUNG:
Die Kühlmaschine wird gemäß einem nach den Standards ISO 9001 und 14001 zertifizierten Qualitätssicherungs- und Umweltschutzverfahren konstruiert und gefertigt.
Die Kühlmaschine wird nach dem Standard EN14511 getestet und verfügt damit über eine Eurovent-Zertifizierung.

Die Fertigung entspricht den folgenden europäischen Richtlinien:
- Druckgeräte-Richtlinie (PED) 97/23/EG
- Maschinenrichtlinie (MD) 2006/42/EG
- Niederspannungsrichtlinie 2006/95/EG
- Richtlinie zur elektromagnetischen Verträglichkeit (EMV) 2004/108/EG
- Sicherheitsnorm für elektrische Maschinen EN 60204-1
- Elektromagnetische Emissions- und Störsicherheitsnorm EN 61800-3 Kategorie C3

ENTHALTENES ZUBEHÖR:

STANDARDZUBEHÖR:

- Meldekarte mit vier programmierbaren Relais für externe potentialfreie Statusanzeigen
Folgende Meldungen sind wählbar:
  - Störungen mit manuellem Reset
  - Störungen mit automatischem Reset
  - Störungen mit manuellem und automatischem Reset
  - Informelle Warnungen
  - Begrenzungszustand
  - Verdichter-Betriebsanzeige
  - Maximale Leistung erreicht

- Abgesicherter Lasttrennschalter für Kraftstromzuführung
- IP 20 Plexiglasabdeckung
- Verdichterabsperrventile am Verdichteraustritt

TECHNISCHE DATEN:
Verdichterbauart  Scroll
Kältemittel  R515B
Eta s,c / SEER  232% / 6,52
SCOP MT  167%
SEPR-HT  5,84
SEPR_MT  4,37
Versorgungsspannung  400V/50Hz/3Ph
Nettoleistung Heizbetrieb  230,65 kW
Auslegungstemperatur  55 / 70 °C
Auslegungsdurchflussrate heizen3,73 l/s
Verdampferdruckabfall heizen5,8 kPa
Schallleistung im Freien  84 dBA
Schalldruckpegel in 10m Entfernung52 dBA
Anlaufstrom  100 A
Maximale Stromaufnahme100 A
Maximale Länge  2241 mm
Maximale Breite  901 mm
Maximale Höhe  2050 mm
Menge: 1,000 St

**2.01.004 Kraneinsatz Quellenwärmepumpe**
Kraneinsatz Quellenwärmepumpe
zur Einbringung der Quellenwärmepumpe in, 3m hoch ummauerten, Aufstellbereich. Höhe Mauer cirka 3 m. Zeitpunkt der Aufstellung abhängig vom Projektablauf, einschließlich An- und Abfahrt
Menge: 1,000 St

**2.01.005 Kraneinsatz Boosterwärmepumpe Schule / KiTa**
Kraneinsatz Boosterwärmepumpe Schule / KiTa
zur Einbringung der Quellenwärmepumpe in, 3m hoch ummauerten, Aufstellbereich. Höhe Mauer cirka 3 m. Zeitpunkt der Aufstellung abhängig vom Projektablauf, einschließlich An- und Abfahrt
Menge: 1,000 St

*Hinweis: Beschreibung der Wärmepumpenregelung*
Beschreibung der Wärmepumpenregelung
Ausgeschrieben wird eine Trane DDC Automationsebene SC+ mit der Applikation CHILLER PLANT CONTROL für 3 Wärmepumpen.
Eine Luft-Wasser-Wärmepumpe soll einen Niedertemperaturspeicher erwärmen, welchen zwei Wasser-Wasser-Wärmepumpen zur weiteren Temperaturanhebung nutzen. Je Wasser-Wasser-Maschine wird jeweils ein Hochtemperaturspeicher mit unterschiedlichen Temperaturniveaus geladen.
Die 3 Wärmepumpen vom Type Trane CXAF, RTSF und CXWF kommunizieren per Schnittstelle mit der Automationsstation Typ Tracer SC+. Diese steuert, regelt und überwacht die leistungsabhänge Regelung der Wärmepumpen einschl. des Kaltwasservolumenstromes und Warmwasservolumenstromes der Wärmepumpen. Die notwendigen Feldgeräte, werden hier aufgeschaltet und geregelt.
Die Regelung übernimmt neben der bedarfsabhängigen Zu- und Abschaltung der Wärmepumpen, auch die Speicherregelung des Zwischenspeichers. Die Messwerte der Feldgeräte und Sensoren und Wärmepumpen werden von der Automationsebene ausgewertet und für eine Regelung an den optimalen Betriebspunkten berücksichtigt.
Die Regelventile und Klappen für die Warm- Kaltwassertemperatur werden über die Trane DDC komplett geregelt bzw. gesteuert.
Für die wichtigen Feldgeräte wie Ventile, Klappen und Pumpen ist eine Notbedienebene im Schaltschrank vorzusehen über diese kann von Automatik- auf Handbetrieb umgeschaltet werden.
Eine lokale Bedienung des Systems erfolgt über ein in der Schaltschranktür eingebautes Touch Screen Display. Durch einen speziellen Modularen Aufbau vom Regelungskonzept ist die Verfügbarkeit der Wärmepumpen auf hohem Niveau zu gewährleisten.
Eine Aufschaltung auf eine GLT per BACnet IP ist zu berücksichtigen.

Liefergrenze sind die Hydraulischen Weichen in den Warmwassernetzen.

Allgemeine Qualitätsbeschreibung
Das Tracer Summit® Regelsystem ist ein robustes und bedienerfreundliches, frei programmierbares, auf Mikroprozessor-Basis arbeitendes, elektronisches Steuer- und Regelsystem in Modulbauweise mit einer oder mehreren speicherprogrammierbaren Steuerungen.

Es umfasst im Wesentlichen folgende Ausstattung:
Fertig auf Klemmen verdrahteter MSR-Schaltschrank, Anzeige und Bedienungstableau als
Touch-Screen-Display, bedienerfreundlich in der Schaltschranktür angeordnet, mit einem Eingabefeld zum Lesen, Ändern und Quittieren von Betriebsinformationen.
Sensoren zum Erfassen von Kaltwasser Ein- und Austrittstemperaturen, Kühlwasser Ein- und Austrittstemperaturen, der Warmwasser Ein- und Austritttemperaturen, der Umgebungstemperatur, Verflüssigungs- und Verdampfungsdruck sowie weiterer zur Regelung des Systems erforderlicher Werte.
Frei programmierbares Regelmodul Tracer SC mit integriertem Mikroprozessor zum Anschluss der Kältemaschinen über Busleitung sowie DDC-Regler Symbio500 mit Erweiterungsmodulen für die angeschlossenen Messwert Geber und Sensoren sowie für alle anderen anzuschließenden Feldgeräte, wie Pumpen, Ventile oder Klappen.

Standardmäßig verfügbar mit Chiller Plant Control sind folgende Funktionen:
Regelung der Kaltwassereintrittstemperatur durch einen patentierten PID-Algorithmus, der in Abhängigkeit von der Kaltwasseraustrittstemperatur und der Kaltwassereintrittstemperatur und dem gewählten Sollwerten die Leistungsanpassung vornimmt und die Kältemaschinen zu- und abschaltet.
  Zuschaltung von Kältemaschinen bei Überschreiten des Temperatursollwertes oder durch  Volumenstrom
  Abschalten von Kältemaschinen bei Lastverringerung (Delta T zwischen System Vorlauf und Rücklauf oder Volumenstrom)
  Verschiedene Arten der Folgesteuerung mit Normalmaschinen, Grundlastmaschine, Spitzenlastmaschine und/oder Swing-Kältemaschine für Zwischenstufen
  Sequenzsteuerung der Kältemaschinen zum Laufzeitausgleich (Wechsel des Führungsgerätes, z.B. täglich oder wöchentlich)
  Alarmumschaltung zwischen Kältemaschinen
  Wiederanlauf nach Stromausfall
  Zeitplansteuerung
  Sollwertverschiebung in Abhängigkeit der Außentemperatur o. ä.
  Kühlturmoptimierung und/oder Umschaltung auf Freie Kühlung außentemperaturabhängig/außenfeuchteabhängig,
  Eisspeicherbetrieb
  Pumpensteuerung für Kühl- und Kaltwasserpumpen
  Ventilsteuerung für stetig regelnde Drei- und Zwei-Wege-Ventile
  Steuerung von Klappen
  Einbindung von Freuquenzumrichtern in das Regelsystem

Die Vorteile von Chiller Plant Control für den Kunden sind:
Die mittels Chiller Plant Control geregelten Wärme- und Kälteerzeugungsanlagen haben eine im Sinne des Energieverbrauchs optimale Fahrweise, weil die Applikation Chiller Plant Control sicherstellt, dass
die Kältemaschinen und Wärmepumpen in einem bzgl. Wirkungsgrad optimalen oberen Teillastbereich fahren (durch gezieltes Zu- und Abschalten von Kältemaschinen / Wärmepumpen) sowie durch definierte Totzeiten ein „Takten“ der Kältemaschinen / Wärmepumpen verhindern. Damit wird entsprechend Energieverbrauch eingespart.

Integration in andere Leittechniken
Eine Integration des Systems ist durch die standardmäßig zur Verfügung stehende BACnet-Schnittstelle an dem Tracer SC jederzeit problemlos möglich. Zusätzlich stehen verschiedene Gateways zur Umsetzung in andere Protokolle zur Verfügung (z. Bsp. LON, Profibus, Profinet, Modbus etc.).

Fernüberwachung der Kältezentrale (Option):
Über einen integrierten Web-Server im Tracer SC können Daten abgerufen bzw. aufgezeichnet werden oder über einen VPN-Zugang kann die Regelungseinheit auf eine Service-Zentrale aufgeschaltet werden.
Damit ist die Überwachung aller systemrelevanten Daten über:
  Trend-Log’s
  Ereignisbetriebsbücher mit Datum und Uhrzeitstempel
  Standardisierte, auf die angeschlossenen Maschinen zugeschnittenen Reports möglich
Im Rahmen eines zusätzlichen Dienstleistungsvertrages ist die Erbringung folgender Leistungen möglich:
1.  Die Maschinen können über das Monitoring regelmäßig analysiert werden.
2.  Die Betriebsparameter können periodisch ausgewertet und auf Plausibilität geprüft werden
3.  Die Maschinen sind auf eine wirtschaftliche Betriebsweise zu überprüfen und gegebenenfalls nach Rücksprache mit dem Auftraggeber zu optimieren.
4.  Der Auftraggeber erhält regelmäßig einen Statusbericht über den Betriebszustand der Anlage.
5.  Störmeldungen werden automatisch abgesetzt und stehen somit für Analyse und Fehlerqualifizierung zur Verfügung.
6.  Wenn möglich, kann der Fehler über Fernzugriff behoben werden.
Der Auftraggeber stellt dafür einen VPN-Zugang kostenlos zu Verfügung.

**2.01.006 Gebäude-Automations-Einheit**
Gebäude-Automations-Einheit
Richtfabrikat: Trane

oder gleichwertig
Fabrikat:''
'....................................................'
''

Typ:''
'....................................................'
''
(Vom Bieter eintragen)

Die Tracer™ SC System Steuerung funktioniert als zentraler Koordinator für alle individuellen Geräte-Gruppen an einem Tracer Gebäude-Automationssystem.
Das Web-basierende Interface der Tracer Systemsteuerung bietet einen leichten und einfachen Weg für Gebäudebetreiber für den Zugriff auf Ihr Gebäude-Automationssystem. Zugang ist von jedem Personal Computer möglich, der die Systemanforderungen erfüllt, sogar von entfernten Aufstellungsorten.
Das Nutzer Interface sieht für einen Gebäudebetreiber die Möglichkeit vor zu konfigurieren, zu überwachen und System Prozesse auf höchster Ebene der Steuerung zu modifizieren.
Befehle, die mit dieser Steuerebene in Verbindung stehen, können Steuerfunktionen automatischer System Ebenen und einiger Geräte-Steuerfunktionsebenen übersteuern.
Die Tracer SC Systemsteuerung kommuniziert mit allen Gerätesteuerungen und funktioniert als zentraler Koordinator für alle individuellen Gerätebefehle. Sie sammelt Daten von Gerätesteuerungen, Ablaufplänen und koordiniert Betriebsabläufe von Ausrüstungen, beobachtet abnormale Situationen und führt andere verschiedene Gebäude-Management und System-Ebenen
Funktionen aus.
Die Tracer SC System Steuerung ist für automatische Funktion konzipiert, ohne Eingriff von Befehlen der Bediener Interface Steuerebene.
Die Tracer SC System Steuerung kommuniziert eigenständig unter Verwendung standardisierter Kommunikationsprotokolle und kommuniziert mit:
BACnet Geräten. Diese unterstützen:
- Kommunikationen, basierend auf dem BACnet ASHRAE/ANSI 135 Standard
- ENV-1805-1/ENV-13321-1
- 10BASE-T/100BASE-TX, geeignet für Ethernet (ISO/IEC 8802-3) oder Transmission Control Protocol/Internet Protocol (TCP/IP) kompatibles Netzwerk.
- Option:
- LonTalk Geräte, diese unterstützen:
- Kommunikationen, basierend auf EIA-709.1 (LonTalk) Standard
- LonTalk Standard Netzwerk verschiedener Typen (SNVTs)
- FTT-10A or FT-X1 Empfänger
- Verdrillte Leitung (Level 4 Verdrahtung)

Das Kaltwassererzeugungs-Management wird über eine vorgefertigte Anwendung der Tracer SC Steuerung überwacht.
Die Wasserkühlanlagen Steuerung (CPC) koordiniert Wasserkühlmaschinen und liefert die Steuerung des Warmwasser- und Kaltwassersystems.
Die CPC optimiert den Energieverbrauch durch Abschaltung von den Wärmepumpen und Kältemaschinen, wenn die Anforderung für die Kühllast oder Heizlast sinkt.
Zusätzlich passt die CPC die Anzahl der Wasserkühlmaschinen der Gebäudelast an und gleicht Betriebszeiten und Beanspruchung der Wärmepumpen und Wasserkühlmaschinen durch Anwendung verschiedener Rotationsmaßnahmen aus.
Menge: 1,000 St

**2.01.007 Touch-Sreen-Display für Tracer SC**
Touch-Sreen-Display für Tracer SC
Richtfabrikat: Trane

oder gleichwertig
Fabrikat:''
'....................................................'
''

Typ:''
'....................................................'
''
(Vom Bieter eintragen)

Bedien-Display min. 15“ als Web Panel für Montage in Schaltschranktür. Das Display dient
zur Anzeige von Informationen der an die DDC-Regelungssystem (Tracer SC)
angeschlossenen Geräteregler, Sensoren und Aktoren sowie deren Informationen und
zugehörigen Daten. Anzeige der letzten Alarme und definierten Schalt- bzw. Regelvorgänge
in einem Ereignis-Log. Änderung von Sollwerten und Schaltbefehlen, Übersteuerung
von Programmabläufen. Der Zugriff auf die verschiedenen Bedienebenen ist bei Bedarf
durch Passwort geschützt.

Technische Daten:
Lüfterloser Touch-Panel PC mit 15" resistivem Touchscreen, leistungsstarkem
Intel® Core 2 Duo Prozessor, bis zu 4GB RAM, sowie vielen Schnittstellen.
Intel® Core™ 2 Duo P8400 2.26GHz
1GB RAM (bis zu 4GB)
IP65 Frontschutz
2x GLAN, PCI, 4x USB, 3x RS232, DVI,VGA
DIN EN60601-1 / DIN EN60601-1-2
Maße (BxTxH): 420x85x360 mm
Menge: 1,000 St

**2.01.008 DDC-Mehrzweckregler**
DDC-Mehrzweckregler
Richtfabrikat: Trane
Typ:  Tracer™ Symbio500

oder gleichwertig
Fabrikat:''
'....................................................'
''

Typ:''
'....................................................'
''
(Vom Bieter eintragen)

Der Tracer™ Symbio500 ist ein DDC-Regler mit Kommunikationsmöglichkeiten über BACnet MSTP zum System Tracer-SC oder anderen kompatiblen Systemen zur Schaltschrankmontage auf Hutschienensystem (kompakte bauweise). Typische Einsatzbereich für den Symbio500 sind das Regeln oder Steuern von Lüftungsgeräten, Pumpen, Kühltürmen, etc..
Der Symbio500 Regler verfügt über die folgenden Ein- und Ausgänge:
- 2 Stk  universelle Eingänge
- 5 Stk. analoge Eingänge
- 2 Stk. analoge Ausgänge
- 3 Stk. binäre Eingänge
- 9 Stk. binäre Ausgänge

Die 2 Universaleingänge können jeweils separat für einen von vier Eingangstypen (Binär, Thermistor, 0...20 mA oder 0...10 VDC) belegt werden. Für Thermistor-Eingänge werden Widerstands-Temperaturfühler (10 kOhm bei 25°C) verwendet.
Die 5 Analogeingänge werden für Thermistor-Eingänge verwendet.
Die 2 Analogausgänge können jeweils einzeln für ein Ausgangssignal von 0...10V oder /4...20mA konfiguriert werden.
Für die 3 binären Eingänge stellt der Regler 24VAC bereit, die zur Signalverarbeitung benötigt werden.

Die 9 binäre Ausgänge sind potentialbehaftet (24V AC). Für Anwendungen mit potentialfreien Kontakten ist ein Relais erforderlich. Die Leistungsaufnahme der an Binärausgängen angeschlossenen Relais darf max. 12 VA oder 0,5 A bei 24 V (AC) betragen.

Technische Daten
Eingangsspannung:  24 VAC, 50 Hz
Gehäuseabmessungen:  102 x 143 x 55 mm (H x B x T)
Gewicht:  370 Gramm
Montageart:  Schaltschrankeinbau / Hutschienenmontage
Gehäusematerial:  Kunststoff
Eingänge:  2 x universelle Eingänge
  5 x analoge Eingänge
  2 x analoge Ausgänge
  3 x binäre Eingänge
Ausgänge:  9 x binäre Ausgänge
Kommunikation:  1 x Schnittstelle BACnet MSTP
  1 x Schnittstelle BASCnet IP
  1 x Schnittstelle IMC Bus für Verbindung zu
  Erweiterungsmodulen
Umgebungsbedingungen:  -55..+95°C / 5..95 % r.F (nicht kondensierend)
Menge: 4,000 St

**2.01.009 Erweiterungsmodul XM90 für Tracer™ Symbio500 DDC-Mehrzweckregler**
Erweiterungsmodul XM90 für Tracer™ Symbio500 DDC-Mehrzweckregler
Richtfabrikat: Trane
Typ:  XM90

oder gleichwertig
Fabrikat:''
'....................................................'
''

Typ:''
'....................................................'
''
(Vom Bieter eintragen)

Das Erweiterungsmodul XM90 ist eine Erweiterung für den Tracer Symbio500 Regler. Jedes Modul XM90 verfügt über die folgenden Ein- und Ausgänge:
- 16 Stk universelle Eingänge
- 8 Stk. universelle Ein- und Ausgänge
- 8 Stk. binäre Ausgänge

Die 16 Universaleingänge können jeweils separat für einen von vier Eingangstypen (Binär, Thermistor, 0...20 mA oder 0...10 VDC) belegt werden. Für Thermistor-Eingänge werden Widerstands-Temperaturfühler (10 kOhm bei 25°C) verwendet.
Die weiteren 8 Universaleingänge bzw. Ausgänge können jeweils separat für einen von vier Eingangstypen (Binär, Thermistor, 0...20 mA oder 0...10 VDC) belegt werden. Für Thermistor-Eingänge werden Widerstands-Temperaturfühler (10 kOhm bei 25°C) verwendet.
Oder die Ausgänge können jeweils einzeln für ein Ausgangssignal von 0...10V oder /4...20mA konfiguriert werden
Die 8 binäre Ausgänge sind potentialbehaftet (24V AC). Für Anwendungen mit potentialfreien Kontakten ist ein Relais erforderlich. Die Leistungsaufnahme der an Binärausgängen angeschlossenen Relais darf maximal 12 VA oder 0,5 A bei 24 V (AC) betragen.

Technische Daten
Eingangsspannung:  24 VAC, 50 Hz
Gehäuseabmessungen:  102 x 216 x 55 mm (H x B x T)
Gewicht:  600 Gramm
Montageart:  Schaltschrankeinbau / Hutschienenmontage
Gehäusematerial:  Kunststoff
Eingänge:  16 x universelle Eingänge
Ausgänge:  8 x binäre Ausgänge
  8 x universelle Ein- und Ausgänge
Kommunikation:  1 x Schnittstelle BACnet MSTP
  1 x Schnittstelle IMC Bus für Verbindung zu
  Erweiterungsmodulen
Umgebungsbedingungen:  -55..+95°C / 5..95 % r.F (nicht kondensierend)
Menge: 3,000 St

**2.01.010 Erweiterungsmodul XM30 für Tracer™ Symbio500 DDC-Mehrzweckregler**
Erweiterungsmodul XM30 für Tracer™ Symbio500 DDC-Mehrzweckregler
Richtfabrikat: Trane
Typ:  XM30

oder gleichwertig
Fabrikat:''
'....................................................'
''

Typ:''
'....................................................'
''
(Vom Bieter eintragen)

Das Erweiterungsmodul XM30 ist eine Erweiterung für den Tracer Symbio500 Regler. Bis zu fünf Erweiterungsmodule können mit einem Tracer Symbio500 verbunden werden. Jedes Modul XM30 verfügt über die folgenden Ein- und Ausgänge:
- 4 Stk  universelle Eingänge oder Ausgänge Kombinierbar

Die 4 Universaleingänge / Ausgänge können jeweils separat für einen von vier Eingangstypen (Binär, Thermistor, 0...20 mA oder 0...10 VDC) belegt werden. Für Thermistor-Eingänge werden Widerstands-Temperaturfühler (10 kOhm bei 25°C) verwendet.
Oder die Ausgänge können jeweils einzeln für ein Ausgangssignal von 0...10V oder /4...20mA konfiguriert werden

Das XM30 kommuniziert über den IMC-Bus mit dem Tracer Symbio500 Regler.

Technische Daten
Eingangsspannung:  24 VAC, 50 Hz
Gehäuseabmessungen:  102 x 54 x 55 mm (H x B x T)
Gewicht:  600 Gramm
Montageart:  Schaltschrankeinbau / Hutschienenmontage
Gehäusematerial:  Kunststoff
Eingänge:  4 x universelle Eingänge
Ausgänge:  4 x universelle Ausgänge

Kommunikation:  1 x Schnittstelle IMC Bus für Verbindung zu Trane Reglern
Umgebungsbedingungen:  -55..+95°C / 5..95 % r.F (nicht kondensierend)
Menge: 1,000 St

**2.01.011 Temperaturfühler**
Temperaturfühler
Richtfabrikat: Trane
Typ:  Trane-AKF-NTC10k

oder gleichwertig
Fabrikat:''
'....................................................'
''

Typ:''
'....................................................'
''
(Vom Bieter eintragen)

Widerstandsfühler Type 12 in Tauchhülse zur Messung von Wassertemperaturen. Fühlerelement in Aluminiumstab, Anschlussdose aus schlagfestem Kunststoff (ABS), IP65, temperaturbeständig bis +70°C. Deckel verlustsicher über Nylonband mit Anschlussdose verbunden, großzügiger Zugang zu den Klemmen in der Anschlussdose.

NTC Thermistor: 10 kOhm @ 25°C
Messbereich: -50°C bis +150°C
Messgenauigkeit: ± 0,2°C
Höhe Fühlergehäuse: 57 mm
Fühlergehäuse: 93 mm
Fühlerlänge: 100 / 150 / 200 / 300mm
Tauchhülse mit ½” Aussengewinde aus Messing wird mitgeliefert.
Menge: 23,000 St

**2.01.012 Außentemperaturfühler**
Außentemperaturfühler
Richtfabrikat: Trane
Typ:  Trane-AGS54

oder gleichwertig
Fabrikat:''
'....................................................'
''

Typ:''
'....................................................'
''
(Vom Bieter eintragen)

Außentemperaturfühler mit einem NTC10K- Messelement in einem Kunststoffgehäuse mit
UV- beständiger Abdeckung.
Menge: 1,000 St

**2.01.013 Schaltschrank**
Schaltschrank
Richtfabrikat: Trane

oder gleichwertig
Fabrikat:''
'....................................................'
''

Typ:''
'....................................................'
''
(Vom Bieter eintragen)

DDC- Schaltschrank für Kälteerzeugung mit Leistungsbaugruppen
Schaltschrank zur Sicherstellung des automatischen Betriebes der Wärme-, Kälte- und Klimatechnik.
Komplett auf Klemmen verdrahtet nach EN 60204 und UVV/VBG 4. Er entspricht den EMV-Richtlinien, ist komplett aufgebaut und verdrahtet, einschließlich Ingenieurleistungen, mit allem erforderlichen Zubehör, Kleinteilen und den nachfolgend beschriebenen Einbaugeräten zu versehen und betriebsfertig zu liefern.
Sämtliche VDE-Vorschriften und Bestimmungen sowie die DIN-Normen VDE 0100, 0101, 0105, 0660, 0800 müssen beachtet und eingehalten werden.

Für Innen Montage in Stahlblech Farbe RAL 7035 Schutzart IP54
mit Leistungsteile, (cirka 1200x1800x400mm zuzüglich 200 Sockel) mit folgenden Bauteilen:

1 Stück Hauptschalter 3-polig /
1 Stück Phasenkotrolle per Meldeleute inklusive Absicherung
1 Stück Überspannungsschutz 400V
1 Stück Steuertrafo 400/24VAC ca. 400 VA inklusive Primärabsicherung
1 Stück Spannungsversorgung 24VDC
8 Stück Sekundärabsicherungen für Steuerspannung 24VAC schmelzsicherungsfrei
1 Stück Resettaster mit Meldeleuchte für Sammelstörmeldung
1 Stück Schaltschranksteckdose mit Absicherung und FI-Schutzschalter
1 Stück Schaltschrankbeleuchtung LED
1 Stück Schaltschranklüfter
3 Stück Handebene mit Rückmeldung im Schaltschrank zur Freigabe der WP
4 Stück Spannungsabgang 400V bis 4,5kW als Direktanlauf (Frequenzumformer) und Motoransteuerung
  Pumpen mit Handebene im Schaltschrank
5 Stück Spannungsversorgung und stetiger Ausgang 0  10 V für ein 3 Wege Ventil mit Handebene im Schaltschrank und Stellungsrückmeldung
2 Stück Spannungsversorgung und Ansteuerung Auf/Zu Motorabsperrklappen mit Handebene im Schaltschrank und Stellungsrückmeldung
7 Stück Spannungsabgang und Aufschalten von analogen Messsignalen von den 6 Stück Volumenstromzähler

1 Stück Einbau der angebotenen Trane DDC Geräte. Komplett auf Reihenklemmen verdrahtet Bedienerdisplay wird in der Schaltschranktür montiert

Einbau und Verdrahtung folgender DDC-Geräte im Schaltschrank:
1x Tracer SC
1x Web Panel Display 15“ (Einbau in Schaltschranktür)
4x Symbio500 Regler
1x Erweiterungsmodul XM30
3x Erweiterungsmodul XM90

Eine entsprechende Anzahl von Koppelrelais ist vorzusehen

Komplett auf Reihenklemmen verdrahtet Inklusive Erstellung der Schaltpläne
Menge: 1,000 St

**2.01.014 Programmierung und Parametrierung**
Programmierung und Parametrierung
einschließlich aller notwendigen Dienstleistungen für eine funktionsfähige Anlage wie
- Technische Klärung
- Projektierung,
- Test der Funktionen
- Dokumentation
Der Leistungsumfang beinhaltet die Bearbeitung von physikalischen und kommunikativen Eingabe-, Ausgabe- und Verarbeitungsunktionen entsprechend der Funktionsbeschreibung für die Regelung der Kälteanlage und Wärmepumpen.
Menge: 1,000 St

**2.01.015 Inbetriebnahme Automationsstation**
Inbetriebnahme Automationsstation
Bestehend aus:
- Anwenderprogramme prüfen
- Einstellung der Parameter entsprechend der Funktionsbeschreibung und des Regel- und Steuerungsverhaltens
- Einstellung der Feldgeräte
- Funktionstest der angeschlossenen Feldgeräte und Informationspunkte in der Automationsstation
- Erstellen eines Messprotokolls der Soll- und Istwerte
- Abnahme und Übergabe des zu liefernden Systems durch stichprobenartigen Funktionsnachweis sowie durch entsprechende Systemprotokolle
- Überprüfung der Anschlüsse auf gerätespezifische Anforderungen
- Überprüfung der pneumatischen Anschlüsse auf gerätespezifische Anforderungen (soweit im Lieferumfang enthalten)
- Überprüfung der einzelnen MSR-Geräte auf bestimmungsgemäße Funktionen wie zum Beispiel Stellrichtung bei Klappen und Ventilen, Schaltrichtung von Reglern und Sicherheitsbegrenzern
- Überprüfung der Funktion aller zu den betriebstechnischen Anlagen gehörenden MSR-Einrichtungen untereinander sowie Einstellung von Grundparametern
- Überprüfen der Kabelverbindungen zwischen den Übergabeklemmleisten der Gewerkeschränke und den DDC-Unterstationen mit einem 1:1 Datenpunkttest.
Die Inbetriebnahme wird durchgeführt, wenn die baulichen Voraussetzungen erfüllt sind.
Menge: 1,000 St

**2.01.016 Dokumentationsunterlagen DDC-Automationsstation**
Dokumentationsunterlagen DDC-Automationsstation
Dokumentationsunterlagen für den Leistungsumfang in deutscher Sprache:

DDC-Automationsstation / Hardware / Software / Protokolle auf Datenträger gemäß Hersteller-Standard
Menge: 1,000 St

**2.01.017 BACnet IP Kommunikation zu GLS**
BACnet IP Kommunikation zu GLS
Kommunikation zur GLT im Protokoll BACnet IP

Datenaustausch zwischen der ausgeschriebenen Automation für das Kältemanagement und einem Gebäude-Leit-System (GLS) im Protokoll BACnet IP. Die auszutauschenden Daten von den Kältemaschinen und Datenpunkte (analoge beziehungsweise binäre Ein- und Ausgänge) aus der Kältezentrale, werden nach Kundenspezifikation festgelegt, konfiguriert und programmiert. Die Möglichkeit des Austausches einer größeren Anzahl von Datenpunkten ist mit dem Hersteller und der bauseitigen GLS zu prüfen. Der Datenaustausch ist mit der Gegenseite abzustimmen.
Ein Anlagenkennzeichnungsschlüssel ist zu berücksichtigen!

Stückzahl maximal 100 Datenpunkte
Menge: 1,000 St

**2.01.018 Berechnung Wärmeleistung über Volumenstrommessung**
Berechnung Wärmeleistung über Volumenstrommessung
Ermitteln der aktuellen Kälteleistung oder Wärmeleistung durch eine Trane Auswerteeinheit, diese wird im Trane DDC Schaltschank montiert. Für die Berechnung der Kälteleistung werden die Messwerte der Volumenstrommessung und der Temperatursensoren der Kältemaschinen / Systemfühler verwendet. Die Datenpunkte werden über die BACnet IP Schnittstelle bereitgestellt.
Ist die Kältemaschinen mit der „Option Elektrische Leitungsmessung“ ausgestattet kann über die Trane Auswerteeinheit auch der aktuelle Wirkungsgrad der Kältemaschinen errechnet werden und als Datenpunkt bereitgestellt werden.
Eine Trenddatenaufzeichnung ist mit der Trane Auswerteeinheit möglich.
Die Datenpunkte werde über die Bacnet IP Schnittstelle bereitgestellt.
Folgende Datenpunkte können bereitgestellt werden:
- Aktuelle  Wärmeleistung  der WP
- Aktueller KaWa  / WaWa Volumenstrom der WP
- Aktuelle Elektrische Leistungsaufnahme der WP (Option)
- Aktueller Wirkungsgrad der WP (Option)
- Aktuelle Wärmeleistungen verbraucherseitig

Die Messgenauigkeit liegt bei ca. 4 - 6%.

- Erweiterung des Schaltschrankes mit DDC Modulen
- Programmierung der Funktion im Trane Controller
- IBN der Leistungsmessung
Menge: 1,000 St

**2.01.019 Regelventil RV 1**
*** Bezugsbeschreibung
Regelventil RV 1
Richtfabrikat: Trane
Typ:  3-Wege

oder gleichwertig
Fabrikat:''
'....................................................'
''

Typ:''
'....................................................'
''
(Vom Bieter eintragen)

3-Weg Hubventil
Größe:  DN 80 PN 16
Kvs:  100 m³/h
Flanschausführung
Ventilkörper EN-GJL-250 (GG 25)
Mediumstemperatur -10...120°C [14...248°F]
Kennlinie A  AB: gleichprozentig; B  AB: linear
Leckrate Leckrate A  AB: maximal 0.05% vom Kvs-Wert; B  AB: maximal 1% vom Kvs-Wert

Einschließlich
Stetiger elektromotorischer Hubantrieb für Hubventile
Stromabsenkung in Ruhestellung
Konstante, lastunabhängige Laufzeit
Adaptierbarer Stellbereich
Stellkraft Motor 2500 N
Nennspannung AC/DC 24 V
Nennspannung Frequenz 50/60 Hz
Leistungsverbrauch Betrieb 11 W
Leistungsverbrauch Ruhestellung 1.5 W
Leistungsverbrauch Dimensionierung 18 VA
Ansteuerung stetig
Laufzeit Motor 35 s / 40 mm
Arbeitsbereich 2...10 V
Stellungsrückmeldung 2...10 V
Handverstellung mit Drucktaste, arretierbar
Elektrischer Anschluss Kabel 1 m PVC
Schutzart IEC/EN IP54
Schutzklasse IEC/EN III, Sicherheitskleinspannung (SELV)
Einschließlich
Spindelheizung
AC/DC 24 V, 60 W
Menge: 1,000 St

**2.01.020 Regelventil RV 2**
*** wie Position 2.01.019
Regelventil RV 2
Richtfabrikat: Trane
Typ:  3-Wege

oder gleichwertig
Fabrikat:''
'....................................................'
''

Typ:''
'....................................................'
''
(Vom Bieter eintragen)

3-Weg Hubventil
Größe:  DN 65 PN 16
Kvs:  58 m³/h

Einschließlich
Stetiger elektromotorischer Hubantrieb für Hubventile
Stellkraft Motor 1500 N
Leistungsverbrauch Betrieb 4 W
Leistungsverbrauch Dimensionierung 6 VA
Laufzeit Motor 35 s / 20 mm
Ohne Spindelheizung
Menge: 1,000 St

**2.01.021 Regelventil RV 3**
*** wie Position 2.01.019
Regelventil RV 3
Richtfabrikat: Trane
Typ:  3-Wege

oder gleichwertig
Fabrikat:''
'....................................................'
''

Typ:''
'....................................................'
''
(Vom Bieter eintragen)

3-Weg Hubventil
Größe:  DN 50 PN 16
Kvs:  40 m³/h

Einschließlich
Stetiger elektromotorischer Hubantrieb für Hubventile
Stellkraft Motor 1500 N
Leistungsverbrauch Betrieb 4 W
Leistungsverbrauch Dimensionierung 6 VA
Laufzeit Motor 35 s / 20 mm
Ohne Spindelheizung
Menge: 1,000 St

**2.01.022 Regelventil RV 4 / 5**
*** wie Position 2.01.019
Regelventil RV 4 / 5
Richtfabrikat: Trane
Typ:  3-Wege

oder gleichwertig
Fabrikat:''
'....................................................'
''

Typ:''
'....................................................'
''
(Vom Bieter eintragen)

3-Weg Hubventil
Größe:  DN 40 PN 16
Kvs:  25 m³/h

Einschließlich
Stetiger elektromotorischer Hubantrieb für Hubventile
Stellkraft Motor 1500 N
Leistungsverbrauch Betrieb 4 W
Leistungsverbrauch Dimensionierung 6 VA
Laufzeit Motor 35 s / 20 mm
Ohne Spindelheizung
Menge: 2,000 St

**2.01.023 Absperrklappe MK 1**
*** Bezugsbeschreibung
Absperrklappe MK 1
Richtfabrikat: Trane
Typ:  2-Weg

oder gleichwertig
Fabrikat:''
'....................................................'
''

Typ:''
'....................................................'
''
(Vom Bieter eintragen)

2-Weg Drosselklappe mit Gewindeaugen
Größe:  DN 80 PN 10 / 16
Kvs:  75 m³/h

Ventilkörper EN-GJS-400-15 (GGG 40)
Schliesskörper Nicht rostender Stahl AISI 304 (1.4301)
Mediumstemperatur -10...120°C [14...248°F]
Leckrate dicht, Leckrate A

einschließlich
Elektromotorischer Drehantrieb für Drosselklappen
Konvertierung von Sensorsignalen
Stromabsenkung in Ruhestellung
Konstante, lastunabhängige Laufzeit
Integrierte intelligente Heizung verhindert Kondensation im Antrieb
Mechanischer Drehwinkelbegrenzer und Positionsanzeiger
NFC-Schnittstelle ohne Fremdenergie
NFC-Schnittstelle für Inbetriebnahme, Konfiguration und Wartung mit Belimo Assistant App
Drehmoment Motor 90 Nm
Nennspannung AC 24...240 V / DC 24...125 V
Nennspannung Frequenz 50/60 Hz
Leistungsverbrauch Betrieb 20 W
Leistungsverbrauch Ruhestellung 7 W
Leistungsverbrauch Dimensionierung mit 24 V 20 VA / mit 240 V 55 VA
Ansteuerung stetig, kommunikativ, hybrid
Hilfsschalter 2x SPDT
Hilfsschalter Hinweis 1x 10° / 1x 0...90° (Standardeinstellung 85°)
Kommunikation BACnet MS/TP, Modbus RTU, MP-Bus
Laufzeit Motor 35 s / 90°
Handverstellung Handkurbel
Elektrischer Anschluss Klemmen
Schutzart IEC/EN IP66/67
Schutzklasse IEC/EN I, Schutzerde (PE)
Menge: 1,000 St

**2.01.024 Absperrklappe MK 2**
*** wie Position 2.01.023
Absperrklappe MK 2
Richtfabrikat: Trane
Typ:  2-Weg

oder gleichwertig
Fabrikat:''
'....................................................'
''

Typ:''
'....................................................'
''
(Vom Bieter eintragen)

2-Weg Drosselklappe mit Gewindeaugen
Größe:  DN 65 PN 10 / 16
Kvs:  50 m³/h
Menge: 1,000 St

**2.01.025 Durchflusssensor V 1**
*** Bezugsbeschreibung
Durchflusssensor V 1
Richtfabrikat: Trane

oder gleichwertig
Fabrikat:''
'....................................................'
''

Typ:''
'....................................................'
''
(Vom Bieter eintragen)

Durchflusssensor Wasser PN 16
Größe:  DN 80
Durchfluss @ FS 13.6 l/s
AC/DC 24 V, Spannungsausgang 1 x 0...10 V, maximale Last 1 mA
Ultraschall-Durchflussmessung
NEMA 2 / IP54
Flanschausführung
Menge: 1,000 St

**2.01.026 Durchflusssensor V 2**
*** wie Position 2.01.025
Durchflusssensor V 2
Richtfabrikat: Trane

oder gleichwertig
Fabrikat:''
'....................................................'
''

Typ:''
'....................................................'
''
(Vom Bieter eintragen)

Durchflusssensor Wasser PN 16
Größe:  DN 65
Durchfluss @ FS 9.6 l/s
Menge: 1,000 St

**2.01.027 Durchflusssensor V 3 / 4 / 6**
*** wie Position 2.01.025
Durchflusssensor V 3 / 4 / 6
Richtfabrikat: Trane

oder gleichwertig
Fabrikat:''
'....................................................'
''

Typ:''
'....................................................'
''
(Vom Bieter eintragen)

Durchflusssensor Wasser PN 25
Größe:  DN 50
Durchfluss @ FS 5,0 l/s
Gewindeausführung G 2 1/2"
inklusive Dämmschale
Menge: 3,000 St

**2.01.028 Durchflusssensor V 5 / 7**
*** wie Position 2.01.025
Durchflusssensor V 5 / 7
Richtfabrikat: Trane

oder gleichwertig
Fabrikat:''
'....................................................'
''

Typ:''
'....................................................'
''
(Vom Bieter eintragen)

Durchflusssensor Wasser PN 25
Größe:  DN 40
Durchfluss @ FS 3,33 l/s
Gewindeausführung G 2"
Menge: 2,000 St

**2.01.029 Pufferspeicher 476 l**
*** Bezugsbeschreibung
Pufferspeicher 476 l
Richtfabrikat: Reflex
Typ:  HF 500/R_C
Artikelnummer: 7842700

oder gleichwertig
Fabrikat:''
'....................................................'
''

Typ:''
'....................................................'
''
(Vom Bieter eintragen)

Pufferspeicher zur Speicherung von Heizungs- und Kühlwasser. Wahlweise in den stehenden Ausführungen mit/ohne Flansch oder mit einem/zwei innenliegenden Wärmetauschern zur Einbindung externer Energiequellen.
Die Anschlussstutzenreihen für Wärmeerzeuger und -verbraucher sind vertikal,
um 100° versetzt, als Lade- beziehungsweise Entladestutzen angeordnet. Zwischen diesen Anschlussstutzenreihen sind ebenso vertikal angeordnete Einschraubmöglichkeiten für Fühlerhülsen, Thermometer oder ähnlichem vorhanden (3 x Rp 3/4, 1 x Rp 1/2). Speicher mit Glattrohrwärmeübertrager verfügen zusätzlich über Vor- und Rücklaufstutzen der Rohrbundelheizfläche. Speicherbehälter aus Stahl S235JR+AR, innen roh und aussen korrosionsgeschützt. Pufferspeicher bis 1000 Liter gedämmt mit 100mm, Pufferspeicher > 1000 Liter mit 120mm abnehmbarer Vliesdämmung, gemäß DIN 4102-1 Baustoffklasse B2. Speicher bis 2000 Liter werden aufisoliert geliefert. Speicher ab 3000 Liter werden liegend, ohne Dämmung transportiert. Dämmung muss separat
bestellt werden. Speicher verfügbar in der Energieeffizienzklasse C. Die Warmhalteverluste sind auf extern zertifizierten Prüfständen ermittelt.
Farbe weiß
Nenninhalt 476 l
Maximal zulässige Betriebstemperatur 95 °C
Maximal zulässige Betriebsüberdruck 3 bar
Warmhalteverluste 106 W
Anzahl Muffen 9 St.
Anschluss Rp 1 1/2"
Energieeffizienzklasse C
Dämmtyp Folienmantel
Dämmstärke 100 mm
Maximale Höhe 1942 mm
Kippmaß cirka 1991 mm
Menge: 2,000 St

**2.01.030 Pufferspeicher 921 l**
*** wie Position 2.01.029
Pufferspeicher 921 l
Richtfabrikat: Reflex
Typ:  HF 1000/R_C
Artikelnummer: 7842300

oder gleichwertig
Fabrikat:''
'....................................................'
''

Typ:''
'....................................................'
''
(Vom Bieter eintragen)

Nenninhalt 921 l
Warmhalteverluste 141 W
Maximale Höhe 2117 mm
Kippmaß cirka 2181 mm
Menge: 2,000 St

**2.01.031 Energiespeicher 1500 L**
Energiespeicher 1500 L
Richtfabrikat: Weishaupt
Typ:  WES 1500 Cas-R/B
Artikelnummer: 47600044

oder gleichwertig
Fabrikat:''
'....................................................'
''

Typ:''
'....................................................'
''
(Vom Bieter eintragen)

Heizwasser-Pufferspeicher. Gefertigt aus Qualitätsstahl St 37-2.
Äußerer Korrosionsschutz durch Pulverbeschichtung. Mehrere Pufferspeicher können über vier Anschlüsse kaskadiert werden. Mit thermischer Rücklauf-Einschichteinrichtung zur temperaturabhängigen Einspeisung eines Rücklaufs. Zur besseren Ausnutzung des Volumens sind die oberen Anschlüsse im Puffer nach oben gezogen. Fünf Fühlerrohre für jeweils drei Temperaturfühler bereits eingebaut. Verlegung der Fühlerkabel in Hakenleiste möglich. Allseitige Wärmedämmung aus 140 mm Polyestervlies, zur bauseitigen Montage, drei Teilsegmente mit Hakenleiste. Außenmantel aus Polystyrol, Farbton RAL 9016 (weiß), hochglänzend.

Technische Daten:
Gesamtinhalt: 1500 l
Maximale Betriebstemperatur: 95 °C
Maximaler Betriebsdruck: 4 bar
Durchmesser ohne Wärmedämmung: maximal 1000 mm
Durchmesser mit Wärmedämmung: maximal 1280 mm
Bauhöhe ohne Wärmedämmung: maximal 2142 mm
Bauhöhe mit Wärmedämmung: maximal 2270 mm
Kippmaß: maximal 2270 mm
Einbringbreite: maximal 1020 mm
Warmhalteverlust: maximal 150 W
Anschlüsse: 10 Stück 1 1/2" IG
Fühlerrohr 15 mm: 5 Stück
Menge: 2,000 St

**2.01.032 Sicherheitsgruppe**
Sicherheitsgruppe
Richtfabrikat: Weishaupt
Typ:  WHI safe 200-3 #1
Artikelnummer: 10900006822

oder gleichwertig
Fabrikat:''
'....................................................'
''

Typ:''
'....................................................'
''
(Vom Bieter eintragen)

für Energiespeicher WES-Cas mit Manometer und automatischem Schnellentlüfter. Mit Sicherheitsventil 3 bar, DN 25.
Menge: 1,000 St

**2.01.033 Frischwasserstation**
Frischwasserstation
Richtfabrikat: Weishaupt
Typ:  WHI freshaqua 115-inox #1
Artikelnummer: 40900031102

oder gleichwertig
Fabrikat:''
'....................................................'
''

Typ:''
'....................................................'
''
(Vom Bieter eintragen)

mit Volledelstahl-Plattenwärmetauscher.

Elektronisch geregelte Frischwasserstation zur hygienischen Trinkwassererwärmung im Durchflussprinzip. Der großzügig dimensionierte Wärmeübertrager
ermöglicht den Einsatz auch bei niedrigen Systemtemperaturen.
Für Montage auf dem Boden.
Bestehend aus:
2 Volledelstahl-Plattenwärmetauschern, Heizwasserpumpe in Hocheffizienz- ausführung, Absperrarmaturen in Trinkwasser- und Heizungsleitungen, Schwerkraftbremsen, Sicherheitsventil Trinkwasserseite 10 bar, maximaler Betriebsdruck Heizwasserseite 6 bar, Entlüftungsventile, Rohrleitungen aus Edelstahl, 2
Ultraschall-Durchflusssensoren. Wärmedämmung aus EPP-Schalen.

Frischwasserregler mit Grafikdisplay mit Volltext-Menüführung unter anderem mit folgenden Zusatzfunktionen:
- Inbetriebnahme-Assistent
- Ansteuerung Zirkulationspumpe über Zeitprogramm, Rücklauftemperatur oder Zapfimpuls
- bei Einzelstation Kommunikation über Modbus Schnittstelle an GLT
- Ansteuerung bauseitiges Rücklaufumschaltventil
- Komfort-Warmhaltefunktion
- Kaskadenfunktion bis zu 4 Stationen
- Thermische Desinfektion
- Pumpen, Ultraschall-Durchflusssensor und Fühler sind bereits fertig mit dem Regler verdrahtet

Zulässiges Medium:
Heizwasserseite: Heizwasser gemäß VDI 2035 / Ö-Norm H 5195-1
Trinkwasserseite: Trinkwasser gemäß Trinkwasserverordnung
mit Chloridgehalt < 300 ppm

Technische Daten:
Abmessungen BxHxT: 710x1430-1445x920 mm
Anschlüsse oben Heizwasserseite:
G 1 1/2" IG
Anschlüsse oben Trinkwasserseite:
G 1 3/4" AG, mit Übergang auf
1 1/2" AG
Zapfrate mindestens115 l/min bei 75 °C Puffertemperatur und
60 °C Warmwassertemperatur.
Menge: 2,000 St

**2.01.034 Kaskadenanschlussset für Frischwasserstationen**
Kaskadenanschlussset für Frischwasserstationen
Richtfabrikat: Weishaupt
Typ:  WHI freshaqua 115 Kaskade
Artikelnummer: 40900031162

oder gleichwertig
Fabrikat:''
'....................................................'
''

Typ:''
'....................................................'
''
(Vom Bieter eintragen)

Anschlussset 2 x WHI freshaqua 115 Kaskade zur Parallel-Verschaltung (Kaskadierung) für zwei Frischwasserstationen WHI freshaqua 115

Bestehend aus:
- 2x Umschaltventil DN32 inklusiv Stellmotor:
Trinkwassergeeignet, geeignet für Ansteuerung durch Frischwasserregler
FC3.10
- Rohrleitungen und Formstücke/ Dichtungen
- Modbus-Verbindungskabel 2,9 m lang für Kommunikation der Frischwasserregler (RS 485 mit 2 x RJ10-Stecker)

Technische Daten:
- Anschlüsse Heizwasserseite:
2“ Außengewinde
- Anschlüsse Trinkwasserseite:
2“ Außengewinde, flachdichtend,
1½“ Außengewinde, flachdichtend (verschlossen für Zirkulation)
- Betriebsdruck Heizwasserseite:
maximal 6 bar
- Betriebsdruck  Trinkwasserseite:
maximal 10 bar
- Mediumtemperatur: maximal 90 °C
- maximaler Volumenstrom: 230 l/min
Menge: 1,000 St

**2.01.035 Probenahmeventil für Frischwasserstationen**
Probenahmeventil für Frischwasserstationen
Richtfabrikat: Weishaupt
Typ:  Probenahmeventil
Artikelnummer: 40900015017

oder gleichwertig
Fabrikat:''
'....................................................'
''

Typ:''
'....................................................'
''
(Vom Bieter eintragen)

beflammbares Ventil zur keimfreien Entnahme von Wasserproben. Für nachträgliche Montage an jeder trinkwasserseitigen Absperrarmatur in WHI-Module
möglich.
Menge: 4,000 St

**2.01.036 Gateway für Frischwasserstationen**
Gateway für Frischwasserstationen
Richtfabrikat: Weishaupt
Typ:  Gateway WHI freshaqua Kaskade-Modbus-RTU
Artikelnummer: 40900031222

oder gleichwertig
Fabrikat:''
'....................................................'
''

Typ:''
'....................................................'
''
(Vom Bieter eintragen)

ermöglicht eine einfache Anbindung einer Kaskade von baugleichen Frischwasserstationen WHI freshaqua mit dem Frischwasserregler FC3.10 an die Gebäudeleittechnik mittels Modbus RTU.

Bestehend aus:
- Gateway WHI freshaqua Kaskade-Modbus-RTU mit angeschlossenen Kabeln
- Zugentlastungsset (Schellen inklusiv Schrauben)

Die Anschluss-/Verbindungsleitungen sind bereits werksseitig am Regler angeschlossen:
- Spannungsversorgung 2,5 m Netz-Zuleitung mit Aderendhülse auf Schuko-Stecker
- Modbus Kaskade 2,9 m Bus-Leitung mit beidseitig RJ10-Stecker
- Modbus GLT/BMS 1,5 m Bus-Leitung mit RJ12 auf Aderendhülse
Menge: 1,000 St

**2.01.037 Inbetriebnahme Frischwasserstationen**
Inbetriebnahme Frischwasserstationen
Richtfabrikat: Weishaupt
Artikelnummer: 8204

oder gleichwertig
Fabrikat:''
'....................................................'
''

Typ:''
'....................................................'
''
(Vom Bieter eintragen)

ermöglicht eine einfache Anbindung einer Kaskade von baugleichen Frischwasserstationen WHI freshaqua mit dem Frischwasserregler FC3.10 an die Gebäudeleittechnik mittels Modbus RTU.

Bestehend aus:
- Gateway WHI freshaqua Kaskade-Modbus-RTU mit angeschlossenen Kabeln
- Zugentlastungsset (Schellen inklusiv Schrauben)

Die Anschluss-/Verbindungsleitungen sind bereits werksseitig am Regler angeschlossen:
- Spannungsversorgung 2,5 m Netz-Zuleitung mit Aderendhülse auf Schuko-Stecker
- Modbus Kaskade 2,9 m Bus-Leitung mit beidseitig RJ10-Stecker
- Modbus GLT/BMS 1,5 m Bus-Leitung mit RJ12 auf Aderendhülse

Die Inbetriebnahme ist gemeinsam mit der bauseitigen GLT durchzuführen.
Menge: 1,000 St

**2.01.038 Trinkwasserzirkulationspumpe**
Trinkwasserzirkulationspumpe
Richtfabrikat: Wilo
Typ:  Yonos PICO-Z 20/0,5-4 150
Artikelnummer: 4255412

oder gleichwertig
Fabrikat:''
'....................................................'
''

Typ:''
'....................................................'
''
(Vom Bieter eintragen)

Diese Umwälzpumpe ist nur für Trinkwasser geeignet.
Wartungsfreie Trinkwarmwasser-Zirkulationspumpe (Nassläufer-
Ausführung) mit Verschraubungsanschluss, blockierstromfestem
Synchronmotor nach ECM-Technologie und integrierter
elektronischer Leistungsregelung zur stufenlosen
Differenzdruckregelung. Einsetzbar für alle
Trinkwarmwasseranlagen (+2 bis +95 °C).

Serienmäßig mit:
- Vorwählbaren Regelungsarten zur optimalen Lastanpassung:
- Δp-c für konstanten Differenzdruck
- Konstant-Drehzahl (3 Festdrehzahlstufen)
- Konstant-Drehzahl (stufenlos einstellbar)
- LED-Anzeige zum Einstellen des Sollwerts, Anzeige des
laufenden Verbrauchs in Watt und des Durchflusses in m³/h,
sowie Anzeige von Stör-/Warnmeldungen (Fehlercodes)
- Integrierter Motorschutz
- Automatische Deblockierfunktion
- Manuelle Entlüftungsfunktion zur Entlüftung des Rotorraumes
- Manueller Neustart
- Pumpengehäuse aus Edelstahl
- Elektro-Schnellanschluss mit Wilo-Connector
- Wärmedämmschale

Betriebsdaten
Fördermedium: Wasser 100 %
Medientemperatur: 60,00 °C
Angefragter Volumenstrom: 1,40 m³/h
Angefragte Förderhöhe: 1,50 m
Maximale Medientemperatur: 95 °C
Minimale Medientemperatur: 2 °C
Minimale Umgebungstemperatur: -10 °C
Maximale Umgebungstemperatur: 40 °C
Temperaturbereich bei Einsatz in Trinkwasser-
Zirkulationssystemen bei Umgebungstemperaturen +40°C im
Kurzzeitbetrieb 4 h :
Temperaturbereich bei maximal Umgebungstemperatur +40 °C:
+2...+70
Maximaler Betriebsdruck: 10 bar
Maximal zulässige Wassergesamthärte: 3,57 mmol/l (20 °dH)

Motordaten
Störaussendung: EN 61000-6-3
Störfestigkeit: EN 61000-6-2
Netzanschluss: 1~230V/50 Hz
Leistungsaufnahme: 20 W
Drehzahl maximal: 3.400 1/min
Nennstrom: 0,26 A
Schutzart Motor: IPX4D
Kabelverschraubung: 1 x PG11

Werkstoffe
Pumpengehäuse: 1.4409
Laufrad: PPO-GF30
Welle: Oxidkeramik
Lager: Kohlegraphit

Einbaumaße
Pumpenanschluss: G 1¼, PN 10
Pumpenanschluss (alternative Bezeichnung): G 1¼, PN 10
Baulänge: 150 mm
Menge: 1,000 St

#### 2.02 Heizungsrohrleitungen und Zubehör Zentrale Sporthalle

**2.02.001 Gewinde Stahlrohr 1/2"**
*** Bezugsbeschreibung
Gewinde Stahlrohr 1/2" nach DIN EN 10255,
einschl. Rostschutzanstrich, einschließlich Nachstreichen der Schweißstellen,
einschließlich Schweiß- und Dichtungsmaterialien
Menge: 2,000 m

**2.02.002 Gewinde Stahlrohr 3/4"**
*** wie Position 2.02.001
Menge: 10,000 m

**2.02.003 Gewinde Stahlrohr 1"**
*** wie Position 2.02.001
Menge: 26,000 m

**2.02.004 Gewinde Stahlrohr 1 1/4"**
*** wie Position 2.02.001
Menge: 6,000 m

**2.02.005 Gewinde Stahlrohr 1 1/2"**
*** wie Position 2.02.001
Menge: 6,000 m

**2.02.006 Gewinde Stahlrohr 2"**
*** wie Position 2.02.001
Menge: 26,000 m

**2.02.007 Nahtloses Stahlrohr 76,1 x 2,9 mm**
*** Bezugsbeschreibung
Nahtloses Stahlrohr 76,1 x 2,9 mm nach DIN EN 10220,
einschl. Rostschutzanstrich, einschließlich Nachstreichen der Schweißstellen,
einschließlich Schweiß- und Dichtungsmaterialien
Menge: 114,000 m

**2.02.008 Nahtloses Stahlrohr 88,9 x 3,2 mm**
*** wie Position 2.02.007
Menge: 12,000 m

**2.02.009 Nahtloses Stahlrohr 114,3 x 3,6 mm**
*** wie Position 2.02.007
Menge: 30,000 m

**2.02.010 Nahtloses Stahlrohr 139,7 x 4,0 mm**
*** wie Position 2.02.007
Nahtloses Stahlrohr 139,7 x 4,00 mm
Menge: 36,000 m

**2.02.011 Rohrbogen 1/2"**
*** Bezugsbeschreibung
Rohrbogen 1/2"
nach DIN EN 10253 in allen Handelsausführungen
einschließlich Rostschutzanstrich, einschließlich Nachstreichen der Schweißstellen, einschließlich Schweiß- und Dichtungsmaterialien
Menge: 2,000 St

**2.02.012 Rohrbogen 3/4"**
*** wie Position 2.02.011
Menge: 20,000 St

**2.02.013 Rohrbogen 1"**
*** wie Position 2.02.011
Menge: 22,000 St

**2.02.014 Rohrbogen 1 1/4"**
*** wie Position 2.02.011
Menge: 2,000 St

**2.02.015 Rohrbogen 1 1/2"**
*** wie Position 2.02.011
Menge: 6,000 St

**2.02.016 Rohrbogen 2"**
*** wie Position 2.02.011
Menge: 20,000 St

**2.02.017 Rohrbogen 76,1 x 2,9 mm**
*** wie Position 2.02.011
Menge: 98,000 St

**2.02.018 Rohrbogen 88,9 mm x 3,2 mm**
*** wie Position 2.02.011
Menge: 18,000 St

**2.02.019 Rohrbogen 114,3 mm x 3,6 mm**
*** wie Position 2.02.011
Menge: 24,000 St

**2.02.020 Rohrbogen 139,70 x 4,0 mm**
*** wie Position 2.02.011
Menge: 26,000 St

**2.02.021 T-Stück 3/4"**
*** Bezugsbeschreibung
T-Stück 3/4"
nach DIN EN 10253
einschließlich Rostschutzanstrich, einschließlich Nachstreichen der Schweißstellen,
einschließlich Schweiß- und Dichtungsmaterialien
Menge: 2,000 St

**2.02.022 T-Stück 1"**
T-Stück 1"
nach DIN EN 10253
einschließlich Rostschutzanstrich, einschließlich Nachstreichen der Schweißstellen,
einschließlich Schweiß- und Dichtungsmaterialien
Menge: 4,000 St

**2.02.023 T-Stück 1 1/2"**
T-Stück 1 1/2"
nach DIN EN 10253
einschließlich Rostschutzanstrich, einschließlich Nachstreichen der Schweißstellen,
einschließlich Schweiß- und Dichtungsmaterialien
Menge: 1,000 St

**2.02.024 T-Stück 2"**
*** wie Position 2.02.021
Menge: 1,000 St

**2.02.025 T-Stück 76,1 x 2,9 mm**
*** wie Position 2.02.021
Menge: 5,000 St

**2.02.026 T-Stück 88,9 x 3,2 mm**
*** wie Position 2.02.021
Menge: 2,000 St

**2.02.027 T-Stück 114,3 x 3,6 mm**
*** wie Position 2.02.021
Menge: 4,000 St

**2.02.028 T-Stück 139,7 x 4,0 mm**
*** wie Position 2.02.021
Menge: 1,000 St

**2.02.029 Reduzierstück konzentrisch 1" x 1/2"**
*** Bezugsbeschreibung
Reduzierstück konzentrisch 1" x 1/2"
nach DIN EN 10253
einschließlich Rostschutzanstrich, einschließlich Nachstreichen der Schweißstellen,
einschließlich Schweiß- und Dichtungsmaterialien
Menge: 3,000 St

**2.02.030 Reduzierstück konzentrisch 1 1/4" x 1"**
*** wie Position 2.02.029
Menge: 2,000 St

**2.02.031 Reduzierstück konzentrisch 1 1/2" x 1 1/4"**
*** wie Position 2.02.029
Menge: 3,000 St

**2.02.032 Reduzierstück konzentrisch 2" x 1 1/4"**
*** wie Position 2.02.029
Menge: 3,000 St

**2.02.033 Reduzierstück konzentrisch (76,1 x 2,9 mm) x (33,7 x 2,6 mm)**
*** wie Position 2.02.029
Menge: 3,000 St

**2.02.034 Reduzierstück konzentrisch (76,1 x 2,9 mm) x (42,4x 2,6 mm)**
*** wie Position 2.02.029
Reduzierstück konzentrisch (76,1 x 2,9 mm) x (42,4 x 2,6 mm)
Menge: 2,000 St

**2.02.035 Reduzierstück konzentrisch (76,1 x 2,9 mm) x (48,3x 2,6 mm)**
*** wie Position 2.02.029
Reduzierstück konzentrisch (76,1 x 2,9 mm) x (48,3 x 2,6 mm)
Menge: 18,000 St

**2.02.036 Reduzierstück konzentrisch (76,1 x 2,9 mm) x (60,3 x 2,9 mm)**
*** wie Position 2.02.029
Menge: 4,000 St

**2.02.037 Reduzierstück konzentrisch (88,9 x 3,2 mm) x (42,4 x 2,6 mm)**
*** wie Position 2.02.029
Menge: 2,000 St

**2.02.038 Reduzierstück konzentrisch (88,9 x 3,2 mm) x (48,3 x 2,6 mm)**
*** wie Position 2.02.029
Menge: 10,000 St

**2.02.039 Reduzierstück konzentrisch (88,9 x 3,2 mm) x (60,3 x 2,9 mm)**
*** wie Position 2.02.029
Menge: 6,000 St

**2.02.040 Reduzierstück konzentrisch (88,9 x 3,2 mm) x (76,1 x 2,9 mm)**
*** wie Position 2.02.029
Menge: 4,000 St

**2.02.041 Reduzierstück konzentrisch (114,3 x 3,6 mm) x (48,3 x 2,6 mm)**
*** wie Position 2.02.029
Menge: 6,000 St

**2.02.042 Reduzierstück konzentrisch (114,3 x 3,6 mm) x (60,3 x 2,9 mm)**
*** wie Position 2.02.029
Menge: 9,000 St

**2.02.043 Reduzierstück konzentrisch (114,3 x 3,6 mm) x (76,1 x 2,9 mm)**
*** wie Position 2.02.029
Menge: 4,000 St

**2.02.044 Reduzierstück konzentrisch (114,3 x 3,6 mm) x (88,9 x 3,2 mm)**
*** wie Position 2.02.029
Menge: 10,000 St

**2.02.045 Reduzierstück konzentrisch (139,7 x 4,0 mm) x (76,1 x 2,9 mm)**
*** wie Position 2.02.029
Menge: 4,000 St

**2.02.046 Reduzierstück konzentrisch (139,7 x 4,0 mm) x (88,9 x 3,2 mm)**
*** wie Position 2.02.029
Menge: 5,000 St

**2.02.047 Reduzierstück konzentrisch (139,7 x 4,0 mm) x (114,3 x 3,6 mm)**
*** wie Position 2.02.029
Menge: 2,000 St

**2.02.048 Einschweißstück 1/2"**
*** Bezugsbeschreibung
Einschweißstück 1/2" IG / AG
zur Aufnahme von Fühlerhülsen, Entleerungsventilen, Thermometer und Weiteres an Rohrleitungen schweißen, einschließlich herstellen der Rohröffnung, einschließlich Rostschutzanstrich, einschließlich Nachstreichen der Schweißstellen, einschließlich Schweiß- und Dichtungsmaterialien
Menge: 100,000 St

**2.02.049 Einschweißstück 3/4"**
*** wie Position 2.02.048
Einschweißstück 3/4" IG / AG
Menge: 2,000 St

**2.02.050 Einschweißstück 1"**
*** wie Position 2.02.048
Einschweißstück 1" IG / AG
Menge: 5,000 St

**2.02.051 Anschweißstück 3/4"**
*** Bezugsbeschreibung
Anschweißstück 3/4" IG / AG
für den Anschluss von Gewindebauteilen
an Rohrleitungen 1/2" schweißen, einschließlich Rostschutzanstrich, einschließlich Nachstreichen der Schweißstellen, einschließlich Schweiß- und Dichtungsmaterialien
Menge: 8,000 St

**2.02.052 Anschweißstück 1"**
*** wie Position 2.02.051
Anschweißstück 1" IG / AG
Menge: 25,000 St

**2.02.053 Anschweißstück 1 1/4"**
*** wie Position 2.02.051
Anschweißstück 1 1/4" IG / AG
Menge: 2,000 St

**2.02.054 Anschweißstück 1 1/2"**
*** wie Position 2.02.051
Anschweißstück 1 1/2" IG / AG
Menge: 24,000 St

**2.02.055 Anschweißstück 2"**
*** wie Position 2.02.051
Anschweißstück 2" IG / AG
Menge: 50,000 St

**2.02.056 Vorschweißflansch DN15 / PN16**
*** Bezugsbeschreibung
Vorschweißflansch DN15 / PN16 passend zu vorbeschriebenem Stahlrohr
aus Stahl, einschließlich Schrauben und Dichtung, einschließlich Schweiß- und Dichtungsmaterial, einschließlich Rostschutzanstrich
Menge: 3,000 St

**2.02.057 Vorschweißflansch DN25 / PN16**
Vorschweißflansch DN25 / PN16 passend zu vorbeschriebenem Stahlrohr
aus Stahl, einschließlich Schrauben und Dichtung, einschließlich Schweiß- und Dichtungsmaterial, einschließlich Rostschutzanstrich
Menge: 2,000 St

**2.02.058 Vorschweißflansch DN32 / PN16**
Vorschweißflansch DN32 / PN16 passend zu vorbeschriebenem Stahlrohr
aus Stahl, einschließlich Schrauben und Dichtung, einschließlich Schweiß- und Dichtungsmaterial, einschließlich Rostschutzanstrich
Menge: 8,000 St

**2.02.059 Vorschweißflansch DN40 / PN16**
Vorschweißflansch DN40 / PN16 passend zu vorbeschriebenem Stahlrohr
aus Stahl, einschließlich Schrauben und Dichtung, einschließlich Schweiß- und Dichtungsmaterial, einschließlich Rostschutzanstrich
Menge: 18,000 St

**2.02.060 Vorschweißflansch DN50 / PN16**
Vorschweißflansch DN50 / PN16 passend zu vorbeschriebenem Stahlrohr
aus Stahl, einschließlich Schrauben und Dichtung, einschließlich Schweiß- und Dichtungsmaterial, einschließlich Rostschutzanstrich
Menge: 19,000 St

**2.02.061 Vorschweißflansch DN65 / PN16**
Vorschweißflansch DN65 / PN16 passend zu vorbeschriebenem Stahlrohr
aus Stahl, einschließlich Schrauben und Dichtung, einschließlich Schweiß- und Dichtungsmaterial, einschließlich Rostschutzanstrich
Menge: 59,000 St

**2.02.062 Vorschweißflansch DN80 / PN16**
*** wie Position 2.02.056
Menge: 31,000 St

**2.02.063 Vorschweißflansch DN100 / PN16**
*** wie Position 2.02.056
Menge: 44,000 St

**2.02.064 Vorschweißflansch DN125 / PN16**
*** wie Position 2.02.056
Menge: 14,000 St

**2.02.065 Gummi-Kompensator DN 65**
*** Bezugsbeschreibung
Gummi-Kompensator DN 65
PN 6, zur Schwingungs- und Geräuschdämpfung, bestehend aus einem Gummibalg mit Flanschen, Festigkeitsträger aus Synthesefasern
Menge: 4,000 St

**2.02.066 Gummi-Kompensator DN 100**
*** wie Position 2.02.065
Menge: 4,000 St

**2.02.067 Gummi-Kompensator DN 125**
*** wie Position 2.02.065
Menge: 2,000 St

**2.02.068 Anschluss von Gewinde Stahlrohr 1 1/2" an bestehendes Stahlrohr**
*** Bezugsbeschreibung
Anschluss von Gewinde Stahlrohr 1 1/2" an bestehendes Stahlrohr DN 40 -
DN 65, einschließlich Rostschutzanstrich, einschließlich Nachstreichen der Schweißstellen, einschließlich Schweiß- und Dichtungsmaterialien
Menge: 2,000 St

**2.02.069 Anschluss von Gewinde Stahlrohr 2" an bestehendes Stahlrohr**
*** wie Position 2.02.068
Anschluss von Gewinde Stahlrohr 2" an bestehendes Stahlrohr DN 50 -
DN 80,
Menge: 2,000 St

**2.02.070 Anschluss von Gewinde Stahlrohr 76,1 x 2,9 m an bestehendes Stahlrohr**
*** wie Position 2.02.068
Anschluss von Gewinde Stahlrohr 76,1 x 2,9 m an bestehendes Stahlrohr DN 80 - DN 100
Menge: 2,000 St

**2.02.071 Rohrschelle für vorbeschriebene Heizungsrohre DN 15**
*** Bezugsbeschreibung
Rohrschelle für vorbeschriebene Heizungsrohre DN 15
zum Befestigen von Leitungen an Decken und Wänden, aus verzinktem
Stahl, mit Profil-Gummi-Einlage, mit Gewindestange M8/10, mit Abhängung bis
30cm, mit bauaufsichtlich zugelassenem Metalldübel, einschließlich Herstellung der Bohrung
Menge: 2,000 St

**2.02.072 Rohrschelle für vorbeschriebene Heizungsrohre DN 20**
*** wie Position 2.02.071
Menge: 10,000 St

**2.02.073 Rohrschelle für vorbeschriebene Heizungsrohre DN 25**
*** wie Position 2.02.071
Menge: 12,000 St

**2.02.074 Rohrschelle für vorbeschriebene Heizungsrohre DN 32**
*** wie Position 2.02.071
Menge: 4,000 St

**2.02.075 Rohrschelle für vorbeschriebene Heizungsrohre DN 40**
*** wie Position 2.02.071
Menge: 4,000 St

**2.02.076 Rohrschelle für vorbeschriebene Heizungsrohre DN 50**
*** wie Position 2.02.071
Menge: 16,000 St

**2.02.077 Rohrschelle für vorbeschriebene Heizungsrohre DN 65**
*** wie Position 2.02.071
Menge: 76,000 St

**2.02.078 Rohrschelle für vorbeschriebene Heizungsrohre DN 80**
*** wie Position 2.02.071
Menge: 6,000 St

**2.02.079 Rohrschelle für vorbeschriebene Heizungsrohre DN 100**
*** wie Position 2.02.071
Menge: 16,000 St

**2.02.080 Rohrschelle für vorbeschriebene Heizungsrohre DN 125**
*** wie Position 2.02.071
Menge: 20,000 St

**2.02.081 Profilschiene für mittelschwere Anwendungen**
Profilschiene für mittelschwere Anwendungen, zur Aufnahme von Rohrschellen für vorbeschriebene Schmutzwasserrohre
Materialstärke: 2 mm
Abmessung (H/B):40 - 45 mm
C-Profil, durchgehend gelocht, aus verzinktem Stahl, einschließlich ablängen auf benötigtes Längenmaß
Menge: 10,000 m

**2.02.082 Schraubbefestigung für die Befestigung vorbeschriebener Profilschiene**
Schraubbefestigung für die Befestigung vorbeschriebener Profilschiene an Massivbauteilen, aus verzinkten Stahl, mit Unterlagscheibe, mit bauafsichtlich zugelassenem Metalldübel
Menge: 50,000 St

**2.02.083 Rohrschelle an Profilschiene für vorbeschriebene Heizungsrohre DN 15**
*** Bezugsbeschreibung
Rohrschelle an Profilschiene für vorbeschriebene Heizungsrohre DN 15
zum Befestigen von Leitungen an Profilschienen, aus verzinktem
Stahl, mit Profil-Gummi-Einlage, mit Gewindestange M8/10, mit Abhängung bis
30cm, mit zu vorbeschriebenem Profilschienensystem passender Schnellanbindung
Menge: 2,000 St

**2.02.084 Rohrschelle an Profilschiene für vorbeschriebene Heizungsrohre DN 20**
*** wie Position 2.02.083
Menge: 6,000 St

**2.02.085 Rohrschelle an Profilschiene für vorbeschriebene Heizungsrohre DN 25**
*** wie Position 2.02.083
Menge: 10,000 St

**2.02.086 Rohrschelle an Profilschiene für vorbeschriebene Heizungsrohre DN 32**
*** wie Position 2.02.083
Menge: 2,000 St

**2.02.087 Rohrschelle an Profilschiene für vorbeschriebene Heizungsrohre DN 40**
*** wie Position 2.02.083
Menge: 2,000 St

**2.02.088 Rohrschelle an Profilschiene für vorbeschriebene Heizungsrohre DN 50**
*** wie Position 2.02.083
Menge: 10,000 St

**2.02.089 Rohrschelle an Profilschiene für vorbeschriebene Heizungsrohre DN 65**
*** wie Position 2.02.083
Menge: 38,000 St

**2.02.090 Rohrschelle an Profilschiene für vorbeschriebene Heizungsrohre DN 80**
*** wie Position 2.02.083
Menge: 6,000 St

**2.02.091 Rohrschelle an Profilschiene für vorbeschriebene Heizungsrohre DN 100**
*** wie Position 2.02.083
Menge: 14,000 St

**2.02.092 Rohrschelle an Profilschiene für vorbeschriebene Heizungsrohre DN 125**
*** wie Position 2.02.083
Menge: 16,000 St

**2.02.093 Dichtheitsprüfung von Heizungsleitungen**
Dichtheitsprüfung von Heizungsleitungen
1/2"  -  2 m
3/4"  -  10 m
1"  -  26 m
1 1/4"  -  6 m
1 1/2"  -  6 m
2"  -  26 m
76,1 x 2,9 mm-  114 m
88,9 x 3,2 mm-  12 m
114,3 x 3,6 mm -  30 m
139,7 x 4,0 mm -  36 m
Durchführung der Dichtheitsprüfung von Heizungsleitungen, in Anlehnung an DIN EN 806-4, ergänzt durch VDI / DVGW 6023 und ZVSHK Merkblatt "Dichtheitsprüfungen von Trinkwasser-Installationen mit Druckluft, Inertgas oder Wasser", Dichtheitsprüfung mit ölfreier Druckluft, mit Bereitstellung ölfreier Druckluft über Druckluftflasche oder Kompressor (cirka 250 l/ h),mit Herstellung und Rückbau eines Anschlusses an die Rohrleitung, mit Ausstellung eines Prüfprotokolls und dessen Übergabe an Auftraggeber.
Menge: 1,000 St

**2.02.094 Belastungsprüfung von Heizungsleitungen**
Belastungsprüfung von Heizungsleitungen
1/2"  -  2 m
3/4"  -  10 m
1"  -  26 m
1 1/4"  -  6 m
1 1/2"  -  6 m
2"  -  26 m
76,1 x 2,9 mm-  114 m
88,9 x 3,2 mm-  12 m
114,3 x 3,6 mm -  30 m
139,7 x 4,0 mm -  36 m
Durchführung der Belastungsprüfung von Heizungsleitungen in Anlehnung an  DIN EN 806-4, ergänzt durch VDI / DVGW 6023 und ZVSHK Merkblatt "Dichtheitsprüfungen von Trinkwasser-Installationen mit Druckluft, Inertgas oder Wasser", Belastungsprüfung mit ölfreier Druckluft, mit Bereitstellung ölfreier Druckluft über Druckluftflasche oder Kompressor (cirka 250 l/ h), mit Herstellung und Rückbau eines Anschlusses an die Rohrleitung, mit Ausstellung eines Prüfprotokolls und dessen Übergabe an Auftraggeber.
Menge: 1,000 St

**2.02.095 Füllen des Heizungsnetzes gemäß VDI 2035**
Füllen des Heizungsnetzes gemäß VDI 2035, Installationen innerhalb der Heizzentrale, einschließlich Entlüften der Anlage
Menge: 10000,000 l

**2.02.096 Dichteinsatz gegen drückendes Wasser für Medienleitung 76,1 mm**
*** Bezugsbeschreibung
Dichteinsatz gegen drückendes Wasser für Medienleitung 76,1 mm

Richtfabrikat:  Doyma
Typ:  Curaflex C

oder gleichwertig
Fabrikat:  '
'........................................'
'

Typ:  '
'........................................'
'
(Vom Bieter eintragen)

mit DPS zur Abdichtung von Durchdringungen mit Rohren und Kabeln. Dicht gegen drückendes Wasser. Einsatz in bauseitiges Futterrohr oder Kernbohrung (Weiße Wanne). Dichtungseinsatz mit DPS als nichtgeteilte Dichtung, mit asymmetrisch profilierten Stahlringen (DPS bis KB/DN 350) in Stahl ggv Korrosionsschutzbeschichtung oder Edelstahl 1.4301 (V2A) oder Edelstahl 1.4571/1.4404 (V4A), mit wasserdicht verschweißten Bolzen, mit Elastomer-Dichtung, Dichtbreite mindestens 2 x 27 mm, aus EPDM mit Mittelring aus EPDM (bis KB/DN 350), Dichtigkeit gegen drückendes Wasser, gasdicht, mit geprüfter Radondichtigkeit, erfüllt Anforderungen nach FHRK-Standard 40, geprüft nach FHRK Prüfgrundlage GE 101, mit FHRK-Qualitätssiegel ausgezeichnet, wartungsfreie Ausführung (kein Nachspannen erforderlich), einschließlich Kernbohrungsversiegelung bei Einsatz in Kernbohrungen, Einbau nach Herstellervorgabe.

Außendurchmesser der Medienleitung 76,1 mm
Futterrohr-/Kernbohrungsinnendurchmesser 150 mm
Menge: 4,000 St

**2.02.097 Dichteinsatz gegen drückendes Wasser für Medienleitung 139,7 mm**
*** wie Position 2.02.096
Dichteinsatz gegen drückendes Wasser für Medienleitung 139,7 mm

Außendurchmesser der Medienleitung 139,7 mm
Futterrohr-/Kernbohrungsinnendurchmesser 200 mm
Menge: 2,000 St

#### 2.03 Pumpen, Armaturen und Zubehör Zentrale Sporthalle

**2.03.001 Heizkreisverteiler Sporthalle**
Heizkreisverteiler Sporthalle
Richtfabrikat: Magra
Typ:  162/162 Typ F
Artikelnummer: 63081601216

oder gleichwertig
Fabrikat:''
'....................................................'
''

Typ:''
'....................................................'
''
(Vom Bieter eintragen)

als kombinierter Vor- und Rücklaufverteiler, bestehend aus:
Thermisch getrennter Vor- und Rücklaufkammer, übereinander angeordnet, aus
Stahlblech geschweißt.
Verteilerkammer für Vorlauf mit Gewindestutzen oder Flanschabgangsstutzen nach
DIN, PN 06,
sowie eingeschweißte Rohrhülsen für
Durchführung der Rücklaufstutzen.
Verteilerkammer für Rücklauf mit Gewindestutzen oder Flanschabgangsstutzen nach
DIN, PN 06,
durch die Rohrhülsen in der Vorlaufkammer mit Zwischenraum geführt.
Abgangsstutzen Vor- und Rücklauf nebeneinander.
Die Flanschen sind auf gleiche Spindelhöhe, für Armaturen entsprechender Baulängenreihen FTF-14 (F4)
nach DIN EN 558-1, sowie dem Fabrikat
der Armaturen und der Dämmdicke des
Verteilers, abgestimmt
Die Gewindestutzen sind auf gleiche
Spindelhöhe, für Muffenschieber nach
DIN 3843, abgestimmt.
Entleerungsmuffen 3/4" für Vor- und
Rücklaufkammer.
Der Verteiler ist werkseitig druckgeprüft und grundiert.
Einsatzbereich: Heizung
- Wasserdurchsatz maximal 22 cbm/h
- Leistung bei delta-t 20 K
 maximal 512 kW
- maximal Betriebstemperatur 110 °C
- maximal Betriebsüberdruck 6 bar
  2,28 m  Länge der Verteilerkammer
  2 STCK  Flanschstutzen DN 40 / PN 06
  2 STCK  Flanschstutzen DN 50 / PN 06
  2 STCK  Flanschstutzen DN 65 / PN 06
  2 STCK  Flanschstutzen DN 80 / PN 06
  1 STCK  Gewindestutzen 1"
  2 STCK  Entleerung 3/4"
Menge: 1,000 St

**2.03.002 Dämmung für vorbeschriebenenen Heizkreisverteiler**
Dämmung für vorbeschriebenenen Heizkreisverteiler
Fertigisolierung für Heizkreisverteiler 162/162
mit verzinktem Stahlblechmantel und Mineralfaser 100 mm entsprechend der EnEV,
bestehend aus:
Verzinktem Stahlblechmantel mit Schnellverschlüssen und Mineralfaser, in Form von
Halbschalen. Stirnseitig mit Deckel.
Mit Aussparung für die Abgangsstutzen,
Entleerung und Konsolen.
Menge: 1,000 St

**2.03.003 Standkonsole für vorbeschriebenen Heizkreisverteiler**
Standkonsole für vorbeschriebenen Heizkreisverteiler
Standkonsole 85 höhenverstellbar
bestehend aus:
Bodenplatte für Schraubbefestigung und
Profilstahl. Galvanisch verzinkt.
Konsolenhöhe stufenlos verstellbar
von 285 mm bis 425 mm.
Einschließlich Schrauben, Dübeln und
Unterlegscheiben.
Menge: 2,000 St

**2.03.004 Bezeichnungsschild für vorbeschriebenen Heizkreisverteiler**
Bezeichnungsschild für vorbeschriebenen Heizkreisverteiler
Bezeichnungsschild 85 (VE=2 Stück)
zum Bezeichnen der Abgangsstutzen.
Das Bezeichnungsschild wird mit den mitgelieferten Schrauben auf die MAGRA-
Fertigisolierung geschraubt.
Die Beschriftung ist mit Standard-
Textleisten 100 x 9,25 mm (Simplex,Sikla
Klug), einlegen von Prägeband 9 mm oder
durch selbstbeschriften möglich.
Das Beschriftungsfeld ist mit einer
steckbaren Klarsichtklappe gegen Fremdeinwirkungen geschützt.
Menge: 5,000 St

**2.03.005 Wärmetauscher Sporthalle**
Wärmetauscher Sporthalle
Richtfabrikat: Reflex
Typ:  Longtherm RMB-235-2-160
Artikelnummer: 8053000

oder gleichwertig
Fabrikat:''
'....................................................'
''

Typ:''
'....................................................'
''
(Vom Bieter eintragen)

gelöteter zweigängiger Plattenwärmetauscher aus Edelstahl (1.4404) mit Kupferlot vakuum-verlötet. Größen R..B-14 bis R..B-110 mit Gewindeanschluss, R..B-235 mit DIN Flanschanschluss.Zulassung gemäß Richtlinie für Druckgeräte 2014/68/EU. Mit CE Kennzeichen.
Typ RMB-235-2-160
Plattenanzahl  160
Plattenstärke  0,30 mm
Inhalt Primärseite (k2/k3) 31,60 l
Inhalt Sekundärseite (k4/k1) 31,60 l
Plattenmaterial  AISI 316L
Dichtungsmaterial Kupfer
Max. zul. Betriebstemperatur 230 °C
Max. zul. Betriebsüberdruck 25 bar
Anschluss  DN80/PN40
Anschlussmaterial  C22.8N
Anschlussvariante  Flansch
Maximale Höhe  788 mm
Breite  310 mm
Breite Primär-Sekundär  170 mm
Tiefe  404 mm
Leistung  100 kW
Eintrittstemperatur k2/k3  50,0 °C
Austrittstemperatur k2/k3 70,0 °C
Eintrittstemperatur k4/k1  71,0 °C
Austrittstemperatur k4/k1 51,0 °C
Flüssigkeit k2/k3  Wasser
Flüssigkeit k4/k1  Wasser
Volumenstrom k2/k3  4,37 m³/h
Volumenstrom k4/k1  4,38 m³/h
Druckverlust k2/k3  10,00 kPa
Druckverlust k4/k1  10,00 kPa
Wärmetauscherfläche  37,2 m²
Verschmutzungsfaktor  0,0430000 m²K/kW
k-Wert sauber  3039,3 W/m²K
k-Wert verschmutzt  2685,0 W/m²K
Flächenreserve  13,2 %
Errechnete Druckverluste k2/k3 // k4/k11,35 kPa / 1,40 kPa
Anschlüsse Druckverluste k2/k3 // k4/k10,00 kPa / 0,00 kPa
Geschwindigkeit am Anschluss k2/ k3 // k4/k10,2 m/s / 0,2 m/s
Innere Geschwindigkeit k2/k3 // k4/k10,1 m/s / 0,1 m/s
Reynolds-Zahl k2/k3 // k4/k1 427 / 445
Wärmeübergangskoeffizient k2/k3 // k4/k1  6487,3 W/mK / 6639,5 W/mK
Referenztemperatur k2/k3 // k4/k1 60 °C / 61 °C
Dichte k2/k3 // k4/k1  985,6 kg/m³ / 985,0 kg/m³
Spez. Wärmekapazität k2/k3 // k4/k14,2 kJ/kgK / 4,2 kJ/kgK
Therm. Leitfähigkeit k2/k3 // k4/k1 0,6 W/m²K / 0,6 W/m²K
Viskosität k2/k3 // k4/k1  0,000474 Ns/m² / 0,000467 Ns/m²
Prandtl-Zahl k2/k3 // k4/k1 3,1 / 3,0
Menge: 1,000 St

**2.03.006 Dämmung für vorbeschriebenen Wärmetauscher**
Dämmung für vorbeschriebenen Wärmetauscher
Richtfabrikat: Reflex
Typ:  Longtherm Iso R_B-235-160
Artikelnummer: 8302400

oder gleichwertig
Fabrikat:''
'....................................................'
''

Typ:''
'....................................................'
''
(Vom Bieter eintragen)

Longtherm Protect Heating
Wärmedämmung bestehend aus zwei stabilen, einfach montierbaren alukaschierten PU-Halbschalen mit Verbindungsklammern.
Typ R_B-235-160
Farbe schwarz
Dämmmaterial PU-Hartschaum
Aussenmaterial Aluminiumaussenhaut
Dämmstärke 32 mm
Maximal zulässige Betriebstemperatur 135 °C
Menge: 1,000 St

**2.03.007 Standkonsole für vorbeschriebenen Wärmetauscher**
Standkonsole für vorbeschriebenen Wärmetauscher
Richtfabrikat: Reflex
Typ:  Halterung R_B-110-235
Artikelnummer: 8290500

oder gleichwertig
Fabrikat:''
'....................................................'
''

Typ:''
'....................................................'
''
(Vom Bieter eintragen)

Standkonsole und Transportösen im Set aus Edelstahl. Bestehend aus zwei Standfüßen und zwei Ösen, welche bauseitig auf der Front- und Backplate montiert werden.
Menge: 1,000 St

**2.03.008 Heizkreispumpe Sporthalle Umkleide**
*** Bezugsbeschreibung
Heizkreispumpe Sporthalle Umkleide
Richtfabrikat: Wilo
Typ:  Stratos MAXO 40/0,5-16 PN6/10
Artikelnummer: 2186201

oder gleichwertig
Fabrikat:''
'....................................................'
''

Typ:''
'....................................................'
''
(Vom Bieter eintragen)

Hocheffizienz-Inline Nassläuferpumpe mit EC-Motor und
elektronischer Leistungsanpassung. Einsetzbar für
Heizungswasser, Kaltwasser und Wasser-Glykol-Gemische.
Energieeffizienzindex (EEI) je nach Pumpentyp zwischen ≤ 0,17
und ≤ 0,19.

Regelarten:
- Permanente, automatische Leistungsanpassung an den
Anlagenbedarf ohne Sollwertvorgabe Wilo-Dynamic Adapt
plus (Werkseinstellung). Bis zu 20 % Energieeinsparung
gegenüber der Regelungsart dp-v.
- Konstante Temperatur (T-const.)
- Konstante Differenztemperatur (dT-const.)
- Bedarfsgerechte Volumenstromoptimierung der Zubringerpumpe
durch Vernetzung und Kommunikation mit mehreren Pumpen
(Multi-Flow Adaptation).
- Konstanter Volumenstrom (Q-const.)
- Differenzdruckregelung dp-c an einem entfernten Punkt im
Rohrnetz (Schlechtpunktregelung)
- Konstanter Differenzdruck (dp-c)
- Variabler Differenzdruck (dp-v) mit der Option der nominellen
Betriebspunkteingabe
- Konstante Drehzahl (n-const.)
- Benutzerdefinierte PID-Regelung

Funktionen:
- Wärmemengenerfassung
- Kältemengenerfassung
- Automatische Abschaltung der Pumpe bei Null-Durchfluss-
Erkennung (No-Flow Stop)
- Umschaltung zwischen Heiz- und Kühlbetrieb (automatisch,
extern oder manuell)
- Einstellbare Volumenstrombegrenzung durch Q-Limit-Funktion
(Qmin. und Qmax.)
- Betriebsarten Doppelpumpen: Wirkungsgradoptimierter
Additionsbetrieb für dp-c und dp-v, Haupt-/Reservebetrieb
- Speichern und wiederherstellen der konfigurierten
Pumpeneinstellungen (3 Wiederherstellungspunkte)
- Störmeldungs-/Warnmeldungsanzeige in Klartext inklusive
Abhilfeempfehlung
- Entlüftungsfunktion zur automatischen Entlüftung des
Rotorraums
- Automatische Nachtabsenkung
- Automatische Deblockierfunktion und integrierter
Motorvollschutz
- Trockenlauferkennung

Anzeige:
- Regelungsart
- Sollwert
- Volumenstrom
- Temperatur
- Leistungsaufnahme
- Elektrischer Verbrauch
- Aktive Einflüsse (z.B. STOP, No-Flow Stop)

Ausführung:
- 2 konfigurierbare analoge Eingänge : 0-10 V, 2-10 V, 0-20 mA,
4-20 mA und handelsüblicher Pt1000; Spannungsversorgung mit
+24 V DC
- 2 konfigurierbare digitale Eingänge (Ext. OFF, Ext. Min, Ext. Max,
Heizen/Kühlen, Manuelle Übersteuerung (Gebäudeautomation
abgekoppelt), Bediensperre (Tastensperre und Fernbedienungs-
Konfigurationsschutz))
- 2 konfigurierbare Melderelais für Betriebs- und
Störmeldungen
- Steckplatz für Wilo-CIF-Module mit Schnittstellen für
Gebäudeautomation GA (Optionales Zubehör: CIF-Module Modbus
RTU, Modbus TCP, BACnet MS/TP, BACnet IP, LON, PLR,
CANopen)
- Wilo Net als Wilo-Systembus zur Kommunikation von Wilo-
Produkten untereinander, z.B. Multi-Flow Adaptation;
Doppelpumpenbetrieb und Wilo-Smart Gateway
- Temperaturfühler integriert
- Automatischer Notbetrieb bei besonderen Zuständen
(Pumpendrehzahl definierbar) z.B. bei Ausfall der
Buskommunikation oder von Sensorwerten
- Graphisches Farb-Display (4,3 Zoll) mit Bedienung über Ein-
Knopf-Handbedienebene
- Auslesen und Einstellen von Betriebsdaten sowie z.B. Erstellen
eines Inbetriebnahmeprotokolls über Bluetooth-Schnittstelle (ohne
weiteres Zubehör) mittels Wilo Assistant App
- Doppelpumpenmanagement integriert (Doppelpumpen sind
fertig verdrahtet), bei Verwendung von 2 Einzelpumpen als
Doppelpumpeneinheit, Verbindung über WILO Net
- Kabelbrucherkennung bei analogem Signal (in Verbindung mit 2-
10 V oder 4-20 mA)
- Außenaufstellung mit Wetterschutz gemäß Einbau- und
Betriebsanleitung möglich
- Datum und Uhrzeit voreingestellt
- Wärmedämmschale für Heizungsanwendungen
- 5 Jahre Gewährleistung

Lieferumfang
- Pumpe
- Optimierter Wilo-Connector für alle Baugrößen gleich
- 2x Kabelverschraubung M16 x 1,5
- Unterlegscheiben für Flanschschrauben M12 und M16 (bei
Anschlussnennweiten DN 32 bis DN 65)
- 2x Dichtungen bei Gewindeanschluss
- Wärmedämmschale
- Einbau- und Betriebsanleitung (digital)

Optionales Zubehör:
- Kälteisolierung ClimaForm zur Vermeidung von
Kondensatbildung
- CIF-Modul: Modbus TCP, Modbus RTU, BACnet IP, BACnet
MS/TP, LON, PLR, CANopen
- Pt1000 (B) Rohranlegefühler (für Trinkwarmwasser)
- Pt1000 (AA) Sensor zum Einbau in Tauchhülse
- Differenzdrucksensor

Betriebsdaten
Fördermedium: Wasser 100 %
Medientemperatur: 70,00 °C
Minimale Medientemperatur: -10 °C
Maximale Medientemperatur: 110 °C
Minimale Umgebungstemperatur: -10 °C
Maximale Umgebungstemperatur: 40 °C
Maximaler Betriebsdruck: 10 bar
Mindestzulaufhöhe bei 50°C: 5 m
Mindestzulaufhöhe bei 95°C: 12 m
Mindestzulaufhöhe bei 110°C: 18 m

Motordaten
Energieeffizienzindex (EEI): ≤ 0.17
Netzanschluss: 1~230 V +-10 %%, 50 Hz
Strom (minimal): 2,8 A
Strom (maximal): 2,8 A
Motornennleistung: 0,537 kW
Drehzahl minimal: 650 1/min
Drehzahl maximal: 3.850 1/min
Leistungsaufnahme: 0,64 kW
Leistungsaufnahme: 640 W
Störaussendung: EN 61800-3;2004+A1;2012 / Wohnbereich (C1)
Störfestigkeit: EN 61800-3;2004+A1;2012 / Industriebereich (C2)
Elektromagnetische Verträglichkeit:
Isolationsklasse: F
Schutzart: IPX4D
Kabelverschraubung: 5 x M16x1.5
Schalldruckpegel:

Werkstoffe
Pumpengehäuse: 5.1301/EN-GJL-250
Laufrad: PPS-GF40
Welle: 1.4028, DLC-beschichtet
Lager: Kohle, antimonimprägniert

Einbaumaße
Saugseitiger Rohranschluss: DN 40, PN 6/10
Druckseitiger Rohranschluss: DN 40, PN 6/10
Baulänge: 250 mm
Menge: 1,000 St

**2.03.009 Heizkreispumpe Sporthalle Lüftung**
*** wie Position 2.03.008
Heizkreispumpe Sporthalle Lüftung
Richtfabrikat: Wilo
Typ:  Stratos MAXO 30/0,5-10 PN10
Artikelnummer: 2186191

oder gleichwertig
Fabrikat:''
'....................................................'
''

Typ:''
'....................................................'
''
(Vom Bieter eintragen)

Betriebsdaten
Maximaler Betriebsdruck: 10 bar
Mindestzulaufhöhe bei 50°C: 3 m
Mindestzulaufhöhe bei 95°C: 10 m
Mindestzulaufhöhe bei 110°C: 16 m

Motordaten
Energieeffizienzindex (EEI): ≤ 0.17
Strom (minimal): 2,8 A
Strom (maximal): 2,8 A
Motornennleistung: 0,537 kW
Drehzahl minimal: 650 1/min
Drehzahl maximal: 3.850 1/min
Leistungsaufnahme: 0,64 kW
Leistungsaufnahme: 640 W

Werkstoffe
Pumpengehäuse: EN-GJL-200
Welle: 1.4122, DLC-beschichtet

Einbaumaße
Saugseitiger Rohranschluss: G 2, PN 10
Druckseitiger Rohranschluss: G 2, PN 10
Baulänge: 180 mm
Menge: 1,000 St

**2.03.010 Heizkreispumpe Sporthalle Halle**
*** wie Position 2.03.008
Heizkreispumpe Sporthalle Halle
Richtfabrikat: Wilo
Typ:  Stratos MAXO 40/0,5-12 PN6/10
Artikelnummer: 2186200

oder gleichwertig
Fabrikat:''
'....................................................'
''

Typ:''
'....................................................'
''
(Vom Bieter eintragen)

Betriebsdaten
Fördermedium: Wasser 100 %
Medientemperatur: 70,00 °C
Mindestzulaufhöhe bei 50°C: 5 m
Mindestzulaufhöhe bei 95°C: 12 m
Mindestzulaufhöhe bei 110°C: 18 m

Motordaten
Energieeffizienzindex (EEI): ≤ 0.17
Strom (minimal): 2,49 A
Strom (maximal): 2,49 A
Motornennleistung: 0,479 kW
Drehzahl maximal: 3.600 1/min
Leistungsaufnahme: 0,57 kW
Leistungsaufnahme: 570 W
Menge: 1,000 St

**2.03.011 Zubringerpumpe Wärmetauscher Sporthalle**
*** wie Position 2.03.008
Zubringerpumpe Wärmetauscher Sporthalle
Richtfabrikat: Wilo
Typ:  Stratos MAXO 32/0,5-8 PN6/10
Artikelnummer: 2186200

oder gleichwertig
Fabrikat:''
'....................................................'
''

Typ:''
'....................................................'
''
(Vom Bieter eintragen)

Betriebsdaten
Fördermedium: Wasser 100 %
Angefragter Volumenstrom: 4,5 m³/h
Angefragte Förderhöhe: 4,00 m
Medientemperatur: 70,00 °C
Mindestzulaufhöhe bei 50°C: 3 m
Mindestzulaufhöhe bei 95°C: 10 m
Mindestzulaufhöhe bei 110°C: 16 m

Motordaten
Energieeffizienzindex (EEI): ≤ 0.18
Strom (minimal): 1,1 A
Strom (maximal): 1,1 A
Motornennleistung: 0,133 kW
Drehzahl maximal: 750 1/min
Leistungsaufnahme: 0,16 kW
Leistungsaufnahme: 160 W
Menge: 1,000 St

**2.03.012 Zubringerpumpe Schule und Kita**
*** wie Position 2.03.008
Zubringerpumpe Schule und Kita
Richtfabrikat: Wilo
Typ:  Stratos MAXO 50/0,5-8 PN6/10
Artikelnummer: 2186203

oder gleichwertig
Fabrikat:''
'....................................................'
''

Typ:''
'....................................................'
''
(Vom Bieter eintragen)

Betriebsdaten
Fördermedium: Wasser 100 %
Angefragter Volumenstrom: 11 m³/h
Angefragte Förderhöhe: 6,2 m
Medientemperatur: 70,00 °C
Mindestzulaufhöhe bei 50°C: 5 m
Mindestzulaufhöhe bei 95°C: 12 m
Mindestzulaufhöhe bei 110°C: 18 m

Motordaten
Energieeffizienzindex (EEI): ≤ 0.18
Strom (minimal): 1,72 A
Strom (maximal): 1,72 A
Motornennleistung: 0,327 kW
Drehzahl maximal: 3.800 1/min
Leistungsaufnahme: 0,39 kW
Leistungsaufnahme: 390 W
Menge: 1,000 St

**2.03.013 Primärpumpe Booster-Wärmepumpe Sporthalle**
*** wie Position 2.03.008
Primärpumpe Booster-Wärmepumpe Sporthalle
Richtfabrikat: Wilo
Typ:  Stratos MAXO 100/0,5-6 PN6
Artikelnummer: 2186218

oder gleichwertig
Fabrikat:''
'....................................................'
''

Typ:''
'....................................................'
''
(Vom Bieter eintragen)

Betriebsdaten
Fördermedium: Wasser 100 %
Angefragter Volumenstrom: 21,3 m³/h
Angefragte Förderhöhe: 0,6 m
Medientemperatur: 35,00 °C
Mindestzulaufhöhe bei 50°C: 7 m
Mindestzulaufhöhe bei 95°C: 15 m
Mindestzulaufhöhe bei 110°C: 23 m

Motordaten
Energieeffizienzindex (EEI): ≤ 0.17
Strom (minimal): 3,61 A
Strom (maximal): 3,61 A
Motornennleistung: 0,722 kW
Drehzahl maximal: 2.350 1/min
Leistungsaufnahme: 0,83 kW
Leistungsaufnahme: 830 W
Menge: 1,000 St

**2.03.014 Sekundärpumpe Booster-Wärmepumpe Sporthalle**
*** wie Position 2.03.008
Sekundärpumpe Booster-Wärmepumpe Sporthalle
Richtfabrikat: Wilo
Typ:  Stratos MAXO 50/0,5-6 PN6
Artikelnummer: 2186202

oder gleichwertig
Fabrikat:''
'....................................................'
''

Typ:''
'....................................................'
''
(Vom Bieter eintragen)

Betriebsdaten
Fördermedium: Wasser 100 %
Angefragter Volumenstrom: 13,4 m³/h
Angefragte Förderhöhe: 4,0 m
Medientemperatur: 40,00 °C
Mindestzulaufhöhe bei 50°C: 3 m
Mindestzulaufhöhe bei 95°C: 10 m
Mindestzulaufhöhe bei 110°C: 16 m

Motordaten
Energieeffizienzindex (EEI): ≤ 0.18
Strom (minimal): 1,17 A
Strom (maximal): 1,17 A
Motornennleistung: 0,216 kW
Drehzahl maximal: 3.150 1/min
Leistungsaufnahme: 0,27 kW
Leistungsaufnahme: 270 W
Menge: 1,000 St

**2.03.015 Primärpumpe Booster-Wärmepumpe Schule und Kita**
*** wie Position 2.03.008
Primärpumpe Booster-Wärmepumpe Schule und Kita
Richtfabrikat: Wilo
Typ:  Stratos MAXO 40/0,5-12 PN6/10
Artikelnummer: 2186200

oder gleichwertig
Fabrikat:''
'....................................................'
''

Typ:''
'....................................................'
''
(Vom Bieter eintragen)

Betriebsdaten
Fördermedium: Wasser 100 %
Angefragter Volumenstrom: 14,0 m³/h
Angefragte Förderhöhe: 6,0 m
Medientemperatur: 35,00 °C
Mindestzulaufhöhe bei 50°C: 5 m
Mindestzulaufhöhe bei 95°C: 12 m
Mindestzulaufhöhe bei 110°C: 18 m

Motordaten
Energieeffizienzindex (EEI): ≤ 0.17
Strom (minimal): 2,49 A
Strom (maximal): 2,49 A
Motornennleistung: 0,479 kW
Drehzahl maximal: 3.600 1/min
Leistungsaufnahme: 0,57 kW
Leistungsaufnahme: 570 W
Menge: 1,000 St

**2.03.016 Sekundärpumpe Booster-Wärmepumpe Schule und Kita**
*** wie Position 2.03.008
Sekundärpumpe Booster-Wärmepumpe Schule und Kita
Richtfabrikat: Wilo
Typ:  Stratos MAXO 50/0,5-8 PN6/10
Artikelnummer: 2186203

oder gleichwertig
Fabrikat:''
'....................................................'
''

Typ:''
'....................................................'
''
(Vom Bieter eintragen)

Betriebsdaten
Fördermedium: Wasser 100 %
Angefragter Volumenstrom: 12,0 m³/h
Angefragte Förderhöhe: 5,0 m
Medientemperatur: 55,00 °C
Mindestzulaufhöhe bei 50°C: 5 m
Mindestzulaufhöhe bei 95°C: 12 m
Mindestzulaufhöhe bei 110°C: 18 m

Motordaten
Energieeffizienzindex (EEI): ≤ 0.17
Strom (minimal): 1,72 A
Strom (maximal): 1,72 A
Motornennleistung: 0,327 kW
Drehzahl maximal: 3.800 1/min
Leistungsaufnahme: 0,39 kW
Leistungsaufnahme: 390 W
Menge: 1,000 St

**2.03.017 Speicherladepumpe Warmwasserbereitung**
*** wie Position 2.03.008
Speicherladepumpe Warmwasserbereitung
Richtfabrikat: Wilo
Typ:  Stratos MAXO 25/0,5-6 PN10
Artikelnummer: 2186184

oder gleichwertig
Fabrikat:''
'....................................................'
''

Typ:''
'....................................................'
''
(Vom Bieter eintragen)

Betriebsdaten
Fördermedium: Wasser 100 %
Angefragter Volumenstrom: 2,70 m³/h
Angefragte Förderhöhe: 4,0 m
Medientemperatur: 70,00 °C
Mindestzulaufhöhe bei 50°C: 3 m
Mindestzulaufhöhe bei 95°C: 10 m
Mindestzulaufhöhe bei 110°C: 16 m

Motordaten
Energieeffizienzindex (EEI): ≤ 0.18
Strom (minimal): 0,95 A
Strom (maximal): 0,95 A
Motornennleistung: 0,114 kW
Drehzahl maximal: 3.050 1/min
Leistungsaufnahme: 0,135 kW
Leistungsaufnahme: 135 W
Menge: 1,000 St

**2.03.018 Tauchtemperaturfühler für vorbeschriebene Heizkreispumpen**
Tauchtemperaturfühler für vorbeschriebene Heizkreispumpen

Richtfabrikat: Wilo
Typ:  Pt 1000 AA
Artikelnummer: 2193422

oder gleichwertig
Fabrikat:''
'....................................................'
''

Typ:''
'....................................................'
''
(Vom Bieter eintragen)

zum Einbau in Tauchhülse mit Innendurchmesser 6,5 mm. PG14 Anschluss an Stratos MAXO und Stratos GIGA2.0 zur Wärme-/ Kältemengenerfassung.- Sensor Pt 1000 Klasse AA, Ø 6 x 40 mm- Kabellänge: 3 m- Messbereich: -5°C bis 70°C, kurzzeitig 90°C
Menge: 4,000 St

**2.03.019 Bus-Modul für vorbeschriebene Heizkreispumpen**
Bus-Modul für vorbeschriebene Heizkreispumpen
zur Umsetzung der Informationen wie z.B. Betriebszustand oder -daten
aus der Steuerungsschnittstelle der Heizkreispumpe.
Der Datenaustausch kann über BACnet-IP erfolgen.
Richtfabrikat: Wilo
Typ:  CIF-Modul Ethernet
Artikelnummer: 2211408

oder gleichwertig
Fabrikat:''
'....................................................'
''

Typ:''
'....................................................'
''
(Vom Bieter eintragen)

Interface-Modul als nachrüstbares Steckmodul zur Erweiterung
der Kommunikationsschnittstellen der Pumpe um einen Ethernet-
Netzwerkanschluss. BACnet IP- und Modbus TCP-Protokolle sind
in der Konfiguration auswählbar.

Allgemeine Funktionen
Netzwerkschnittstelle zum Anschluss an Gebäudeautomation GA
für den Transfer von Datenpunkten als:
- Steuerbefehle zur Pumpe
- Meldungen von der Pumpe
- Prozesswerte

Ausstattung
Schnittstelle Ethernet mit Protokoll Modbus TCP und BACnet IP

Informationen zum Download
http://www.wilo.de/automation (deutsch)
http://www.wilo.com/automation (englisch)

Lieferumfang
- CIF-Modul
- 2x Kabelverschraubungen M16x1,5 (passend nur für Stratos
MAXO)
- 2x im Feld konfektionierbare RJ45 Stecker
- Einbau- und Betriebsanleitung
Netzwerkkabel (geschirmt!) sind bauseits bereitzustellen

Technische Daten
Leitungstyp: paarweise verdrillt, geschirmt
Leitungslänge: 100 m
Stichleitung: not permitted
Klemmenquerschnitt: 1,5 mm²
Schnittstelle: TCP/IP
Menge: 10,000 St

**2.03.020 Vakuum-Sprührohrentgasung**
Vakuum-Sprührohrentgasung
Richtfabrikat: Reflex
Typ:  Servitec 35
Artikelnummer: 8831100

oder gleichwertig
Fabrikat:''
'....................................................'
''

Typ:''
'....................................................'
''
(Vom Bieter eintragen)

zur System- und Nachspeisewasserentgasung in geschlossenen Heizwasser- und Kühlkreisläufen, als vollautomatische Multifunktionseinheit mit "auto start"-Funktion und selbsttätigem hydraulischen Abgleich des Entgasungsprozesses sowie Steuerung und Überwachung der Nachspeisefunktion. Geeignet für die Medien Wasser und Wasser/Glykolgemisch bis zu einem Mischungsverhältnis von 50/50%. Funktionseinheit bestehend aus Hydraulikteil und Control Basic Steuerungs- und Bedieneinheit. Beides ist ergonomisch und wartungsfreundlich in ein modulares bodenstehendes Rahmensystem aus EV 1 eloxierten
Aluminiumpräzisionsprofilen eingebunden und mit CE-Kennzeichen.Im Hydraulikteil erfolgt die Entgasung mittels einer Edelstahl-Kreiselpumpe in Verbindung mit in einem vertikal angeordneten Edelstahl-Vakuum-Sprührohr. Dieses ist mit Vakuumsprühdüse, Peilrohrentgasung und Druck-/Niveauüberwachung ausgerüstet. Die Control Basic Steuerung ist in ein robustes Kunststoffgehäuse integriert, in der sowohl die Leistungs- und Kommunikationselektronik und das Bedientableau mit schmutzunempfindlicher Folientastatur untergebracht ist. Control Basic ist eine vollautomatische frei parametrierbare Mikroprozessorsteuerung mit Echtzeituhr, differenzierendem Fehler- und Parameterspeicher, zweizeiliger Klartextanzeige für Systemdruck und allen relevanten Betriebs- und Störmeldungen, LED-Anzeige der Betriebsmodi und allgemeiner Fehlermeldung. Kommunikationselektronik bestehend aus:
 Schnittstelle RS 485 als Datenschnittstelle beziehungsweise. für den Anschluss optionaler Kommunikationskomponenten
 potenzialfreier Ausgang zur Weiterleitung der Sammelmeldung
 digitaler Eingang zur Signalverarbeitung eines Kontaktwasserzählers
 Eingang zur Nachspeise-Funktionsanforderung über externes Signal
Steuereinheit komplett montiert und anschlussfertig nach VDE-Vorschriften verdrahtet, Netzanschlusskabel und Netzstecker, Systemanschlüsse mittels integrierten Absperrungen. Vakuum-Sprührohrentgasung des Inhalts-, Füll- und Nachspeisewassers in selbstoptimierendem Betrieb mit Zyklen für Dauer-, Intervall- und Nachspeiseentgasung. Kontrollierte Nachspeisung über betriebssicheren Zweiwegemotorkugelhahn. Die Ansteuerung erfolgt über eine integrierte Systemdruckauswertung oder ein externes 230 V Signal (zum Beispiel einer Druckhaltestation), mit automatischer Unterbrechung und Störmeldung bei Überschreitung der Laufzeit und/oder der Zyklenanzahl. Die Nachspeisung kann alternativ aus einem offenen Netztrennbehälter erfolgen. Auswertemöglichkeit eines Kontaktwasserzählers inkl. optional möglicher Kapazitätsüberwachung von Ionentauschern in der Nachspeiseleitung. Dokumentation und Kontrolle des Gesamtsystems bezüglich oben genannter Parameter.
Maximale elektrische Nennleistung 0,75 kW
Typ 35
Maximaler Schalldruckpegel 55 dB(A)
Maximales Anlagenvolumen 220 m³
Maximales Anlagenvolumen Glykol 50 m³
Maximal zulässiger Betriebstemperatur 90 °C
Mindestzulaufdruck Nachspeisung 0,10 bar
Elektrischer Nennstrom 5,00 A
Anschluss Druckseite G 1"
Anschluss Abströmseite G 1/2"
Anschluss Nachspeisung G 1/2"
Ausscheidegrad gelöste Gase bis 90 %
Maximaler Teilvolumenstrom Netz 0,550 m³/h
Maximaler Volumenstrom Nachspeisung 0,350 m³/h
Maximale Höhe 965 mm
Breite 569 mm
Tiefe 486 mm
Menge: 1,000 St

**2.03.021 Bus-Modul BACnet-IP für Vakuum-Sprührohrentgasung**
Bus-Modul BACnet-IP für Vakuum-Sprührohrentgasung
Richtfabrikat: Reflex
Typ:  BACnet-IP Touch
Artikelnummer: 8860500

oder gleichwertig
Fabrikat:''
'....................................................'
''

Typ:''
'....................................................'
''
(Vom Bieter eintragen)

Busmodul zur Umsetzung der Informationen wie z.B. Betriebszustand oder -daten aus der Steuerungsschnittstelle von Variomat, Reflexomat oder Servitec als Compact Module anwendbar bei der Control Touch Steuerung in das Daten-Telegramm.
Direkte Integration an der Steuerungsplatine der Control Touch. Es ist keine zusätzliche Montage notwendig. Verbindung zur Touch Control über Steckersockel.
Anschluss zum Bussystem: 2x RJ45
Der Datenaustausch kann über BACnet-IP erfolgen. Nach Einstecken und Aktivierung in der Touch Steuerung ist das Modul einsatzbereit und muss bauseits mit der Leittechnik verbunden werden.
Menge: 1,000 St

**2.03.022 Inbetriebnahme Vakuum-Sprührohrentgasung**
Inbetriebnahme  Vakuum-Sprührohrentgasung
Richtfabrikat: Reflex
Typ:  Cat. 1
Artikelnummer: 7945600

oder gleichwertig
Fabrikat:''
'....................................................'
''

Typ:''
'....................................................'
''
(Vom Bieter eintragen)

Inbetriebnahme Kategorie 1 für eine Standardanlage der Produktreihe Reflexomat, Variomat oder Servitec Vakuum-Sprührohrentgasung inkl. des Steuergefäßes und der Nachspeiseeinheit durch den Kundendienst bestehend aus:
 An- und Abfahrt
 Einstellung der Anlage auf die vom Auftraggeber zu benennenden Betriebsparameter
 Prüfung der Einstellung und Betriebsparameter sowie der Leistung der Anlage und Funktion im System
 Fillsoft und Fillset werden mitgeprüft
 Alle Einstellwerte werden in einem Protokoll dokumentiert
Voraussetzungen:
 elektrischer und hydraulischer Anschluss der Steuereinheit, der Zubehörkomponenten und gefüllte Versorgungsanlage.
 Die Ausdehnungsgefäße der Druckhaltestation dürfen nicht mit Wasser vorgefüllt sein.
 Ausreichende Versorgung mit Füllwasser ist vorzusehen.
Kundennutzen:
Zwar ist es durchaus möglich, dass Kunden eine vor kurzem gekaufte Anlage selbst in Betrieb nehmen, es gibt jedoch eine Reihe von Gründen, warum die Inbetriebnahme durch Reflex die bessere Idee ist.
 Sicherheit, dass die Anlage für einen optimalen Betrieb eingestellt ist
 Ausschluss von Schäden durch inkorrekte Inbetriebnahme damit Betriebssicherheit und Vermeidung von Zeit und Kosten für Ausfallzeiten
Inbetriebnahmetermin:
Die Dienstleistung erfolgt in der Regel cirka drei Wochen im lokalen Landes, International cirka sechs Wochen nach entsprechender Beauftragung.
Dienstleistungen des Service sind Nettokosten! Im Preis nicht enthalten sind bauseits entstehende Wartezeiten und Arbeiten, die durch unsachgemäße Installation beziehungsweise nicht ordnungsgemäßen Zustand entstehen.Die Programmierung der Erweiterung- und Bus-Module sind nicht im Umfang der Inbetriebnahme enthalten. Programmierung werden separat nach Zeit und Aufwand verrechnet.
Menge: 1,000 St

**2.03.023 Membranausdehnungsgefäß Druckhaltesystem**
Membranausdehnungsgefäß Druckhaltesystem
Richtfabrikat: Reflex
Typ:  N 500
Artikelnummer: 8218300

oder gleichwertig
Fabrikat:''
'....................................................'
''

Typ:''
'....................................................'
''
(Vom Bieter eintragen)

Membran-Druckausdehnungsgefäß für geschlossene Heiz- und Kühlwassersysteme. Gefäße sind konstruiert und gefertigt nach DIN EN 13831. Zulassung gemäß Richtlinie für Druckgeräte 2014/68/EU.
 Langlebige Epoxidharzbeschichtung
 Nicht tauschbare Halbmembran nach DIN EN 13831
 Ab 35 Liter stehend
 Für Frostschutzmittelzusatz mindestens 25 bis 50 %
 Mit Gewindeanschlüssen
 Maximal zulässige Systemtemperatur 120 °C
 Maximal zulässige Betriebstemperatur 70 °C
Hinweis:
Keine Bewilligungspflicht gemäß Schweizer Richtlinie SWKI HE301-01 und SVTI bei (PSV * VN ≤ 3.000 bar * Liter).
Typ N 500
Farbe grau
Nennvolumen 500 l
Maximales Nutzvolumen 450 l
Maximal zulässige Systemtemperatur 120 °C
Maximal zulässige Betriebstemperatur 70 °C
Maximal zulässiger Betriebsüberdruck 6 bar
Gasvordruck werksseitig 1,5 bar
Anschluss R 1"
Durchmesser 740 mm
Maximale Höhe 1313 mm
Höhe Wasseranschluss 245 mm
Kippmaß ca. 1357 mm
Gewicht 52,00 kg
bauseits einzustellender Vordruck 1,0 bar
Menge: 1,000 St

**2.03.024 Druckausdehnungsgefäß 140 l**
*** Bezugsbeschreibung
Druckausdehnungsgefäß 140 l
Richtfabrikat: Reflex
Typ:  N 140
Artikelnummer: 8211400

oder gleichwertig
Fabrikat:''
'....................................................'
''

Typ:''
'....................................................'
''
(Vom Bieter eintragen)

Membran-Druckausdehnungsgefäß für geschlossene Heiz- und Kühlwassersysteme.
Gefäße sind konstruiert und gefertigt nach DIN EN 13831. Zulassung gemäß Richtlinie für Druckgeräte 2014/68/EU.
 Langlebige Epoxidharzbeschichtung
 Nicht tauschbare Halbmembran nach DIN EN 13831
 Ab 35 Liter stehend
 Für Frostschutzmittelzusatz mindestens 25 bis 50 %
 Mit Gewindeanschlüssen
 Maximal zulässige Systemtemperatur 120 °C
 Maximal zulässige Betriebstemperatur 70 °C
Hinweis:
Keine Bewilligungspflicht gemäß Schweizer Richtlinie SWKI HE301-01 und SVTI bei
(PSV * VN ≤ 3.000 bar * Liter).
Typ N 140
Farbe grau
Nennvolumen 140 l
Maximal Nutzvolumen 126 l
Maximal zulässige Systemtemperatur 120 °C
Maximal zulässige Betriebstemperatur 70 °C
Maximal zulässige Betriebsüberdruck 6 bar
Gasvordruck werksseitig 1,5 bar
Anschluss R 1"
Durchmesser 512 mm
Maximal Höhe 890 mm
Höhe Wasseranschluss 172 mm
Kippmaß cirka 1027 mm
Gewicht 19,9 kg
bauseits einzustellender Vordruck 1,0 bar
Menge: 2,000 St

**2.03.025 Druckausdehnungsgefäß 250 l**
*** wie Position 2.03.024
Druckausdehnungsgefäß 250 l
Richtfabrikat: Reflex
Typ:  N 250
Artikelnummer: 8214300

oder gleichwertig
Fabrikat:''
'....................................................'
''

Typ:''
'....................................................'
''
(Vom Bieter eintragen)

Typ N 250
Farbe grau
Nennvolumen 250 l
Maximal Nutzvolumen 225 l
Maximal zulässige Systemtemperatur 120 °C
Maximal zulässige Betriebstemperatur 70 °C
Maximal zulässige Betriebsüberdruck 6 bar
Gasvordruck werksseitig 1,5 bar
Anschluss R 1"
Durchmesser 634 mm
Maximal Höhe 896 mm
Höhe Wasseranschluss 205 mm
Kippmaß cirka 972 mm
Gewicht 24,7 kg
bauseits einzustellender Vordruck 1,0 bar
Menge: 2,000 St

**2.03.026 Druckausdehnungsgefäß 18 l**
*** wie Position 2.03.024
Druckausdehnungsgefäß 18 l
Richtfabrikat: Reflex
Typ:  N 18
Artikelnummer: 8204301

oder gleichwertig
Fabrikat:''
'....................................................'
''

Typ:''
'....................................................'
''
(Vom Bieter eintragen)

Typ N 18
Farbe grau
Nennvolumen 18 l
Maximal Nutzvolumen 16,2 l
Maximal zulässige Betriebsüberdruck 4 bar
Anschluss R 3/4"
Durchmesser 308 mm
Maximal Höhe 360 mm
Kippmaß cirka 474 mm
Gewicht 3,6 kg
bauseits einzustellender Vordruck 1,0 bar
Menge: 1,000 St

**2.03.027 Druckausdehnungsgefäß 12 l**
*** wie Position 2.03.024
Druckausdehnungsgefäß 12 l
Richtfabrikat: Reflex
Typ:  N 12
Artikelnummer: 8203301

oder gleichwertig
Fabrikat:''
'....................................................'
''

Typ:''
'....................................................'
''
(Vom Bieter eintragen)

Typ N 12
Farbe grau
Nennvolumen 12l
Maximal Nutzvolumen 10,8 l
Maximal zulässige Betriebsüberdruck 4 bar
Anschluss R 3/4"
Durchmesser 272 mm
Maximal Höhe 317 mm
Kippmaß cirka 418 mm
Gewicht 2,75 kg
bauseits einzustellender Vordruck 1,0 bar
Menge: 1,000 St

**2.03.028 Druckausdehnungsgefäß 80 l**
*** wie Position 2.03.024
Druckausdehnungsgefäß 80 l
Richtfabrikat: Reflex
Typ:  N 12
Artikelnummer: 8210200

oder gleichwertig
Fabrikat:''
'....................................................'
''

Typ:''
'....................................................'
''
(Vom Bieter eintragen)

Typ N 80
Farbe grau
Nennvolumen 80l
Maximal Nutzvolumen 72 l
Maximal zulässige Betriebsüberdruck 6 bar
Anschluss R 1"
Durchmesser 512 mm
Maximal Höhe 558 mm
Kippmaß cirka 757 mm
Gewicht 13,28 kg
bauseits einzustellender Vordruck 1,0 bar
Menge: 1,000 St

**2.03.029 Wandhalterung mit Spannband**
Wandhalterung mit Spannband
Richtfabrikat: Reflex
Artikelnummer: 7611000

oder gleichwertig
Fabrikat:''
'....................................................'
''

Typ:''
'....................................................'
''
(Vom Bieter eintragen)

Wandhalterung mit Spannband und Konsole für Membran-Druckausdehnungsgefäße inklusive Haltewinkel und Spannband. Halterung für Reflex N
Menge: 2,000 St

**2.03.030 Kappenventil 3/4"**
Kappenventil 3/4" als lösbares Verbindungselement zwischen Ausdehnungsgefäß und Rohrleitung
Anschluss:  R3/4"
Menge: 2,000 St

**2.03.031 Kappenventil 1"**
Kappenventil 1" als lösbares Verbindungselement zwischen Ausdehnungsgefäß und Rohrleitung
Anschluss:  R1"
Menge: 6,000 St

**2.03.032 Füllset**
Füllset
Richtfabrikat: Reflex
Typ:  Combi
Artikelnummer: 6813105

oder gleichwertig
Fabrikat:''
'....................................................'
''

Typ:''
'....................................................'
''
(Vom Bieter eintragen)

Armatur zur direkten Verbindung von Nachspeiseeinrichtungen für Heiz- und Kühlwassersysteme mit Trinkwassernetzen. Im Einzelnen bestehend aus:
 Armaturabsperrkugelhähnen mit Motoraufnahme für Fillset Safecontrol zur automatischen kontrollierten Nachspeisung
 Systemtrenner nach DIN 1988-100 bzw. DIN EN 1717 (BA), mit integriertem
Schmutzfänger
 Wasserzähler
Typ Combi
Maximal zulässige Betriebstemperatur 65 °C
Maximal zulässige Betriebsüberdruck 10 bar
Anschluss Eintritt R 1/2"
Anschluss Austritt R 1/2"
Maximale Höhe 170 mm
Breite 314 mm
Tiefe 150 mm
Einbaulänge 314 mm
Gewicht 2,26 kg
Menge: 1,000 St

**2.03.033 Impulsgeber**
Impulsgeber
Richtfabrikat: Reflex
Typ:  Impulsgeber
Artikelnummer: 9131441

oder gleichwertig
Fabrikat:''
'....................................................'
''

Typ:''
'....................................................'
''
(Vom Bieter eintragen)

Der Impulsgeber Fillset Combi erweitert die Funktionalität Ihres Wasserzählers und ermöglicht eine komfortable Fernüberwachung des Wasserverbrauchs. Die erzeugten Impulse werden zuverlässig an ein externes Auslesegerät oder ein Datenerfassungssystem, wie z. B. eine Gebäudeleittechnik (GLT), weitergeleitet. So können Sie den Wasserverbrauch genau im Blick behalten, ohne direkten Zugriff auf den Zähler zu benötigen. Diese Lösung sorgt für mehr Effizienz und Flexibilität bei der Verbrauchskontrolle.
Maximal zulässige Betriebstemperatur 55 °C
Schutzart IP 68
Durchmesser 74 mm
Gewicht 0,06 kg
Menge: 1,000 St

**2.03.034 Fillsoft Gehäuse**
Fillsoft Gehäuse
Richtfabrikat: Reflex
Typ:  FG I
Artikelnummer: 9125660

oder gleichwertig
Fabrikat:''
'....................................................'
''

Typ:''
'....................................................'
''
(Vom Bieter eintragen)

Fillsoft Patronengehäuse, kompakte Basisarmatur zur Aufbereitung von Füll- und Ergänzungswasser mittels Ionenaustauschverfahren zum Schutz von Wärmeerzeugern und Warmwasserheizungsanlagen gemäß VDI 2035. Patronengehäuse kann in Kombination mit den entsprechenden Patroneneinsätzen (separate Produkte) optional zur Wasserenthärtung oder Wasserentsalzung eingesetzt werden.Leergehäuse ist montagefertig mit Wandhalterung zur wahlweisen Bestückung mit einer:
 Fillsoft Enthärtungsharzpatrone (grün) FSP 6000 für die Wasserenthärtungoder
 Fillsoft Zero Mischbettharzpatrone (grau) FZP 3000 für die Wasserentsalzung
Fillsoft I im Einzelnen bestehend aus:
 zylindrischem Polypropylen-Gehäuse mit Messinggewindeanschlüssen zur Aufnahme einer der o.g. Wasserbehandlungspatronen und opt. Anbringung einer Verschneideeinrichtung Softmix,
 Durchflussbegrenzer,
 Absperrkugelhahn mit Probeentnahmehahn
Bauteile werden als kompakte Armatur zum Einbau in die Füll- und Ergänzungswasserleitung angeordnet.
Typ FG I
Maximal zulässige Betriebstemperatur 40 °C
Maximal zulässige Betriebsüberdruck 8 bar
Anschluss Eintritt Rp 1/2"
Anschluss Austritt Rp 1/2"
Maximale Höhe 600 mm
Menge: 1,000 St

**2.03.035 Fillsoft Patrone**
Fillsoft Patrone
Richtfabrikat: Reflex
Typ:  FSP 6000
Artikelnummer: 6811800

oder gleichwertig
Fabrikat:''
'....................................................'
''

Typ:''
'....................................................'
''
(Vom Bieter eintragen)

Fillsoft Patrone
Kationenharzpatrone zur Füll- und Ergänzungswasserenthärtung passend in das Fillsoft I oder II Patronengehäuse. Bestehend aus zylindrischer Polypropylen Patrone gefüllt mit Kationentauscherharz zur Enthärtung von Füll- und Ergänzungswasser nach z.B. VDI 2035 und/oder Herstellerangaben in Warmwasserheizungsanlagen nach DIN EN 12828.
Typ FSP 6000
Farbe grün
Maximal zulässige Betriebstemperatur 40 °C
Maximal zulässige Betriebsüberdruck 8 bar
Maximale Höhe 513 mm
Gewicht 1,50 kg
Menge: 1,000 St

**2.03.036 Fillsoft Tool**
Fillsoft tool
Richtfabrikat: Reflex
Artikelnummer: 9200276

oder gleichwertig
Fabrikat:''
'....................................................'
''

Typ:''
'....................................................'
''
(Vom Bieter eintragen)

Fillsoft Schlüssel
Stabiler Kunststoffschlüssel für das sichere Lösen und Anziehen der Fillsoft Verschraubung zur Erleichterung des Kartuschenwechsels.
Typ Tool
Farbe schwarz
Durchmesser 143 mm
Maximale Höhe 298 mm
Gewicht 0,40 kg
Menge: 1,000 St

**2.03.037 Schmutz- und Schlammabscheider DN 65**
*** Bezugsbeschreibung
Schmutz- und Schlammabscheider
Richtfabrikat: Reflex
Typ:  Exdirt D 65
Artikelnummer: 8252310

oder gleichwertig
Fabrikat:''
'....................................................'
''

Typ:''
'....................................................'
''
(Vom Bieter eintragen)

Schmutz- und Schlammabscheider für Heiz- und Kühlwassersysteme bzw. geschlossene flüssigkeitsgefüllte Anlagensysteme.
Geeignet für die Medien Wasser und Wasser/Glykolgemisch bis zu einem
Mischungsverhältnis von 50/50%. Armatur für die Entfernung von Partikeln ab einer Größe von 5,0 Mikrometern aus dem Flüssigkeitsstrom mit speziell hierfür gestaltetem Einsatz. Die Reinigung und Entleerung des Schmutzsammelraums ist über einen eigenen Entschlammungskugelhahn ohne Betriebsunterbrechung möglich.
Typ D 88.9
Farbe grau
Gehäusewerkstoff Stahl lackiert
Einbauvariante horizontal
Maximal zulässige Betriebstemperatur 110 °C
Maximal zulässige Betriebsüberdruck 10 bar
Anschluss 88,9
Reinigungsanschluss IG 1"
Anschlussvariante Schweißstutzen
Maximaler Volumenstrom 27,0 m³/h
Durchfluss-Kennwert kvs 244,3 m³/h
Durchmesser 206 mm
Maximale Höhe 636 mm
Höhe Mitte-Flansch (Abscheidung) 170 mm
Minndest Wartungshöhe 370 mm
Einbaulänge 370 mm
Gewicht 9,70 kg
Menge: 1,000 St

**2.03.038 Schmutz- und Schlammabscheider DN 100**
*** wie Position 2.03.037
Schmutz- und Schlammabscheider
Richtfabrikat: Reflex
Typ:  Exdirt D 100
Artikelnummer: 8252330

oder gleichwertig
Fabrikat:''
'....................................................'
''

Typ:''
'....................................................'
''
(Vom Bieter eintragen)
Menge: 1,000 St

**2.03.039 Wärmedämmung für Schmutz- und Schlammabscheider DN 65**
*** Bezugsbeschreibung
Wärmedämmung für Schmutz- und Schlammabscheider
Richtfabrikat: Reflex
Typ:  Exiso DN 50-65
Artikelnummer: 9254831

oder gleichwertig
Fabrikat:''
'....................................................'
''

Typ:''
'....................................................'
''
(Vom Bieter eintragen)

für Exdirt Schlammabscheider. Bestehend aus zwei form- und temperaturstabilen, anpassbaren, formschlüssigen Halbschalen aus Hartschaum mit Klappverschluß oder Spannband.
Typ DN 50 - 65
Farbe schwarz
Dämmmaterial EPP
Dämmstärke 30,5 mm
Maximal zulässige Betriebstemperatur 110 °C
Durchmesser 196 mm
Maximale Höhe 442 mm
Gewicht 0,40 kg
Menge: 1,000 St

**2.03.040 Wärmedämmung für Schmutz- und Schlammabscheider DN 100**
*** wie Position 2.03.039
Wärmedämmung für Schmutz- und Schlammabscheider
Richtfabrikat: Reflex
Typ:  Exiso DN 80-100
Artikelnummer: 9254841

oder gleichwertig
Fabrikat:''
'....................................................'
''

Typ:''
'....................................................'
''
(Vom Bieter eintragen)
Menge: 1,000 St

**2.03.041 Automatischer Schnell-/Großentlüfter**
Automatischer Schnell-/Großentlüfter
Richtfabrikat: Reflex
Typ:  Exvoid T 1/2
Artikelnummer: 9250000

oder gleichwertig
Fabrikat:''
'....................................................'
''

Typ:''
'....................................................'
''
(Vom Bieter eintragen)

für Heiz- und Kühlwassersysteme beziehungsweise
geschlossene, flüssigkeitsgefüllte Anlagensysteme.Geeignet für die Medien Wasser und Wasser/Glykolgemisch bis zu einem Mischungsverhältnis von 50/50%.Armatur für die permanente Ableitung von Gasblasen aus entsprechend hierfür im Hydraulik-/Rohrleitungssystem vorgesehenen Hochpunkten oder Sammelstellen.
Typ T 1/2
Lochzahl Flansch -
Gehäusewerkstoff Messing
Einbauvariante vertikal
Maximal zulässige Betriebstemperatur 110 °C
Maximal zulässige Betriebsüberdruck 10 bar
Anschluss IG 1/2"
Entlüftungsanschluss G 1/2"
Anschlussvariante Gewinde
Durchmesser 63 mm
Maximale Höhe 122 mm
Mitte Flansch-Mantel 46 mm
Breite 78 mm
Gewicht 0,63 kg
Menge: 12,000 St

**2.03.042 Membransicherheitsventil 2,5 bar 3/4"**
Membransicherheitsventil  2,5 bar
Eintrittsnennweite:  G 3/4"
Austrittsnennweite: G 1"
Ansprechdruck: 2,5 bar
Menge: 2,000 St

**2.03.043 Membransicherheitsventil 2,5 bar 1 1/2"**
Membransicherheitsventil 2,5 bar
Eintrittsnennweite: 1 1/2"
Austrittsnennweite: 2"
Ansprechdruck: 2,5 bar
Menge: 4,000 St

**2.03.044 Luft-/Mikroblasenabscheider DN 65**
Richtfabrikat: Reflex
Typ:  Exvoid A 65
Artikelnummer: 8251310

oder gleichwertig
Fabrikat:''
'....................................................'
''

Typ:''
'....................................................'
''
(Vom Bieter eintragen)

für Heiz- und Kühlwassersysteme beziehungsweise geschlossene
flüssigkeitsgefüllte Anlagensysteme. Armatur für die Ansammlung von Gasblasen aus dem Flüssigkeitsstrom permanente Ableitung über
integrierten, nicht absperrbaren Großentlüfter.
Anschluss: Flansch DN 65
Menge: 1,000 St

**2.03.045 Wärmedämmung für Luft- / Mikroblasenabscheider DN 65**
Wärmedämmung für Luft- / Mikroblasenabscheider
Richtfabrikat: Reflex
Typ:  Exiso DN 50-65
Artikelnummer: 9254831

oder gleichwertig
Fabrikat:''
'....................................................'
''

Typ:''
'....................................................'
''
(Vom Bieter eintragen)

für Exdirt Schlammabscheider. Bestehend aus zwei form- und temperaturstabilen, anpassbaren, formschlüssigen Halbschalen aus Hartschaum mit Klappverschluß oder Spannband.
Typ DN 50 - 65
Farbe schwarz
Dämmmaterial EPP
Dämmstärke 30,5 mm
Maximal zulässige Betriebstemperatur 110 °C
Durchmesser 196 mm
Maximale Höhe 442 mm
Gewicht 0,40 kg
Menge: 1,000 St

*Hinweis: Vorbeschrieb Kugelhahn*
Kugelhahn
Gehäuse und Kugel aus korrosionsbeständigem, entzinkungsfreiem Rotguß. Gehäuse rohrförmig für durchlaufende Wärmedämmung. Kugel mit glattem Durchgang. Wartungsfreie Spindelabdichtung. Anschluss 2 x Innengewinde.

**2.03.046 Kugelhahn DN 25**
Menge: 2,000 St

**2.03.047 Kugelhahn DN 40**
Menge: 3,000 St

**2.03.048 Kugelhahn DN 50**
Menge: 3,000 St

**2.03.049 Wärmedämmschale zu vorbeschriebenen Kugelhahn DN 25**
Menge: 2,000 St

**2.03.050 Wärmedämmschale zu vorbeschriebenen Kugelhahn DN 40**
Menge: 3,000 St

**2.03.051 Wärmedämmschale zu vorbeschriebenen Kugelhahn DN 50**
Menge: 3,000 St

**2.03.052 Flanschenabsperrklappe DN 65**
*** Bezugsbeschreibung
Flanschenabsperrklappe DN 65
wartungsfrei, weichdichtende Ring-Augenklappe aus Sphäroguß GGG 40, Scheibe aus Edelstahl 1.4581, Nenndruck PN 6, mit Rasthebel und Stellungsanzeige, einschließlich Schrauben und Dichtungen
Menge: 13,000 St

**2.03.053 Flanschenabsperrklappe DN 80**
*** wie Position 2.03.052
Menge: 8,000 St

**2.03.054 Flanschenabsperrklappe DN 100**
*** wie Position 2.03.052
Menge: 15,000 St

**2.03.055 Flanschenabsperrklappe DN 125**
*** wie Position 2.03.052
Menge: 6,000 St

**2.03.056 Rückschlagventil DN 40**
Rückschlagventil DN 40
mindestens PN 6, in Durchgangsform mit Gewinde-Anschluss (Innengewinde) aus Messing
Menge: 1,000 St

**2.03.057 Rückschlagventil DN 50**
Rückschlagventil DN 50
mindestens PN 6, in Durchgangsform mit Gewinde-Anschluss (Innengewinde) aus Messing
Menge: 1,000 St

**2.03.058 Rückschlagventil DN 65**
Rückschlagventil DN 65
mindestens PN 6, in Durchgangsform mit Flanschen
Menge: 2,000 St

**2.03.059 Rückschlagventil DN 80**
Rückschlagventil DN 80
mindestens PN 6, in Durchgangsform mit Flanschen
Menge: 1,000 St

**2.03.060 Rückschlagventil DN 100**
Rückschlagventil DN 100
mindestens PN 6, in Durchgangsform mit Flanschen
Menge: 1,000 St

**2.03.061 Wärmedämmschale zu vorbeschriebenem Rückschlagventil DN 40**
Menge: 1,000 St

**2.03.062 Wärmedämmschale zu vorbeschriebenem Rückschlagventil DN 50**
Menge: 1,000 St

**2.03.063 Wärmedämmschale zu vorbeschriebenem Rückschlagventil DN 65**
Menge: 2,000 St

**2.03.064 Wärmedämmschale zu vorbeschriebenem Rückschlagventil DN 80**
Menge: 1,000 St

**2.03.065 Wärmedämmschale zu vorbeschriebenem Rückschlagventil DN 100**
Menge: 1,000 St

**2.03.066 Schmutzfänger DN 40**
Schmutzfänger DN 40
aus Gusseisen GG25, PN 6, Gewindeausführung (Innengewinde) mit Feinsieb aus Nirostahl
Menge: 1,000 St

**2.03.067 Schmutzfänger DN 50**
Schmutzfänger DN 50
aus Gusseisen GG25, PN 6, Gewindeausführung (Innengewinde) mit Feinsieb aus Nirostahl
Menge: 1,000 St

**2.03.068 Schmutzfänger DN 65**
Schmutzfänger DN 65
aus Gusseisen GG25, PN 6, Flanschausführung mit Feinsieb aus Nirostahl
Menge: 1,000 St

**2.03.069 Schmutzfänger DN 80**
Schmutzfänger DN 80
aus Gusseisen GG25, PN 6, Flanschausführung mit Feinsieb aus Nirostahl
Menge: 1,000 St

**2.03.070 Wärmedämmschale zu vorbeschriebenem Schmutzfänger DN 40**
Menge: 1,000 St

**2.03.071 Wärmedämmschale zu vorbeschriebenem Schmutzfänger DN 50**
Menge: 1,000 St

**2.03.072 Wärmedämmschale zu vorbeschriebenem Schmutzfänger DN 65**
Menge: 1,000 St

**2.03.073 Wärmedämmschale zu vorbeschriebenem Schmutzfänger DN 80**
Menge: 1,000 St

**2.03.074 Strangregulierventil DN 32 / Rücklauf**
Strangregulier- und Absperrventil für den Rücklauf
Größe:  DN 32
Richtfabrikat:  Resideo
Typ:  Kombi 3 Plus BLAU

oder gleichwertig
Fabrikat:''
'....................................................'
''

Typ:''
'....................................................'
''
(Vom Bieter eintragen)

Gehäuse aus entzinkungsbeständigem Messing. Generelle Entleerung mittels Adapter über das Oberteil, nachträgliche Differenzdruckregelung durch auf das Oberteil montierten Membranregler möglich. Sichtbare Voreinstellungsanzeige. Wartungsfreie Spindelabdichtung. Universalanschluss mit Muffengewinde nach DIN EN 10226-1.
Medium: Wasser oder Wasser-Glykolgemisch nach VDI 2035
Werkstoff des Gehäuses: Messing, entzinkungsbeständig
Mediumtemperatur: -20 °C - 130 °C
Nenndruck: PN 16
Ausführung: mit Innengewinde
Menge: 1,000 St

**2.03.075 Strangregulierventil, DN 40 / Rücklauf**
Strangregulier- und Absperrventil für den Rücklauf
Größe:  DN 40
Menge: 1,000 St

**2.03.076 Strangregulierventil DN 65 / Rücklauf**
Strangregulier- und Absperrventil für den Rücklauf
Größe:  DN 65
Richtfabrikat:  Resideo
Typ:  Kombi F

oder gleichwertig
Fabrikat:''
'....................................................'
''

Typ:''
'....................................................'
''
(Vom Bieter eintragen)

Gehäuse aus Gusseisen GG25.  Flanschausführung.
Ausgestattet mit 2 Messstutzen
Medium: Wasser oder Wasser-Glykolgemisch nach VDI 2035
Menge: 1,000 St

**2.03.077 Dämmschale für Strangregulierventil Rücklauf, DN 32**
Dämmschale für vorgenannte Strangregulierventile
Größe:  DN 32
Menge: 1,000 St

**2.03.078 Dämmschale für Strangregulierventil Rücklauf, DN 40**
Dämmschale für vorgenannte Strangregulierventile
Größe:  DN 40
Menge: 1,000 St

**2.03.079 Dämmschale für Strangregulierventil Rücklauf, DN 65**
Dämmschale für vorgenannte Strangregulierventile
Größe:  DN 65
Menge: 1,000 St

**2.03.080 Bi-Metall-Zeigerthermometer**
Bi-Metall-Zeigerthermometer 1/2", 0 - 120 Grad C anzeigend, Gehäusedurchmesser 80 mm, Tauchschaft 60 mm, mit Dichtungsmaterial
Menge: 15,000 St

**2.03.081 Manometer 1/2", 0 - 6 bar**
Manometer 1/2", 0 - 6 bar anzeigend, Gehäusedurchmesser 80 mm, mit Dichtungsmaterial
Menge: 3,000 St

**2.03.082 Manometerhahn ½“**
Manometerhahn ½“, mit Dichtungsmaterial
Menge: 3,000 St

**2.03.083 Einbau von beigestelltem Stabfühler / Thermometer / Drucksensor**
Einbau von beigestelltem Stabfühler / Thermometer oder ähnlichem, mit Tauchhülse ½“ für Rohreinbau, mit Dichtungsmaterial
Menge: 42,000 St

**2.03.084 Kugelhahn DN 15**
Kugelhahn DN 15
Ausführung als Füll- und Entleerungshahn, aus Messing, mit Außengewinde, Griff mit Anschlag, mit Schlauchverschraubung und  Verschlusskappe, mit Dichtungsmaterial
Menge: 30,000 St

**2.03.085 Montage von bauseits gestelltem Dreiwegeventil DN 32**
Menge: 1,000 St

**2.03.086 Montage von bauseits gestelltem Dreiwegeventil DN 40**
Menge: 2,000 St

**2.03.087 Montage von bauseits gestelltem Zweiwegeventil DN 50**
Menge: 1,000 St

**2.03.088 Dichtheitsprüfung von Heizungsleitungen**
Dichtheitsprüfung von Heizungsleitungen
15 x 1,0 mm-370 m
18 x 1,0 mm-250 m
22 x 1,2 mm-31 m
28 x 1,2 mm-155m
35 x 1,5 mm-90 m
42 x 1,5 mm-231 m
54 x 1,5 mm-170 m
88,9 x 2,0 mm-10 m
Durchführung der Dichtheitsprüfung von Heizungsleitungen, in Anlehnung an DIN EN 806-4, ergänzt durch VDI / DVGW 6023 und ZVSHK Merkblatt "Dichtheitsprüfungen von Trinkwasser-Installationen mit Druckluft, Inertgas oder Wasser", Dichtheitsprüfung mit ölfreier Druckluft, mit Bereitstellung ölfreier Druckluft über Druckluftflasche oder Kompressor (cirka 250 l/ h),mit Herstellung und Rückbau eines Anschlusses an die Rohrleitung, mit Ausstellung eines Prüfprotokolls und dessen Übergabe an Auftraggeber.
Menge: 1,000 St

**2.03.089 Belastungsprüfung von Heizungsleitungen**
Belastungsprüfung von Heizungsleitungen
15 x 1,0 mm-370 m
18 x 1,0 mm-250 m
22 x 1,2 mm-31 m
28 x 1,2 mm-155m
35 x 1,5 mm-90 m
42 x 1,5 mm-231 m
54 x 1,5 mm-170 m
88,9 x 2,0 mm-10 m
Durchführung der Belastungsprüfung von Heizungsleitungen in Anlehnung an  DIN EN 806-4, ergänzt durch VDI / DVGW 6023 und ZVSHK Merkblatt "Dichtheitsprüfungen von Trinkwasser-Installationen mit Druckluft, Inertgas oder Wasser", Belastungsprüfung mit ölfreier Druckluft, mit Bereitstellung ölfreier Druckluft über Druckluftflasche oder Kompressor (cirka 250 l/ h), mit Herstellung und Rückbau eines Anschlusses an die Rohrleitung, mit Ausstellung eines Prüfprotokolls und dessen Übergabe an Auftraggeber.
Menge: 1,000 St

**2.03.090 Füllen des Heizungsnetzes gemäß VDI 2035**
Füllen des Heizungsnetzes gemäß VDI 2035, einschließlich Entlüften der Anlage
Menge: 10000,000 l

**2.03.091 Beschilderungssystem**
Beschilderungssystem
zur Beschriftung von Rohren, Pumpen und weiteren Systemkomponenten. Einfache Montage durch Universalhalter
Abmessung: 50 x 100 mm
Montage an senkrechten und waagrechten Rohrleitungen;
Die Schilder sind nach Vorgabe des Bauherrn und der Bauleitung zu bedrucken.
Menge: 64,000 St

**2.03.092 Universalhalter**
Universalhalter
als Zulage zu vorbeschriebenem Beschilderungssystem,
passend für Rohre bis DN 80, zur Montage an senkrechten und waagrechten Rohrleitungen, komplett mit Kunststoffabdeckung und Spannband
Menge: 64,000 St

**2.03.093 Tauchhuelse 1/2" x 60 - 160mm aus Kuper-Legierung**
Menge: 4,000 St

#### 2.04 Provisorische Beheizung

**2.04.001 Mobile Heizzentrale**
Mobile Heizzentrale
Komplett ausgestattete mobile Heizzentrale im Anhänger, für Heizöl.

Richtfabrikat:  Zeppelin Rental GmbH
Leistung:  351 - 560 kW
oder gleichwertig
Fabrikat:  '
'........................................'
'

Typ:  '
'........................................'
'
(Vom Bieter eintragen)
Menge: 12,000 Wo

**2.04.002 Sicherheitsöltank**
Sicherheitsöltank

Richtfabrikat:  Zeppelin Rental GmbH
Typ:  ASF 1000-DW
Inhalt:  1000 Liter
oder gleichwertig
Fabrikat:  '
'........................................'
'

Typ:  '
'........................................'
'
(Vom Bieter eintragen)

IBC doppelwandig, im Freien einsetzbar. Nutzen Sie
Tankheizung / Fließverbesserer /
Innenraumaufstellung/ bei strengem Frost auch
DIESEL, um den Brennstoff fließfähig zu halten und
eine Paraffinierung zu verhindern.
Menge: 12,000 Wo

**2.04.003 Tanktelemetrie für mobile Heizzentrale**
Tanktelemetrie für mobile Heizzentrale
Heizöl-Tank-Füllstandsüberwachung über Mobilfunk. Portalzugang für den Bauherrn zur Prüfung des Heizöltank-Füllstands.
Menge: 12,000 Wo

**2.04.004 Antransport mobile Heizzentrale**
Antransport mobile Heizzentrale
anliefern, mittels Panzerschläuchen an Rohrleitung anschließen (Gewinde 4"), einschließlich 2 St Panzerschläuche bis 3 m, füllen und in Betrieb nehmen.
Menge: 1,000 St

**2.04.005 Abtransport mobile Heizzentrale**
Abtransport mobile Heizzentrale
Anlage außer Betrieb nehmen, entleeren, von den Rohrleitungen trennen und abtransportieren
Menge: 1,000 St

*Hinweis: Vorbeschrieb Heizungsleitungen*
Rohrleitungssystem aus PE-Xa, vorgedämmt, herstellen mit Systemkomponenten:

aus einem kreuzvernetzten
(x) PE- Xa. Grundmaterial ist PE, dem bei der Extrusion
Peroxyd (a) zugesetzt wird.
Allgemeine Güteanforderungen nach EN ISO 15875-1,
Rohrreihe beziehungsweise Maße nach EN ISO 15875-2. Beständig
gegen aggressive Wasser und Chemikalien.

PolyEthylen ist eine organische Verbindung von Kohlen-
und Wasserstoffmolekülen. Für PolyEthylen-kreuzvernetzt
(X) werden H-Atome aus den Molekülketten entfernt, bei
der Extrusion wird Peroxid (a) zugesetzt.

Heizungsrohr isopex H: Rohrreihe 1; Serie 5; SDR
11; Betriebsdruck maximal 6 bar, PN 12,5; mit rot
gefärbter organischer Sauerstoffdiffusionssperre aus
E/VAL (Ethylenvenylalkohol) nach DIN 4726. Nach AGFW-
Merkblatt FW 420 "Fernwärmeleitungen mit Kunststoff-
Mediumrohren (PMR)".
Dauerbetriebstemperatur zulässig bis: 80 °C
Kurzfristige Spitzentemperatur zulässig bis: 95 °C
Maximal zulässiger Betriebsdruck: 6 bar
Netzüberwachung: ohne
Mögliche Medien: alle Brauch- und Heizwasser und
sonstige werkstoffgeeignete flüssige Stoffe

Lieferlänge in 1 m Schritten bis zur, je nach Typ,
maximalen Rollenlänge von 360 m.
Lieferung als konfektionierter Ringbund.
Verlegen als Heizungsleitungen
unter Beachtung der DIN EN 12828 und DIN EN 14336
einschließlich Ablängen, Ausrichten und Befestigen,
unter Berücksichtigung der temperaturabhängigen
Längenänderung, Dichtheitsprüfung und Spülen.

Einbau: Im freien verlegt
Richtfabrikat:  Isoplus
Typ:  Isopex
oder gleichwertig
Fabrikat:  '
'........................................'
'

Typ:  '
'........................................'
'
(Vom Bieter eintragen)

**2.04.006 Rohrleitung Da 110 mm**
Rohrleitung Da 110 mm
Typ:  H-110
Abmessungen: 110 x 10 / 180 mm
Artikelnummer: RFXOPHS11Z
Menge: 70,000 m

**2.04.007 Pressanschluss mit Außengewinde 110 mm x 4" mm**
Pressanschluss mit Schweißende 110 mm x 4" mm
Artikelnummer: PAAGH110
zur Verbindung beziehungsweise zum Anschluss des
PEX-Rohres mit den im Gebäude verlegten Rohren.
Einschließlich herstellen der Pressung und dafür benötigten Materialien und Geräte.
Menge: 4,000 St

**2.04.008 Endkappe für Rohrleitung Da 110 mm**
Endkappe für Rohrleitung Da 110 mm
Artikelnummer: EKPEX110
als stirnseitiger Schutz des PUR-
Schaumes gegen Durchfeuchtung in Gebäuden
Menge: 4,000 St

#### 2.05 Heizungsrohrleitungen und Zubehör erdverlegt

*Hinweis: Vorbeschrieb Heizungsleitungen erdverlegt*
Rohrleitungssystem aus PE-Xa, vorgedämmt, für Erdeinbau, herstellen mit Systemkomponenten:

aus einem kreuzvernetzten
(x) PE- Xa. Grundmaterial ist PE, dem bei der Extrusion
Peroxyd (a) zugesetzt wird.
Allgemeine Güteanforderungen nach EN ISO 15875-1,
Rohrreihe beziehungsweise Maße nach EN ISO 15875-2. Beständig
gegen aggressive Wasser und Chemikalien.

PolyEthylen ist eine organische Verbindung von Kohlen-
und Wasserstoffmolekülen. Für PolyEthylen-kreuzvernetzt
(X) werden H-Atome aus den Molekülketten entfernt, bei
der Extrusion wird Peroxid (a) zugesetzt.

Heizungsrohr isopex H: Rohrreihe 1; Serie 5; SDR
11; Betriebsdruck maximal 6 bar, PN 12,5; mit rot
gefärbter organischer Sauerstoffdiffusionssperre aus
E/VAL (Ethylenvenylalkohol) nach DIN 4726. Nach AGFW-
Merkblatt FW 420 "Fernwärmeleitungen mit Kunststoff-
Mediumrohren (PMR)".
Dauerbetriebstemperatur zulässig bis: 80 °C
Kurzfristige Spitzentemperatur zulässig bis: 95 °C
Maximal zulässiger Betriebsdruck: 6 bar
Netzüberwachung: ohne
Mögliche Medien: alle Brauch- und Heizwasser und
sonstige werkstoffgeeignete flüssige Stoffe

Lieferlänge in 1 m Schritten bis zur, je nach Typ,
maximalen Rollenlänge von 360 m.
Lieferung als konfektionierter Ringbund.
Verlegen als Heizungsleitungen
unter Beachtung der DIN EN 12828 und DIN EN 14336
einschließlich Ablängen, Ausrichten und Befestigen,
unter Berücksichtigung der temperaturabhängigen
Längenänderung, Dichtheitsprüfung und Spülen.

Einbau in bauseits erstellten Graben, auf bauseits gelieferten Sandbett.
Richtfabrikat:  Isoplus
Typ:  Isopex
oder gleichwertig
Fabrikat:  '
'........................................'
'

Typ:  '
'........................................'
'
(Vom Bieter eintragen)

**2.05.001 Rohrleitung Da 63 mm**
Rohrleitung Da 63 mm
Typ:  H-63
Abmessungen: 63 x 5,8 / 125 mm
Artikelnummer: RFXOPHS63Z
Menge: 20,000 m

**2.05.002 Rohrleitung Da 75 mm**
Rohrleitung Da 75 mm
Typ:  H-75
Abmessungen: 75 x 6,8 / 140 mm
Artikelnummer: RFXOPHS75Z
Menge: 4,000 m

**2.05.003 Rohrleitung Da 90 mm**
Rohrleitung Da 90 mm
Typ:  H-90
Abmessungen: 90 x 8,2 / 160 mm
Artikelnummer: RFXOPHS90Z
Menge: 10,000 m

**2.05.004 Rohrleitung Da 110 mm**
Rohrleitung Da 110 mm
Typ:  H-110
Abmessungen: 110 x 10 / 180 mm
Artikelnummer: RFXOPHS11Z
Menge: 24,000 m

**2.05.005 Pressanschluss mit Schweißende 110 mm x 114,3 mm**
Pressanschluss mit Schweißende 110 mm x 114,3 mm
Artikelnummer: PASEH11
zur Verbindung beziehungsweise zum Anschluss des
PEX-Rohres mit den im Gebäude verlegten Rohren.
Einschließlich herstellen der Pressung und dafür benötigten Materialien und Geräte.
Menge: 2,000 St

**2.05.006 Pressanschluss mit Außengewinde 90 mm x 3" mm**
Pressanschluss mit Schweißende 90 mm x 3" mm
Artikelnummer: PAAGH90
zur Verbindung beziehungsweise zum Anschluss des
PEX-Rohres mit den im Gebäude verlegten Rohren.
Einschließlich herstellen der Pressung und dafür benötigten Materialien und Geräte.
Menge: 2,000 St

**2.05.007 Pressverbindungskupplung 63 mm x 63 mm**
Pressanschluss mit Schweißende 63 mm x 63 mm
Artikelnummer: PVKH63
zur geraden Verbindung von PEX- auf PEX-Mediumrohr.
Einschließlich herstellen der Pressung und dafür benötigten Materialien und Geräte.
Menge: 2,000 St

**2.05.008 Pressreduzierverbindungskupplung 75 mm x 63 mm**
Pressreduzierverbindungskupplung 75 mm x 63 mm
Artikelnummer: PRKH7563
zur geraden Verbindung von PEX- auf PEX-Mediumrohr
unterschiedlicher Durchmesser.
Einschließlich herstellen der Pressung und dafür benötigten Materialien und Geräte.
Menge: 2,000 St

**2.05.009 Press-T-Stück 110 mm x 75 mm x 90 mm**
Press-T-Stück 110 mm x 75 mm x 90 mm
Artikelnummer: PTH117590
zur Anbindung eines PEX-Hausanschlusses an die
PEX-Haupttrasse oder als Trassen-Verteilerpunkt

Durchmesserangabe (1 x 2 x 3)
1 Durchgang x 2 Abgang x 3 Durchgang,
Einschließlich herstellen der Pressung und dafür benötigten Materialien und Geräte.
Menge: 2,000 St

**2.05.010 Endkappe für Rohrleitung Da 90 mm**
Endkappe für Rohrleitung Da 90 mm
Artikelnummer: EKPEX90
als stirnseitiger Schutz des PUR-
Schaumes gegen Durchfeuchtung in Gebäuden
Menge: 2,000 St

**2.05.011 Endkappe für Rohrleitung Da 110 mm**
Endkappe für Rohrleitung Da 110 mm
Artikelnummer: EKPEX110
als stirnseitiger Schutz des PUR-
Schaumes gegen Durchfeuchtung in Gebäuden
Menge: 2,000 St

**2.05.012 Abschrumpfmuffe für Rohrleitung Da 125 mm**
Abschrumpfmuffe für Rohrleitung Da 125 mm
Artikelnummer: SMPEX125
Unvernetzte Abschrumpfmuffe für
PE-Mantelrohrdurchmesser: 125 mm
Muffenlänge: Standard

Inklusive Schaumpackung und Schrumpfmaterial
zur Selbstmontage
Menge: 2,000 St

**2.05.013 GFK-Montageabzweig für T-Stück 110 mm x 75 mm x 90 mm**
GFK-Montageabzweig für T-Stück 110 mm x 75 mm x 90 mm
Artikelnummer: GFT110709
zur Nachdämmung eines Mediumrohrabzweiges durch den
Rohrverleger. Zum Lieferumfang der
Glasfaser-Polyester-Halbschalen gehören die
Nirosta-6-Kant-Schrauben M 6 x 35, das Butyl-
Kautschuk-Abdichtband, das Schraubventil der
Schaumeinfüllöffnung sowie die entsprechende
Schaumpackung.

Durchmesserangabe (1 x 2 x 3)
1 Durchgang x 2 Abgang x 3 Durchgang,
Menge: 2,000 St

**2.05.014 Abschrumpfmuffe als Reduziermuffe für Rohrleitung Da 140 mm x 125 mm**
Abschrumpfmuffe als Reduziermuffe für Rohrleitung Da 140 mm x 125 mm
Artikelnummer:MPEX14/12
Unvernetzte Abschrumpf-Reduziermuffe für
PE-Mantelrohrdurchmesser: 140 mm - 125 mm
Muffenlänge: 1000 mm
Inklusive Schaumpackung und Schrumpfmaterial
zur Selbstmontage
Menge: 2,000 St

**2.05.015 Dichteinsatz gegen drückendes Wasser für Medienleitung 110 mm**
Dichteinsatz gegen drückendes Wasser für Medienleitung 110 mm

Richtfabrikat:  Doyma
Typ:  Curaflex C

oder gleichwertig
Fabrikat:  '
'........................................'
'

Typ:  '
'........................................'
'
(Vom Bieter eintragen)

mit DPS zur Abdichtung von Durchdringungen mit Rohren und Kabeln. Dicht gegen drückendes Wasser. Einsatz in bauseitiges Futterrohr oder Kernbohrung (Weiße Wanne). Dichtungseinsatz mit DPS als nichtgeteilte Dichtung, mit asymmetrisch profilierten Stahlringen (DPS bis KB/DN 350) in Stahl ggv Korrosionsschutzbeschichtung oder Edelstahl 1.4301 (V2A) oder Edelstahl 1.4571/1.4404 (V4A), mit wasserdicht verschweißten Bolzen, mit Elastomer-Dichtung, Dichtbreite mindestens 2 x 27 mm, aus EPDM mit Mittelring aus EPDM (bis KB/DN 350), Dichtigkeit gegen drückendes Wasser, gasdicht, mit geprüfter Radondichtigkeit, erfüllt Anforderungen nach FHRK-Standard 40, geprüft nach FHRK Prüfgrundlage GE 101, mit FHRK-Qualitätssiegel ausgezeichnet, wartungsfreie Ausführung (kein Nachspannen erforderlich), einschließlich Kernbohrungsversiegelung bei Einsatz in Kernbohrungen, Einbau nach Herstellervorgabe.

Außendurchmesser der Medienleitung 110 mm
Futterrohr-/Kernbohrungsinnendurchmesser 200 mm
Menge: 2,000 St

**2.05.016 Trassenwarnband Fernwärme**
Trassenwarnband Fernwärme
Signalband zum Schutz von Erdkabeln beziehungsweise
Rohren mit Aufschrift " Achtung Fernwärme",
zur Früherkennung von Kabel und Leitungen bei
Erdarbeiten.
Menge: 116,000 m

#### 2.06 Heizungsrohrleitungen und Zubehör Schule

*Hinweis: Vorbeschrieb Heizungsleitungen*
Rohrleitungssystem aus nichtrostendem Werkstoff Nummer: 1.4520 für Heizungsinstallationssysteme nach DIN EN 10088, herstellen mit Systemkomponenten:

Systemrohre 1.4520 (CrTi-Stahl), d15 - d54 mm geprüft nach Werksnorm, biegbar, Rohrlänge 6 m.

System - Pressfittings d15 - d54 mm, aus Edelstahl mit Pressindikator zur Erkennung nicht verpresster Verbindung vor der Druckprobe, mit Kennzeichnung Symbol "Kein Trinkwasser" und Konturdichtringen aus Butylkautschuk (CIIR) schwarz.

Für das ausgeschriebene Produkt liegt eine Haftungsübernahmevereinbarung zwischen dem Hersteller und dem ZVSHK bzw. dem BTGA vor.

Betriebsbedingungen für Heizungsanlage:
- maximaler Betriebsdruck: 16 bar

Verlegen als Heizungs- oder Heizungsanschlussleitungen
unter Beachtung der DIN EN 12828 und DIN EN 14336
einschließlich Ablängen, Ausrichten und Befestigen,
unter Berücksichtigung der temperaturabhängigen
Längenänderung, Dichtheitsprüfung und Spülen.
Richtfabrikat:  Geberit
Typ:  Mapress Therm

oder gleichwertig
Fabrikat:  '
'........................................'
'

Typ:  '
'........................................'
'
(Vom Bieter eintragen)

**2.06.001 Rohrleitung 15 x 1,0 mm**
Menge: 380,000 m

**2.06.002 Rohrleitung 18 x 1,0 mm**
Menge: 250,000 m

**2.06.003 Rohrleitung 22 x 1,2 mm**
Menge: 31,000 m

**2.06.004 Rohrleitung 28 x 1,2 mm**
Menge: 155,000 m

**2.06.005 Rohrleitung 35 x 1,5 mm**
Menge: 90,000 m

**2.06.006 Rohrleitung 42 x 1,5 mm**
Menge: 231,000 m

**2.06.007 Rohrleitung 54 x 1,5 mm**
Menge: 170,000 m

**2.06.008 Rohrleitung 88,9 x 2,0 mm**
Menge: 10,000 m

**2.06.009 Bogen 15 x 1,0 mm**
*** Bezugsbeschreibung
Bogen 15 x 1,0 mm
in allen Handelsausführungen
Menge: 350,000 St

**2.06.010 Bogen 18 x 1,0 mm**
*** wie Position 2.06.009
Menge: 37,000 St

**2.06.011 Bogen 22 x 1,2 mm**
*** wie Position 2.06.009
Menge: 20,000 St

**2.06.012 Bogen 28 x 1,2 mm**
*** wie Position 2.06.009
Menge: 64,000 St

**2.06.013 Bogen 35 x 1,5 mm**
*** wie Position 2.06.009
Menge: 19,000 St

**2.06.014 Bogen 42 x 1,5 mm**
*** wie Position 2.06.009
Menge: 56,000 St

**2.06.015 Bogen 54 x 1,5 mm**
*** wie Position 2.06.009
Menge: 49,000 St

**2.06.016 Bogen 88,9 x 2,0 mm**
*** wie Position 2.06.009
Menge: 8,000 St

**2.06.017 Muffe 15 x 1,0 mm**
*** Bezugsbeschreibung
Muffe 15 x 1,0 mm
in allen Handelsausführungen
Menge: 64,000 St

**2.06.018 Muffe 18 x 1,0 mm**
*** wie Position 2.06.017
Menge: 42,000 St

**2.06.019 Muffe 22 x 1,2 mm**
*** wie Position 2.06.017
Menge: 5,000 St

**2.06.020 Muffe 28 x 1,2 mm**
*** wie Position 2.06.017
Menge: 26,000 St

**2.06.021 Muffe 35 x 1,5 mm**
*** wie Position 2.06.017
Menge: 15,000 St

**2.06.022 Muffe 42 x 1,5 mm**
*** wie Position 2.06.017
Menge: 39,000 St

**2.06.023 Muffe 54 x 1,5 mm**
*** wie Position 2.06.017
Menge: 28,000 St

**2.06.024 Muffe 88,9 x 2,0 mm**
*** wie Position 2.06.017
Menge: 2,000 St

**2.06.025 T-Stück 15 x 1,0 mm**
*** Bezugsbeschreibung
T-Stück 15 x 1,0 mm
Hauptrohrdurchmesser d1 / d2, Abzweigdurchmesser d3
in allen Handelsausführungen
Menge: 41,000 St

**2.06.026 T-Stück 18 x 1,0 mm**
*** wie Position 2.06.025
Menge: 17,000 St

**2.06.027 T-Stück 22 x 1,2 mm**
*** wie Position 2.06.025
Menge: 2,000 St

**2.06.028 T-Stück 28 x 1,2 mm**
*** wie Position 2.06.025
Menge: 8,000 St

**2.06.029 T-Stück 35 x 1,5 mm**
*** wie Position 2.06.025
Menge: 28,000 St

**2.06.030 T-Stück 42 x 1,5 mm**
*** wie Position 2.06.025
Menge: 30,000 St

**2.06.031 T-Stück 54 x 1,5 mm**
*** wie Position 2.06.025
Menge: 12,000 St

**2.06.032 T-Stück 88,9 x 2,0 mm**
*** wie Position 2.06.025
Menge: 2,000 St

**2.06.033 T-Stück 35 x 1,5 mm x 1/2" IG / AG**
*** Bezugsbeschreibung
T-Stück 35 x 1,5 mm x 1/2" IG / AG
Hauptrohrdurchmesser d1 / d2, Abzweigdurchmesser IG/AG
Menge: 8,000 St

**2.06.034 T-Stück 42 x 1,5 mm x 1/2" IG / AG**
T-Stück 42 x 1,5 mm x 1/2" IG / AG
Hauptrohrdurchmesser d1 / d2, Abzweigdurchmesser IG/AG
Menge: 12,000 St

**2.06.035 T-Stück 54 x 1,5 mm x 1/2" IG / AG**
*** wie Position 2.06.033
Menge: 6,000 St

**2.06.036 T-Stück 88,9 x 2,0 mm x 3/4" IG / AG**
*** wie Position 2.06.033
Menge: 5,000 St

**2.06.037 Reduzierung 18 x 1,0 mm auf 15 x 1,0 mm**
*** Bezugsbeschreibung
Reduzierung
Größe:  18 x 1,0 mm auf 15 x 1,0 mm
in allen Handelsausführungen
Menge: 34,000 St

**2.06.038 Reduzierung 22 x 1,2 mm auf 15 x 1,0 mm**
*** wie Position 2.06.037
Reduzierung
Größe:  22 x 1,2 mm auf 15 x 1,0 mm
Menge: 18,000 St

**2.06.039 Reduzierung 22 x 1,2 mm auf 18 x 1,0 mm**
*** wie Position 2.06.037
Reduzierung
Größe:  22 x 1,2 mm auf 18 x 1,0 mm
Menge: 14,000 St

**2.06.040 Reduzierung 28 x 1,2 mm auf 15 x 1,0 mm**
*** wie Position 2.06.037
Reduzierung
Größe:  28 x 1,2 mm auf 15 x 1,0 mm
Menge: 2,000 St

**2.06.041 Reduzierung 28 x 1,2 mm auf 22 x 1,2 mm**
*** wie Position 2.06.037
Reduzierung
Größe:  28 x 1,2 mm auf 22 x 1,2 mm
Menge: 8,000 St

**2.06.042 Reduzierung 35 x 1,5 mm auf 15 x 1,0 mm**
*** wie Position 2.06.037
Reduzierung
Größe:  35 x 1,5 mm auf 15 x 1,0 mm
Menge: 4,000 St

**2.06.043 Reduzierung 35 x 1,5 mm auf 18 x 1,0 mm**
*** wie Position 2.06.037
Reduzierung
Größe:  35 x 1,5 mm auf 18 x 1,0 mm
Menge: 16,000 St

**2.06.044 Reduzierung 35 x 1,5 mm auf 22 x 1,2 mm**
*** wie Position 2.06.037
Reduzierung
Größe:  35 x 1,5 mm auf 22 x 1,2 mm
Menge: 6,000 St

**2.06.045 Reduzierung 35 x 1,5 mm auf 28 x 1,2 mm**
*** wie Position 2.06.037
Reduzierung
Größe:  35 x 1,5 mm auf 28 x 1,2 mm
Menge: 6,000 St

**2.06.046 Reduzierung 42 x 1,5 mm auf 22 x 1,2 mm**
*** wie Position 2.06.037
Reduzierung
Größe:  42 x 1,5 mm auf 22 x 1,2 mm
Menge: 22,000 St

**2.06.047 Reduzierung 42 x 1,5 mm auf 28 x 1,2 mm**
*** wie Position 2.06.037
Reduzierung
Größe:  42 x 1,5 mm auf 28 x 1,2 mm
Menge: 4,000 St

**2.06.048 Reduzierung 42 x 1,5 mm auf 35 x 1,5 mm**
*** wie Position 2.06.037
Reduzierung
Größe:  42 x 1,5 mm auf 35 x 1,5 mm
Menge: 10,000 St

**2.06.049 Reduzierung 54 x 1,5 mm auf 22 x 1,2 mm**
*** wie Position 2.06.037
Reduzierung
Größe:  54 x 1,5 mm auf 22 x 1,2 mm
Menge: 4,000 St

**2.06.050 Reduzierung 54 x 1,5 mm auf 28 x 1,2 mm**
*** wie Position 2.06.037
Reduzierung
Größe:  54 x 1,5 mm auf 28 x 1,2 mm
Menge: 2,000 St

**2.06.051 Reduzierung 54 x 1,5 mm auf 35 x 1,5 mm**
*** wie Position 2.06.037
Reduzierung
Größe:  54 x 1,5 mm auf 35 x 1,5 mm
Menge: 6,000 St

**2.06.052 Reduzierung 54 x 1,5 mm auf 42 x 1,5 mm**
*** wie Position 2.06.037
Reduzierung
Größe:  54 x 1,5 mm auf 42 x 1,5 mm
Menge: 4,000 St

**2.06.053 Übergangsstück 15 x 1,0 mm x R IG / AG**
*** Bezugsbeschreibung
Übergangsstück
in allen Handelsausführungen
Größe:  15 x 1,0 mm x R IG / AG
mit Dichtungsmaterial
Menge: 202,000 St

**2.06.054 Übergangsstück 18 x 1,0 mm x R IG / AG**
*** wie Position 2.06.053
Übergangsstück
Größe:  18 x 1,0 mm x R IG / AG
Menge: 4,000 St

**2.06.055 Übergangsstück 22 x 1,2 mm x R IG / AG**
*** wie Position 2.06.053
Übergangsstück
Größe:  22 x 1,2 mm x R IG / AG
Menge: 18,000 St

**2.06.056 Übergangsstück 28 x 1,2 mm x R IG / AG**
*** wie Position 2.06.053
Übergangsstück
Größe:  28 x 1,2 mm x R IG / AG
Menge: 26,000 St

**2.06.057 Übergangsstück 35 x 1,5 mm x R IG / AG**
*** wie Position 2.06.053
Übergangsstück
Größe:  35 x 1,5 mm x R IG / AG
Menge: 22,000 St

**2.06.058 Übergangsstück 42 x 1,5 mm x R IG / AG**
*** wie Position 2.06.053
Übergangsstück
Größe:  42 x 1,5 mm x R IG / AG
Menge: 32,000 St

**2.06.059 Übergangsstück 54 x 1,5 mm x R IG / AG**
*** wie Position 2.06.053
Übergangsstück
Größe:  54 x 1,5 mm x R IG / AG
Menge: 14,000 St

**2.06.060 Übergangsstück 88,9 x 2 mm x R IG / AG**
*** wie Position 2.06.053
Übergangsstück
Größe:  88,9 x 2 mm x R IG / AG
Menge: 8,000 St

**2.06.061 Anschlussverschraubung 15 x 1 mm x G IG**
*** Bezugsbeschreibung
Anschlussverschraubung
in allen Handelsausführungen
Größe:  15 x 1 mm x G Innengewinde
mit Dichtungsmaterial
Menge: 2,000 St

**2.06.062 Anschlussverschraubung 18 x 1 mm x G IG**
*** wie Position 2.06.061
Anschlussverschraubung
Größe:  18 x 1 mm x G Innengewinde
Menge: 2,000 St

**2.06.063 Anschlussverschraubung 22 x 1,2 mm x G IG**
*** wie Position 2.06.061
Anschlussverschraubung
Größe:  22 x 1,2 mm x G Innengewinde
Menge: 2,000 St

**2.06.064 Anschlussverschraubung 28 x 1,2 mm x G IG**
*** wie Position 2.06.061
Anschlussverschraubung
Größe:  28 x 1,2 mm x G Innengewinde
Menge: 7,000 St

**2.06.065 Anschlussverschraubung 35 x 1,5 mm x G IG**
*** wie Position 2.06.061
Anschlussverschraubung
Größe:  35 x 1,5 mm x G Innengewinde
Menge: 8,000 St

**2.06.066 Anschlussverschraubung 42 x 1,5 mm x G IG**
*** wie Position 2.06.061
Anschlussverschraubung
Größe:  42 x 1,5 mm x G Innengewinde
Menge: 2,000 St

**2.06.067 Anschlussverschraubung 54 x 1,5 mm x G IG**
*** wie Position 2.06.061
Anschlussverschraubung
Größe:  54 x 1,5 mm x G Innengewinde
Menge: 2,000 St

**2.06.068 Pressflansch DN 80 x 88,9 mm**
Pressflansch DN 80 x 88,9 mm mit Pressmuffe 88,9 mm
einschließlich Schrauben, Unterlagscheiben, Muttern und Dichtung, einschließlich Herstellen der Pressverbindung
Menge: 4,000 St

**2.06.069 Gewindeflansch 1 1/2" - DN40**
Gewindeflansch
Größe:  1 1/2" DN 40
4-Loch, PN 16, verzinkt, EN 1092-1, Typ 13 (DIN 2565)
einschließlich Schrauben, Unterlagscheiben, Muttern und Dichtung
Menge: 4,000 St

**2.06.070 Rohrschelle für vorbeschriebene Heizungsrohre für DN 12**
*** Bezugsbeschreibung
Rohrschelle für vorbeschriebene Heizungsrohre
Größe: für DN 12
zum Befestigen von Leitungen an Wänden aus Mauerwerk und Beton, oder Decken aus Beton, aus verzinktem Stahl, mit Profil-Gummi-Einlage, mit Gewindestange M8/10, mit Abhängung bis 30 cm, mit bauaufsichtlich zugelassenem Metalldübel, einschließlich Herstellung der Bohrung
Menge: 204,000 St

**2.06.071 Rohrschelle für vorbeschriebene Heizungsrohre für DN 15**
*** wie Position 2.06.070
Rohrschelle für vorbeschriebene Heizungsrohre
Größe: für DN 15
Menge: 100,000 St

**2.06.072 Rohrschelle für vorbeschriebene Heizungsrohre für DN 20**
*** wie Position 2.06.070
Rohrschelle für vorbeschriebene Heizungsrohre
Größe: für DN 20
Menge: 10,000 St

**2.06.073 Rohrschelle für vorbeschriebene Heizungsrohre für DN 25**
*** wie Position 2.06.070
Rohrschelle für vorbeschriebene Heizungsrohre
Größe: für DN 25
Menge: 50,000 St

**2.06.074 Rohrschelle für vorbeschriebene Heizungsrohre für DN 32**
*** wie Position 2.06.070
Rohrschelle für vorbeschriebene Heizungsrohre
Größe: für DN 32
Menge: 30,000 St

**2.06.075 Rohrschelle für vorbeschriebene Heizungsrohre für DN 40**
*** wie Position 2.06.070
Rohrschelle für vorbeschriebene Heizungsrohre
Größe: für DN 40
Menge: 100,000 St

**2.06.076 Rohrschelle für vorbeschriebene Heizungsrohre für DN 50**
*** wie Position 2.06.070
Rohrschelle für vorbeschriebene Heizungsrohre
Größe: für DN 50
Menge: 80,000 St

**2.06.077 Rohrschelle für vorbeschriebene Heizungsrohre für DN 80**
*** wie Position 2.06.070
Rohrschelle für vorbeschriebene Heizungsrohre
Größe: für DN 80
Menge: 6,000 St

**2.06.078 Profilschiene für mittelschwere Anwendungen**
Profilschiene für mittelschwere Anwendungen, zur Aufnahme von Rohrschellen für vorbeschriebene Heizungsrohre
Materialstärke: 2 mm
Abmessung (H/B):40 - 45 mm
C-Profil, durchgehend gelocht, aus verzinktem Stahl, einschließlich ablängen auf benötigtes Längenmaß, einschließlich Befestigung an Wänden oder Decken
Menge: 200,000 m

**2.06.079 Rohrschelle an Profilschiene für vorbeschriebene Heizungsrohre für DN**
*** Bezugsbeschreibung
Rohrschelle für vorbeschriebene Heizungsrohre
Größe: für DN 12
zum Befestigen von Leitungen an Profilschienen, aus verzinktem
Stahl, mit Profil-Gummi-Einlage, mit Gewindestange M8/10, mit Abhängung bis
30 cm, mit zu vorbeschriebenem Profilschienensystem passender Schnellanbindung
Menge: 48,000 St

**2.06.080 Rohrschelle an Profilschiene für vorbeschriebene Heizungsrohre für DN**
*** wie Position 2.06.079
Rohrschelle für vorbeschriebene Heizungsrohre
Größe: für DN 15
Menge: 68,000 St

**2.06.081 Rohrschelle an Profilschiene für vorbeschriebene Heizungsrohre für DN**
*** wie Position 2.06.079
Rohrschelle für vorbeschriebene Heizungsrohre
Größe: für DN 20
Menge: 12,000 St

**2.06.082 Rohrschelle an Profilschiene für vorbeschriebene Heizungsrohre für DN**
*** wie Position 2.06.079
Rohrschelle für vorbeschriebene Heizungsrohre
Größe: für DN 25
Menge: 54,000 St

**2.06.083 Rohrschelle an Profilschiene für vorbeschriebene Heizungsrohre für DN**
*** wie Position 2.06.079
Rohrschelle für vorbeschriebene Heizungsrohre
Größe: für DN 32
Menge: 30,000 St

**2.06.084 Rohrschelle an Profilschiene für vorbeschriebene Heizungsrohre für DN**
*** wie Position 2.06.079
Rohrschelle für vorbeschriebene Heizungsrohre
Größe: für DN 40
Menge: 54,000 St

**2.06.085 Rohrschelle an Profilschiene für vorbeschriebene Heizungsrohre für DN**
*** wie Position 2.06.079
Rohrschelle für vorbeschriebene Heizungsrohre
Größe: für DN 50
Menge: 34,000 St

**2.06.086 Rohrschelle an Profilschiene für vorbeschriebene Heizungsrohre für DN**
*** wie Position 2.06.079
Rohrschelle für vorbeschriebene Heizungsrohre
Größe: für DN 80
Menge: 2,000 St

**2.06.087 Heizkreisverteiler Schule**
Heizkreisverteiler Schule
Richtfabrikat: Magra
Typ:  162/162 TypF
Artikelnummer: 1400160060

oder gleichwertig
Fabrikat:''
'....................................................'
''

Typ:''
'....................................................'
''
(Vom Bieter eintragen)

als kombinierter Vor- und Rücklaufverteiler, bestehend aus:
Thermisch getrennter Vor- und Rücklaufkammer, übereinander angeordnet, aus Stahlblech geschweißt. Verteilerkammer für Vorlauf mit Gewindestutzen, sowie eingeschweißte Rohrhülsen für Durchführung der Rücklaufstutzen.
Verteilerkammer für Rücklauf mit Gewindestutzen durch die Rohrhülsen in der Vorlaufkammer mit Zwischenraum geführt.
Abgangsstutzen Vor- und Rücklauf nebeneinander.
Die Gewindestutzen sind auf gleiche Spindelhöhe, für Muffenschieber nach
DIN 3843, abgestimmt.
Entleerungsmuffen 3/4" für Vor- und Rücklaufkammer.
Der Verteiler ist werkseitig druckgeprüft und grundiert.
Einsatzbereich: Heizung
- Wasserdurchsatz bis 30 cbm/h
- Leistung bei delta-t 20 K bis cirka 698 kW
- maximale Betriebstemperatur 110 °C
- maximale Betriebsüberdruck 6 bar
- Länge der Verteilerkammer maximal 1,65 m
  4 STCK  Gewindestutzen 1 1/2"
  2 STCK  Gewindestutzen 2"
  2 STCK  Gewindestutzen 3"
  2 STCK  Entleerung 3/4"
Menge: 1,000 St

**2.06.088 Dämmung für Heizkreisverteiler Schule**
Dämmung für Heizkreisverteiler Schule
Richtfabrikat: Magra
Typ:  Fertigisolierung ALU/PU 40mm
Artikelnummer: 63061600210

oder gleichwertig
Fabrikat:''
'....................................................'
''

Typ:''
'....................................................'
''
(Vom Bieter eintragen)

für vorbeschrienen Heizkreisverteiler Schule mit ALU-Blechmantel und PU-Hartschaum entsprechend EnEV, bestehend aus:
ALU-Blechmantel und 40 mm dicken PU-Hartschaum-Halbschalen. Stirnseitig
mit Deckel. Mit Ausschnitten für die Verteileranschlüsse, Entleerung und
Konsolen.
Einschließlich ALU-Befestigungsbändern und Schraubschnellverschlüssen.
Menge: 1,000 St

**2.06.089 Wandkonsole für Heizkreisverteiler Schule**
Wandkonsole für Heizkreisverteiler Schule
Richtfabrikat: Magra
Typ:  85 schallgedämmt
Artikelnummer: 74010160

oder gleichwertig
Fabrikat:''
'....................................................'
''

Typ:''
'....................................................'
''
(Vom Bieter eintragen)

für vorbeschriebenen Heizkreisverteiler Schule,
bestehend aus:
Wandplatte für Schraubbefestigung und einklinkbarem Tragarm.
Galvanisch verzinkt. Einschließlich Schrauben, Dübeln und Unterlegscheiben.
Menge: 1,000 St

**2.06.090 Hydraulische Weiche Schule**
Hydraulische Weiche Schule
Richtfabrikat: Magra
Typ:  WST 80-54
Artikelnummer: 24000805400

oder gleichwertig
Fabrikat:''
'....................................................'
''

Typ:''
'....................................................'
''
(Vom Bieter eintragen)

bestehend aus:
Tauscherkammer aus Stahl mit
aufgeschweißten Endböden.
4 Anschlussmuffen für Wärmeabnehmer und
Wärmeerzeuger, 1 Muffe 1/2" für
Temperaturfühler und je 1 Muffe 1/2" in
den Endböden für die Entlüftung beziehungsweise Entleerung.
Die Hydraulische Weiche ist werkseitig druckgeprüft und grundiert
Technische Daten:
- Durchsatz bis 9 cbm/h
- maximale Betriebstemperatur 110 °C
- maximaler Betriebsüberdruck 6 bar
- Anschlussdimension 2"
Menge: 1,000 St

**2.06.091 Entlüftungs- und Entleeset für hydraulische Weiche Schule**
Entlüftungs- und Entleeset für hydraulische Weiche Schule
Richtfabrikat: Magra
Artikelnummer: 72400

oder gleichwertig
Fabrikat:''
'....................................................'
''

Typ:''
'....................................................'
''
(Vom Bieter eintragen)

bestehend aus:
1 Stopfen 1/2" selbstdichtend,
1 Entlüftungsventil 1/2" selbstdichtend, mit drehbarem Luftauslass und
1 drehbarem Hahn 1/2" selbstdichtend mit Schlauchanschluss zum
Spülen - Füllen - Entleeren.
Menge: 1,000 St

**2.06.092 Dämmung für hydraulische Weiche Schule**
Dämmung für hydraulische Weiche Schule
Richtfabrikat: Magra
Artikelnummer: 64060805400

oder gleichwertig
Fabrikat:''
'....................................................'
''

Typ:''
'....................................................'
''
(Vom Bieter eintragen)

für vorbeschriebene hydraulische Weiche Schule.
Fertigdämmung mit ALU-Blechmantel entsprechend EnEV
bestehend aus:
ALU-Blechmantel und PU-Hartschaum-Halbschalen 35 mm dick mit Ausschnitten für die Anschlüsse.
Einschließlich Befestigungsbändern und Schnellverschlüssen.
Menge: 1,000 St

**2.06.093 Wandkonsole für hydraulische Weiche Schule**
Wandkonsole für hydraulische Weiche Schule
Richtfabrikat: Magra
Artikelnummer: 73510803

oder gleichwertig
Fabrikat:''
'....................................................'
''

Typ:''
'....................................................'
''
(Vom Bieter eintragen)

Wandbefestigung (2 Stück) für vorbeschriebene hydraulische Weiche Schule. Galvanisch verzinkt. Einschließlich Schrauben, Dübeln und Unterlegscheiben.
Menge: 1,000 St

**2.06.094 Heizkreispumpe Schule Fußbodenheizung**
Heizkreispumpe Schule Fußbodenheizung
Richtfabrikat: Wilo
Typ:  Stratos MAXO 32/0,5-12 PN6/10
Artikelnummer: 2186196

oder gleichwertig
Fabrikat:''
'....................................................'
''

Typ:''
'....................................................'
''
(Vom Bieter eintragen)

Hocheffizienz-Inline Nassläuferpumpe mit EC-Motor und
elektronischer Leistungsanpassung. Einsetzbar für
Heizungswasser, Kaltwasser und Wasser-Glykol-Gemische.
Energieeffizienzindex (EEI) je nach Pumpentyp zwischen ≤ 0,17
und ≤ 0,19.

- Steckplatz für Wilo-CIF-Module mit Schnittstellen für
Gebäudeautomation GA (Optionales Zubehör: CIF-Module Modbus
RTU, Modbus TCP, BACnet MS/TP, BACnet IP, LON, PLR,
CANopen)
- Graphisches Display mit Bedienung
- Auslesen und Einstellen von Betriebsdaten
- Wärmedämmschale für Heizungsanwendungen

Betriebsdaten
Fördermedium: Wasser 100 %
Medientemperatur: 20,00 °C
Angefragter Volumenstrom: 5,10 m³/h
Angefragte Förderhöhe: 9,00 m
Minimale Medientemperatur: -10 °C
Maximale Medientemperatur: 110 °C
Minimale Umgebungstemperatur: -10 °C
Maximale Umgebungstemperatur: 40 °C
Maximaler Betriebsdruck: 10 bar
Mindestzulaufhöhe bei 50°C: 3 m
Mindestzulaufhöhe bei 95°C: 10 m
Mindestzulaufhöhe bei 110°C: 16 m

Motordaten
Netzanschluss: 1~230 V +-10 %%, 50 Hz

Einbaumaße
Saugseitiger Rohranschluss: DN 32, PN 6/10
Druckseitiger Rohranschluss: DN 32, PN 6/10
Baulänge: maximal 220 mm
Menge: 1,000 St

**2.06.095 Heizkreispumpe Schule Lüftung**
Heizkreispumpe Schule Lüftung
Richtfabrikat: Wilo
Typ:  Stratos MAXO 32/0,5-16 PN6/10
Artikelnummer: 2186197

oder gleichwertig
Fabrikat:''
'....................................................'
''

Typ:''
'....................................................'
''
(Vom Bieter eintragen)

Hocheffizienz-Inline Nassläuferpumpe mit EC-Motor und
elektronischer Leistungsanpassung. Einsetzbar für
Heizungswasser, Kaltwasser und Wasser-Glykol-Gemische.
Energieeffizienzindex (EEI) je nach Pumpentyp zwischen ≤ 0,17
und ≤ 0,19.

- Steckplatz für Wilo-CIF-Module mit Schnittstellen für
Gebäudeautomation GA (Optionales Zubehör: CIF-Module Modbus
RTU, Modbus TCP, BACnet MS/TP, BACnet IP, LON, PLR,
CANopen)
- Graphisches Display mit Bedienung
- Auslesen und Einstellen von Betriebsdaten
- Wärmedämmschale für Heizungsanwendungen

Betriebsdaten
Fördermedium: Wasser 100 %
Medientemperatur: 20,00 °C
Angefragter Volumenstrom: 4,30 m³/h
Angefragte Förderhöhe: 10,00 m
Minimale Medientemperatur: -10 °C
Maximale Medientemperatur: 110 °C
Minimale Umgebungstemperatur: -10 °C
Maximale Umgebungstemperatur: 40 °C
Maximaler Betriebsdruck: 10 bar
Mindestzulaufhöhe bei 50°C: 5 m
Mindestzulaufhöhe bei 95°C: 12 m
Mindestzulaufhöhe bei 110°C: 18 m

Motordaten
Netzanschluss: 1~230 V +-10 %%, 50 Hz

Einbaumaße
Saugseitiger Rohranschluss: DN 32, PN 6/10
Druckseitiger Rohranschluss: DN 32, PN 6/10
Baulänge: maximal 220 mm
Menge: 1,000 St

**2.06.096 Heizkreispumpe Schule Heizkörper**
Heizkreispumpe Schule Heizkörper
Richtfabrikat: Wilo
Typ:  Stratos MAXO 30/0,5-12 PN10
Artikelnummer: 2186192

oder gleichwertig
Fabrikat:''
'....................................................'
''

Typ:''
'....................................................'
''
(Vom Bieter eintragen)

Hocheffizienz-Inline Nassläuferpumpe mit EC-Motor und
elektronischer Leistungsanpassung. Einsetzbar für
Heizungswasser, Kaltwasser und Wasser-Glykol-Gemische.
Energieeffizienzindex (EEI) je nach Pumpentyp zwischen ≤ 0,17
und ≤ 0,19.

- Steckplatz für Wilo-CIF-Module mit Schnittstellen für
Gebäudeautomation GA (Optionales Zubehör: CIF-Module Modbus
RTU, Modbus TCP, BACnet MS/TP, BACnet IP, LON, PLR,
CANopen)
- Graphisches Display mit Bedienung
- Auslesen und Einstellen von Betriebsdaten
- Wärmedämmschale für Heizungsanwendungen

Betriebsdaten
Fördermedium: Wasser 100 %
Medientemperatur: 20,00 °C
Angefragter Volumenstrom: 3,15 m³/h
Angefragte Förderhöhe: 8,50 m
Minimale Medientemperatur: -10 °C
Maximale Medientemperatur: 110 °C
Minimale Umgebungstemperatur: -10 °C
Maximale Umgebungstemperatur: 40 °C
Maximaler Betriebsdruck: 10 bar
Mindestzulaufhöhe bei 50°C: 3 m
Mindestzulaufhöhe bei 95°C: 10 m
Mindestzulaufhöhe bei 110°C: 16 m

Motordaten
Netzanschluss: 1~230 V +-10 %%, 50 Hz

Einbaumaße
Saugseitiger Rohranschluss: G 2, PN 10
Druckseitiger Rohranschluss: G 2, PN 10
Baulänge: maximal 180 mm
Menge: 1,000 St

**2.06.097 Heizkreispumpe Erhitzer Lüftung Mensa**
Heizkreispumpe Erhitzer Lüftung Mensa
Richtfabrikat: Wilo
Typ:  Stratos MAXO 25/0,5-6 PN10
Artikelnummer: 2186184

oder gleichwertig
Fabrikat:''
'....................................................'
''

Typ:''
'....................................................'
''
(Vom Bieter eintragen)

Hocheffizienz-Inline Nassläuferpumpe mit EC-Motor und
elektronischer Leistungsanpassung. Einsetzbar für
Heizungswasser, Kaltwasser und Wasser-Glykol-Gemische.
Energieeffizienzindex (EEI) je nach Pumpentyp zwischen ≤ 0,17
und ≤ 0,19.

- Steckplatz für Wilo-CIF-Module mit Schnittstellen für
Gebäudeautomation GA (Optionales Zubehör: CIF-Module Modbus
RTU, Modbus TCP, BACnet MS/TP, BACnet IP, LON, PLR,
CANopen)
- Graphisches Display mit Bedienung
- Auslesen und Einstellen von Betriebsdaten
- Wärmedämmschale für Heizungsanwendungen

Betriebsdaten
Fördermedium: Wasser 100 %
Medientemperatur: 55,00 °C
Angefragter Volumenstrom: 2,5 m³/h
Angefragte Förderhöhe: 4,00 m
Minimale Medientemperatur: -10 °C
Maximale Medientemperatur: 110 °C
Minimale Umgebungstemperatur: -10 °C
Maximale Umgebungstemperatur: 40 °C
Maximaler Betriebsdruck: 10 bar
Mindestzulaufhöhe bei 50°C: 3 m
Mindestzulaufhöhe bei 95°C: 10 m
Mindestzulaufhöhe bei 110°C: 16 m

Motordaten
Netzanschluss: 1~230 V +-10 %%, 50 Hz

Einbaumaße
Saugseitiger Rohranschluss: G 1 1/2, PN 10
Druckseitiger Rohranschluss: G 1 1/2, PN 10
Baulänge: maximal 180 mm
Menge: 1,000 St

**2.06.098 Heizkreispumpe Erhitzer Lüftung Küche**
Heizkreispumpe Erhitzer Lüftung Küche
Richtfabrikat: Wilo
Typ:  Stratos MAXO 25/0,5-6 PN10
Artikelnummer: 2186184

oder gleichwertig
Fabrikat:''
'....................................................'
''

Typ:''
'....................................................'
''
(Vom Bieter eintragen)

Hocheffizienz-Inline Nassläuferpumpe mit EC-Motor und
elektronischer Leistungsanpassung. Einsetzbar für
Heizungswasser, Kaltwasser und Wasser-Glykol-Gemische.
Energieeffizienzindex (EEI) je nach Pumpentyp zwischen ≤ 0,17
und ≤ 0,19.

- Steckplatz für Wilo-CIF-Module mit Schnittstellen für
Gebäudeautomation GA (Optionales Zubehör: CIF-Module Modbus
RTU, Modbus TCP, BACnet MS/TP, BACnet IP, LON, PLR,
CANopen)
- Graphisches Display mit Bedienung
- Auslesen und Einstellen von Betriebsdaten
- Wärmedämmschale für Heizungsanwendungen

Betriebsdaten
Fördermedium: Wasser 100 %
Medientemperatur: 55,00 °C
Angefragter Volumenstrom: 2,7 m³/h
Angefragte Förderhöhe: 4,00 m
Minimale Medientemperatur: -10 °C
Maximale Medientemperatur: 110 °C
Minimale Umgebungstemperatur: -10 °C
Maximale Umgebungstemperatur: 40 °C
Maximaler Betriebsdruck: 10 bar
Mindestzulaufhöhe bei 50°C: 3 m
Mindestzulaufhöhe bei 95°C: 10 m
Mindestzulaufhöhe bei 110°C: 16 m

Motordaten
Netzanschluss: 1~230 V +-10 %%, 50 Hz

Einbaumaße
Saugseitiger Rohranschluss: G1 1/2, PN 10
Druckseitiger Rohranschluss: G 1 1/2, PN 10
Baulänge: maximal 180 mm
Menge: 1,000 St

**2.06.099 Heizkreispumpe Erhitzer Lüftung Nebenräume**
Heizkreispumpe Erhitzer Lüftung Nebenräume
Richtfabrikat: Wilo
Typ:  Stratos MAXO 25/0,5-6 PN10
Artikelnummer: 2186184

oder gleichwertig
Fabrikat:''
'....................................................'
''

Typ:''
'....................................................'
''
(Vom Bieter eintragen)

Hocheffizienz-Inline Nassläuferpumpe mit EC-Motor und
elektronischer Leistungsanpassung. Einsetzbar für
Heizungswasser, Kaltwasser und Wasser-Glykol-Gemische.
Energieeffizienzindex (EEI) je nach Pumpentyp zwischen ≤ 0,17
und ≤ 0,19.

- Steckplatz für Wilo-CIF-Module mit Schnittstellen für
Gebäudeautomation GA (Optionales Zubehör: CIF-Module Modbus
RTU, Modbus TCP, BACnet MS/TP, BACnet IP, LON, PLR,
CANopen)
- Graphisches Display mit Bedienung
- Auslesen und Einstellen von Betriebsdaten
- Wärmedämmschale für Heizungsanwendungen

Betriebsdaten
Fördermedium: Wasser 100 %
Medientemperatur: 55,00 °C
Angefragter Volumenstrom: 2,2 m³/h
Angefragte Förderhöhe: 5,00 m
Minimale Medientemperatur: -10 °C
Maximale Medientemperatur: 110 °C
Minimale Umgebungstemperatur: -10 °C
Maximale Umgebungstemperatur: 40 °C
Maximaler Betriebsdruck: 10 bar
Mindestzulaufhöhe bei 50°C: 3 m
Mindestzulaufhöhe bei 95°C: 10 m
Mindestzulaufhöhe bei 110°C: 16 m

Motordaten
Netzanschluss: 1~230 V +-10 %%, 50 Hz

Einbaumaße
Saugseitiger Rohranschluss: G1 1/2, PN 10
Druckseitiger Rohranschluss: G 1 1/2, PN 10
Baulänge: maximal 180 mm
Menge: 1,000 St

**2.06.100 Tauchtemperaturfühler für vorbeschriebene Heizkreispumpen**
Tauchtemperaturfühler für vorbeschriebene Heizkreispumpen

Richtfabrikat: Wilo
Typ:  Pt 1000 AA
Artikelnummer: 2193422

oder gleichwertig
Fabrikat:''
'....................................................'
''

Typ:''
'....................................................'
''
(Vom Bieter eintragen)

zum Einbau in Tauchhülse mit Innendurchmesser 6,5 mm. PG14 Anschluss an Stratos MAXO und Stratos GIGA2.0 zur Wärme-/ Kältemengenerfassung.- Sensor Pt 1000 Klasse AA, Ø 6 x 40 mm- Kabellänge: 3 m- Messbereich: -5°C bis 70°C, kurzzeitig 90°C
Menge: 3,000 St

**2.06.101 Bus-Modul für vorbeschriebene Heizkreispumpen**
Bus-Modul für vorbeschriebene Heizkreispumpen
zur Umsetzung der Informationen wie zum Beispiel Betriebszustand oder -daten
aus der Steuerungsschnittstelle der Heizkreispumpe.
Der Datenaustausch kann über BACnet-IP erfolgen.
Richtfabrikat: Wilo
Typ:  CIF-Modul Ethernet
Artikelnummer: 2211408

oder gleichwertig
Fabrikat:''
'....................................................'
''

Typ:''
'....................................................'
''
(Vom Bieter eintragen)

Interface-Modul als nachrüstbares Steckmodul zur Erweiterung
der Kommunikationsschnittstellen der Pumpe um einen Ethernet-
Netzwerkanschluss. BACnet IP- und Modbus TCP-Protokolle sind
in der Konfiguration auswählbar.

Allgemeine Funktionen
Netzwerkschnittstelle zum Anschluss an Gebäudeautomation GA
für den Transfer von Datenpunkten als:
- Steuerbefehle zur Pumpe
- Meldungen von der Pumpe
- Prozesswerte

Schnittstelle: TCP/IP
Menge: 6,000 St

**2.06.102 Strangregulierventil DN15 / Rücklauf**
*** Bezugsbeschreibung
Strangregulier- und Absperrventil für den Rücklauf
Größe:  DN 15
Richtfabrikat:  Resideo
Typ:  Kombi 3 Plus BLAU

oder gleichwertig
Fabrikat:''
'....................................................'
''

Typ:''
'....................................................'
''
(Vom Bieter eintragen)

Gehäuse aus entzinkungsbeständigem Messing. Generelle Entleerung mittels Adapter über das Oberteil, nachträgliche Differenzdruckregelung durch auf das Oberteil montierten Membranregler möglich. Sichtbare Voreinstellungsanzeige. Wartungsfreie Spindelabdichtung. Universalanschluss mit Muffengewinde nach DIN EN 10226-1.
Medium: Wasser oder Wasser-Glykolgemisch nach VDI 2035
Werkstoff des Gehäuses: Messing, entzinkungsbeständig
Mediumtemperatur: -20 °C - 130 °C
Nenndruck: PN 16
Ausführung: mit Innengewinde
Menge: 2,000 St

**2.06.103 Strangregulierventil, DN 25 / Rücklauf**
*** wie Position 2.06.102
Strangregulier- und Absperrventil für den Rücklauf
Größe:  DN 25
Menge: 2,000 St

**2.06.104 Strangregulierventil, DN 32 / Rücklauf**
*** wie Position 2.06.102
Strangregulier- und Absperrventil für den Rücklauf
Größe:  DN 32
Menge: 1,000 St

**2.06.105 Dämmschale für Strangregulierventil Rücklauf, DN 15**
*** Bezugsbeschreibung
Dämmschale für vorgenannte Strangregulierventile
Größe:  DN 15
Menge: 2,000 St

**2.06.106 Dämmschale für Strangregulierventil Rücklauf, DN 25**
*** wie Position 2.06.105
Dämmschale für vorgenannte Strangregulierventile
Größe:  DN 25
Menge: 2,000 St

**2.06.107 Dämmschale für Strangregulierventil Rücklauf, DN 32**
*** wie Position 2.06.105
Dämmschale für vorgenannte Strangregulierventile
Größe:  DN 32
Menge: 1,000 St

**2.06.108 Strangabsperrventil DN15 / Vorlauf**
*** Bezugsbeschreibung
Strangabsperrventil für den Vorlauf
Größe:  DN 15
Richtfabrikat:  Honeywell / MNG
Typ:  Kombi 3 Plus ROT

oder gleichwertig
Fabrikat:''
'....................................................'
''

Typ:''
'....................................................'
''
(Vom Bieter eintragen)

Gehäuse aus entzinkungsbeständigem Messing. Generelle Entleerung und Differenzdruckmessung mittels Adapter über das Oberteil. Wartungsfreie Spindelabdichtung, PTFE-Sitzabdichtung. Universalanschluss mit Muffengewinde nach DIN EN 10226-1.
Medium: Wasser oder Wasser-Glykolgemisch nach VDI 2035
Werkstoff des Gehäuses: Messing, entzinkungsbeständig
Mediumtemperatur: -20 °C - 130 °C
Nenndruck: PN 16
Ausführung: mit Innengewinde
Menge: 2,000 St

**2.06.109 Strangabsperrventil DN25 / Vorlauf**
*** wie Position 2.06.108
Strangabsperrventil für den Vorlauf
Größe:  DN 25
Menge: 2,000 St

**2.06.110 Strangabsperrventil DN 32 / Vorlauf**
*** wie Position 2.06.108
Strangabsperrventil für den Vorlauf
Größe:  DN 32
Menge: 1,000 St

**2.06.111 Dämmschale für Strangabsperrventil Vorlauf, DN 15**
*** Bezugsbeschreibung
Dämmschale für vorgenannte Strangabsperrventile
Größe:  DN 15
Menge: 2,000 St

**2.06.112 Dämmschale für Strangabsperrventil Vorlauf, DN 25**
*** wie Position 2.06.111
Dämmschale für vorgenannte Strangabsperrventile
Größe:  DN 25
Menge: 2,000 St

**2.06.113 Dämmschale für Strangabsperrventil Vorlauf, DN 32**
*** wie Position 2.06.111
Dämmschale für vorgenannte Strangabsperrventile
Größe:  DN 32
Menge: 1,000 St

**2.06.114 Kugelhahn aus Rotguss DN 40**
*** Bezugsbeschreibung
Kugelhahn aus Rotguss, DN 40
mit Innengewinde

Richtfabrikat:  Heimeier
Typ:  Globo H

oder gleichwertig
Fabrikat:''
'....................................................'
''

Typ:''
'....................................................'
''
(Vom Bieter eintragen)

Gehäuse und Kugel aus korrosionsbeständigem, entzinkungsfreiem Rotguß. Kugel mit glattem Durchgang. Wartungsfreie Spindelabdichtung. Kugelabdichtung durch PTFE-Ringe. Knebel aus schlagfestem Kunststoff, Anschläge verdeckt. Knebel auch
bei wärmegedämmten Gehäuse von außen bedienbar. Anschluß Innengewinde für Gewinderohr.
Menge: 8,000 St

**2.06.115 Kugelhahn aus Rotguss DN 50**
*** wie Position 2.06.114
Kugelhahn aus Rotguss, DN 50
Menge: 4,000 St

**2.06.116 Dämmschale für Kugelhahn DN 40**
*** Bezugsbeschreibung
Dämmschale für vorgenannte Kugelhähne
Größe:  DN 40
Menge: 8,000 St

**2.06.117 Dämmschale für Kugelhahn DN 50**
*** wie Position 2.06.116
Dämmschale für vorgenannte Kugelhähne
Größe:  DN 50
Menge: 4,000 St

**2.06.118 Flanschenabsperrklappe DN 80**
Flanschenabsperrklappe DN 80
wartungsfrei, weichdichtende Ring-Augenklappe aus Sphäroguß GGG 40, Scheibe aus Edelstahl 1.4581, Nenndruck PN 6, mit Rasthebel und Stellungsanzeige, einschließlich Schrauben und Dichtungen
Menge: 2,000 St

**2.06.119 Rückschlagventil DN 20**
Rückschlagventil DN 20
mindestens PN 6, in Durchgangsform mit Gewinde-Anschluss (Innengewinde) aus Messing
Menge: 4,000 St

**2.06.120 Rückschlagventil DN 40**
Rückschlagventil DN 40
mindestens PN 6, in Durchgangsform mit Gewinde-Anschluss (Innengewinde) aus Messing
Menge: 2,000 St

**2.06.121 Rückschlagventil DN 50**
Rückschlagventil DN 50
mindestens PN 6, in Durchgangsform mit Gewinde-Anschluss (Innengewinde) aus Messing
Menge: 1,000 St

**2.06.122 Schmutzfänger DN 40**
Schmutzfänger DN 40
aus Gusseisen GG25, PN 6, Gewindeausführung (Innengewinde) mit Feinsieb aus Nirostahl
Menge: 2,000 St

**2.06.123 Schmutzfänger DN 50**
Schmutzfänger DN 50
aus Gusseisen GG25, PN 6, Gewindeausführung (Innengewinde) mit Feinsieb aus Nirostahl
Menge: 1,000 St

**2.06.124 Reduziernippel Gewinde 3" x 2"**
Reduziernippel Gewinde 3" x 2"
aus Edelstahl, einschließlich Dichtungsmaterial
Menge: 4,000 St

**2.06.125 Reduzierstück Gewinde 3/4" x 1/2"**
Reduzierstück Gewinde 3/4" x 1/2"
aus Edelstahl, einschließlich Dichtungsmaterial
Menge: 5,000 St

**2.06.126 Messing KFE-Hahn DN 15 als Kugelhahn**
Messing-KFE-Hahn DN 15, als Kugelhahn, selbstdichtend,
mit Außengewinde, Kontermutter, Griff mit Anschlag, mit
Schlauchverschraubung und Verschlusskappe
Menge: 6,000 St

**2.06.127 Messing KFE-Hahn DN 20 als Kugelhahn**
Messing-KFE-Hahn DN 20, als Kugelhahn, selbstdichtend,
mit Außengewinde, Kontermutter, Griff mit Anschlag, mit
Schlauchverschraubung und Verschlusskappe
Menge: 2,000 St

**2.06.128 Bi-Metall-Zeigerthermometer 1/2"**
Bi-Metall-Zeigerthermometer 1/2",
Gehäuse aus Stahl mit vernickeltem Übersteckring aus Stahl,
0 - 120 Grad C anzeigend, Gehäusedurchmesser 80 mm, Tauchschaft 60 mm,
mit Tauchhülse
Menge: 16,000 St

**2.06.129 Schnellentlüfter 1/2"**
Schnellentlüfter 1/2" mit eingebauter Absperrung, für  Heizungsanlagen
maximal 6 bar und maximal 110°C
Menge: 2,000 St

**2.06.130 Manometerhahn 1/2"**
Manometerhahn 1/2", mit Dichtungsmaterial
aus Messing, mit Stopfbuchse,
Menge: 1,000 St

**2.06.131 Manometer 1/2", 0 - 6 bar**
Manometer 1/2", 0 - 6 bar anzeigend, Gehäusedurchmesser 80 mm, mit Dichtungsmaterial
Menge: 1,000 St

**2.06.132 Tauchhuelse 1/2" x 60 - 160mm aus Kuper-Legierung**
Menge: 3,000 St

**2.06.133 Montage von bauseits gestelltem Dreiwegeventil DN 20**
Menge: 2,000 St

**2.06.134 Montage von bauseits gestelltem Dreiwegeventil DN 25**
Menge: 3,000 St

**2.06.135 Montage von bauseits gestelltem Dreiwegeventil DN 32**
Menge: 2,000 St

**2.06.136 Montage von bauseits gestellter Heizkreispumpe DN 20**
Menge: 1,000 St

**2.06.137 Einbau bauseits gestellter Stabfühler**
Einbau von bauseits gestelltem Stabfühler
mit Tauchhülse für Rohreinbau, einschließlich Dichtungsmaterial
Menge: 6,000 St

**2.06.138 Anschluss von Edelstahlrohr 15 x 1,0 mm an Heizregister**
Anschluss von Edelstahlrohr 15 x 1,0 mm an Heizregister G 1",
benötigte Übergangstücke sind separat ausgeschrieben
Menge: 2,000 St

**2.06.139 Anschluss von Edelstahlrohr 28 x 1,2 mm an Heizregister**
Anschluss von Edelstahlrohr 28 x 1,2 mm an Heizregister G 1 1/4",
benötigte Übergangstücke sind separat ausgeschrieben
Menge: 4,000 St

**2.06.140 Anschluss von Edelstahlrohr 35 x 1,5 mm an Heizregister**
Anschluss von Edelstahlrohr 35 x 1,5 mm an Heizregister G 1 1/2",
benötigte Übergangstücke sind separat ausgeschrieben
Menge: 2,000 St

**2.06.141 Dichtheitsprüfung von Heizungsleitungen**
Dichtheitsprüfung von Heizungsleitungen
15 x 1,0 mm-370 m
18 x 1,0 mm-250 m
22 x 1,2 mm-31 m
28 x 1,2 mm-155m
35 x 1,5 mm-90 m
42 x 1,5 mm-231 m
54 x 1,5 mm-170 m
88,9 x 2,0 mm-10 m
Durchführung der Dichtheitsprüfung von Heizungsleitungen, in Anlehnung an DIN EN 806-4, ergänzt durch VDI / DVGW 6023 und ZVSHK Merkblatt "Dichtheitsprüfungen von Trinkwasser-Installationen mit Druckluft, Inertgas oder Wasser", Dichtheitsprüfung mit ölfreier Druckluft, mit Bereitstellung ölfreier Druckluft über Druckluftflasche oder Kompressor (cirka 250 l/ h),mit Herstellung und Rückbau eines Anschlusses an die Rohrleitung, mit Ausstellung eines Prüfprotokolls und dessen Übergabe an Auftraggeber.
Menge: 1,000 St

**2.06.142 Belastungsprüfung von Heizungsleitungen**
Belastungsprüfung von Heizungsleitungen
15 x 1,0 mm-370 m
18 x 1,0 mm-250 m
22 x 1,2 mm-31 m
28 x 1,2 mm-155m
35 x 1,5 mm-90 m
42 x 1,5 mm-231 m
54 x 1,5 mm-170 m
88,9 x 2,0 mm-10 m
Durchführung der Belastungsprüfung von Heizungsleitungen in Anlehnung an  DIN EN 806-4, ergänzt durch VDI / DVGW 6023 und ZVSHK Merkblatt "Dichtheitsprüfungen von Trinkwasser-Installationen mit Druckluft, Inertgas oder Wasser", Belastungsprüfung mit ölfreier Druckluft, mit Bereitstellung ölfreier Druckluft über Druckluftflasche oder Kompressor (cirka 250 l/ h), mit Herstellung und Rückbau eines Anschlusses an die Rohrleitung, mit Ausstellung eines Prüfprotokolls und dessen Übergabe an Auftraggeber.
Menge: 1,000 St

**2.06.143 Füllen des Heizungsnetzes gemäß VDI 2035**
Füllen des Heizungsnetzes gemäß VDI 2035, einschließlich Entlüften der Anlage
Menge: 2700,000 l

**2.06.144 Beschilderungssystem**
Beschilderungssystem
zur Beschriftung von Rohren, Pumpen und weiteren Systemkomponenten. Einfache Montage durch Universalhalter
Abmessung: 50 x 100 mm
Montage an senkrechten und waagrechten Rohrleitungen;
Die Schilder sind nach Vorgabe des Bauherrn und der Bauleitung zu bedrucken.
Menge: 50,000 St

**2.06.145 Universalhalter**
Universalhalter
als Zulage zu vorbeschriebenem Beschilderungssystem,
passend für Rohre bis DN 80, zur Montage an senkrechten und waagrechten Rohrleitungen, komplett mit Kunststoffabdeckung und Spannband
Menge: 50,000 St

#### 2.07 Dämmung und Zubehör Heizungsanlage Schule

*Hinweis: Vorbeschrieb Dämmung von Heizungsleitungen*
Dämmschalen aus Mineralfaser zur Wärmedämmung von Heizungsleitungen gemäß Tabelle 8 DIN 1988-200, GEG, mit selbstklebender Längsüberlappung, zur Montage an geraden Rohrleitungen und Formteilen.
Die Dämmschalen sind gemäß Herstellervorgabe mit verzinktem Bindedraht zu umwickeln. Fugen und Verbindungen sind gemäß Herstellervorgabe mit hoch temperaturbeständigem Alu-Klebeband abzudichten.
Baustoffklasse: A2L- s1, d0 nach DIN 13501-1
Schmelzpunkt:> 1000 °C nach DIN 4102-17
Wärmeleitfähigkeit: 0,035 W/(m∙K) nach GEG
Rohdichte:>= 90 kg/m³
Oberfläche: gitternetzverstärkte Aluminiumfolie
auch in Kleinstmengen

Zugelassen als R90 Durchführung in Verbindung mit den verwendeten Heizungsleitungen. Wartungsfrei, ohne Einschränkung in der Nutzungsdauer.

Richtfabrikat: Rockwool
Typ:Schalen RW 800

oder gleichwertig
Fabrikat:''
'....................................................'
''

Typ:''
'....................................................'
''
(Vom Bieter eintragen)

**2.07.001 Dämmung an Rohrleitung Rohrdurchmesser: 15 mm Dämmdicke: 20 mm**
Menge: 346,000 m

**2.07.002 Dämmung an Rohrleitung Rohrdurchmesser: 18 mm Dämmdicke: 20 mm**
Menge: 242,000 m

**2.07.003 Dämmung an Rohrleitung Rohrdurchmesser: 22 mm Dämmdicke: 20 mm**
Menge: 16,000 m

**2.07.004 Dämmung an Rohrleitung Rohrdurchmesser: 28 mm Dämmdicke: 30 mm**
Menge: 145,000 m

**2.07.005 Dämmung an Rohrleitung Rohrdurchmesser: 35 mm Dämmdicke: 30 mm**
Menge: 84,000 m

**2.07.006 Dämmung an Rohrleitung Rohrdurchmesser: 42 mm Dämmdicke: 40 mm**
Menge: 225,000 m

**2.07.007 Dämmung an Rohrleitung Rohrdurchmesser: 54 mm Dämmdicke: 50 mm**
Menge: 165,000 m

**2.07.008 Dämmung an Rohrleitung Rohrdurchmesser: 89 mm Dämmdicke: 80 mm**
Menge: 8,000 m

**2.07.009 Zulage für Dämmung an Rohrbogen Rohrdurchmesser: 15 mm Dämmdicke: 20 m**
Zulage für Dämmung an Rohrbogen
Rohrdurchmesser: 15 mm
Dämmdicke: 20 mm
für Bogen bis 90 Grad, Radiusbis 3D
Menge: 266,000 St

**2.07.010 Zulage für Dämmung an Rohrbogen Rohrdurchmesser: 18 mm Dämmdicke: 20 m**
Zulage für Dämmung an Rohrbogen
Rohrdurchmesser: 18 mm
Dämmdicke: 20 mm
für Bogen bis 90 Grad, Radiusbis 3D
Menge: 88,000 St

**2.07.011 Zulage für Dämmung an Rohrbogen Rohrdurchmesser: 22 mm Dämmdicke: 20 m**
Zulage für Dämmung an Rohrbogen
Rohrdurchmesser: 22 mm
Dämmdicke: 20 mm
für Bogen bis 90 Grad, Radiusbis 3D
Menge: 12,000 St

**2.07.012 Zulage für Dämmung an Rohrbogen Rohrdurchmesser: 28 mm Dämmdicke: 30 m**
Zulage für Dämmung an Rohrbogen
Rohrdurchmesser: 28 mm
Dämmdicke: 30 mm
für Bogen bis 90 Grad, Radiusbis 3D
Menge: 60,000 St

**2.07.013 Zulage für Dämmung an Rohrbogen Rohrdurchmesser: 35 mm Dämmdicke: 30 m**
Zulage für Dämmung an Rohrbogen
Rohrdurchmesser: 35 mm
Dämmdicke: 30 mm
für Bogen bis 90 Grad, Radiusbis 3D
Menge: 19,000 St

**2.07.014 Zulage für Dämmung an Rohrbogen Rohrdurchmesser: 42 mm Dämmdicke: 40 m**
Zulage für Dämmung an Rohrbogen
Rohrdurchmesser: 42 mm
Dämmdicke: 40 mm
für Bogen bis 90 Grad, Radiusbis 3D
Menge: 78,000 St

**2.07.015 Zulage für Dämmung an Rohrbogen Rohrdurchmesser: 54 mm Dämmdicke: 50 m**
Zulage für Dämmung an Rohrbogen
Rohrdurchmesser: 54 mm
Dämmdicke: 50 mm
für Bogen bis 90 Grad, Radiusbis 3D
Menge: 61,000 St

**2.07.016 Zulage für Dämmung an Rohrbogen Rohrdurchmesser: 89 mm Dämmdicke: 80 m**
Zulage für Dämmung an Rohrbogen
Rohrdurchmesser: 89 mm
Dämmdicke: 80 mm
für Bogen bis 90 Grad, Radiusbis 3D
Menge: 8,000 St

**2.07.017 Zulage für Ausschnitt in Dämmung an Rohrleitung Rohrdurchmesser: 15 mm**
Zulage für Ausschnitt in Dämmung an Rohrleitung
Rohrdurchmesser: 15 mm
Dämmdicke: 20 mm
für Abzweige, Stutzen und sonstiges
Menge: 41,000 St

**2.07.018 Zulage für Ausschnitt in Dämmung an Rohrleitung Rohrdurchmesser: 18 mm**
Zulage für Ausschnitt in Dämmung an Rohrleitung
Rohrdurchmesser: 18 mm
Dämmdicke: 20 mm
für Abzweige, Stutzen und sonstiges
Menge: 17,000 St

**2.07.019 Zulage für Ausschnitt in Dämmung an Rohrleitung Rohrdurchmesser: 22 mm**
Zulage für Ausschnitt in Dämmung an Rohrleitung
Rohrdurchmesser: 22 mm
Dämmdicke: 20 mm
für Abzweige, Stutzen und sonstiges
Menge: 2,000 St

**2.07.020 Zulage für Ausschnitt in Dämmung an Rohrleitung Rohrdurchmesser: 28 mm**
Zulage für Ausschnitt in Dämmung an Rohrleitung
Rohrdurchmesser: 28 mm
Dämmdicke: 30 mm
für Abzweige, Stutzen und sonstiges
Menge: 8,000 St

**2.07.021 Zulage für Ausschnitt in Dämmung an Rohrleitung Rohrdurchmesser: 35 mm**
Zulage für Ausschnitt in Dämmung an Rohrleitung
Rohrdurchmesser: 35 mm
Dämmdicke: 30 mm
für Abzweige, Stutzen und sonstiges
Menge: 36,000 St

**2.07.022 Zulage für Ausschnitt in Dämmung an Rohrleitung Rohrdurchmesser: 42 mm**
Zulage für Ausschnitt in Dämmung an Rohrleitung
Rohrdurchmesser: 42 mm
Dämmdicke: 40 mm
für Abzweige, Stutzen und sonstiges
Menge: 38,000 St

**2.07.023 Zulage für Ausschnitt in Dämmung an Rohrleitung Rohrdurchmesser: 54 mm**
Zulage für Ausschnitt in Dämmung an Rohrleitung
Rohrdurchmesser: 54 mm
Dämmdicke: 50 mm
für Abzweige, Stutzen und sonstiges
Menge: 17,000 St

**2.07.024 Zulage für Ausschnitt in Dämmung an Rohrleitung Rohrdurchmesser: 89 mm**
Zulage für Ausschnitt in Dämmung an Rohrleitung
Rohrdurchmesser: 89 mm
Dämmdicke: 80 mm
für Abzweige, Stutzen und sonstiges
Menge: 4,000 St

**2.07.025 Zulage für Dämmung als Passstück an Rohrleitung Rohrdurchmesser: 15 mm**
Zulage für Dämmung als Passstück an Rohrleitung
Rohrdurchmesser: 15 mm
Dämmdicke: 20 mm
Länge kleiner 500 mm
Menge: 115,000 St

**2.07.026 Zulage für Dämmung als Passstück an Rohrleitung Rohrdurchmesser: 18 mm**
Zulage für Dämmung als Passstück an Rohrleitung
Rohrdurchmesser: 18 mm
Dämmdicke: 20 mm
Länge kleiner 500 mm
Menge: 81,000 St

**2.07.027 Zulage für Dämmung als Passstück an Rohrleitung Rohrdurchmesser: 22 mm**
Zulage für Dämmung als Passstück an Rohrleitung
Rohrdurchmesser: 22 mm
Dämmdicke: 20 mm
Länge kleiner 500 mm
Menge: 8,000 St

**2.07.028 Zulage für Dämmung als Passstück an Rohrleitung Rohrdurchmesser: 28 mm**
Zulage für Dämmung als Passstück an Rohrleitung
Rohrdurchmesser: 28 mm
Dämmdicke: 30 mm
Länge kleiner 500 mm
Menge: 72,000 St

**2.07.029 Zulage für Dämmung als Passstück an Rohrleitung Rohrdurchmesser: 35 mm**
Zulage für Dämmung als Passstück an Rohrleitung
Rohrdurchmesser: 35 mm
Dämmdicke: 30 mm
Länge kleiner 500 mm
Menge: 74,000 St

**2.07.030 Zulage für Dämmung als Passstück an Rohrleitung Rohrdurchmesser: 42 mm**
Zulage für Dämmung als Passstück an Rohrleitung
Rohrdurchmesser: 42 mm
Dämmdicke: 40 mm
Länge kleiner 500 mm
Menge: 75,000 St

**2.07.031 Zulage für Dämmung als Passstück an Rohrleitung Rohrdurchmesser: 54 mm**
Zulage für Dämmung als Passstück an Rohrleitung
Rohrdurchmesser: 54 mm
Dämmdicke: 50 mm
Länge kleiner 500 mm
Menge: 55,000 St

**2.07.032 Zulage für Dämmung als Passstück an Rohrleitung Rohrdurchmesser: 89 mm**
Zulage für Dämmung als Passstück an Rohrleitung
Rohrdurchmesser: 89 mm
Dämmdicke: 80 mm
Länge kleiner 500 mm
Menge: 6,000 St

**2.07.033 Zulage für Endmanschette an Dämmung an Rohrleitung Rohrdurchmesser: 15**
Zulage für Endmanschette an Dämmung an Rohrleitung
Rohrdurchmesser: 15 mm
Dämmdicke: 20 mm
Menge: 86,000 St

**2.07.034 Zulage für Endmanschette an Dämmung an Rohrleitung Rohrdurchmesser: 18**
Zulage für Endmanschette an Dämmung an Rohrleitung
Rohrdurchmesser: 18 mm
Dämmdicke: 20 mm
Menge: 6,000 St

**2.07.035 Zulage für Endmanschette an Dämmung an Rohrleitung Rohrdurchmesser: 22**
Zulage für Endmanschette an Dämmung an Rohrleitung
Rohrdurchmesser: 22 mm
Dämmdicke: 20 mm
Menge: 20,000 St

**2.07.036 Zulage für Endmanschette an Dämmung an Rohrleitung Rohrdurchmesser: 28**
Zulage für Endmanschette an Dämmung an Rohrleitung
Rohrdurchmesser: 28 mm
Dämmdicke: 30 mm
Menge: 18,000 St

**2.07.037 Zulage für Endmanschette an Dämmung an Rohrleitung Rohrdurchmesser: 35**
Zulage für Endmanschette an Dämmung an Rohrleitung
Rohrdurchmesser: 35 mm
Dämmdicke: 30 mm
Menge: 22,000 St

**2.07.038 Zulage für Endmanschette an Dämmung an Rohrleitung Rohrdurchmesser: 42**
Zulage für Endmanschette an Dämmung an Rohrleitung
Rohrdurchmesser: 42 mm
Dämmdicke: 40 mm
Menge: 34,000 St

**2.07.039 Zulage für Endmanschette an Dämmung an Rohrleitung Rohrdurchmesser: 54**
Zulage für Endmanschette an Dämmung an Rohrleitung
Rohrdurchmesser: 54 mm
Dämmdicke: 50 mm
Menge: 17,000 St

**2.07.040 Zulage für Endmanschette an Dämmung an Rohrleitung Rohrdurchmesser: 89**
Zulage für Endmanschette an Dämmung an Rohrleitung
Rohrdurchmesser: 89 mm
Dämmdicke: 80 mm
Menge: 10,000 St

**2.07.041 Dämmung an Armatur DN 20**
Dämmung an Armatur DN 20
für Geradsitzarmatur, Schmutzfänger, 3-Wege Regelventil, Flanschen und Weiteres, Baulänge der Armatur bis 600 mm, einschließlich aller Trennungen und Ausschnitten
Menge: 10,000 St

**2.07.042 Dämmung an Armatur DN 25**
Dämmung an Armatur DN 25
für Geradsitzarmatur, Schmutzfänger, 3-Wege Regelventil, Flanschen und Weiteres, Baulänge der Armatur bis 600 mm, einschließlich aller Trennungen und Ausschnitten
Menge: 3,000 St

**2.07.043 Dämmung an Armatur DN 32**
Dämmung an Armatur DN 32
für Geradsitzarmatur, Schmutzfänger, 3-Wege Regelventil, Flanschen und Weiteres, Baulänge der Armatur bis 600 mm, einschließlich aller Trennungen und Ausschnitten
Menge: 4,000 St

**2.07.044 Dämmung an Armatur DN 40**
Dämmung an Armatur DN 40
für Geradsitzarmatur, Schmutzfänger, 3-Wege Regelventil, Flanschen und Weiteres, Baulänge der Armatur bis 600 mm, einschließlich aller Trennungen und Ausschnitten
Menge: 4,000 St

**2.07.045 Dämmung an Armatur DN 50**
Dämmung an Armatur DN 50
für Geradsitzarmatur, Schmutzfänger, 3-Wege Regelventil, Flanschen und Weiteres, Baulänge der Armatur bis 600 mm, einschließlich aller Trennungen und Ausschnitten
Menge: 3,000 St

**2.07.046 Dämmung an Armatur DN 80**
Dämmung an Armatur DN 80
für Geradsitzarmatur, Schmutzfänger, 3-Wege Regelventil, Flanschen und Weiteres, Baulänge der Armatur bis 600 mm, einschließlich aller Trennungen und Ausschnitten
Menge: 2,000 St

**2.07.047 Bindedraht, verzinkt**
Bindedraht, verzinkt
als Zulage zu vorbeschriebener Dämmung an Heizungsleitungen
Menge: 2160,000 m

**2.07.048 Alu – Klebeband**
Alu  Klebeband
Als Zulage zu Heizungsleitungen für die Abdichtung aller Fugen und Verbindungen, hoch temperaturbelastbar und reißfest durch Glasfaserverstärkung.
- sehr hitzebeständig
- sehr hohe Klebekraft
- alterungsbeständig
Menge: 900,000 m

*Hinweis: Vorbeschrieb zusätzliche Blechummantelung aus beidseits verzinktem Sta*
Vorbeschrieb zusätzliche Ummantelung aus beidseits verzinktem Stahlblech der vorgenannten Rohrleitungsdämmungen, 0,5 mm dick, einreihig mit sechs verzinkten Blechschrauben je Meter verschrauben. Das Dämmmaterial muss die Blechverkleidung voll ausfüllen, Hohlräume müssen über die Dämmdicke hinaus ausgestopft werden. Die für Nähte erforderlichen Sicken sind entsprechend anzulegen. Ausschnitte und Ausarbeitung müssen passgenau gefertigt werden. Einschl. Ausschnitte und Einfassungen, an den Enden sind Rosetten anzubringen.

**2.07.049 Blechummantelung von Dämmung 35/30**
Menge: 10,000 m

**2.07.050 Blechummantelung von Dämmung 42/40**
Menge: 8,000 m

**2.07.051 Blechummantelung von Dämmung 54/50**
Menge: 4,000 m

**2.07.052 Blechummantelung von Dämmung 89/80**
Menge: 10,000 m

**2.07.053 Blechummantelung von Dämmung 35/30 an Bogen**
Blechummantelung von Dämmung 35/30 an Bogen
bis 90 Grad, Radius bis 3D
Menge: 12,000 St

**2.07.054 Blechummantelung von Dämmung 89/80 an Bogen**
Blechummantelung von Dämmung 89/80 an Bogen
bis 90 Grad, Radius bis 3D
Menge: 8,000 St

**2.07.055 Blechummantelung von Dämmung 35/30 an Stutzen**
Blechummantelung von Dämmung 35/30 an Stutzen
Abgang rechtwinklig
Menge: 12,000 St

**2.07.056 Blechummantelung von Dämmung 42/40 an Stutzen**
Blechummantelung von Dämmung 42/40 an Stutzen
Abgang rechtwinklig
Menge: 4,000 St

**2.07.057 Blechummantelung von Dämmung 54/50 an Stutzen**
Blechummantelung von Dämmung 54/50 an Stutzen
Abgang rechtwinklig
Menge: 2,000 St

**2.07.058 Blechummantelung von Dämmung 89/80 an Stutzen**
Blechummantelung von Dämmung 89/80 an Stutzen
Abgang rechtwinklig
Menge: 4,000 St

*Hinweis: Vorbeschrieb Armaturenkappe an Armaturen*
Vorbeschrieb Armaturenkappe an Armaturen, aus beidseits verzinktem Stahlblech, nach DIN 4140 Teil 1 mit Hebelverschlüssen für Geradsitzarmatur, Schmutzfänger, 3-Wege Regelventil, Flanschen und Weiteres, bei Nennwerte DN 200, Ausführung geteilt und lösbar, als Stutzenkappe, Baulänge der Armatur bis 600 mm, einschließlich aller Trennungen und Ausschnitten

**2.07.059 Armaturenkappe DN 20**
Menge: 4,000 St

**2.07.060 Armaturenkappe DN 32**
Menge: 4,000 St

**2.07.061 Armaturenkappe DN 40**
Menge: 14,000 St

**2.07.062 Armaturenkappe DN 50**
Menge: 7,000 St

**2.07.063 Armaturenkappe DN 80**
Menge: 2,000 St

**2.07.064 Wickelstreifen**
Wickelstreifen
zur nachträglichen Dämmung von Rohrverbindungen und als Körperschalldämmung umwickeln, für vorbeschriebene Heizungsleitungen, aus geschlossenzelligem Polyethylenschaum, als Außenhaut eine feuchtigkeitssperrende Polyethylenfolie.
Dämmschichtdicke: cirka 2 mm
Menge: 50,000 m

**2.07.065 Dämmschlauch 15 mm**
*** Bezugsbeschreibung
Dämmschlauch 15 mm
als Körperschalldämmung, für vorbeschriebene Trinkwasserleitungen, aus geschlossenzelligem Polyethylenschaum, als Außenhaut eine feuchtigkeitssperrende Polyethylenfolie.
Dämmschichtdicke: 4 mm
Menge: 85,000 m

**2.07.066 Dämmschlauch 18 mm**
*** wie Position 2.07.065
Menge: 2,000 m

**2.07.067 Dämmschlauch 22 mm**
*** wie Position 2.07.065
Menge: 10,000 m

**2.07.068 Dämmschlauch 28 mm**
*** wie Position 2.07.065
Menge: 17,000 m

#### 2.08 Wärmerückgewinnung für Lüftungsgerät Küche

*Hinweis: Vorbeschrieb Heizungsleitungen*
Rohrleitungssystem aus nichtrostendem Werkstoff Nummer: 1.4520 für Heizungsinstallationssysteme nach DIN EN 10088, herstellen mit Systemkomponenten:

Systemrohre 1.4520 (CrTi-Stahl), d15 - d54 mm geprüft nach Werksnorm, biegbar, Rohrlänge 6 m.

System - Pressfittings d15 - d54 mm, aus Edelstahl mit Pressindikator zur Erkennung nicht verpresster Verbindung vor der Druckprobe, mit Kennzeichnung Symbol "Kein Trinkwasser" und Konturdichtringen aus Butylkautschuk (CIIR) schwarz.

Für das ausgeschriebene Produkt liegt eine Haftungsübernahmevereinbarung zwischen dem Hersteller und dem ZVSHK beziehungsweise dem BTGA vor.

Betriebsbedingungen für Heizungsanlage:
- maximaler Betriebsdruck: 16 bar

Verlegen als Heizungs- oder Heizungsanschlussleitungen
unter Beachtung der DIN EN 12828 und DIN EN 14336
einschließlich Ablängen, Ausrichten und Befestigen,
unter Berücksichtigung der temperaturabhängigen
Längenänderung, Dichtheitsprüfung und Spülen.
Richtfabrikat:  Geberit
Typ:  Mapress Therm

oder gleichwertig
Fabrikat:  '
'........................................'
'

Typ:  '
'........................................'
'
(Vom Bieter eintragen)

**2.08.001 Rohrleitung 15 x 1,0 mm**
Menge: 2,000 m

**2.08.002 Rohrleitung 22 x 1,2 mm**
Menge: 3,000 m

**2.08.003 Rohrleitung 35 x 1,5 mm**
Menge: 1,000 m

**2.08.004 Rohrleitung 42 x 1,5 mm**
Menge: 34,000 m

**2.08.005 Bogen 15 x 1,0 mm**
*** Bezugsbeschreibung
Bogen 15 x 1,0 mm
in allen Handelsausführungen
Menge: 4,000 St

**2.08.006 Bogen 22 x 1,2 mm**
*** wie Position 2.08.005
Menge: 4,000 St

**2.08.007 Bogen 42 x 1,5 mm**
*** wie Position 2.08.005
Menge: 20,000 St

**2.08.008 Muffe 15 x 1,0 mm**
*** Bezugsbeschreibung
Muffe 15 x 1,0 mm
in allen Handelsausführungen
Menge: 1,000 St

**2.08.009 Muffe 22 x 1,2 mm**
*** wie Position 2.08.008
Menge: 1,000 St

**2.08.010 Muffe 42 x 1,5 mm**
*** wie Position 2.08.008
Menge: 4,000 St

**2.08.011 T-Stück 22 x 1,2 mm**
*** Bezugsbeschreibung
T-Stück 22 x 1,2 mm
Hauptrohrdurchmesser d1 / d2, Abzweigdurchmesser d3
in allen Handelsausführungen
Menge: 1,000 St

**2.08.012 T-Stück 42 x 1,5 mm**
*** wie Position 2.08.011
Menge: 6,000 St

**2.08.013 T-Stück 22 x 1,2 mm x 1/2" IG / AG**
*** Bezugsbeschreibung
T-Stück 22 x 1,2 mm x 1/2" IG / AG
Hauptrohrdurchmesser d1 / d2, Abzweigdurchmesser IG/AG
Menge: 1,000 St

**2.08.014 T-Stück 42 x 1,5 mm x 1/2" IG / AG**
*** wie Position 2.08.013
Menge: 18,000 St

**2.08.015 Reduzierung 42 x 1,5 mm auf 22 x 1,2 mm**
*** Bezugsbeschreibung
Reduzierung
Größe:  42 x 1,5 mm auf 22 x 1,2 mm
in allen Handelsausführungen
Menge: 1,000 St

**2.08.016 Reduzierung 42 x 1,5 mm auf 35 x 1,5 mm**
*** wie Position 2.08.015
Reduzierung
Größe:  42 x 1,5 mm auf 35 x 1,5 mm
Menge: 3,000 St

**2.08.017 Übergangsstück 15 x 1,0 mm x R IG / AG**
*** Bezugsbeschreibung
Übergangsstück
in allen Handelsausführungen
Größe:  15 x 1,0 mm x R IG / AG
mit Dichtungsmaterial
Menge: 4,000 St

**2.08.018 Übergangsstück 22 x 1,2 mm x R IG / AG**
*** wie Position 2.08.017
Übergangsstück
Größe:  22 x 1,2 mm x R IG / AG
Menge: 2,000 St

**2.08.019 Übergangsstück 42 x 1,5 mm x R IG / AG**
*** wie Position 2.08.017
Übergangsstück
Größe:  42 x 1,5 mm x R IG / AG
Menge: 12,000 St

**2.08.020 Anschlussverschraubung 35 x 1,5 mm x G IG**
*** Bezugsbeschreibung
Anschlussverschraubung
in allen Handelsausführungen
Größe:  35 x 1,5 mm x G Innengewinde
mit Dichtungsmaterial
Menge: 3,000 St

**2.08.021 Anschlussverschraubung 42 x 1,5 mm x G IG**
*** wie Position 2.08.020
Anschlussverschraubung
Größe:  42 x 1,5 mm x G Innengewinde
Menge: 4,000 St

**2.08.022 Verschraubung 42 x 1,5 mm**
Verschraubung
in allen Handelsausführungen
Größe:  42 x 1,5 mm
mit Dichtungsmaterial
Menge: 8,000 St

**2.08.023 Kälterohrschelle für 15/20**
*** Bezugsbeschreibung
Kälterohrschelle
Richtfabrikat: Rockwool
Typ:  Teclit Hanger

oder gleichwertig
Fabrikat:''
'....................................................'
''

Typ:''
'....................................................'
''
(Vom Bieter eintragen)

Baustoffklasse: A2L - s1, d0 nach DIN 13501-1
Schmelzpunkt: > 1000 °C nach DIN 4102-17
Oberfläche: Aluminiumfolie mit engmaschiger Glasfasergitternetzverstärkung Sd > 1500 m nach DIN EN ISO 12572
Anwendungsbereich: Befestigung von Rohrleitungen als Teil des Teclit Kältedämmsystems für Kälteverteilleitungen,
Verarbeitung: Der ROCKWOOL Teclit Hanger wurde speziell für die Befestigung von Kälteleitungen als Bestandteil des Teclit System entwickelt und minimiert den Wärmeeintrag im Bereich der Rohrhalterung.Platzieren der Teclit Hanger Rohrschelle um die Rohrleitung. Öffnen des Steinwolle-Kern und positionieren neben der Schelle. Schließen des Steinwolle-Kern dicht um die Rohrleitung und verschließen der Längsfuge mit dem selbstklebenden Überlappungsstreifen. Die Rohrschelle muss mittig auf dem Steinwolle-Kern platziert werden. Die Dämmschichtdicken der Teclit Hanger sind auf die weiterführende Dämmung im Teclit System abzustimmen. ROCKWOOL Teclit Hanger, wie beschrieben, liefern und anbringen.
Rohraußendurchmesser [mm]:15
Dämmstärke [mm]:  20
Menge: 2,000 St

**2.08.024 Kälterohrschelle für 22/20**
*** wie Position 2.08.023
Kälterohrschelle
Rohraußendurchmesser [mm]:22
Dämmstärke [mm]:  20
Menge: 4,000 St

**2.08.025 Kälterohrschelle für 35/30**
*** wie Position 2.08.023
Kälterohrschelle
Rohraußendurchmesser [mm]:35
Dämmstärke [mm]:  30
Menge: 1,000 St

**2.08.026 Kälterohrschelle für 42/40**
*** wie Position 2.08.023
Kälterohrschelle
Rohraußendurchmesser [mm]:42
Dämmstärke [mm]:  40
Menge: 16,000 St

**2.08.027 Profilschiene für mittelschwere Anwendungen**
Profilschiene für mittelschwere Anwendungen, zur Aufnahme von Rohrschellen für vorbeschriebene Heizungsrohre
Materialstärke: 2 mm
Abmessung (H/B):40 - 45 mm
C-Profil, durchgehend gelocht, aus verzinktem Stahl, einschließlich ablängen auf benötigtes Längenmaß, einschließlich Befestigung an Wänden oder Decken
Menge: 2,000 m

**2.08.028 Kälterohrschelle an Profilschiene 15/20**
*** Bezugsbeschreibung
Kälterohrschelle
Größe: 15/20
zum Befestigen von Leitungen an Profilschienen, aus verzinktem
Stahl, mit Profil-Gummi-Einlage, mit Gewindestange M8/10, mit Abhängung bis
30 cm, mit zu vorbeschriebenem Profilschienensystem passender Schnellanbindung
Menge: 2,000 St

**2.08.029 Kälterohrschelle an Profilschiene 42/40**
*** wie Position 2.08.028
Kälterohrschelle
Größe: 42/40
Menge: 8,000 St

**2.08.030 Umwälzpumpe für Wärmerückgewinnung Lüftung Küche**
Umwälzpumpe für Wärmerückgewinnung Lüftung Küche
Richtfabrikat: Wilo
Typ:  Stratos MAXO 40/0,5-16 PN6/10
Artikelnummer: 2186201

oder gleichwertig
Fabrikat:''
'....................................................'
''

Typ:''
'....................................................'
''
(Vom Bieter eintragen)

Hocheffizienz-Inline Nassläuferpumpe mit EC-Motor und
elektronischer Leistungsanpassung. Einsetzbar für
Heizungswasser, Kaltwasser und Wasser-Glykol-Gemische.
Energieeffizienzindex (EEI) je nach Pumpentyp zwischen ≤ 0,17
und ≤ 0,19.

- Steckplatz für Wilo-CIF-Module mit Schnittstellen für
Gebäudeautomation GA (Optionales Zubehör: CIF-Module Modbus
RTU, Modbus TCP, BACnet MS/TP, BACnet IP, LON, PLR,
CANopen)
- Graphisches Display mit Bedienung
- Auslesen und Einstellen von Betriebsdaten
- Wärmedämmschale für Heizungsanwendungen

Betriebsdaten
Fördermedium: Ethylenglycol 20 %
Medientemperatur: 20,00 °C
Angefragter Volumenstrom: 3,60 m³/h
Angefragte Förderhöhe: 16,00 m
Minimale Medientemperatur: -10 °C
Maximale Medientemperatur: 110 °C
Minimale Umgebungstemperatur: -10 °C
Maximale Umgebungstemperatur: 40 °C
Maximaler Betriebsdruck: 10 bar
Mindestzulaufhöhe bei 50°C: 5 m
Mindestzulaufhöhe bei 95°C: 12 m
Mindestzulaufhöhe bei 110°C: 18 m

Motordaten
Netzanschluss: 1~230 V +-10 %%, 50 Hz

Einbaumaße
Saugseitiger Rohranschluss: DN 40, PN 6/10
Druckseitiger Rohranschluss: DN 40, PN 6/10
Baulänge: maximal 250 mm
Menge: 1,000 St

**2.08.031 Bus-Modul für vorbeschriebene Heizkreispumpe**
Bus-Modul für vorbeschriebene Heizkreispumpe
zur Umsetzung der Informationen wie zum Beispiel Betriebszustand oder -daten
aus der Steuerungsschnittstelle der Heizkreispumpe.
Der Datenaustausch kann über BACnet-IP erfolgen.
Richtfabrikat: Wilo
Typ:  CIF-Modul Ethernet
Artikelnummer: 2211408

oder gleichwertig
Fabrikat:''
'....................................................'
''

Typ:''
'....................................................'
''
(Vom Bieter eintragen)

Interface-Modul als nachrüstbares Steckmodul zur Erweiterung
der Kommunikationsschnittstellen der Pumpe um einen Ethernet-
Netzwerkanschluss. BACnet IP- und Modbus TCP-Protokolle sind
in der Konfiguration auswählbar.

Allgemeine Funktionen
Netzwerkschnittstelle zum Anschluss an Gebäudeautomation GA
für den Transfer von Datenpunkten als:
- Steuerbefehle zur Pumpe
- Meldungen von der Pumpe
- Prozesswerte

Schnittstelle: TCP/IP
Menge: 1,000 St

**2.08.032 Kugelhahn aus Rotguss DN 40**
Kugelhahn aus Rotguss, DN 40
mit Innengewinde

Richtfabrikat:  Heimeier
Typ:  Globo H

oder gleichwertig
Fabrikat:''
'....................................................'
''

Typ:''
'....................................................'
''
(Vom Bieter eintragen)

Gehäuse und Kugel aus korrosionsbeständigem, entzinkungsfreiem Rotguß. Kugel mit glattem Durchgang. Wartungsfreie Spindelabdichtung. Kugelabdichtung durch PTFE-Ringe. Knebel aus schlagfestem Kunststoff, Anschläge verdeckt. Knebel auch
bei wärmegedämmten Gehäuse von außen bedienbar. Anschluß Innengewinde für Gewinderohr.
Menge: 4,000 St

**2.08.033 Dämmschale für Kugelhahn DN 40**
Dämmschale für vorgenannte Kugelhähne
Größe:  DN 40
Menge: 4,000 St

**2.08.034 Rückschlagventil DN 40**
Rückschlagventil DN 40
mindestens PN 6, in Durchgangsform mit Gewinde-Anschluss (Innengewinde) aus Messing
Menge: 1,000 St

**2.08.035 Schmutzfänger DN 40**
Schmutzfänger DN 40
aus Gusseisen GG25, PN 6, Gewindeausführung (Innengewinde) mit Feinsieb aus Nirostahl
Menge: 2,000 St

**2.08.036 Messing KFE-Hahn DN 15 als Kugelhahn**
Messing-KFE-Hahn DN 15, als Kugelhahn, selbstdichtend,
mit Außengewinde, Kontermutter, Griff mit Anschlag, mit
Schlauchverschraubung und Verschlusskappe
Menge: 10,000 St

**2.08.037 Bi-Metall-Zeigerthermometer 1/2"**
Bi-Metall-Zeigerthermometer 1/2",
Gehäuse aus Stahl mit vernickeltem Übersteckring aus Stahl,
0 - 120 Grad C anzeigend, Gehäusedurchmesser 80 mm, Tauchschaft 60 mm,
mit Tauchhülse
Menge: 4,000 St

**2.08.038 Schnellentlüfter 1/2"**
Schnellentlüfter 1/2" mit eingebauter Absperrung, für  Heizungsanlagen
maximal 6 bar und maximal 110°C
Menge: 4,000 St

**2.08.039 Manometerhahn 1/2"**
Manometerhahn 1/2", mit Dichtungsmaterial
aus Messing, mit Stopfbuchse,
Menge: 1,000 St

**2.08.040 Manometer 1/2", 0 - 6 bar**
Manometer 1/2", 0 - 6 bar anzeigend, Gehäusedurchmesser 80 mm, mit Dichtungsmaterial
Menge: 1,000 St

**2.08.041 Montage von bauseits gestelltem Dreiwegeventil DN 32**
Menge: 1,000 St

**2.08.042 Einbau bauseits gestellter Stabfühler**
Einbau von bauseits gestelltem Stabfühler
mit Tauchhülse für Rohreinbau, einschließlich Dichtungsmaterial
Menge: 4,000 St

**2.08.043 Druckausdehnungsgefäß 30 l Sole**
Druckausdehnungsgefäß 30 l Sole
für geschlossene Heizungs- / Soleanlagen, gebaut nach DIN 4807, Zulassung gemäß EU-Druckgeräterichtlinie 97/23/EG
Inhalt:  30 L
max. Betriebsüberdruck: 6,0 bar
max. Betriebstemperatur: 393 K
Anschluss R 3/4"
Menge: 1,000 St

**2.08.044 Kappenventil 3/4"**
Kappenventil 3/4"
G 3/4" IG x G 3/4" AG Ms, für Expansionsgefäße
Sole 30 l mit Dichtung und Schlauchanschluss
Menge: 1,000 St

**2.08.045 Membransicherheitsventil**
Membransicherheitsventil
Eintrittsnennweite: 3/4"
Austrittsnennweite: 1"
Ansprechdruck: 3 bar
Menge: 1,000 St

**2.08.046 Anschluss von Edelstahlrohr 42 x 1,5 mm an Heiz- / Kühlregister**
Anschluss von Edelstahlrohr 42 x 1,5 mm an Heiz- / Kühlregister G 1 1/2",
benötigte Übergangstücke sind separat ausgeschrieben
Menge: 4,000 St

**2.08.047 Dichtheitsprüfung von Wärmerückgewinnungsleitungen**
Dichtheitsprüfung von Wärmerückgewinnungsleitungen
15 x 1,0 mm-2 m
22 x 1,2 mm-3 m
35 x 1,5 mm-1 m
42 x 1,5 mm-34 m
Durchführung der Dichtheitsprüfung von Heizungsleitungen, in Anlehnung an DIN EN 806-4, ergänzt durch VDI / DVGW 6023 und ZVSHK Merkblatt "Dichtheitsprüfungen von Trinkwasser-Installationen mit Druckluft, Inertgas oder Wasser", Dichtheitsprüfung mit ölfreier Druckluft, mit Bereitstellung ölfreier Druckluft über Druckluftflasche oder Kompressor (cirka 250 l/ h),mit Herstellung und Rückbau eines Anschlusses an die Rohrleitung, mit Ausstellung eines Prüfprotokolls und dessen Übergabe an Auftraggeber.
Menge: 1,000 St

**2.08.048 Belastungsprüfung von Wärmerückgewinnungsleitungen**
Belastungsprüfung von Wärmerückgewinnungsleitungen
15 x 1,0 mm-2 m
22 x 1,2 mm-3 m
35 x 1,5 mm-1 m
42 x 1,5 mm-34 m
Durchführung der Belastungsprüfung von Heizungsleitungen in Anlehnung an  DIN EN 806-4, ergänzt durch VDI / DVGW 6023 und ZVSHK Merkblatt "Dichtheitsprüfungen von Trinkwasser-Installationen mit Druckluft, Inertgas oder Wasser", Belastungsprüfung mit ölfreier Druckluft, mit Bereitstellung ölfreier Druckluft über Druckluftflasche oder Kompressor (cirka 250 l/ h), mit Herstellung und Rückbau eines Anschlusses an die Rohrleitung, mit Ausstellung eines Prüfprotokolls und dessen Übergabe an Auftraggeber.
Menge: 1,000 St

**2.08.049 Sole-Wärmeträger**
Sole-Wärmeträger
für den Solekreislauf
Kanister: 30 l
- gebrauchsfertige Soleflüssigkeit mit Gefrierschutz bis -15 Grad C
- Basis Monoethylenglykol
- umweltverträgliche Formulierung, da nitrit-, amin- und phosphatfrei
- biologisch abbaubar
- Sicherheitseinfärbung grün
zur Befüllung der vorbeschriebenen Wärmerückgewinnung
Menge: 5,000 St

**2.08.050 Beschilderungssystem**
Beschilderungssystem
zur Beschriftung von Rohren, Pumpen und weiteren Systemkomponenten. Einfache Montage durch Universalhalter
Abmessung: 50 x 100 mm
Montage an senkrechten und waagrechten Rohrleitungen;
Die Schilder sind nach Vorgabe des Bauherrn und der Bauleitung zu bedrucken.
Menge: 10,000 St

**2.08.051 Universalhalter**
Universalhalter
als Zulage zu vorbeschriebenem Beschilderungssystem,
passend für Rohre bis DN 80, zur Montage an senkrechten und waagrechten Rohrleitungen, komplett mit Kunststoffabdeckung und Spannband
Menge: 10,000 St

#### 2.09 Heizkörper und Zubehör

**2.09.001 Plan-Kompakt-Heizkörper Typ: 33 / 605 / 1005**
*** Bezugsbeschreibung
Plan-Kompakt-Heizkörper
Richtfabrikat: Kermi
Ausführung:  therm-x2 Plan-K
Typ:  33
Bauhöhe:  605 mm
Bautiefe:  157 mm
Baulänge:  1005 mm
Farbe:  RAL 9016
oder gleichwertig
Fabrikat:''
'....................................................'
''

Typ:''
'....................................................'
''
(Vom Bieter eintragen)

(Niedertemperatur-Heizkörper) aus Stahlblech. Anschlüsse: 4 x G 1/2' Innengewinde, inklusiv Blind- und Entlüftungsstopfen. Dichtheit und Druck geprüft. Wärmeleistung nach EN 442 geprüft und registriert. Betriebsdruck: max. 10 bar.
Menge: 5,000 St

**2.09.002 Plan-Kompakt-Heizkörper Typ: 33 / 605 / 1205**
*** wie Position 2.09.001
Plan-Kompakt-Austauschheizkörper Typ: 33 / 605 / 1205
Baulänge:  1205 mm
Menge: 1,000 St

**2.09.003 Plan-Kompakt-Heizkörper Typ: 33 / 605 / 2005**
*** wie Position 2.09.001
Plan-Kompakt-Austauschheizkörper Typ: 33 / 605 / 2005
Baulänge:  2005 mm
Menge: 1,000 St

**2.09.004 Plan-Kompakt-Heizkörper Typ: 22 / 605 / 1105**
Plan-Kompakt-Heizkörper
Richtfabrikat: Kermi
Ausführung:  therm-x2 Plan-K
Typ:  22
Bauhöhe:  605 mm
Bautiefe:  102 mm
Baulänge:  1105 mm
Farbe:  RAL 9016
oder gleichwertig
Fabrikat:''
'....................................................'
''

Typ:''
'....................................................'
''
(Vom Bieter eintragen)

(Niedertemperatur-Heizkörper) aus Stahlblech. Anschlüsse: 4 x G 1/2' Innengewinde, inklusiv Blind- und Entlüftungsstopfen. Dichtheit und Druck geprüft. Wärmeleistung nach EN 442 geprüft und registriert. Betriebsdruck: max. 10 bar.
Menge: 1,000 St

**2.09.005 Profil-Kompakt-Heizkörper Typ: 12 / 600 / 1000**
Profil-Kompakt-Heizkörper
Richtfabrikat: Kermi
Ausführung:  therm-x2 Profil-K
Typ:  12
Bauhöhe:  600 mm
Bautiefe:  64 mm
Baulänge:  1000 mm
Farbe:  RAL 9016
oder gleichwertig
Fabrikat:''
'....................................................'
''

Typ:''
'....................................................'
''
(Vom Bieter eintragen)

(Niedertemperatur-Heizkörper) aus Stahlblech. Anschlüsse: 4 x G 1/2' Innengewinde, inkl. Blind- und Entlüftungsstopfen. Dichtheit und Druck geprüft. Wärmeleistung nach EN 442 geprüft und registriert. Betriebsdruck: max. 10 bar.
Menge: 1,000 St

**2.09.006 Wandbefestigung für Plan- und Profil-Kompakt-Heizkörper**
Wandbefestigung für Plan- und Profil-Kompakt-Heizkörper,
als Set pro Heizkörper, für vorbeschriebene Plan- und Profil-Kompakt-Heizkörper. Die Befestigungen erfüllen die Anforderungsklasse 3 nach VDI6036.
Einschließlich Herstellen der Löcher. Befestigungsuntergrund Beton, Mauerwerk, holzverstärkter Trockenbau.
Menge: 9,000 St

**2.09.007 Stahlröhrenradiator 1792 / 184 / 62**
*** Bezugsbeschreibung
Stahlröhrenradiator
Richtfabrikat:  Zehnder
Typ:  Charleston
Bauhöhe:  1792  mm
Baulänge:  184 mm
Bautiefe:  62 mm
Anschlüsse:  R 1/2"
Anschlussvariante:  2180
Farbe:  weiß, RAL 9016
oder gleichwertig
Fabrikat:''
'....................................................'
''

Typ:''
'....................................................'
''
(Vom Bieter eintragen)

Stahlröhrenradiator in blockgeschweißter Gliederbauweise.
Heizkörper mit Einbrenn-Pulverlackierung nach DIN 55 900-2.
Die Bauausführung entspricht den BAGUV-Richtlinien.
Menge: 2,000 St

**2.09.008 Stahlröhrenradiator 1792 / 276 / 62**
*** wie Position 2.09.007
Stahlröhrenradiator 1792 / 276 / 62
Baulänge:  276 mm
Menge: 1,000 St

**2.09.009 Stahlröhrenradiator 1792 / 322 / 62**
*** wie Position 2.09.007
Stahlröhrenradiator 1792 / 322 / 62
Baulänge:  322 mm
Menge: 1,000 St

**2.09.010 Stahlröhrenradiator 1792 / 414 / 62**
*** wie Position 2.09.007
Stahlröhrenradiator 1792 / 414 / 62
Baulänge:  414 mm
Menge: 1,000 St

**2.09.011 Stahlröhrenradiator 1792 / 644 / 62**
*** wie Position 2.09.007
Stahlröhrenradiator 1792 / 644 / 62
Baulänge:  644 mm
Menge: 2,000 St

**2.09.012 Stahlröhrenradiator 300 / 1104 / 173**
*** Bezugsbeschreibung
Stahlröhrenradiator
Richtfabrikat:  Zehnder
Typ:  Charleston
Bauhöhe:  300  mm
Baulänge:  1104 mm
Bautiefe:  173 mm
Anschlüsse:  R 1/2"
Anschlussvariante:  5030
Farbe:  weiß, RAL 9016
oder gleichwertig
Fabrikat:''
'....................................................'
''

Typ:''
'....................................................'
''
(Vom Bieter eintragen)

Stahlröhrenradiator in blockgeschweißter Gliederbauweise.
Heizkörper mit Einbrenn-Pulverlackierung nach DIN 55 900-2.
Die Bauausführung entspricht den BAGUV-Richtlinien.
Menge: 1,000 St

**2.09.013 Stahlröhrenradiator 300 / 874 / 136**
*** wie Position 2.09.012
Stahlröhrenradiator 300 / 874 / 136
Baulänge:  874 mm
Bautiefe:  136 mm
Menge: 2,000 St

**2.09.014 Stahlröhrenradiator 1500 / 1288 / 210**
Stahlröhrenradiator
Richtfabrikat:  Zehnder
Typ:  Charleston
Bauhöhe:  1500  mm
Baulänge:  1288 mm
Bautiefe:  210 mm
Anschlüsse:  R 1/2"
Anschlussvariante:  6150
Farbe:  weiß, RAL 9016
oder gleichwertig
Fabrikat:''
'....................................................'
''

Typ:''
'....................................................'
''
(Vom Bieter eintragen)

Stahlröhrenradiator in blockgeschweißter Gliederbauweise.
Heizkörper mit Einbrenn-Pulverlackierung nach DIN 55 900-2.
Die Bauausführung entspricht den BAGUV-Richtlinien.
Menge: 1,000 St

**2.09.015 Stahlröhrenradiator 300 / 962 / 173 elektrisch**
Stahlröhrenradiator
Richtfabrikat:  Zehnder
Typ:  Charleston NZ-030-100/GP
Bauhöhe:  300  mm
Baulänge:  962 mm
Bautiefe:  173 mm
Anschlüsse:  R 1/2"
Farbe:  weiß, RAL 9016
oder gleichwertig
Fabrikat:''
'....................................................'
''

Typ:''
'....................................................'
''
(Vom Bieter eintragen)

Stahlröhrenradiator in blockgeschweißter Gliederbauweise.
Heizkörper mit Einbrenn-Pulverlackierung nach DIN 55 900-2.
Die Bauausführung entspricht den BAGUV-Richtlinien.
Rein elektrische Betriebsweise
- mit eingebautem Heizstab
- Abdeckung der Elektronikeinheit des Heizstabs im Farbton des Heizkörpers
- Heizkörper gefüllt mit Wärmeflüssigkeit, frostsicher bis -20°
- mit separatem batteriebetriebenen Funksteuergerät
- benutzerfreundliches Steuergerät ermöglicht einfache Bedienung
- bedarfsgerechter Betrieb durch individuelles Tages- und Wochenprogramm und Timerfunktion, energieeffizientes und komfortables Heizen durch "Fenster-offen-Erkennung"
Menge: 2,000 St

**2.09.016 Wandbefestigung für Stahlröhrenradiator**
Wandbefestigung für Stahlradiatoren, als Set pro Heizkörper, für vorbeschriebene Stahlröhrenradiatoren. Die Befestigungen erfüllen die Anforderungsklasse 3 nach VDI6036.
Einschließlich Herstellen der Löcher.Befestigungsuntergrund Beton, Mauerwerk, holzverstärkter Trockenbau.
Menge: 11,000 St

**2.09.017 Heizwand vertikal 1800 / 425 / 45**
*** Bezugsbeschreibung
Heizwand vertikal 1800 / 425 / 45
Richtfabrikat:  Zehnder
Typ:  Nova
Bauhöhe:  1800  mm
Baulänge:  425 mm
Bautiefe:  45 mm
Anschlüsse:  R 1/2"
Farbe:  weiß, RAL 9016
Ausführung:  NV180
oder gleichwertig
Fabrikat:''
'....................................................'
''

Typ:''
'....................................................'
''
(Vom Bieter eintragen)

Heizkörper als Heizwand mit vertikal angeordneten wasserführenden Profilrohren aus Stahl, mit oder ohne zusätzlichen Konvektionslamellen; ohne sichtbare Schweißnähte; werkseits mit Seitenblenden versehen; Ausführung 1- und 2-lagig ohne Lamellen ausgezeichnet für Erfüllung hoher und hygienischer Anforderungen Entspricht den Richtlinien der Gesetzlichen Unfallversicherer (GUV).
Aufhängelaschen rückseitig angeschweißt; Grundiert und lackiert mit Pulverlackierung nach DIN 55900 im Farbton RAL 9016. Wärmeleistung nach EN 442; mit CE-Kennzeichnung.
Anschlüsse  4 x ½" für Vor- Rücklauf und Entlüftungsventil; Heizkörper anschlussfertig in transportsicherer und umweltfreundlicher Vollverpackung mit Folie und Schutzkartonage verpackt.
Menge: 2,000 St

**2.09.018 Heizwand vertikal 1800 / 1064 / 45**
*** wie Position 2.09.017
Heizwand vertikal 1800 / 1064 / 45
Baulänge:  1064 mm
Menge: 2,000 St

**2.09.019 Heizwand vertikal 1800 / 1135 / 45**
*** wie Position 2.09.017
Heizwand vertikal 1800 / 1135 / 45
Baulänge:  1135 mm
Menge: 3,000 St

**2.09.020 Heizwand vertikal 1800 / 496 / 110**
*** wie Position 2.09.017
Heizwand vertikal 1800 / 496 / 110
Baulänge:  496 mm
Bautiefe:  110 mm
Ausführung:  NVLV180
Menge: 1,000 St

**2.09.021 Heizwand vertikal 1800 / 1135 / 110**
*** wie Position 2.09.017
Heizwand vertikal 1800 / 1135 / 110
Baulänge:  1135 mm
Bautiefe:  110 mm
Ausführung:  NVLV180
Menge: 1,000 St

**2.09.022 Heizwand vertikal 1800 / 567 / 53**
*** wie Position 2.09.017
Heizwand vertikal 1800 / 567 / 53
Baulänge:  567 mm
Bautiefe:  53 mm
Ausführung:  NVV180
Menge: 2,000 St

**2.09.023 Wandbefestigung für Heizwand vertikal**
Wandbefestigung für Heizwand vertikal, als Set pro Heizkörper, für vorbeschriebene Stahlröhrenradiatoren. Die Befestigungen erfüllen die Anforderungsklasse 3 nach VDI6036.
Einschließlich Herstellen der Löcher.Befestigungsuntergrund 'Beton, Mauerwerk, holzverstärkter Trockenbau.
Menge: 11,000 St

**2.09.024 Heizwand horizontal 567 / 2200 / 92**
*** Bezugsbeschreibung
Heizwand horizontal 567 / 2200 / 92
Richtfabrikat:  Zehnder
Typ:  Nova
Bauhöhe:  567  mm
Baulänge:  2200 mm
Bautiefe:  92 mm
Anschlüsse:  R 1/2"
Farbe:  weiß, RAL 9016
Ausführung:  NHLLH 56 / 28
oder gleichwertig
Fabrikat:''
'....................................................'
''

Typ:''
'....................................................'
''
(Vom Bieter eintragen)

Heizkörper als Heizwand mit horizontal angeordneten wasserführenden Profilrohren aus Stahl, mit oder ohne zusätzlichen Konvektionslamellen; ohne sichtbare Schweißnähte; werkseits mit Seitenblenden versehen; Ausführung 1- und 2-lagig ohne Lamellen ausgezeichnet für Erfüllung hoher und hygienischer Anforderungen. Entspricht den Richtlinien der Gesetzlichen Unfallversicherer (GUV).
Aufhängelaschen rückseitig angeschweißt; Grundiert und lackiert mit Pulverlackierung nach DIN 55900 im Farbton RAL 9016. Wärmeleistung nach EN 442; mit CE-Kennzeichnung.
Anschlüsse 3 x ½" stirnseitig für gleichseitigen Anschluss, Heizkörper anschlussfertig in transportsicherer und umweltfreundlicher Vollverpackung mit Folie und Schutzkartonage verpackt.
Menge: 1,000 St

**2.09.025 Heizwand horizontal 567 / 1000 / 92**
*** wie Position 2.09.024
Heizwand horizontal 567 / 1000 / 92
Baulänge:  1000 mm
Ausführung:  NHLLH 56 / 56
Menge: 6,000 St

**2.09.026 Heizwand horizontal 567 / 1600 / 92**
*** wie Position 2.09.024
Heizwand horizontal 567 / 1600 / 92
Baulänge:  1600 mm
Ausführung:  NHLLH 56 / 56
Menge: 1,000 St

**2.09.027 Heizwand horizontal 567 / 1700 / 92**
*** wie Position 2.09.024
Heizwand horizontal 567 / 1700 / 92
Baulänge:  1700 mm
Ausführung:  NHLLH 56 / 56
Menge: 1,000 St

**2.09.028 Heizwand horizontal 567 / 1800 / 92**
*** wie Position 2.09.024
Heizwand horizontal 567 / 1800 / 92
Baulänge:  1800 mm
Ausführung:  NHLLH 56 / 56
Menge: 2,000 St

**2.09.029 Heizwand horizontal 567 / 2200 / 92**
*** wie Position 2.09.024
Heizwand horizontal 567 / 2200 / 92
Baulänge:  2200 mm
Ausführung:  NHLLH 56 / 56
Menge: 3,000 St

**2.09.030 Heizwand horizontal 567 / 2400 / 92**
*** wie Position 2.09.024
Heizwand horizontal 567 / 2400 / 92
Baulänge:  2400 mm
Ausführung:  NHLLH 56 / 56
Menge: 2,000 St

**2.09.031 Heizwand horizontal 567 / 2600 / 92**
*** wie Position 2.09.024
Heizwand horizontal 567 / 2600 / 92
Baulänge:  2600 mm
Ausführung:  NHLLH 56 / 56
Menge: 2,000 St

**2.09.032 Heizwand horizontal 567 / 2600 / 128**
*** wie Position 2.09.024
Heizwand horizontal 567 / 2600 / 128
Baulänge:  2600 mm
Ausführung:  NHLLHL 56 / 56
Menge: 2,000 St

**2.09.033 Heizwand horizontal 567 / 3000 / 128**
*** wie Position 2.09.024
Heizwand horizontal 567 / 3000 / 128
Baulänge:  3000 mm
Ausführung:  NHLLHL 56 / 56
Menge: 2,000 St

**2.09.034 Wandbefestigung für Heizwand horizontal**
Wandbefestigung für Heizwand horizontal, als Set pro Heizkörper, für vorbeschriebene Stahlröhrenradiatoren. Die Befestigungen erfüllen die Anforderungsklasse 3 nach VDI6036.
Einschließlich Herstellen der Löcher.Befestigungsuntergrund Beton, Mauerwerk, holzverstärkter Trockenbau.
Menge: 22,000 St

**2.09.035 Heizkörper Blindstopfen**
Heizkörper Blindstopfen
aus Messing, vernickelt, selbstdichtend mit O-Ring, mit 1/2" Außengewinde
Menge: 46,000 St

**2.09.036 Heizkörper Entlüftungsventil**
Heizkörper Entlüftungsventil
aus Messing, vernickelt, selbstdichtend mit O-Ring, mit 1/2" Außengewinde, für Steckschlüsselbetätigung, drehbare Kunststoffkappe mit Übergang für Entlüftungsschlauch
Menge: 23,000 St

**2.09.037 Zonenventil 1/2"**
Zonenventil 1/2",
in Durchgangsform
Richtfabrikat: Belimo
Typ:  C215Q-F

oder gleichwertig
Fabrikat:''
'....................................................'
''

Typ:''
'....................................................'
''
(Vom Bieter eintragen)

DN 15, PN 25
Innengewinde Rp 1/2"
Kvs 1.2 m³/h
Ventilkörper Messing
Mediumstemperatur 2...100°C [36...212°F]
Kennlinie gleichprozentig
Leckrate luftblasendicht, Leckrate A
Menge: 45,000 St

**2.09.038 Dämmschale für vorgenanntes Zonenventil 1/2"**
Menge: 45,000 St

**2.09.039 Heizkörper-Verschraubungen 1/2" in absperrbarer Ausführung**
Heizkörper-Verschraubungen 1/2" in absperrbarer Ausführung,
in Eck- oder Durchgangsform
Richtfabrikat: Heimeier
Typ:  Regulux

oder gleichwertig
Fabrikat:''
'....................................................'
''

Typ:''
'....................................................'
''
(Vom Bieter eintragen)

Gehäuse aus Rotguß, vernickelt,
Betriebsmedium Wasser bis 120 Grad C, PN 10,
mit 'Absperrung'
Menge: 106,000 St

**2.09.040 Abdeckrosette einfach, aus Kunststoff 15 mm**
*** Bezugsbeschreibung
Abdeckrosette, einfach, aus Kunststoff
für Rohrdurchmesser 15 mm
Farbe:  weiss
Menge: 82,000 St

**2.09.041 Abdeckrosette einfach, aus Kunststoff 18 mm**
*** wie Position 2.09.040
Abdeckrosette, einfach, aus Kunststoff
für Rohrdurchmesser 18 mm
Menge: 4,000 St

**2.09.042 Abdeckrosette einfach, aus Kunststoff 22 mm**
*** wie Position 2.09.040
Abdeckrosette, einfach, aus Kunststoff
für Rohrdurchmesser 22 mm
Menge: 4,000 St

**2.09.043 Abdeckrosette doppelt, aus Kunststoff 15 mm**
*** Bezugsbeschreibung
Abdeckrosette, doppelt, aus Kunststoff
für Rohrdurchmesser 15 mm
Farbe:  weiss
Menge: 2,000 St

**2.09.044 Abdeckrosette doppelt, aus Kunststoff 18 mm**
*** wie Position 2.09.043
Abdeckrosette, doppelt, aus Kunststoff
für Rohrdurchmesser 18 mm
Menge: 2,000 St

#### 2.10 Fußbodenheizung und Zubehör

**2.10.001 Rohrträgerplatte**
Rohrträgerplatte

Richtfabrikat: Kermi
Typ:System C12

oder gleichwertig
Fabrikat:'
'........................................'
'

Typ:'
'........................................'
'
(Vom Bieter eintragen)

Wärme-Trittschall-Dämmbahn System C12, roll NM 30-2, hergestellt aus FCKW-freiem Polyurethan-Hartschaum, mit ober- und unterseitigen gasdiffusionsdichten Aluminiumdeckschichten, aufgedrucktem Verlegeraster, trittstabiles und hochreißfestes Ankergewebe zur Befestigung der Rohrclips, Belastbarkeit mindestens 5 kN/m2, Baustoffklasse B2 nach DIN 4102, WLG 045, Trittschalldämmung bis 29 dB(A), dynamische Steifigkeit mindestens 20 MN/m3

Verwendung: Heizkreisflächen und unbelegte Flächen
Menge: 1249,000 m2

**2.10.002 Basiselement für doppelte Verlegung**
Basiselement für doppelte Verlegung
Richtfabrikat: Kermi
Typ:System x-net connect

oder gleichwertig
Fabrikat:'........................................'

Typ:'........................................'
(Vom Bieter eintragen)

x-net connect base, Basis-Element zur Aufnahme durchlaufender Zuleitungen, je Platte 1000 x 1000 x 30 mm, Wärme- und Trittschalldämmung EPS 040 DES sg 30-2 nach DIN EN 13163, Wärmeleitgruppe WLG 040, Baustoffklasse B2 gemäß DIN 4102, Euroklasse E gemäß DIN EN 13501, Trittschalldämmung bis 29 dB(A), Maximale Nutzlast 5 kN/m2, dynamische Steifigkeit mindestens 20 MN/m3

Verwendung: Flächen mit Anbindeleitungen, mit oder ohne Heizkreis
Menge: 351,000 m2

**2.10.003 Herstellung Rohrkanal in Dämmplatte**
Herstellen eines Rohrkanals in vorbeschriebenen Dämmplatten mit Omega-Kontur, zur Aufnahme von Anbindeleitungen, mittels elektrischem Polystyrol-Heiß-Schneidegerät. Einschließlich Entsorgung der Ausschnitte.
Menge: 1050,000 m

**2.10.004 Abdeckelement für doppelte Verlegung**
Abdeckelement für doppelte Verlegung
Richtfabrikat: Kermi
Typ:System x-net connect

oder gleichwertig
Fabrikat:'........................................'

Typ:'........................................'
(Vom Bieter eintragen)

x-net connect cover, oberes Abdeckelement zum fixieren der eingebetteten durchlaufenden Zuleitungen, zur sicheren estrichdichten Abdeckung und zur optionalen Aufnahme von Fußbodenheizungsrohren in der Estrichebene, mit selbstklebender Unterseite

Verwendung: Flächen mit Anbindeleitungen, mit oder ohne Heizkreis
Menge: 351,000 m2

**2.10.005 Rohrschutzklebestreifen für doppelte Verlegung**
Rohrschutzklebestreifen für doppelte Verlegung
Richtfabrikat: Kermi
Typ:System x-net connect
Artikelnummer: SFZKS000000

oder gleichwertig
Fabrikat:'........................................'

Typ:'........................................'
(Vom Bieter eintragen)

x-net Rohrschutzklebestreifen zum Schutz und zur Abdichtung der Rohrdurchführung

Verwendung: Flächen mit Anbindeleitungen, mit oder ohne Heizkreis
Menge: 100,000 St

**2.10.006 Wärmedämmplatte EPS035 Dämmstärke 25 mm**
*** Bezugsbeschreibung
Wärmedämmplatte
Richtfabrikat: Isover
Typ:EPS 035 DEO

oder gleichwertig
Fabrikat:'........................................'

Typ:'........................................'
(Vom Bieter eintragen)

Dämmstärke:  25 mm
zur Verlegung unterhalb der Systemplatte der Fußbodenheizung
Menge: 351,000 m2

**2.10.007 Wärmedämmplatte EPS035 Dämmstärke 30 mm**
*** wie Position 2.10.006
Wärmedämmplatte EPS035
Dämmstärke: 30 mm
Menge: 2849,000 m2

**2.10.008 Kunststoff- Klebeband**
Kunststoff- Klebeband
50 mm breit stark klebend und reißfest, zur Schnittstellenverklebung der Rohrträgerplatte
Menge: 4800,000 m

**2.10.009 Randdämmstreifen mit Folie PE**
Randdämmstreifen mit Folie PE
selbstklebend an Wand und Rohrträgerplatte, 150 x 8 mm für die normgerechte Trennung des Estrichs zu angrenzenden Bauteilen bei Fußbodenkonstruktionen gemäß DIN 18560 und DIN EN 1264
Werkstoff: geschlossenzelliges Polyethylen
Baustoffklasse: B2
Menge: 1580,000 m

**2.10.010 PE-Xc-Rohr 16 x 2,0 mm**
PE-Xc-Rohr 16 x 2,0 mm
Sauerstoffdiffusionsschicht, nach EN ISO 15875, Kunststoff- Rohrleitungssystem aus hochdruckvernetztem Polyethylen, sauerstoffdicht nach DIN 4726, Brandklasse: E nach DIN EN 13501-1, zur Tackermontage auf Rohträgerplatte
Menge: 4700,000 m

**2.10.011 PE-Xc-Rohr 16 x 2,0 mm klettumwickelt**
PE-Xc-Rohr 16 x 2,0 mm klettumwickelt
Sauerstoffdiffusionsschicht, nach EN ISO 15875, Kunststoff- Rohrleitungssystem aus hochdruckvernetztem Polyethylen, sauerstoffdicht nach DIN 4726, Brandklasse: E nach DIN EN 13501-1, mit Klettband umwickelt, zur Montage auf Abdeckelement für doppelte Verlegung.
Menge: 1700,000 m

**2.10.012 Rohranker**
Rohranker
zur Befestigung des PE-Xc-Rohr 16 x 2,0 mm Heizrohrs auf der Rohrträgerplatte
Menge: 12500,000 St

**2.10.013 Klemmringverschraubung für PE-Xc-Rohr 16 x 2,0 mm**
Klemmringverschraubung für PE-Xc-Rohr 16 x 2,0 mm
G 3/4",  zweiteilige Klemmringverschraubung aus Messing, mit
Überwurfmutter und Druckhülse, zum Anschluss von PE-Xc Rohren an
Heizkreisverteiler mit Eurokonus 3/4"
Menge: 150,000 St

**2.10.014 Klemmringkupplung 16 – 16**
Klemmringkupplung 16  16
zur Verbindung von PE-Xc-Rohren 16 x 2,0 mm, bestehend aus Rohrnippel mit Eurokonus ¾“ und 2 Stück 2-teilige Klemmringverschraubung aus Messing, mit
Überwurfmutter und Druckhülse
Menge: 30,000 St

**2.10.015 Schutzhülse f. Rohr bis 20 mm**
Schutzhülse für Rohr bis 20 mm für Bewegungsfugen, Länge 300 mm, zum Schutz der Anbindeleitung im Bereich der Heizestrich- Bewegungsfugen gemäß DIN 18560 Werkstoff: geschlossenzelliges Polyethylen mit Selbstklebestreifen
Dimension: für Rohre bis 20 mm
Menge: 440,000 m

**2.10.016 Dehnungsfugenprofil**
Dehnungsfugenprofil
selbstklebendes Fugenprofil Element aus PP mit Polyethylen-Schaum Expansion Band, 10 mm dick, für die zuverlässige Trennung der Estrichprofile für Dehnungsfugen nach DIN18560-2
Menge: 310,000 m

**2.10.017 Rohrführungsbogen**
Rohrführungsbogen
Kunststoffausführung, Radius: 85 mm, aus schlagfestem Kunststoff für 90° Bogen zur Richtungsänderung.
Menge: 150,000 St

**2.10.018 Schutzfolie**
Schutzfolie aus Polyethylenfolie
als Schutzschicht zwischen bituminöser Bodenabdichtung und Dämmplatte
Dicke: 200 Mikrometer
Menge: 375,000 m2

**2.10.019 Schüttung aus Perlite im Sack à 25 kg als Ausgleichsdämmung**
Schüttung aus mineralisch ummantelter Perlite im Sack à 25 kg als Ausgleichsdämmung
Menge: 20,000 St

**2.10.020 Estrichmessstelle zur Markierung einer Bohrstelle**
Estrichmessstelle zur Markierung einer Bohrstelle zur Restfeuchtemessung
Richtfabrikat: Kermi
Typ:SFZEM000000

oder gleichwertig
Fabrikat:'
'........................................'
'

Typ:'
'........................................'
'
(Vom Bieter eintragen)
Menge: 24,000 St

**2.10.021 Heizkreisverteiler 1" für 6 Heizkreise**
*** Bezugsbeschreibung
Heizkreisverteiler 1", für 6 Heizkreise, Edelstahl V2A
Richtfabrikat: Kermi
Typ:Komfort

oder gleichwertig
Fabrikat:'
'........................................'
'

Typ:'
'........................................'
'
(Vom Bieter eintragen)

Länge:  370 mm
fertig montiert, in schallgedämmter Wandhalterung, Inline-Armaturen, Rücklaufventile mit Thermostateinsatz, Vorlaufventile voreinstellbar, einschließlich 2 Messing Endkappen 1" flachdichtend, mit Füllhahn und Entlüftungsventilen, Bezeichnungsschilder, druckgeprüft und kartonverpackt
Menge: 1,000 St

**2.10.022 Heizkreisverteiler 1" für 7 Heizkreise**
*** wie Position 2.10.021
Heizkreisverteiler für 7 Heizkreise
Länge:  420 mm
Menge: 3,000 St

**2.10.023 Heizkreisverteiler 1" für 8 Heizkreise**
*** wie Position 2.10.021
Heizkreisverteiler für 8 Heizkreise
Länge:  470 mm
Menge: 1,000 St

**2.10.024 Heizkreisverteiler 1" für 10 Heizkreise**
*** wie Position 2.10.021
Heizkreisverteiler für 10 Heizkreise
Länge:  570 mm
Menge: 4,000 St

**2.10.025 Heizkreisverteiler-Schrank Kermi U-XL-L2 unter Putz**
*** Bezugsbeschreibung
Heizkreisverteiler-Schrank unter Putz

Richtfabrikat: Kermi
Typ:U-XL

oder gleichwertig
Fabrikat:'
'........................................'
'

Typ:'
'........................................'
'
(Vom Bieter eintragen)

Baugöße:  L2
Breite:  535 mm
Tiefe:  110-150 mm
mit abnehmbarer Frontplatte zum Einbau der Kermi-Heizkreisverteiler, mit verstellbarem Frontrahmen, lackiert weiß (ähnlich RAL 9016), höhen- und tiefenverstellbar als Unterputzschrank, für bis zu 6 Heizkreise
Menge: 1,000 St

**2.10.026 Heizkreisverteiler-Schrank Kermi U-XL-L3 unter Putz**
*** wie Position 2.10.025
Heizkreisverteiler-Schrank unter Putz
Baugöße:  L3
Breite:  685 mm
für bis zu 9 Heizkreise
Menge: 4,000 St

**2.10.027 Heizkreisverteiler-Schrank Kermi U-XL-L4 unter Putz**
*** wie Position 2.10.025
Heizkreisverteiler-Schrank unter Putz
Baugöße: L4
Breite:  835 mm
für bis zu 12 Heizkreise
Menge: 4,000 St

**2.10.028 Thermische Stellantriebe**
Thermische Stellantriebe

Richtfabrikat: Kermi
Typ:230V

oder gleichwertig
Fabrikat:'
'........................................'
'

Typ:'
'........................................'
'
(Vom Bieter eintragen)

zur Einzelraumregelung im Fußbodenheizkreisverteiler über Raumtemperaturregler
Menge: 75,000 St

**2.10.029 Schaltzentrale zum Einbau in Verteilerschrank**
Schaltzentrale zum Einbau in Verteilerschrank
Richtfabrikat: Kermi
Typ:  SFEKL001230

oder gleichwertig
Fabrikat:'
'........................................'
'

Typ:'
'........................................'
'
(Vom Bieter eintragen)

Schaltleistung für bis zu 6 Raumtemperatur-Regler (Räume) und maximal 15 Stellantriebe
Menge: 9,000 St

**2.10.030 Raumtemperaturregler Kompakt 230 V**
Raumtemperaturregler
Richtfabrikat: Kermi
Typ: x-net Wandanbauregler 230V

oder gleichwertig
Fabrikat:'
'........................................'
'

Typ:'
'........................................'
'
(Vom Bieter eintragen)

einschließlich Systemsockel, Bauschutzkappe und Befestigungsschrauben
Menge: 23,000 St

**2.10.031 elektrische Verdrahtung Stellantriebe, Raumtemperaturregler und Schalt**
Komplette elektrische Verdrahtung der Stellantriebe, Raumtemperaturregler und Schaltleisten in den Verteilerschränken unter Hinzulieferung der benötigten Materialien herstellen
Anzahl Raumtemperaturregler: 23 St
Anzahl Stellmotoren: 75 St
Anzahl Schaltleisten: 9 St
Menge: 1,000 St

#### 2.11 Brandschutz Heizung Schule

**2.11.001 Verschließen runder Deckendurchbrüche 20 cm, Bohrdurchmesser 100 mm**
*** Bezugsbeschreibung
Verschließen von runden Deckendurchbrüchen mit Brandschutzmörtel,  Mörtelgruppe 3
für Kernbohrdurchmesser:  100 mm
Wandstärke:  20 cm
Ringspalt zwischen Rohr und Decke einschalen und vollflächig mit Brandschutzmörtel vergießen, anschließend Schalung entfernen und zur eigenen Verwendung abtransportieren
Menge: 4,000 St

**2.11.002 Verschließen runder Deckendurchbrüche 20 cm, Bohrdurchmesser 110 mm**
*** wie Position 2.11.001
Verschließen von runden Deckendurchbrüchen
für Kernbohrdurchmesser:  110 mm
Deckenstärke:  20 cm
Menge: 30,000 St

**2.11.003 Verschließen Deckendurchbrüche rechteckig 0,01 - 0,15 m²**
Verschließen von mehrfach belegten, rechteckigen Deckendurchbrüchen mit Brandschutzmörtel, Mörtelgruppe 3
für Rechteckdurchbrüche mit einem freien Querschnitt zwischen Rohrleitungen von 0,01 - 0,15 m²
Deckenstärke:  15-20 cm
Durchbruch einschalen und komplett vergießen, einschließlich aller Hilfsmittel wie Schalungsmaterial und Deckenstützen, einschließlich Kennzeichnung nach Zulassung, einschließlich entfernen des Schalungsmaterials
Menge: 2,000 St

**2.11.004 Verschließen Wanddurchbrüche rechteckig 0,01 - 0,15 m²**
Verschließen von mehrfach belegten, rechteckigen Wanddurchbrüchen mit Brandschutzmörtel, Mörtelgruppe 3
für Rechteckdurchbrüche mit einem freien Querschnitt zwischen Rohrleitungen von 0,01 - 0,15 m²
Deckenstärke:  15-20 cm
Durchbruch einschalen und komplett vergießen, einschließlich aller Hilfsmittel wie Schalungsmaterial und Deckenstützen, einschließlich Kennzeichnung nach Zulassung, einschließlich entfernen des Schalungsmaterials
Menge: 29,000 St

**2.11.005 Verschließen Wanddurchbrüche rechteckig 0,16 - 0,2 m²**
Verschließen von mehrfach belegten, rechteckigen Wanddurchbrüchen mit Brandschutzmörtel, Mörtelgruppe 3
für Rechteckdurchbrüche mit einem freien Querschnitt zwischen Rohrleitungen von 0,16 - 0,2 m²
Deckenstärke:  15-20 cm
Durchbruch einschalen und komplett vergießen, einschließlich aller Hilfsmittel wie Schalungsmaterial und Deckenstützen, einschließlich Kennzeichnung nach Zulassung, einschließlich entfernen des Schalungsmaterials
Menge: 5,000 St

**2.11.006 Ergänzende Bestandsunterlagen Brandschutzdokumentation**
Ergänzende Bestandsunterlagen in Form einer Brandschutzdokumentation mit Lieferung folgender Leistungen:

Erstellung von Revisionsplänen aller Geschosse (UG, EG, 1.OG, DG)
mit Eintragung aller R90-Rohrabschottungen.

Lieferung aller erforderlicher Bauartzulassungen.

Auflistung der Art aller durchgeführten Rohrabschottungen gem. Leitungsanlagenrichtlinie

Fotodokumentation der durchgeführten Rohrabschottungen.

Ohne Vorliegen der Unterlagen erfolgt keine Prüfung der Schlußrechnung.
Menge: 1,000 psch

#### 2.12 Sontiges, Demontage-, Lohn- und Zusatzarbeiten

**2.12.001 Demontage Heizungsleitung DN 12 - DN 50**
Demontage Heizungsleitung aus Kupfer oder Stahl DN 12 - DN 50 mit allen Formteilen, Befestigungen, Absperrorganen, Dämmung einschließlich Freistemmen in den Wanddurchgängen und Wänden, außer Haus schaffen und zur eigenen Verwendung abtransportieren
Menge: 30,000 m

**2.12.002 Demontage Heizungsleitung DN 65 - DN 100**
Demontage Heizungsleitung aus Kupfer oder Stahl DN 65 - DN 100 mit allen Formteilen, Befestigungen, Absperrorganen, Dämmung einschließlich Freistemmen in den Wanddurchgängen und Wänden, außer Haus schaffen und zur eigenen Verwendung abtransportieren
Menge: 30,000 m

**2.12.003 Demontage Gasleitung aus Stahl-, oder Kupferrohr**
Demontage einer Gasleitung aus Stahlrohr DN 125, einschließlich Demontage aller Armaturen, außer Haus schaffen und zur eigenen Verwendung abtransportieren, einschließlich Ausblasen der Leitungen mit Stickstoff vor der Demontage.

Das Trennen des Rohrnetzes bei den Demontagearbeiten erfolgt grundsätzlich
nur durch sägen oder schneiden (mechanisch).
Aus Brandschutzgründen sind Trennarbeiten mit der Flex -Funkenflug- oder thermisch mit Schweißapparaten nicht zulässig.
Menge: 12,000 m

**2.12.004 Demontage vorhandener Gaszähler**
Demontage vorhandener Gaszähler DN80
vorhandenen Gaszähler durch lösen der Flansche demontieren, sichern und gesichert vor Ort zur Übergabe an das Versorgungsunternehmen lagern.
Menge: 1,000 St

**2.12.005 Demontage vorhandener Gasfilter**
Demontage vorhandener Gasfilter DN 50
vorhandenen Gasfilter durch lösen der Flansche demontieren, sichern und gesichert vor Ort zur Übergabe an das Versorgungsunternehmen lagern.
Menge: 1,000 St

**2.12.006 Demontage vorhandener Gas-Druckregler**
Demontage vorhandener Gas-Druckregler DN 80
vorhandenen Gas-Druckregler durch lösen der Flansche demontieren, sichern und gesichert vor Ort zur Übergabe an das Versorgungsunternehmen lagern.
Menge: 1,000 St

**2.12.007 Demontage Pumpe**
Vorh. Rohrleitungspumpe in Nassläuferbauweise mit integrierter, elektronischer Leistungsanpassung durch stufenlose Drehzahländerung, als Heizkreispumpe
Fabrikat:  Wilo
Typ:  Stratos Maxo 40/0,5-4
Pumpenanschluss:  DN 40
Betriebsspannung:  1 x 230 V/ 50 Hz
komplett demontieren, aus dem Gebäude schaffen und zur eigenen Verwendung abtransportieren, eine Schrottvergütung ist nicht zu zahlen.
Menge: 1,000 St

*Hinweis: Vorbeschrieb Heizkörper für Putz- und Anstreicherarb. demontieren und*
Nachfolgend aufgeführte Glieder- und Plattenheizkörper für Putz-, Anstreicher- und Fliesenarbeiten vorübergehend demontieren, innerhalb des Gebäudes verbringen, lagern und später wieder montieren. Die Rohrleitungsanschlüsse verkappen, Armaturen mittels Plastikfolie haltbar verpacken.

**2.12.008 Plan-Kompakt-Heizkörper 33/605/1005 wandhängend**
Plan-Kompakt-Heizkörper 33/605/1005 wandhängend
Typ:  33
Bauhöhe:  605 mm
Baulänge:  1005 mm
Menge: 5,000 St

**2.12.009 Plan-Kompakt-Heizkörper 33/605/1205 wandhängend**
Plan-Kompakt-Heizkörper 33/605/1205 wandhängend
Typ:  33
Bauhöhe:  605 mm
Baulänge:  1205 mm
Menge: 1,000 St

**2.12.010 Plan-Kompakt-Heizkörper 33/605/2005 wandhängend**
Plan-Kompakt-Heizkörper 33/605/2005 wandhängend
Typ:  33
Bauhöhe:  605 mm
Baulänge:  2005 mm
Menge: 1,000 St

**2.12.011 Profil-Kompakt-Heizkörper 12/600/1000 wandhängend**
Profil-Kompakt-Heizkörper 12/600/1000 wandhängend
Typ:  12
Bauhöhe:  600 mm
Baulänge:  1000 mm
Menge: 1,000 St

**2.12.012 Stahl-Röhrenradiator 1792/184/62 wandhängend**
Stahl-Röhrenradiator 1792/184/62 wandhängend
Bauhöhe:  1792 mm
Baulänge:  184 mm
Bautiefe:  62 mm
Menge: 2,000 St

**2.12.013 Stahl-Röhrenradiator 1792/276/62 wandhängend**
Stahl-Röhrenradiator 1792/276/62 wandhängend
Bauhöhe:  1792 mm
Baulänge:  276 mm
Bautiefe:  62 mm
Menge: 1,000 St

**2.12.014 Stahl-Röhrenradiator 1792/322/62 wandhängend**
Stahl-Röhrenradiator 1792/322/62 wandhängend
Bauhöhe:  1792 mm
Baulänge:  322 mm
Bautiefe:  62 mm
Menge: 1,000 St

**2.12.015 Stahl-Röhrenradiator 1792/414/62 wandhängend**
Stahl-Röhrenradiator 1792/414/62 wandhängend
Bauhöhe:  1792 mm
Baulänge:  414 mm
Bautiefe:  62 mm
Menge: 1,000 St

**2.12.016 Stahl-Röhrenradiator 1792/644/62 wandhängend**
Stahl-Röhrenradiator 1792/644/62 wandhängend
Bauhöhe:  1792 mm
Baulänge:  644 mm
Bautiefe:  62 mm
Menge: 2,000 St

**2.12.017 Stahl-Röhrenradiator 300/1104/173 wandhängend**
Stahl-Röhrenradiator 300/1104/173 wandhängend
Bauhöhe:  300 mm
Baulänge:  1104 mm
Bautiefe:  173 mm
Menge: 1,000 St

**2.12.018 Stahl-Röhrenradiator 300/874/136 wandhängend**
Stahl-Röhrenradiator 300/874/136 wandhängend
Bauhöhe:  300 mm
Baulänge:  874 mm
Bautiefe:  136 mm
Menge: 2,000 St

**2.12.019 Stahl-Röhrenradiator 1500/1288/210 wandhängend**
Stahl-Röhrenradiator 1500/1288/210 wandhängend
Bauhöhe:  1500 mm
Baulänge:  1288 mm
Bautiefe:  210 mm
Menge: 1,000 St

**2.12.020 Stahl-Röhrenradiator 300/962/173 wandhängend**
Stahl-Röhrenradiator 300/962/173 wandhängend
Bauhöhe:  300 mm
Baulänge:  962 mm
Bautiefe:  173 mm
Menge: 2,000 St

**2.12.021 Heizwand vertikal 1800/425/45 wandhängend**
Heizwand vertikal 1800/425/45 wandhängend
Bauhöhe:  1800 mm
Baulänge:  425 mm
Bautiefe:  45 mm
Menge: 2,000 St

**2.12.022 Heizwand vertikal 1800/1064/45 wandhängend**
Heizwand vertikal 1800/1064/45 wandhängend
Bauhöhe:  1800 mm
Baulänge:  1064 mm
Bautiefe:  45 mm
Menge: 2,000 St

**2.12.023 Heizwand vertikal 1800/1135/45 wandhängend**
Heizwand vertikal 1800/1135/45 wandhängend
Bauhöhe:  1800 mm
Baulänge:  1135 mm
Bautiefe:  45 mm
Menge: 3,000 St

**2.12.024 Heizwand vertikal 1800/496/110 wandhängend**
Heizwand vertikal 1800/496/110 wandhängend
Bauhöhe:  1800 mm
Baulänge:  496 mm
Bautiefe:  110 mm
Menge: 1,000 St

**2.12.025 Heizwand vertikal 1800/1135/110 wandhängend**
Heizwand vertikal 1800/1135/110 wandhängend
Bauhöhe:  1800 mm
Baulänge:  1135 mm
Bautiefe:  110 mm
Menge: 1,000 St

**2.12.026 Heizwand vertikal 1800/567/53 wandhängend**
Heizwand vertikal 1800/567/53 wandhängend
Bauhöhe:  1800 mm
Baulänge:  567 mm
Bautiefe:  53 mm
Menge: 2,000 St

**2.12.027 Heizwand horizontal 567/2200/92 wandhängend**
Heizwand horizontal 567/2200/92 wandhängend
Bauhöhe:  567 mm
Baulänge:  2200 mm
Bautiefe:  92 mm
Menge: 1,000 St

**2.12.028 Heizwand horizontal 567/1000/92 wandhängend**
Heizwand horizontal 567/1000/92 wandhängend
Bauhöhe:  567 mm
Baulänge:  1000 mm
Bautiefe:  92 mm
Menge: 6,000 St

**2.12.029 Heizwand horizontal 567/1600/92 wandhängend**
Heizwand horizontal 567/1600/92 wandhängend
Bauhöhe:  567 mm
Baulänge:  1600 mm
Bautiefe:  92 mm
Menge: 1,000 St

**2.12.030 Heizwand horizontal 567/1700/92 wandhängend**
Heizwand horizontal 567/1700/92 wandhängend
Bauhöhe:  567 mm
Baulänge:  1700 mm
Bautiefe:  92 mm
Menge: 1,000 St

**2.12.031 Heizwand horizontal 567/1800/92 wandhängend**
Heizwand horizontal 567/1800/92 wandhängend
Bauhöhe:  567 mm
Baulänge:  1800 mm
Bautiefe:  92 mm
Menge: 2,000 St

**2.12.032 Heizwand horizontal 567/2200/92 wandhängend**
Heizwand horizontal 567/2200/92 wandhängend
Bauhöhe:  567 mm
Baulänge:  2200 mm
Bautiefe:  92 mm
Menge: 3,000 St

**2.12.033 Heizwand horizontal 567/2400/92 wandhängend**
Heizwand horizontal 567/2400/92 wandhängend
Bauhöhe:  567 mm
Baulänge:  2400 mm
Bautiefe:  92 mm
Menge: 2,000 St

**2.12.034 Heizwand horizontal 567/2600/92 wandhängend**
Heizwand horizontal 567/2600/92 wandhängend
Bauhöhe:  567 mm
Baulänge:  2600 mm
Bautiefe:  92 mm
Menge: 2,000 St

**2.12.035 Heizwand horizontal 567/2600/128 wandhängend**
Heizwand horizontal 567/2600/128 wandhängend
Bauhöhe:  567 mm
Baulänge:  2600 mm
Bautiefe:  128 mm
Menge: 2,000 St

**2.12.036 Heizwand horizontal 567/3000/128 wandhängend**
Heizwand horizontal 567/3000/128 wandhängend
Bauhöhe:  567 mm
Baulänge:  3000 mm
Bautiefe:  128 mm
Menge: 2,000 St

*Hinweis: Vorbeschrieb Kernbohrung*
Vorbeschrieb Kernbohrung
Alle Bohrungen sind einschl. An- und Abtransport der Kernbohrmaschinen zu kalkulieren, Abweichungen von den angegebenen Durchmessern werden nicht zusätzlich vergütet. Erforderliche Abweichungen in Durchmesser und Bohrtiefe werden entsprechend der Wandstärke bzw. Kerndurchmesser interpoliert. Der Arbeitsraum ist zu schützen (abkleben der Wände mit Folie, Bohrwasser auffangen und absaugen) und der Bohrkern ist aufzufangen, abzutransportieren und zu entsorgen. In den Einheitspreis der Kernbohrungen ist das Einmessen und das Anzeichnen der Bohrungen einzukalkulieren.
Die Kernbohrungen sind auf die Durchmesser entsprechenden Brandschutzschalen abzustimmen, sodass die Kernbohrungen ohne Ringspalt von den Schalen und dem Rohrdurchmesser vollständig ausgefüllt sind.

**2.12.037 Kernbohrung in Geschossdecke 20 cm stark, Bohrdurchmesser 100 mm**
*** Bezugsbeschreibung
Kernbohrung in Geschossdecke

Deckenstärke: 20 cm
Bohrdurchmesser: 100 mm

einschließlich Baustelleneinrichtung und -räumung, Absaugen des Spülwassers, Abtransport der Betonkerne
Menge: 4,000 St

**2.12.038 Kernbohrung in Geschossdecke 20 cm stark, Bohrdurchmesser 110 mm**
*** wie Position 2.12.037
Kernbohrung in Geschossdecke 20 cm stark
Bohrdurchmesser: 110 mm
Menge: 30,000 St

**2.12.039 Kernbohrung in Beton- oder Mauerwerkswand 30 cm stark, Bohrdurchmesser**
*** wie Position 2.12.037
Kernbohrung in Beton- oder Mauerwerkswand 30 cm stark
Bohrdurchmesser: 220 mm
Menge: 3,000 St

**2.12.040 Kernbohrung in Beton- oder Mauerwerkswand 38 cm stark, Bohrdurchmesser**
*** wie Position 2.12.037
Kernbohrung in Beton- oder Mauerwerkswand 38 cm stark
Bohrdurchmesser: 150 mm
Menge: 4,000 St

**2.12.041 Kernbohrung in Beton- oder Mauerwerkswand 38 cm stark, Bohrdurchmesser**
*** wie Position 2.12.037
Kernbohrung in Beton- oder Mauerwerkswand 38 cm stark
Bohrdurchmesser: 200 mm
Menge: 4,000 St

**2.12.042 Mehr- oder Minderpreis je cm Bohrtiefe in Betondecke, Bohrdurchmesser**
Mehr- oder Minderpreis je cm Bohrtiefe in Betondecke
für Bohrdurchmesser: 100 mm
Menge: 5,000 St

**2.12.043 Mehr- oder Minderpreis je cm Bohrtiefe in Betondecke, Bohrdurchmesser**
Mehr- oder Minderpreis je cm Bohrtiefe in Betondecke
für Bohrdurchmesser: 110 mm
Menge: 5,000 St

**2.12.044 Mehr- oder Minderpreis je cm Bohrtiefe in Beton- oder Mauerwerkswand,**
Mehr- oder Minderpreis je cm Bohrtiefe in Beton- oder Mauerwerkswand
für Bohrdurchmesser: 150 mm
Menge: 4,000 St

**2.12.045 Mehr- oder Minderpreis je cm Bohrtiefe in Beton- oder Mauerwerkswand,**
Mehr- oder Minderpreis je cm Bohrtiefe in Beton- oder Mauerwerkswand
für Bohrdurchmesser: 200 mm
Menge: 4,000 St

**2.12.046 Mehr- oder Minderpreis je cm Bohrtiefe in Beton- oder Mauerwerkswand,**
Mehr- oder Minderpreis je cm Bohrtiefe in Beton- oder Mauerwerkswand
für Bohrdurchmesser: 220 mm
Menge: 15,000 St

**2.12.047 System-Profilstahlkonstruktion**
System-Profilstahlkonstruktion
Fabrikat: Sikla
als Befestigungskonstruktion aus einheitlichem
feuerverzinktem Montagesystem, bestehend aus
seriengefertigten Profilschienen und Systemelementen,
mit Kunststoffendkappen, abgerechnet nach Gewicht der
Profilschienen (erforderliche Kleinteile wie Schrauben,
Klammern, Gleitsätze, Winkelkonsolen, Auslegerkonsolen,
Stützstreben, Stützkonsolen, Spannpratzen, Spannhaken
und Halterungen sind anteilig im Gewichtspreis
einzukalkulieren).
Als Befestigungskonstruktion sind Stütz-, Hänge-, Trag-
und Sonderbefestigungen zu verstehen, die erforderlich
werden, wenn eine Befestigung mit Schellen und ggf.
Gewindestangen mit Dübeln und Klammern nicht möglich
ist. Die Ausführung erfolgt nach örtlicher Gegebenheit.
Auslegung der Montageschienen und anderer Bauteile nach
berechneter Statik
Die Abrechnung erfolgt durch Gewichtsnachweis mittels Produktdatenblättern
Menge: 200,000 kg

**2.12.048 Regel- und Anlagenschemata**
Regel- und Anlagenschemata
sämtlicher ausgeführter Anlagen als Übersichtsplan mit Darstellung der Geräte und Versorgungsbereiche mit allen MSR-Gebern und Stellorganen (auch bei bauseitiger Lieferung) einschließlich der technischen Hauptdaten, in farbiger Ausführung, veredelt durch Alrodierung in transparenter Kunststoffolie in 1 mm Stärke, voll abwaschbar,an 4 Ecken an der Wand anzuschrauben, Oberfläche hammerschlagfest, transparenter Rand ringsum 10 mm, beständig gegen das Eindringen von Feuchtigkeit.
Größe mindestens DIN A 1
Menge: 2,000 St

**2.12.049 Revisionsunterlagen**
Revisionsunterlagen
Zu den Revisionsunterlagen gehören:

1)  1 Satz Bestandszeichnungen,
im gleichen Maßstab wie die Montagezeichnungen, als Papierplot, farbig und sind durch Detail- und Übersichtspläne zu ergänzen

2)  Strangschemen
für die Heizung, als Papierplot, farbig

3)  Wartungs- und Bedienungsanweisungen
aller Anlagenteile in dauerhafter Ausführung

4)  Protokolle über Druckproben, Inbetriebnahmen, Abnahmen

5)  Anlagen- und Funktions-, Bedienungs- und Wartungsanweisungen, Ersatzteillisten mit Bezugsadressen

6)  Kopie behördlicher Prüfbescheinigungen

7)  Zulassungen, Übereinstimmungserklärungen, ausgefülltes Schottbuch

Die vorbeschriebenen Unterlagen sind im Aktenordner, in Registern geordnet, in 2-facher Ausfertigung sowie 1 Satz zur EDV-Anwendung in pdf-Format und in schreiboffenem Format (dwg, dxf) auf CD-ROM / USB-Stick zur Schlussabnahme zu übergeben.
Menge: 1,000 St

*Hinweis: Lohnarbeiten / Zusatzarbeiten*
Kommentarposition:
Hinweis für nachfolgende Stundenlohnpositionen
Die nachfolgend ausgeschriebenen Zeitlohnarbeiten gelten für Unvorhergesehenes bzw. nicht im Preisverzeichnis erfasste Leistungen, sofern diese Leistungen nicht an Hand der vorliegenden Einheitspreise kalkuliert werden können.
Die Beauftragung erfolgt auf Veranlassung des Auftraggebers zum gesonderten Nachweis.
Abgerechnet werden die reinen Arbeitszeiten auf der Baustelle. Sofern für beauftragte Arbeiten nur ein Facharbeiter erforderlich ist, erfolgt die Vergütung ausschließlich für diese Person, unabhängig von der Anzahl der durch den Auftragnehmer der Baustelle zugeteilten Handwerker.

Mehrarbeits-, Schmutz-, Gefahren- und Erschwerniszuschläge werden auf die in den Vorpositionen angebotenen Stundenverrechnungssätze nach den auf das Gewerk anwendbaren tariflichen Vereinbarungen berechnet.
Der Anspruch dieser Zuschläge ist vor Arbeitsbeginn mit dem Auftraggeber abzustimmen. Die für die Zuschlagsberechnung maßgeblichen tariflichen Vereinbarungen sind dem Auftraggeber spätestens mit der Rechnung über die betroffenen Arbeiten zur Verfügung zu stellen.

Auf den Tagelohnberichten sind anzugeben:
- Uhrzeiten (Beginn, Pausenzeiten, Ende)
- Namen der eingesetzten Mitarbeiter
- Qualifikation der eingesetzten Mitarbeiter
- genaue Beschreibung der Tätigkeit

Die Stundenlohnzettel sind täglich vorzulegen.
Verspätet abgegebene Zettel werden nicht anerkannt.
Die angegebenen Berechnungssätze gelten unabhängig
von der Anzahl der abzurechnenden Stunden.
Die Nichtinanspruchnahme dieser Positionen berechtigt
den Auftragnehmer nicht zu Mehrforderungen.
Alle Nebenkosten wie Fahrtkosten, Verpflegungsauf- wendungen usw. sind im EP einzukalkulieren und werden nicht gesondert vergütet.

**2.12.050 Monteur Stunde**
Menge: 40,000 h

**2.12.051 Helfer Stunde**
Menge: 40,000 h

#### 2.13 Wartung der Heizungsanlage

*Hinweis: Hinweis Wartungsarbeiten*
Die Wartung wird bei der Vergabe mit gewertet, jedoch nicht mit dem Hauptauftrag beauftragt. Die Beauftragung erfolgt zu einem späteren Zeitpunkt zu den Konditionen des Hauptauftrags.

Vertragsgrundlage sind die Bedingungen der Stadt Leverkusen für die Ausführung von Bau- und Dienstleistungen bzw. Liefer- und Dienstleistungen in der jeweils gültigen Fassung.
Als Anlage ist ein Muster-Wartungsvertrag angefügt.

**2.13.001 Wartung Heizung im 1. Jahr**
Leistungsbeginn
Erfolgt nach der vertraglich vorgesehenen Abnahme und Übergabe der Anlage an Auftraggeber.

Leistungsende
Bindefrist 4 Jahre ab Abnahmedatum der gesamten Leistung unter Berücksichtigung von § 13 VOB / B Mängelansprüche, bis zum Ende der Gewährleistungszeit.

Leistungsumfang
Maßnahmen zur Bewahrung des Sollzustandes der Anlagenkomponenten einschließlich Reinigungsarbeiten, Funktionskontrollen, Kontrolle der Steuerung und Weiteres

Einzurechnen sind alle eventuell erforderlichen Hilfsstoffe, Verbrauchsmaterialien und Verschleißteile sowie alle benötigten Hilfsmittel wie Werkzeuge und Meßgeräte, gemäß Wartungsrichtlinien VDMA 24186-0 und 24186-2 und den Wartungsrichtlinien der Hersteller der einzelnen Anlagenteile

Für die Entsorgung etwaiger Materialien durch den Auftragnehmer sind die entsprechenden Nachweise zu führen. Die Entsorgungskosten sind im Einheitspreis enthalten.

Die Leistungskataloge für die Arbeitskarten mit den erforderlichen Arbeiten sind vom Bieter vor Auftragsvergabe beizubringen.

Ausführung innerhalb der betriebsüblichen Zeiten.

Koordinationspflicht
Der Auftragnehmer ist verpflichtet, die durchzuführenden Wartungsarbeiten mit anderen für die Wartung anderer Gewerke beauftragten Unternehmen zu koordinieren.

Betriebssicherheit
Grundsätzlich darf es durch die erforderlichen Arbeiten zu keiner Störung bzw. Unterbrechung des Anlagenbetriebes kommen. Vor Beginn der Arbeiten sind diese mit dem Auftraggeber abzustimmen.

Das Wartungsangebot wird in Übereinstimmung zu VOB-Teil A,
§ 25, mit dem Hauptangebot gewertet.
Menge: 1,000 psch

**2.13.002 Wartung Heizung im 2. Jahr**
wie zuvor beschrieben, jedoch im 2. Jahr
Menge: 1,000 psch

**2.13.003 Wartung Heizung im 3. Jahr**
wie zuvor beschrieben, jedoch im 3. Jahr
Menge: 1,000 psch

**2.13.004 Wartung Heizung im 4. Jahr**
wie zuvor beschrieben, jedoch im 4. Jahr
Menge: 1,000 psch
